# isoplus GaebWriter V
Leistungsbeschreibung (GAEB 90, DA81)
Projektbezeichnung: isoplus  GaebWriter V
Währung: EUR

## isoplus
Datum: 06.06.16

### 01 Allgemeine Vorbemerkungen

*Hinweis*
Bei den hier vorliegenden Ausschreibungstexten der
isoplus-Rohrsysteme handelt es sich um unser geistiges
Eigentum, an dem uns das alleinige Urheberrecht
zusteht, d.h. diese dürfen gemäß - -  1, 2 und 11 ff
Urh.G und 823 BGB ohne schriftliche Genehmigung weder
unbefugt verwertet noch an nicht lizensierte Dritte zur
Einsicht überlassen oder in sonstiger Weise inhaltlich
mitgeteilt werden. Jede Verletzung dieser durch die
Übergabe des Textes stillschweigend zustande gekommenen
Vereinbarung verpflichtet uneingeschränkt zum
Schadensersatz und wird bei Zuwiderhandlung
zivilrechtlich verfolgt.

Die Weitergabe dieser Ausschreibungstexte an
Wettbewerber der isoplus-Gruppe ist strengstens
untersagt !!! Solche Lizenzverstöße werden ohne
Ankündigung zivilrechtlich verfolgt !!!

Eine Verfälschung einzelner oder gesamter Textbausteine
bzw. deren Verwendung im Zusammenhang mit anderen
Wettbewerbern ist ebenfalls unzulässig.

Dem von isoplus autorisierten Anwender ist es
gestattet, sich Arbeitskopien der Dateien bzw. des
Textes zu erstellen.

Mit der Verwendung dieser hier vorliegenden
Ausschreibungstexte werden die
Schutzbestimmungen-Benutzerrechte akzeptiert.

isoplus Fernwärmetechnik Vertriebsgesellschaft mbH
Aisinger Straße 12 D-83026 Rosenheim
Fon: +49 (0) 80 31 / 650 - 0
Fax: +49 (0) 80 31 / 650 - 110
internet: www.isoplus.de e-mail: info@isoplus.de

2. Ausgabe, Januar 2011

*Hinweis*
Unsere aktuellen LZB finde Sie im Downloadbereich
unserer Internetpräsenz unter

http://www.isoplus.de/de/download/

*Hinweis*
1) Qualitätssicherung

Im Unternehmen des Systemherstellers muss, um eine
kontinuierliche Qualitätssicherung auf höchstem Stand
sicherzustellen, ein Managementsystem nach DIN EN ISO
9001 eingeführt sein. Diese Qualitätsmanagementsysteme
umfassen alle Unternehmensbereiche wie Produktion,
Planung und Projektierung, Anwendung sowie als
wichtigstes Glied der QS-Kette die Bauausführung bzw.
Montage. Damit eine genaue Identifizierung des
Ausführenden der Muffenmontage möglich ist, muss jede
Muffe dauerhaft mit einer Kennziffer markiert werden.

2) Stundenlohnarbeiten

Regiearbeiten fallen dann an, wenn sich der
Rohrverleger nicht an die isoplus-Montagerichtlinien
hält, wenn die Montageräume an den Verbindungsmuffen
und den Dehnungspolstern zu klein sind, wenn durch
falsche Terminvorgaben das isoplus-Montagepersonal
unverrichteter Dinge wieder abfahren muss bzw. wenn
dadurch Wartezeiten entstehen, wenn durch Dritte an den
Systemkomponenten Beschädigungen verursacht werden oder
wenn vorher nicht absehbare Umstände zu
Trassenänderungen führen.

Spätestens bei der Auftragserteilung ist unaufgefordert
ein Preisblatt aller aktuellen Personal- und Geräte-
Stundensätze sowie der Material - Einheitssätze
abzugeben, sofern diese unter Titel 13 Diverses und
Sonstiges, Bereich 05 Regiearbeiten nicht
berücksichtigt sind. Fehlende Einheitspreise werden im
Rahmen der ortsüblichen Gegebenheiten durch die
Bauleitung festgelegt.

3) Materialrückgaben

Materialien können aufgrund von Planungs-,
Projektierungs- und/oder Ausführungsfehlern an isoplus
zurückgegeben werden. Für die Organisation des
Rücktransportes hat der Rohrverleger zu sorgen. Diese
Materialien werden anschließend dem Ausführenden,
abzüglich 25% Rücknahme- sowie der Transportkosten,
gutgeschrieben. Es wird nur Material, dass sich in
einem tadellos gereinigtem bzw. sauberen, einwandfreien
und wieder verwendbaren Zustand befindet,
zurückgenommen.

Übrige Rest- bzw. Passstücke sind von der Rücknahme
generell ausgeschlossen. Ebenso sind Rohre, Bau- bzw.
Formteile und andere Materialien mit dem Zuwort
"Sonder", alle Produkte die dem individuellen,
projektbezogenen Trassenverlauf  angepasst wurden, wie
z.B. Sondergradbogen,  Formteile mit Sonderbaumaßen
etc. sowie alle anderen nicht aufgeführten
Sonderanfertigungen von  der Rücknahme bzw. Rückgabe
ausgeschlossen.

Bei der unangekündigten Rücksendung von Sonderartikeln
werden diese nicht gutgeschrieben und die anfallenden
Unkosten für Transport, Wiederverwertung bzw.
Recycling, Entsorgung und Deponiegebühren dem
Veranlasser in Rechnung gestellt.

4) Angebotsform

Das Angebot ist im Original und vollständig ausgefüllt
einzureichen, Änderungen im Text sind unzulässig.
Anbietereigene EDV-Texte können verwendet werden, dies
entbindet jedoch nicht von der Pflicht, den
Originaltext mit seinen Bestimmungen und Anforderungen
zu beachten sowie anzuerkennen. Dem Bieter ist es in
einem gesonderten Leistungsverzeichnis freigestellt,
Alternativen zu nennen; sämtliche anwendbaren
Vorbemerkungen des Hauptangebotes müssen dabei dennoch
eingehalten werden.

Nachträge sind unaufgefordert vor Beginn der
betreffenden Leistungen zu stellen. Die
Angebotseröffnung erfolgt ohne Termin, die freie
Vergabe des Auftrages bleibt vorbehalten. Der Bieter
erkennt die bereits genannten und alle noch folgenden
Vorbemerkungen mit seiner Unterschrift ausdrücklich an.

5) Ergänzungen

*Hinweis*
1) Transport

Die  isoplus-Rohre und Bauteile sowie Zubehöre werden
per LKW an die Baustelle bzw. das Materiallager
geliefert. Die Anfahrtswege müssen für
Schwerlastverkehr sowie für Transporter mit 12 m  bzw.
16 m Ladefläche geeignet  sein. Zum Schutz des
Mediumrohres sind die Rohrenden  werkseitig mit gelben
Kappen verschlossen. Diese Schutzkappen müssen bis zur
Montage an  den Rohrenden  verbleiben. Auch beim
Umtransport der isoplus-Rohre dürfen diese Kappen nicht
entfernt werden.

Die Ladefläche des LKW`s muss auf spitze und
scharfkantige Teile geprüft werden. Gegebenfalls sind
diese, um Beschädigungen der Rohre auszuschließen, zu
entfernen. Sämtliche Muffen und Schrumpfmaterialien
sowie alle Zubehöre wie Endkappen, Dichtringe etc.
werden in Schutzhüllen oder/und Kartons angeliefert.
Auch diese Kartonagen dürfen bis unmittelbar vor der
Montage nicht entfernt bzw. beschädigt werden.

2) Abladen

Das Entladen des LKW`s erfolgt bauseits durch den
Verleger oder durch Dritte. Die Einhaltung sämtlicher
einschlägiger Unfallverhütungsvorschriften und
Sicherheitsbedingungen ist dabei zu gewährleisten. Alle
isoplus-Rohre, Bauteile und Zubehöre sind sachgemäß zu
entladen und dürfen nicht von der Ladefläche geworfen
werden.

Beim Eintreffen der Materialien sind diese auf äußere
Beschädigungen zu kontrollieren, die Vollständigkeit
der Lieferung ist zu prüfen und zu protokollieren.
Eventuelle Mängel sind eindeutig auf den Lieferpapieren
zu kennzeichnen bzw. einzutragen, da Reklamationen nur
innerhalb von drei Tagen anerkannt werden.

Kleinere Dimensionen und Zubehöre sind vorzugsweise von
Hand abzuladen. Bei größeren Nennweiten erfolgt das
Entladen mit einem ebenfalls beizustellenden Kran.
Dabei sind bei 12 m und 16 m Rohrstangen generell zwei
10-15 cm breite Textil- oder Nylongurte mit einem
mindestens 4 m langen Lastbalken oder ein LKW mit
Greifzange zu verwenden.
Dadurch wird eine unzulässige Durchbiegung und
Beschädigung der Rohre sowie ein möglicher Abriss
integrierter Systeme, wie z.B. der Netzüberwachung,
verhindert.
Das Ziehen und Rollen der Rohre auf dem Boden sowie die
Verwendung von Stahlseilen o.ä. ist nicht zulässig.

3) Lagerung

Die isoplus-Rohre und Bauteile sind auf ebenen,
steinfreien sowie trockenen Flächen, nach Dimensionen
getrennt, zu lagern. Grundwassergefährdete und Wasser
stauende Böden sind zur Lagerung zu vermeiden. Als
Auflager für die Rohre dienen Sandbänke oder
Kanthölzer. Je nach Nennweite sollten diese zwischen 10
und 15 cm breit und in gleichmäßigen Abständen von rund
2,00 m angeordnet sein.
Der Scheiteldruck am Mantel darf dabei 40 N/cm2 bzw. 4
kg/cm2
nicht übersteigen.
Aus Sicherheitsgründen ist die Stapelhöhe auf maximal
2,50 m zu begrenzen.

Ist die Lagerung für längere Zeit vorgesehen, so sind
gegen alle Witterungseinflüsse geeignete
Schutzmaßnahmen einzuleiten. Während einer Frostperiode
sind die isoplus-Rohre, -Bauteile und -Zubehöre vor
unsachgemäßer Behandlung wie Stoß- und
Schlageinwirkung, Durchbiegung usw. zu schützen.

Das Zubehör und Kleinmaterialien wie Muffen,
Schrumpfmanschetten, Endkappen, Dehnungspolster etc.
sind, ebenfalls sortiert, trocken, frostfrei und vor
direkter Sonneneinstrahlung geschützt zu lagern. Die
PUR- Ortschaumkomponenten müssen, das bereits genannte
Zubehör sollte vor Diebstahl geschützt in einem
abschließbaren Raum oder Baucontainer bei Temperaturen
zwischen +15°C und +25°C eingelagert werden. Gefrorener
bzw. kristallisierter Schaum ist für die Nachdämmung
der Muffen nicht mehr zu verwenden.

Für die ordnungsgemäße Lagerung aller
isoplus-Systemkomponenten ist ausschließlich der
Besteller oder dessen autorisierter Vertreter
verantwortlich. Ihm unterliegen auch die Quittierung
der Vollständigkeit sowie die Überwachung der
Materialausgabe während der Bauphase. Zur Nachdämmung
benötigtes Montagematerial muss zum Zeitpunkt der
Ausführung den isoplus-Werksmonteuren ausgehändigt
werden.

*Hinweis*
1) Allgemein

Erdarbeiten sind entsprechend den allgemein gültigen
Richtlinien und Normen für Tiefbau auszuführen.
Gleichzeitig sind die kommunal unterschiedlich
lautenden zusätzlichen Bestimmungen sowie die AGFW-
Richtlinien des Arbeitsblattes FW 401 - Teil 12
einzuhalten. Die Rohrgräben sind durch ein fachkundiges
Tiefbauunternehmen nach DIN 18300, DIN EN 805, DIN EN
1610 und DIN 4124 zu erstellen, zu böschen oder zu
verbauen und wieder zu verfüllen.

Die der Projektierung und Rohrstatik zugrunde gelegte
Verlegetiefe bzw. Rohrscheitel-Überdeckungshöhe ist
zwingend einzuhalten. Es ist erforderlich, dass die
Sohle auf ihrer Gesamtlänge tragfähig und steinfrei
erstellt wird. Der Rohrverleger hat zur Sicherung der
Qualität des Gesamtsystems bis zum Abschluss aller
Arbeiten generell für die Entwässerung und Freihaltung
der Rohrgräben zu sorgen.

Eingefallene Rohrgräben müssen von Hand freigeschachtet
werden. Von einer normgerechten Grabenherstellung
hängen in hohem Maße der Montagefortschritt sowie die
Qualität aller auszuführenden Arbeiten und damit die zu
erwartende Lebensdauer einer Fernwärmetrasse ab. Im
Bereich der Montageverbindungen und/oder der
Dehnungspolster sind die Arbeitsräume gemäß den
isoplus-Montagerichtlinien zu vergrößern.

2) Sandbett

Bevor das Sandbett erstellt wird, muss die Trasse nach
Prüfung bzw. Kontrolle durch einen verantwortlichen
Bauleiter freigegeben werden. Danach sind die Rohre
allseitig mit mindestens 10 cm rundkantigem, nicht
bindigem Mittel- bis Grobsand der Körnung 0-4 mm
(Korngruppe 0/2 nach DIN EN 12620) lagenweise und
äußerst sorgfältig wieder zu verfüllen und
ausschließlich per Hand zu verdichten.

Besondere Aufmerksamkeit ist dabei, um Hohlräume zu
vermeiden, den Zwischenräumen oder auch Rohrzwickeln
zwischen den Rohren zu widmen. Diese Räume müssen
gesondert unterstampft und verdichtet werden. Während
dieser Arbeiten sind gleichzeitig eventuell verwendete
Hilfsauflager zu entfernen, sofern es sich nicht um
Sandsäcke, die aufzuschlitzen sind, oder
Hartschaumauflager handelt.

Wenn es aufgrund ungünstiger Randbedingungen nicht
ausgeschlossen ist, dass während der Tiefbauarbeiten
der Bettungssand z.B. durch Regen ausgeschwemmt wird,
ist die Bettungszone mit Geotextilien zu umhüllen. In
Hang- bzw. Steilstrecken sollte dies wegen der
Dränagewirkung des Grabenprofils generell beachtet
werden. Das Einschlämmen des Sandes wird gemäß AGFW FW
401 - Teil 12 nicht als Stand der Technik eingestuft.

3) Wiederverfüllung

Nach Fertigstellung des Sandbettes kann der Graben mit
Aushubmaterial aufgefüllt werden, wobei eine lagenweise
auszuführende Verdichtung notwendig ist. Große bzw.
grobe und spitze Steine sind zu entfernen. Nach ZTVE -
StB sind außerhalb der Leitungszone als Füllboden
grobkörnige Böden bis zu einem Größtkorn von 20 mm zu
verwenden. Generell ist nach DIN 18196 als
Verfüllmaterial Boden der Verdichtbarkeitsklasse V1 zu
verwenden.

Nach ZTVA - StB sind für die Grabenverfüllung der
Verfüllzone und der 20 cm Fülllage gegen Wasser und
Witterung unempfindliche Böden zu verwenden. Das
Verfüllen und Verdichten des Grabens hat, um ein
Verschieben und Heben der Trasse zu verhindern,
gleichzeitig auf beiden Seiten der Rohre zu erfolgen.
Nach dem Einbringen der 20 cm starken Fülllage kann mit
Verdichtungsmaschinen wie z.B. einem Flächenrüttler
oder einer Explosionsstampframme (Gewicht bis 100 kg)
gearbeitet werden.

Auf die erste Schicht baut man weitere Lagen von 20 -
30 cm Höhe auf und schließt mit der vorgesehenen
Deckschicht ab. Die Forderungen der "Zusätzlichen
techn. Vertragsbedingungen und Richtlinien für
Aufgrabungen und Erdarbeiten im Straßenbau", kurz ZTVA
und ZTVE, sind zusätzlich anzuwenden. In Anlehnung an
die ZTVE - StB sind die darin geforderten
Verdichtungsgrade [DPr] zu erzielen.

*Hinweis*
1) Montageunterlagen / Rohrunterlagen

Die Montage der Rohrleitung erfolgt auf, in Abständen
von maximal 2 m angeordneten Kanthölzern,
Hartschaumbalken (siehe Titel 11 Zubehör Allgemein,
Bereich 06 Sonstiges Zubehör), Sandsäcken oder direkt
auf einer 10 cm starken Sandplanie. Bei der direkten
Verlegung auf dem Sandbett sind an den
Verbindungsstellen Kopflöcher als Arbeitsraum
erforderlich. Das  erste Auflager  ist mindestens 1 m
vom Rohrende entfernt anzuordnen. Werden Kanthölzer
verwendet, sind diese vor dem Einsanden der Trasse
zwingend zu entfernen, Sandsäcke sind vor der
Wiederverfüllung aufzuschlitzen.

2) Dämm- und Dichtarbeiten

Aus Gewährleistungsgründen müssen folgende Leistungen
durch isoplus-werksgeschultes und AGFW-/BFW-geprüftes
Montagepersonal  ausgeführt werden:

a) Installation, Kontrolle und Protokollierung der
  IPS-Cu oder IPS-NiCr - Netzüberwachung

b) Herstellen des PUR-Ortschaumes für das Dämmen der
  Verbindungsstellen mit einer fahrbaren
  Schaummaschine oder handangesetzten mechanisch
  verrührtem Schaum

c) Dämmen und Dichten der Verbindungsmuffen an den
  Schweißstellen durch PUR-Schaum und der
  Wärmebehandlung des vernetzten und schrumpfenden
  Dichtungsmaterials der Muffen sowie End- bzw.
  Schrumpfkappen

d) Anbringen der Dehnungspolster in allen lieferbaren
  Formen an den Dehnungsschenkel wie L-, Z- und
  U-Bogen und an allen anderen notwendigen Stellen
  entsprechend der Längen- und Dickenangaben gemäß
  isoplus-Trassenplan

Die beschriebenen Leistungen sind in die Einheitspreise
mit einzukalkulieren. Für die Ausführung aller Dämm-
und Dichtarbeiten ist derselbe Zeitraum zu planen, wie
für die Verlege- und Schweißarbeiten. Eine
Voranmeldefrist dieser Arbeiten von mindestens 5 bis 8
Arbeitstagen  ist einzuhalten.

isoplus steht das Recht zu, die Nachdämmarbeiten bei
ungünstigen Voraussetzungen wie z.B. einem nicht
normengerechten Tiefbau oder unverantwortlichen
Witterungsverhältnissen einzustellen. Die
BFW-Richtlinie "Qualitätssicherung bei
Winterbaumaßnahmen" muss in den Wintermonaten zwingend
eingehalten werden.

3) Verlegung

Die isoplus-Montagerichtlinien sind exakt einzuhalten.
Die Rohre dürfen, um Beschädigungen des PE-Mantelrohres
zu vermeiden, während der Montage nicht über die
Grabensohle gezogen werden. Das Rollen der Rohre sowie
die Verwendung von Stahlseilen oder Ketten sind ebenso
unzulässig. Der Rohrverleger ist für das Ausrichten der
Trasse in vertikaler und horizontaler Richtung, für das
Erstellen von Passlängen sowie das Aufschieben der
Verbindungsmuffen, Dichtungsringe und Endkappen
verantwortlich.

4) Fremdleitungen

Für die im öffentlichen Verkehrsraum zu bauenden
Fernwärmetrassen muss teilweise mit erheblichen
Behinderungen der Trassenführung durch vorhandene
Leitungen und Anlagen wie z. B. für Gas, Wasser,
Entwässerung, Strom, Post gerechnet werden. Die Lage
dieser Hindernisse ist daher vor Baubeginn anhand von
Lageplänen und Schnittzeichnungen mit den zuständigen
Stellen zu klären und das Ergebnis schriftlich
festzulegen. Die je nach Sparte bzw. kommunalen
Bestimmungen geltenden Mindestabstände zur isoplus-
Rohrtrasse sind dabei zu berücksichtigen.

### 03 Starre Verbundsysteme - Doppelrohr, Diskontinuierliche Fertigung

*Hinweis*
Werkseitig gedämmtes Mantelrohrverbundsystem für die
direkte, kanalfreie Erdverlegung. Mediumrohr und PEHD-
Mantelrohr sind über den PUR-Hartschaum kraftschlüssig
miteinander verbunden und bilden eine Einheit
(Verbundsystem). Bei thermischer Belastung dehnen sich
die drei Komponenten Mediumrohr, PUR-Schaum und
PEHD-Mantelrohr, im Gegensatz zu anderen Rohrsystemen,
axial gleichmäßig aus.

Die isoplus-Doppelrohr-Systeme mit schwarzem
Stahlmediumrohr sind für Dauerbetriebstemperaturen
mindestens nach EN 253  geeignet. Die vertikale
Anordnung von Vor- und Rücklauf führt zu einer
Wärmeblockbildung und der damit verbundenen Reduzierung
der Wärmeverluste.

Ausführung nach BFW-Güteschutz "Fernwärmetechnik",
AGFW-Arbeitsblatt FW 401 "Verlegung und Statik von KMR
für Fernwärmenetze", Europa-Norm EN 253, 448, 488 und
489 sowie unter Einhaltung des zertifizierten
Qualitätssicherungssystems DIN EN ISO 9000. Mit einem
isoplus-Qualitätspaß wird bestätigt, dass nach den
bereits aufgeführten und den noch folgenden Normen,
Richtlinien und QS-Maßnahmen gehandelt wird.

ACHTUNG! Verlegung erfolgt standardmäßig mit
übereinander liegenden Mediumrohren!!

*Hinweis*
Polyurethan-Hartschaum besteht aus den Komponenten
Polyol (Komponente A, hell) und Isocyanat (Komponente
B, dunkel). Als Treibmittel ist umweltfreundliches
C-Pentan zu  verwenden, Ozonabbaupotential (ODP) = 0,
Treibhauspotential (GWP) = < 0,001.

Untersuchungen von amtlich anerkannten
Materialprüfanstalten (AMPA) müssen bei bleibender
Belastung mit Temperaturen mindestens nach EN 253 eine
Lebensdauer von wenigstens 30 Jahren nachweisen.

Bei der diskontinuierlichen Produktion ist gemäß EN 253
eine Wärmeleitfähigkeit [l50] von maximal 0,029 W/(m.K)
zu bescheinigen.

Baustellenschaum muss gemäß EN 489 bei +15° bis +25° C
gelagert und kann bei Oberflächentemperaturen zwischen
mind. +15° und max. +45° C verarbeitet werden. Die
maximale Lagerzeit beträgt 3 Monate. Auf der Baustelle
ist durch die isoplus-Monteure ausschließlich
handangesetzter Becherschaum, der mit Turborührern
vermischt wird, oder Maschinenschaum, der aus fahrbaren
Schaumanlagen nach Bedarf proportioniert entnommen
wird, zu verwenden.

*Hinweis*
PEHD-Mantelrohr
Polyethylene High Density (PEHD) ist ein nahtlos
extrudiertes, schlag- und bruchfestes, zähelastisches
Hartpolyethylen bis -50° C mit glatter Oberfläche.
Allgemeine Güteanforderungen nach DIN 8075. Gemäß EN
253, zur optimalen Haftung am PUR-Hartschaum, Corona
behandelt. Maße bzw. Wanddicke mindestens nach EN 253.
Prüfung des Schmelzindexes (MFI-Gruppe) nach DIN 53735
bzw. ISO 1133, Wärmeleitfähigkeit [l] maximal 0,40
W/(m*K).

*Hinweis*
Mediumrohr, geschweißt
Geschweißter, kreisförmiger, unlegierter und
vollberuhigter Stahl

Bezeichnung und technische Lieferbedingungen nach EN
10217-1 und -2.
P235GH (1.0345), P235TR1 (1.0254)

Mit Abnahmeprüfzeugnis (APZ) nach EN 10204 - 3.1

Ab Wandstärke > 3,2 mm mit Schweißnahtvorbereitung
durch 30° abgeschrägte Enden nach DIN EN ISO 9692-1.

*Hinweis*
Vor dem Verschweißen der Rohre und Bauteile müssen die
entsprechenden Verbindungsmuffen mit den dazugehörigen
Schrumpfmanschetten auf das Mantelrohr neben der
Schweißstelle aufgeschoben werden. Die Verbindungen der
schwarzen Stahlrohre können bis DN 80 autogen, sollten
jedoch vorzugsweise und ab DN 100 generell, elektrisch
geschweißt werden.

Schweißarbeiten sind nur von Schweißern auszuführen,
die im Besitz eines gültigen Prüfzeugnisses nach DIN EN
287-1 sind.
Sofern ungünstige Witterungsbedingungen vorherrschen
ist zur Vorbereitung und Ausführung ein Schutzzelt über
der Verbindungsstelle zu errichten. Während des
Schweißens sind die Stirnseiten der Rohrenden durch
nasse Tücher, Steckblenden oder Flammschutzmatten vor
Verbrennung zu schützen.

Das anzuwendende Schweißverfahren muss für
Baustellenschweißungen geeignet und nach DIN EN ISO
15607 spezifiziert und anerkannt sein. Für die
Schweißnahtvorbereitung, die Fugenform am Stahl sowie
für den Abstand zwischen den Rohrenden ist in Anlehnung
an die DIN EN 448 die DIN EN ISO 9692-1 maßgebend.
Die Schweißzusatzwerkstoffe müssen auf die
Grundwerkstoffe abgestimmt und zugelassen sein, sie
sind nach DIN EN 12536, DIN 8559 und DIN EN ISO 2560
auszuwählen und deutlich zu kennzeichnen. Die fertig
gestellten Schweißnähte müssen nach AGFW-Arbeitsblatt
FW 401 die Anforderungen nach EN ISO 5817 erfüllen.

*Hinweis*
Augenscheinliche Mängel sind in ISO 6520 klassifiziert.
Die gesamte Rohrtrasse muss mit Wasser einer Druckprobe
unterzogen werden. Der Prüfdruck ist mindestens acht
Stunden aufrechtzuerhalten. Diese Prüfung ist mit einem
Überdruck in Höhe des 1,3-fachen Betriebsdruckes,
maximal 32,5 bar, jedoch mindestens mit dem Nenndruck
der Rohrleitungen durchzuführen.
Die Druckproben sind entsprechend Vd TÜV 1051 oder
DVGW-Arbeitsblatt 469, Prüfungsverfahren B1 sowie EN
805 auszuführen. Vor der Druckprobe ist es sinnvoll,
die Dichtheit der Nähte mit Luft von einem Überdruck
von 0,2 bar zu prüfen und diese abzuseifen. Bei einer
Durchstrahlungsprüfung sind mindestens 10% der Nähte
nach EN 1435 zu kontrollieren bzw. zu protokollieren
und nach DIN EN ISO 5817 zu bewerten.

*Hinweis*
Gerade Rohrstangen starr, Verbund, Wärmedämmung,
Mantel- und Mediumrohrqualität  wie vor beschrieben,
liefern und montieren.

#### 03.01 Gerade Doppelrohr - Rohrstange, Med. rohr geschweißt, Mant.rohr PEHD, Dämmdicke Standard, Netzüberw. IPS-Cu

**03.01.00.001 Doppelrohr DN 20 (2x26,9x2,6/125) á 6m inkl. IPS, Wandstärke nach FW 401, prod. nach DIN EN 15698-1**
Art.Nr.: RD06IPGG3PS020

Mediumrohr: P235GH, geschweißt
Mantelrohr: PEHD
Dämmdicke: Standard
Netzüberwachung: IPS-Cu

Abmessungen:
Verbundmantelrohr - Nennweite: 2x DN 20
Mediumrohr - Außendurchmesser: 2x 26,9 mm
Mediumrohr - Wandstärke: 2x 2,6 mm
Mantelrohr - Außendurchmesser: 125 mm
Rohrstangenlänge: 6 m

Fabrikat: isoplus oder gleichwertig
Einheit: m

**03.01.00.002 Doppelrohr DN 20 (2x26,9x2,6/125) á 6m inkl. IPS, Wandstärke nach FW 401, prod. nach DIN EN 15698-1**
Art.Nr.: RD06IPTG3PS020

Mediumrohr: P235TR1, geschweißt
Mantelrohr: PEHD
Dämmdicke: Standard
Netzüberwachung: IPS-Cu

Abmessungen:
Verbundmantelrohr - Nennweite: 2x DN 20
Mediumrohr - Außendurchmesser: 2x 26,9 mm
Mediumrohr - Wandstärke: 2x 2,6 mm
Mantelrohr - Außendurchmesser: 125 mm
Rohrstangenlänge: 6 m

Fabrikat: isoplus oder gleichwertig
Einheit: m

**03.01.00.003 Doppelrohr DN 25 (2x33,7x3,2/140) á 6m inkl. IPS, Wandstärke nach FW 401, prod. nach DIN EN 15698-1**
Art.Nr.: RD06IPGG3PS025

Mediumrohr: P235GH, geschweißt
Mantelrohr: PEHD
Dämmdicke: Standard
Netzüberwachung: IPS-Cu

Abmessungen:
Verbundmantelrohr - Nennweite: 2x DN 25
Mediumrohr - Außendurchmesser: 2x 33,7 mm
Mediumrohr - Wandstärke: 2x 3,2 mm
Mantelrohr - Außendurchmesser: 140 mm
Rohrstangenlänge: 6 m

Fabrikat: isoplus oder gleichwertig
Einheit: m

**03.01.00.004 Doppelrohr DN 25 (2x33,7x3,2/140) á 6m inkl. IPS, Wandstärke nach FW 401, prod. nach DIN EN 15698-1**
Art.Nr.: RD06IPTG3PS025

Mediumrohr: P235TR1, geschweißt
Mantelrohr: PEHD
Dämmdicke: Standard
Netzüberwachung: IPS-Cu

Abmessungen:
Verbundmantelrohr - Nennweite: 2x DN 25
Mediumrohr - Außendurchmesser: 2x 33,7 mm
Mediumrohr - Wandstärke: 2x 3,2 mm
Mantelrohr - Außendurchmesser: 140 mm
Rohrstangenlänge: 6 m

Fabrikat: isoplus oder gleichwertig
Einheit: m

**03.01.00.005 Doppelrohr DN 25 (2x33,7x3,2/140) á 12m inkl. IPS, Wandstärke nach FW 401, prod. nach DIN EN 15698-1**
Art.Nr.: RD12IPGG3PS025

Mediumrohr: P235GH, geschweißt
Mantelrohr: PEHD
Dämmdicke: Standard
Netzüberwachung: IPS-Cu

Abmessungen:
Verbundmantelrohr - Nennweite: 2x DN 25
Mediumrohr - Außendurchmesser: 2x 33,7 mm
Mediumrohr - Wandstärke: 2x 3,2 mm
Mantelrohr - Außendurchmesser: 140 mm
Rohrstangenlänge: 12 m

Fabrikat: isoplus oder gleichwertig
Einheit: m

**03.01.00.006 Doppelrohr DN 25 (2x33,7x3,2/140) á 12m inkl. IPS, Wandstärke nach FW 401, prod. nach DIN EN 15698-1**
Art.Nr.: RD12IPTG3PS025

Mediumrohr: P235TR1, geschweißt
Mantelrohr: PEHD
Dämmdicke: Standard
Netzüberwachung: IPS-Cu

Abmessungen:
Verbundmantelrohr - Nennweite: 2x DN 25
Mediumrohr - Außendurchmesser: 2x 33,7 mm
Mediumrohr - Wandstärke: 2x 3,2 mm
Mantelrohr - Außendurchmesser: 140 mm
Rohrstangenlänge: 12 m

Fabrikat: isoplus oder gleichwertig
Einheit: m

**03.01.00.007 Doppelrohr DN 32 (2x42,4x3,2/160) á 6m inkl. IPS, Wandstärke nach FW 401, prod. nach DIN EN 15698-1**
Art.Nr.: RD06IPGG3PS032

Mediumrohr: P235GH, geschweißt
Mantelrohr: PEHD
Dämmdicke: Standard
Netzüberwachung: IPS-Cu

Abmessungen:
Verbundmantelrohr - Nennweite: 2x DN 32
Mediumrohr - Außendurchmesser: 2x 42,4 mm
Mediumrohr - Wandstärke: 2x 3,2 mm
Mantelrohr - Außendurchmesser: 160 mm
Rohrstangenlänge: 6 m

Fabrikat: isoplus oder gleichwertig
Einheit: m

**03.01.00.008 Doppelrohr DN 32 (2x42,4x3,2/160) á 6m inkl. IPS, Wandstärke nach FW 401, prod. nach DIN EN 15698-1**
Art.Nr.: RD06IPTG3PS032

Mediumrohr: P235TR1, geschweißt
Mantelrohr: PEHD
Dämmdicke: Standard
Netzüberwachung: IPS-Cu

Abmessungen:
Verbundmantelrohr - Nennweite: 2x DN 32
Mediumrohr - Außendurchmesser: 2x 42,4 mm
Mediumrohr - Wandstärke: 2x 3,2 mm
Mantelrohr - Außendurchmesser: 160 mm
Rohrstangenlänge: 6 m

Fabrikat: isoplus oder gleichwertig
Einheit: m

**03.01.00.009 Doppelrohr DN 32 (2x42,4x3,2/160) á 12m inkl. IPS, Wandstärke nach FW 401, prod. nach DIN EN 15698-1**
Art.Nr.: RD12IPGG3PS032

Mediumrohr: P235GH, geschweißt
Mantelrohr: PEHD
Dämmdicke: Standard
Netzüberwachung: IPS-Cu

Abmessungen:
Verbundmantelrohr - Nennweite: 2x DN 32
Mediumrohr - Außendurchmesser: 2x 42,4 mm
Mediumrohr - Wandstärke: 2x 3,2 mm
Mantelrohr - Außendurchmesser: 160 mm
Rohrstangenlänge: 12 m

Fabrikat: isoplus oder gleichwertig
Einheit: m

**03.01.00.010 Doppelrohr DN 32 (2x42,4x3,2/160) á 12m inkl. IPS, Wandstärke nach FW 401, prod. nach DIN EN 15698-1**
Art.Nr.: RD12IPTG3PS032

Mediumrohr: P235TR1, geschweißt
Mantelrohr: PEHD
Dämmdicke: Standard
Netzüberwachung: IPS-Cu

Abmessungen:
Verbundmantelrohr - Nennweite: 2x DN 32
Mediumrohr - Außendurchmesser: 2x 42,4 mm
Mediumrohr - Wandstärke: 2x 3,2 mm
Mantelrohr - Außendurchmesser: 160 mm
Rohrstangenlänge: 12 m

Fabrikat: isoplus oder gleichwertig
Einheit: m

**03.01.00.011 Doppelrohr DN 40 (2x48,3x3,2/160) á 6m inkl. IPS, Wandstärke nach FW 401, prod. nach DIN EN 15698-1**
Art.Nr.: RD06IPGG3PS040

Mediumrohr: P235GH, geschweißt
Mantelrohr: PEHD
Dämmdicke: Standard
Netzüberwachung: IPS-Cu

Abmessungen:
Verbundmantelrohr - Nennweite: 2x DN 40
Mediumrohr - Außendurchmesser: 2x 48,3 mm
Mediumrohr - Wandstärke: 2x 3,2 mm
Mantelrohr - Außendurchmesser: 160 mm
Rohrstangenlänge: 6 m

Fabrikat: isoplus oder gleichwertig
Einheit: m

**03.01.00.012 Doppelrohr DN 40 (2x48,3x3,2/160) á 6m inkl. IPS, Wandstärke nach FW 401, prod. nach DIN EN 15698-1**
Art.Nr.: RD06IPTG3PS040

Mediumrohr: P235TR1, geschweißt
Mantelrohr: PEHD
Dämmdicke: Standard
Netzüberwachung: IPS-Cu

Abmessungen:
Verbundmantelrohr - Nennweite: 2x DN 40
Mediumrohr - Außendurchmesser: 2x 48,3 mm
Mediumrohr - Wandstärke: 2x 3,2 mm
Mantelrohr - Außendurchmesser: 160 mm
Rohrstangenlänge: 6 m

Fabrikat: isoplus oder gleichwertig
Einheit: m

**03.01.00.013 Doppelrohr DN 40 (2x48,3x3,2/160) á 12m inkl. IPS, Wandstärke nach FW 401, prod. nach DIN EN 15698-1**
Art.Nr.: RD12IPGG3PS040

Mediumrohr: P235GH, geschweißt
Mantelrohr: PEHD
Dämmdicke: Standard
Netzüberwachung: IPS-Cu

Abmessungen:
Verbundmantelrohr - Nennweite: 2x DN 40
Mediumrohr - Außendurchmesser: 2x 48,3 mm
Mediumrohr - Wandstärke: 2x 3,2 mm
Mantelrohr - Außendurchmesser: 160 mm
Rohrstangenlänge: 12 m

Fabrikat: isoplus oder gleichwertig
Einheit: m

**03.01.00.014 Doppelrohr DN 40 (2x48,3x3,2/160) á 12m inkl. IPS, Wandstärke nach FW 401, prod. nach DIN EN 15698-1**
Art.Nr.: RD12IPTG3PS040

Mediumrohr: P235TR1, geschweißt
Mantelrohr: PEHD
Dämmdicke: Standard
Netzüberwachung: IPS-Cu

Abmessungen:
Verbundmantelrohr - Nennweite: 2x DN 40
Mediumrohr - Außendurchmesser: 2x 48,3 mm
Mediumrohr - Wandstärke: 2x 3,2 mm
Mantelrohr - Außendurchmesser: 160 mm
Rohrstangenlänge: 12 m

Fabrikat: isoplus oder gleichwertig
Einheit: m

**03.01.00.015 Doppelrohr DN 50 (2x60,3x3,2/200) á 6m inkl. IPS, Wandstärke nach FW 401, prod. nach DIN EN 15698-1**
Art.Nr.: RD06IPGG3PS050

Mediumrohr: P235GH, geschweißt
Mantelrohr: PEHD
Dämmdicke: Standard
Netzüberwachung: IPS-Cu

Abmessungen:
Verbundmantelrohr - Nennweite: 2x DN 50
Mediumrohr - Außendurchmesser: 2x 60,3 mm
Mediumrohr - Wandstärke: 2x 3,2 mm
Mantelrohr - Außendurchmesser: 200 mm
Rohrstangenlänge: 6 m

Fabrikat: isoplus oder gleichwertig
Einheit: m

**03.01.00.016 Doppelrohr DN 50 (2x60,3x3,2/200) á 6m inkl. IPS, Wandstärke nach FW 401, prod. nach DIN EN 15698-1**
Art.Nr.: RD06IPTG3PS050

Mediumrohr: P235TR1, geschweißt
Mantelrohr: PEHD
Dämmdicke: Standard
Netzüberwachung: IPS-Cu

Abmessungen:
Verbundmantelrohr - Nennweite: 2x DN 50
Mediumrohr - Außendurchmesser: 2x 60,3 mm
Mediumrohr - Wandstärke: 2x 3,2 mm
Mantelrohr - Außendurchmesser: 200 mm
Rohrstangenlänge: 6 m

Fabrikat: isoplus oder gleichwertig
Einheit: m

**03.01.00.017 Doppelrohr DN 50 (2x60,3x3,2/200) á 12m inkl. IPS, Wandstärke nach FW 401, prod. nach DIN EN 15698-1**
Art.Nr.: RD12IPGG3PS050

Mediumrohr: P235GH, geschweißt
Mantelrohr: PEHD
Dämmdicke: Standard
Netzüberwachung: IPS-Cu

Abmessungen:
Verbundmantelrohr - Nennweite: 2x DN 50
Mediumrohr - Außendurchmesser: 2x 60,3 mm
Mediumrohr - Wandstärke: 2x 3,2 mm
Mantelrohr - Außendurchmesser: 200 mm
Rohrstangenlänge: 12 m

Fabrikat: isoplus oder gleichwertig
Einheit: m

**03.01.00.018 Doppelrohr DN 50 (2x60,3x3,2/200) á 12m inkl. IPS, Wandstärke nach FW 401, prod. nach DIN EN 15698-1**
Art.Nr.: RD12IPTG3PS050

Mediumrohr: P235TR1, geschweißt
Mantelrohr: PEHD
Dämmdicke: Standard
Netzüberwachung: IPS-Cu

Abmessungen:
Verbundmantelrohr - Nennweite: 2x DN 50
Mediumrohr - Außendurchmesser: 2x 60,3 mm
Mediumrohr - Wandstärke: 2x 3,2 mm
Mantelrohr - Außendurchmesser: 200 mm
Rohrstangenlänge: 12 m

Fabrikat: isoplus oder gleichwertig
Einheit: m

**03.01.00.019 Doppelrohr DN 65 (2x76,1x3,2/225) á 6m inkl. IPS, Wandstärke nach FW 401, prod. nach DIN EN 15698-1**
Art.Nr.: RD06IPGG3PS065

Mediumrohr: P235GH, geschweißt
Mantelrohr: PEHD
Dämmdicke: Standard
Netzüberwachung: IPS-Cu

Abmessungen:
Verbundmantelrohr - Nennweite: 2x DN 65
Mediumrohr - Außendurchmesser: 2x 76,1 mm
Mediumrohr - Wandstärke: 2x 3,2 mm
Mantelrohr - Außendurchmesser: 225 mm
Rohrstangenlänge: 6 m

Fabrikat: isoplus oder gleichwertig
Einheit: m

**03.01.00.020 Doppelrohr DN 65 (2x76,1x3,2/225) á 12m inkl. IPS, Wandstärke nach FW 401, prod. nach DIN EN 15698-1**
Art.Nr.: RD12IPGG3PS065

Mediumrohr: P235GH, geschweißt
Mantelrohr: PEHD
Dämmdicke: Standard
Netzüberwachung: IPS-Cu

Abmessungen:
Verbundmantelrohr - Nennweite: 2x DN 65
Mediumrohr - Außendurchmesser: 2x 76,1 mm
Mediumrohr - Wandstärke: 2x 3,2 mm
Mantelrohr - Außendurchmesser: 225 mm
Rohrstangenlänge: 12 m

Fabrikat: isoplus oder gleichwertig
Einheit: m

**03.01.00.021 Doppelrohr DN 80 (2x88,9x3,2/250) á 6m inkl. IPS, Wandstärke nach FW 401, prod. nach DIN EN 15698-1**
Art.Nr.: RD06IPGG3PS080

Mediumrohr: P235GH, geschweißt
Mantelrohr: PEHD
Dämmdicke: Standard
Netzüberwachung: IPS-Cu

Abmessungen:
Verbundmantelrohr - Nennweite: 2x DN 80
Mediumrohr - Außendurchmesser: 2x 88,9 mm
Mediumrohr - Wandstärke: 2x 3,2 mm
Mantelrohr - Außendurchmesser: 250 mm
Rohrstangenlänge: 6 m

Fabrikat: isoplus oder gleichwertig
Einheit: m

**03.01.00.022 Doppelrohr DN 80 (2x88,9x3,2/250) á 12m inkl. IPS, Wandstärke nach FW 401, prod. nach DIN EN 15698-1**
Art.Nr.: RD12IPGG3PS080

Mediumrohr: P235GH, geschweißt
Mantelrohr: PEHD
Dämmdicke: Standard
Netzüberwachung: IPS-Cu

Abmessungen:
Verbundmantelrohr - Nennweite: 2x DN 80
Mediumrohr - Außendurchmesser: 2x 88,9 mm
Mediumrohr - Wandstärke: 2x 3,2 mm
Mantelrohr - Außendurchmesser: 250 mm
Rohrstangenlänge: 12 m

Fabrikat: isoplus oder gleichwertig
Einheit: m

**03.01.00.023 Doppelrohr DN 100 (2x114,3x3,6/315) á 6m inkl. IPS, Wandstärke nach FW 401, prod. nach DIN EN 15698-1**
Art.Nr.: RD06IPGG3PS100

Mediumrohr: P235GH, geschweißt
Mantelrohr: PEHD
Dämmdicke: Standard
Netzüberwachung: IPS-Cu

Abmessungen:
Verbundmantelrohr - Nennweite: 2x DN 100
Mediumrohr - Außendurchmesser: 2x 114,3 mm
Mediumrohr - Wandstärke: 2x 3,6 mm
Mantelrohr - Außendurchmesser: 315 mm
Rohrstangenlänge: 6 m

Fabrikat: isoplus oder gleichwertig
Einheit: m

**03.01.00.024 Doppelrohr DN 100 (2x114,3x3,6/315) á 12m inkl. IPS, Wandstärke nach FW 401, prod. nach DIN EN 15698-1**
Art.Nr.: RD12IPGG3PS100

Mediumrohr: P235GH, geschweißt
Mantelrohr: PEHD
Dämmdicke: Standard
Netzüberwachung: IPS-Cu

Abmessungen:
Verbundmantelrohr - Nennweite: 2x DN 100
Mediumrohr - Außendurchmesser: 2x 114,3 mm
Mediumrohr - Wandstärke: 2x 3,6 mm
Mantelrohr - Außendurchmesser: 315 mm
Rohrstangenlänge: 12 m

Fabrikat: isoplus oder gleichwertig
Einheit: m

**03.01.00.025 Doppelrohr DN 100 (2x114,3x3,6/315) á 16m inkl. IPS, Wandstärke nach FW 401, prod. nach DIN EN 15698-1**
Art.Nr.: RD16IPGG3PS100

Mediumrohr: P235GH, geschweißt
Mantelrohr: PEHD
Dämmdicke: Standard
Netzüberwachung: IPS-Cu

Abmessungen:
Verbundmantelrohr - Nennweite: 2x DN 100
Mediumrohr - Außendurchmesser: 2x 114,3 mm
Mediumrohr - Wandstärke: 2x 3,6 mm
Mantelrohr - Außendurchmesser: 315 mm
Rohrstangenlänge: 16 m

Fabrikat: isoplus oder gleichwertig
Einheit: m

**03.01.00.026 Doppelrohr DN 125 (2x139,7x3,6/400) á 6m inkl. IPS, Wandstärke nach FW 401, prod. nach DIN EN 15698-1**
Art.Nr.: RD06IPGG3PS125

Mediumrohr: P235GH, geschweißt
Mantelrohr: PEHD
Dämmdicke: Standard
Netzüberwachung: IPS-Cu

Abmessungen:
Verbundmantelrohr - Nennweite: 2x DN 125
Mediumrohr - Außendurchmesser: 2x 139,7 mm
Mediumrohr - Wandstärke: 2x 3,6 mm
Mantelrohr - Außendurchmesser: 400 mm
Rohrstangenlänge: 6 m

Fabrikat: isoplus oder gleichwertig
Einheit: m

**03.01.00.027 Doppelrohr DN 125 (2x139,7x3,6/400) á 12m inkl. IPS, Wandstärke nach FW 401, prod. nach DIN EN 15698-1**
Art.Nr.: RD12IPGG3PS125

Mediumrohr: P235GH, geschweißt
Mantelrohr: PEHD
Dämmdicke: Standard
Netzüberwachung: IPS-Cu

Abmessungen:
Verbundmantelrohr - Nennweite: 2x DN 125
Mediumrohr - Außendurchmesser: 2x 139,7 mm
Mediumrohr - Wandstärke: 2x 3,6 mm
Mantelrohr - Außendurchmesser: 400 mm
Rohrstangenlänge: 12 m

Fabrikat: isoplus oder gleichwertig
Einheit: m

**03.01.00.028 Doppelrohr DN 125 (2x139,7x3,6/400) á 16m inkl. IPS, Wandstärke nach FW 401, prod. nach DIN EN 15698-1**
Art.Nr.: RD16IPGG3PS125

Mediumrohr: P235GH, geschweißt
Mantelrohr: PEHD
Dämmdicke: Standard
Netzüberwachung: IPS-Cu

Abmessungen:
Verbundmantelrohr - Nennweite: 2x DN 125
Mediumrohr - Außendurchmesser: 2x 139,7 mm
Mediumrohr - Wandstärke: 2x 3,6 mm
Mantelrohr - Außendurchmesser: 400 mm
Rohrstangenlänge: 16 m

Fabrikat: isoplus oder gleichwertig
Einheit: m

**03.01.00.029 Doppelrohr DN 150 (2x168,3x4,0/450) á 6m inkl. IPS, Wandstärke nach FW 401, prod. nach DIN EN 15698-1**
Art.Nr.: RD06IPGG3PS150

Mediumrohr: P235GH, geschweißt
Mantelrohr: PEHD
Dämmdicke: Standard
Netzüberwachung: IPS-Cu

Abmessungen:
Verbundmantelrohr - Nennweite: 2x DN 150
Mediumrohr - Außendurchmesser: 2x 168,3 mm
Mediumrohr - Wandstärke: 2x 4,0 mm
Mantelrohr - Außendurchmesser: 450 mm
Rohrstangenlänge: 6 m

Fabrikat: isoplus oder gleichwertig
Einheit: m

**03.01.00.030 Doppelrohr DN 150 (2x168,3x4,0/450) á 12m inkl. IPS, Wandstärke nach FW 401, prod. nach DIN EN 15698-1**
Art.Nr.: RD12IPGG3PS150

Mediumrohr: P235GH, geschweißt
Mantelrohr: PEHD
Dämmdicke: Standard
Netzüberwachung: IPS-Cu

Abmessungen:
Verbundmantelrohr - Nennweite: 2x DN 150
Mediumrohr - Außendurchmesser: 2x 168,3 mm
Mediumrohr - Wandstärke: 2x 4,0 mm
Mantelrohr - Außendurchmesser: 450 mm
Rohrstangenlänge: 12 m

Fabrikat: isoplus oder gleichwertig
Einheit: m

**03.01.00.031 Doppelrohr DN 150 (2x168,3x4,0/450) á 16m inkl. IPS, Wandstärke nach FW 401, prod. nach DIN EN 15698-1**
Art.Nr.: RD16IPGG3PS150

Mediumrohr: P235GH, geschweißt
Mantelrohr: PEHD
Dämmdicke: Standard
Netzüberwachung: IPS-Cu

Abmessungen:
Verbundmantelrohr - Nennweite: 2x DN 150
Mediumrohr - Außendurchmesser: 2x 168,3 mm
Mediumrohr - Wandstärke: 2x 4,0 mm
Mantelrohr - Außendurchmesser: 450 mm
Rohrstangenlänge: 16 m

Fabrikat: isoplus oder gleichwertig
Einheit: m

**03.01.00.032 Doppelrohr DN 200 (2x219,1x4,5/560) á 6m inkl. IPS, Wandstärke nach FW 401, prod. nach DIN EN 15698-1**
Art.Nr.: RD12IPGG3PS200

Mediumrohr: P235GH, geschweißt
Mantelrohr: PEHD
Dämmdicke: Standard
Netzüberwachung: IPS-Cu

Abmessungen:
Verbundmantelrohr - Nennweite: 2x DN 200
Mediumrohr - Außendurchmesser: 2x 219,1 mm
Mediumrohr - Wandstärke: 2x 4,5 mm
Mantelrohr - Außendurchmesser: 560 mm
Rohrstangenlänge: 6 m

Fabrikat: isoplus oder gleichwertig
Einheit: m

**03.01.00.033 Doppelrohr DN 200 (2x219,1x4,5/560) á 12m inkl. IPS, Wandstärke nach FW 401, prod. nach DIN EN 15698-1**
Art.Nr.: RD12IPGG3PS200

Mediumrohr: P235GH, geschweißt
Mantelrohr: PEHD
Dämmdicke: Standard
Netzüberwachung: IPS-Cu

Abmessungen:
Verbundmantelrohr - Nennweite: 2x DN 200
Mediumrohr - Außendurchmesser: 2x 219,1 mm
Mediumrohr - Wandstärke: 2x 4,5 mm
Mantelrohr - Außendurchmesser: 560 mm
Rohrstangenlänge: 12 m

Fabrikat: isoplus oder gleichwertig
Einheit: m

**03.01.00.034 Doppelrohr DN 200 (2x219,1x4,5/560) á 16m inkl. IPS, Wandstärke nach FW 401, prod. nach DIN EN 15698-1**
Art.Nr.: RD16IPGG3PS200

Mediumrohr: P235GH, geschweißt
Mantelrohr: PEHD
Dämmdicke: Standard
Netzüberwachung: IPS-Cu

Abmessungen:
Verbundmantelrohr - Nennweite: 2x DN 200
Mediumrohr - Außendurchmesser: 2x 219,1 mm
Mediumrohr - Wandstärke: 2x 4,5 mm
Mantelrohr - Außendurchmesser: 560 mm
Rohrstangenlänge: 16 m

Fabrikat: isoplus oder gleichwertig
Einheit: m

#### 03.02 Gerade Doppelrohr - Rohrstange, Med. rohr geschweißt, Mant.rohr PEHD, Dämmdicke 1x verstärkt, Netzüberw. IPS- Cu

**03.02.00.001 Doppelrohr DN 20 (2x26,9x2,6/140) á 6m inkl. IPS, Wandstärke nach FW 401, prod. nach DIN EN 15698-1**
Art.Nr.: RD06IPGG3P1020

Mediumrohr: P235GH, geschweißt
Mantelrohr: PEHD
Dämmdicke: 1x verstärkt
Netzüberwachung: IPS-Cu

Abmessungen:
Verbundmantelrohr - Nennweite: 2x DN 20
Mediumrohr - Außendurchmesser: 2x 26,9 mm
Mediumrohr - Wandstärke: 2x 2,6 mm
Mantelrohr - Außendurchmesser: 140 mm
Rohrstangenlänge: 6 m

Fabrikat: isoplus oder gleichwertig
Einheit: m

**03.02.00.002 Doppelrohr DN 20 (2x26,9x2,6/140) á 6m inkl. IPS, Wandstärke nach FW 401, prod. nach DIN EN 15698-1**
Art.Nr.: RD06IPTG3P1020

Mediumrohr: P235TR1, geschweißt
Mantelrohr: PEHD
Dämmdicke: 1x verstärkt
Netzüberwachung: IPS-Cu

Abmessungen:
Verbundmantelrohr - Nennweite: 2x DN 20
Mediumrohr - Außendurchmesser: 2x 26,9 mm
Mediumrohr - Wandstärke: 2x 2,6 mm
Mantelrohr - Außendurchmesser: 140 mm
Rohrstangenlänge: 6 m

Fabrikat: isoplus oder gleichwertig
Einheit: m

**03.02.00.003 Doppelrohr DN 25 (2x33,7x3,2/160) á 6m inkl. IPS, Wandstärke nach FW 401, prod. nach DIN EN 15698-1**
Art.Nr.: RD06IPGG3P1025

Mediumrohr: P235GH, geschweißt
Mantelrohr: PEHD
Dämmdicke: 1x verstärkt
Netzüberwachung: IPS-Cu

Abmessungen:
Verbundmantelrohr - Nennweite: 2x DN 25
Mediumrohr - Außendurchmesser: 2x 33,7 mm
Mediumrohr - Wandstärke: 2x 3,2 mm
Mantelrohr - Außendurchmesser: 160 mm
Rohrstangenlänge: 6 m

Fabrikat: isoplus oder gleichwertig
Einheit: m

**03.02.00.004 Doppelrohr DN 25 (2x33,7x3,2/160) á 6m inkl. IPS, Wandstärke nach FW 401, prod. nach DIN EN 15698-1**
Art.Nr.: RD06IPTG3P1025

Mediumrohr: P235TR1, geschweißt
Mantelrohr: PEHD
Dämmdicke: 1x verstärkt
Netzüberwachung: IPS-Cu

Abmessungen:
Verbundmantelrohr - Nennweite: 2x DN 25
Mediumrohr - Außendurchmesser: 2x 33,7 mm
Mediumrohr - Wandstärke: 2x 3,2 mm
Mantelrohr - Außendurchmesser: 160 mm
Rohrstangenlänge: 6 m

Fabrikat: isoplus oder gleichwertig
Einheit: m

**03.02.00.005 Doppelrohr DN 25 (2x33,7x3,2/160) á 12m inkl. IPS, Wandstärke nach FW 401, prod. nach DIN EN 15698-1**
Art.Nr.: RD12IPGG3P1025

Mediumrohr: P235GH, geschweißt
Mantelrohr: PEHD
Dämmdicke: 1x verstärkt
Netzüberwachung: IPS-Cu

Abmessungen:
Verbundmantelrohr - Nennweite: 2x DN 25
Mediumrohr - Außendurchmesser: 2x 33,7 mm
Mediumrohr - Wandstärke: 2x 3,2 mm
Mantelrohr - Außendurchmesser: 160 mm
Rohrstangenlänge: 12 m

Fabrikat: isoplus oder gleichwertig
Einheit: m

**03.02.00.006 Doppelrohr DN 25 (2x33,7x3,2/160) á 12m inkl. IPS, Wandstärke nach FW 401, prod. nach DIN EN 15698-1**
Art.Nr.: RD12IPTG3P1025

Mediumrohr: P235TR1, geschweißt
Mantelrohr: PEHD
Dämmdicke: 1x verstärkt
Netzüberwachung: IPS-Cu

Abmessungen:
Verbundmantelrohr - Nennweite: 2x DN 25
Mediumrohr - Außendurchmesser: 2x 33,7 mm
Mediumrohr - Wandstärke: 2x 3,2 mm
Mantelrohr - Außendurchmesser: 160 mm
Rohrstangenlänge: 12 m

Fabrikat: isoplus oder gleichwertig
Einheit: m

**03.02.00.007 Doppelrohr DN 32 (2x42,4x3,2/180) á 6m inkl. IPS, Wandstärke nach FW 401, prod. nach DIN EN 15698-1**
Art.Nr.: RD06IPGG3P1032

Mediumrohr: P235GH, geschweißt
Mantelrohr: PEHD
Dämmdicke: 1x verstärkt
Netzüberwachung: IPS-Cu

Abmessungen:
Verbundmantelrohr - Nennweite: 2x DN 32
Mediumrohr - Außendurchmesser: 2x 42,4 mm
Mediumrohr - Wandstärke: 2x 3,2 mm
Mantelrohr - Außendurchmesser: 180 mm
Rohrstangenlänge: 6 m

Fabrikat: isoplus oder gleichwertig
Einheit: m

**03.02.00.008 Doppelrohr DN 32 (2x42,4x3,2/180) á 6m inkl. IPS, Wandstärke nach FW 401, prod. nach DIN EN 15698-1**
Art.Nr.: RD06IPTG3P1032

Mediumrohr: P235TR1, geschweißt
Mantelrohr: PEHD
Dämmdicke: 1x verstärkt
Netzüberwachung: IPS-Cu

Abmessungen:
Verbundmantelrohr - Nennweite: 2x DN 32
Mediumrohr - Außendurchmesser: 2x 42,4 mm
Mediumrohr - Wandstärke: 2x 3,2 mm
Mantelrohr - Außendurchmesser: 180 mm
Rohrstangenlänge: 6 m

Fabrikat: isoplus oder gleichwertig
Einheit: m

**03.02.00.009 Doppelrohr DN 32 (2x42,4x3,2/180) á 12m inkl. IPS, Wandstärke nach FW 401, prod. nach DIN EN 15698-1**
Art.Nr.: RD12IPGG3P1032

Mediumrohr: P235GH, geschweißt
Mantelrohr: PEHD
Dämmdicke: 1x verstärkt
Netzüberwachung: IPS-Cu

Abmessungen:
Verbundmantelrohr - Nennweite: 2x DN 32
Mediumrohr - Außendurchmesser: 2x 42,4 mm
Mediumrohr - Wandstärke: 2x 3,2 mm
Mantelrohr - Außendurchmesser: 180 mm
Rohrstangenlänge: 12 m

Fabrikat: isoplus oder gleichwertig
Einheit: m

**03.02.00.010 Doppelrohr DN 32 (2x42,4x3,2/180) á 12m inkl. IPS, Wandstärke nach FW 401, prod. nach DIN EN 15698-1**
Art.Nr.: RD12IPTG3P1032

Mediumrohr: P235TR1, geschweißt
Mantelrohr: PEHD
Dämmdicke: 1x verstärkt
Netzüberwachung: IPS-Cu

Abmessungen:
Verbundmantelrohr - Nennweite: 2x DN 32
Mediumrohr - Außendurchmesser: 2x 42,4 mm
Mediumrohr - Wandstärke: 2x 3,2 mm
Mantelrohr - Außendurchmesser: 180 mm
Rohrstangenlänge: 12 m

Fabrikat: isoplus oder gleichwertig
Einheit: m

**03.02.00.011 Doppelrohr DN 40 (2x48,3x3,2/180) á 6m inkl. IPS, Wandstärke nach FW 401, prod. nach DIN EN 15698-1**
Art.Nr.: RD06IPGG3P1040

Mediumrohr: P235GH, geschweißt
Mantelrohr: PEHD
Dämmdicke: 1x verstärkt
Netzüberwachung: IPS-Cu

Abmessungen:
Verbundmantelrohr - Nennweite: 2x DN 40
Mediumrohr - Außendurchmesser: 2x 48,3 mm
Mediumrohr - Wandstärke: 2x 3,2 mm
Mantelrohr - Außendurchmesser: 180 mm
Rohrstangenlänge: 6 m

Fabrikat: isoplus oder gleichwertig
Einheit: m

**03.02.00.012 Doppelrohr DN 40 (2x48,3x3,2/180) á 6m inkl. IPS, Wandstärke nach FW 401, prod. nach DIN EN 15698-1**
Art.Nr.: RD06IPTG3P1040

Mediumrohr: P235TR1, geschweißt
Mantelrohr: PEHD
Dämmdicke: 1x verstärkt
Netzüberwachung: IPS-Cu

Abmessungen:
Verbundmantelrohr - Nennweite: 2x DN 40
Mediumrohr - Außendurchmesser: 2x 48,3 mm
Mediumrohr - Wandstärke: 2x 3,2 mm
Mantelrohr - Außendurchmesser: 180 mm
Rohrstangenlänge: 6 m

Fabrikat: isoplus oder gleichwertig
Einheit: m

**03.02.00.013 Doppelrohr DN 40 (2x48,3x3,2/180) á 12m inkl. IPS, Wandstärke nach FW 401, prod. nach DIN EN 15698-1**
Art.Nr.: RD12IPGG3P1040

Mediumrohr: P235GH, geschweißt
Mantelrohr: PEHD
Dämmdicke: 1x verstärkt
Netzüberwachung: IPS-Cu

Abmessungen:
Verbundmantelrohr - Nennweite: 2x DN 40
Mediumrohr - Außendurchmesser: 2x 48,3 mm
Mediumrohr - Wandstärke: 2x 3,2 mm
Mantelrohr - Außendurchmesser: 180 mm
Rohrstangenlänge: 12 m

Fabrikat: isoplus oder gleichwertig
Einheit: m

**03.02.00.014 Doppelrohr DN 40 (2x48,3x3,2/180) á 12m inkl. IPS, Wandstärke nach FW 401, prod. nach DIN EN 15698-1**
Art.Nr.: RD12IPTG3P1040

Mediumrohr: P235TR1, geschweißt
Mantelrohr: PEHD
Dämmdicke: 1x verstärkt
Netzüberwachung: IPS-Cu

Abmessungen:
Verbundmantelrohr - Nennweite: 2x DN 40
Mediumrohr - Außendurchmesser: 2x 48,3 mm
Mediumrohr - Wandstärke: 2x 3,2 mm
Mantelrohr - Außendurchmesser: 180 mm
Rohrstangenlänge: 12 m

Fabrikat: isoplus oder gleichwertig
Einheit: m

**03.02.00.015 Doppelrohr DN 50 (2x60,3x3,2/225) á 6m inkl. IPS, Wandstärke nach FW 401, prod. nach DIN EN 15698-1**
Art.Nr.: RD06IPGG3P1050

Mediumrohr: P235GH, geschweißt
Mantelrohr: PEHD
Dämmdicke: 1x verstärkt
Netzüberwachung: IPS-Cu

Abmessungen:
Verbundmantelrohr - Nennweite: 2x DN 50
Mediumrohr - Außendurchmesser: 2x 60,3 mm
Mediumrohr - Wandstärke: 2x 3,2 mm
Mantelrohr - Außendurchmesser: 225 mm
Rohrstangenlänge: 6 m

Fabrikat: isoplus oder gleichwertig
Einheit: m

**03.02.00.016 Doppelrohr DN 50 (2x60,3x3,2/225) á 6m inkl. IPS, Wandstärke nach FW 401, prod. nach DIN EN 15698-1**
Art.Nr.: RD06IPTG3P1050

Mediumrohr: P235TR1, geschweißt
Mantelrohr: PEHD
Dämmdicke: 1x verstärkt
Netzüberwachung: IPS-Cu

Abmessungen:
Verbundmantelrohr - Nennweite: 2x DN 50
Mediumrohr - Außendurchmesser: 2x 60,3 mm
Mediumrohr - Wandstärke: 2x 3,2 mm
Mantelrohr - Außendurchmesser: 225 mm
Rohrstangenlänge: 6 m

Fabrikat: isoplus oder gleichwertig
Einheit: m

**03.02.00.017 Doppelrohr DN 50 (2x60,3x3,2/225) á 12m inkl. IPS, Wandstärke nach FW 401, prod. nach DIN EN 15698-1**
Art.Nr.: RD12IPGG3P1050

Mediumrohr: P235GH, geschweißt
Mantelrohr: PEHD
Dämmdicke: 1x verstärkt
Netzüberwachung: IPS-Cu

Abmessungen:
Verbundmantelrohr - Nennweite: 2x DN 50
Mediumrohr - Außendurchmesser: 2x 60,3 mm
Mediumrohr - Wandstärke: 2x 3,2 mm
Mantelrohr - Außendurchmesser: 225 mm
Rohrstangenlänge: 12 m

Fabrikat: isoplus oder gleichwertig
Einheit: m

**03.02.00.018 Doppelrohr DN 50 (2x60,3x3,2/225) á 12m inkl. IPS, Wandstärke nach FW 401, prod. nach DIN EN 15698-1**
Art.Nr.: RD12IPTG3P1050

Mediumrohr: P235TR1, geschweißt
Mantelrohr: PEHD
Dämmdicke: 1x verstärkt
Netzüberwachung: IPS-Cu

Abmessungen:
Verbundmantelrohr - Nennweite: 2x DN 50
Mediumrohr - Außendurchmesser: 2x 60,3 mm
Mediumrohr - Wandstärke: 2x 3,2 mm
Mantelrohr - Außendurchmesser: 225 mm
Rohrstangenlänge: 12 m

Fabrikat: isoplus oder gleichwertig
Einheit: m

**03.02.00.019 Doppelrohr DN 65 (2x76,1x3,2/250) á 6m inkl. IPS, Wandstärke nach FW 401, prod. nach DIN EN 15698-1**
Art.Nr.: RD06IPGG3P1065

Mediumrohr: P235GH, geschweißt
Mantelrohr: PEHD
Dämmdicke: 1x verstärkt
Netzüberwachung: IPS-Cu

Abmessungen:
Verbundmantelrohr - Nennweite: 2x DN 65
Mediumrohr - Außendurchmesser: 2x 76,1 mm
Mediumrohr - Wandstärke: 2x 3,2 mm
Mantelrohr - Außendurchmesser: 250 mm
Rohrstangenlänge: 6 m

Fabrikat: isoplus oder gleichwertig
Einheit: m

**03.02.00.020 Doppelrohr DN 65 (2x76,1x3,2/250) á 12m inkl. IPS, Wandstärke nach FW 401, prod. nach DIN EN 15698-1**
Art.Nr.: RD12IPGG3P1065

Mediumrohr: P235GH, geschweißt
Mantelrohr: PEHD
Dämmdicke: 1x verstärkt
Netzüberwachung: IPS-Cu

Abmessungen:
Verbundmantelrohr - Nennweite: 2x DN 65
Mediumrohr - Außendurchmesser: 2x 76,1 mm
Mediumrohr - Wandstärke: 2x 3,2 mm
Mantelrohr - Außendurchmesser: 250 mm
Rohrstangenlänge: 12 m

Fabrikat: isoplus oder gleichwertig
Einheit: m

**03.02.00.021 Doppelrohr DN 80 (2x88,9x3,2/280) á 6m inkl. IPS, Wandstärke nach FW 401, prod. nach DIN EN 15698-1**
Art.Nr.: RD06IPGG3P1080

Mediumrohr: P235GH, geschweißt
Mantelrohr: PEHD
Dämmdicke: 1x verstärkt
Netzüberwachung: IPS-Cu

Abmessungen:
Verbundmantelrohr - Nennweite: 2x DN 80
Mediumrohr - Außendurchmesser: 2x 88,9 mm
Mediumrohr - Wandstärke: 2x 3,2 mm
Mantelrohr - Außendurchmesser: 280 mm
Rohrstangenlänge: 6 m

Fabrikat: isoplus oder gleichwertig
Einheit: m

**03.02.00.022 Doppelrohr DN 80 (2x88,9x3,2/280) á 12m inkl. IPS, Wandstärke nach FW 401, prod. nach DIN EN 15698-1**
Art.Nr.: RD12IPGG3P1080

Mediumrohr: P235GH, geschweißt
Mantelrohr: PEHD
Dämmdicke: 1x verstärkt
Netzüberwachung: IPS-Cu

Abmessungen:
Verbundmantelrohr - Nennweite: 2x DN 80
Mediumrohr - Außendurchmesser: 2x 88,9 mm
Mediumrohr - Wandstärke: 2x 3,2 mm
Mantelrohr - Außendurchmesser: 280 mm
Rohrstangenlänge: 12 m

Fabrikat: isoplus oder gleichwertig
Einheit: m

**03.02.00.023 Doppelrohr DN 100 (2x114,3x3,6/355) á 6m inkl. IPS, Wandstärke nach FW 401, prod. nach DIN EN 15698-1**
Art.Nr.: RD06IPGG3P1100

Mediumrohr: P235GH, geschweißt
Mantelrohr: PEHD
Dämmdicke: 1x verstärkt
Netzüberwachung: IPS-Cu

Abmessungen:
Verbundmantelrohr - Nennweite: 2x DN 100
Mediumrohr - Außendurchmesser: 2x 114,3 mm
Mediumrohr - Wandstärke: 2x 3,6 mm
Mantelrohr - Außendurchmesser: 355 mm
Rohrstangenlänge: 6 m

Fabrikat: isoplus oder gleichwertig
Einheit: m

**03.02.00.024 Doppelrohr DN 100 (2x114,3x3,6/355) á 12m inkl. IPS, Wandstärke nach FW 401, prod. nach DIN EN 15698-1**
Art.Nr.: RD12IPGG3P1100

Mediumrohr: P235GH, geschweißt
Mantelrohr: PEHD
Dämmdicke: 1x verstärkt
Netzüberwachung: IPS-Cu

Abmessungen:
Verbundmantelrohr - Nennweite: 2x DN 100
Mediumrohr - Außendurchmesser: 2x 114,3 mm
Mediumrohr - Wandstärke: 2x 3,6 mm
Mantelrohr - Außendurchmesser: 355 mm
Rohrstangenlänge: 12 m

Fabrikat: isoplus oder gleichwertig
Einheit: m

**03.02.00.025 Doppelrohr DN 100 (2x114,3x3,6/355) á 16m inkl. IPS, Wandstärke nach FW 401, prod. nach DIN EN 15698-1**
Art.Nr.: RD16IPGG3P1100

Mediumrohr: P235GH, geschweißt
Mantelrohr: PEHD
Dämmdicke: 1x verstärkt
Netzüberwachung: IPS-Cu

Abmessungen:
Verbundmantelrohr - Nennweite: 2x DN 100
Mediumrohr - Außendurchmesser: 2x 114,3 mm
Mediumrohr - Wandstärke: 2x 3,6 mm
Mantelrohr - Außendurchmesser: 355 mm
Rohrstangenlänge: 16 m

Fabrikat: isoplus oder gleichwertig
Einheit: m

**03.02.00.026 Doppelrohr DN 125 (2x139,7x3,6/450) á 6m inkl. IPS, Wandstärke nach FW 401, prod. nach DIN EN 15698-1**
Art.Nr.: RD06IPGG3P1125

Mediumrohr: P235GH, geschweißt
Mantelrohr: PEHD
Dämmdicke: 1x verstärkt
Netzüberwachung: IPS-Cu

Abmessungen:
Verbundmantelrohr - Nennweite: 2x DN 125
Mediumrohr - Außendurchmesser: 2x 139,7 mm
Mediumrohr - Wandstärke: 2x 3,6 mm
Mantelrohr - Außendurchmesser: 450 mm
Rohrstangenlänge: 6 m

Fabrikat: isoplus oder gleichwertig
Einheit: m

**03.02.00.027 Doppelrohr DN 125 (2x139,7x3,6/450) á 12m inkl. IPS, Wandstärke nach FW 401, prod. nach DIN EN 15698-1**
Art.Nr.: RD12IPGG3P1125

Mediumrohr: P235GH, geschweißt
Mantelrohr: PEHD
Dämmdicke: 1x verstärkt
Netzüberwachung: IPS-Cu

Abmessungen:
Verbundmantelrohr - Nennweite: 2x DN 125
Mediumrohr - Außendurchmesser: 2x 139,7 mm
Mediumrohr - Wandstärke: 2x 3,6 mm
Mantelrohr - Außendurchmesser: 450 mm
Rohrstangenlänge: 12 m

Fabrikat: isoplus oder gleichwertig
Einheit: m

**03.02.00.028 Doppelrohr DN 125 (2x139,7x3,6/450) á 16m inkl. IPS, Wandstärke nach FW 401, prod. nach DIN EN 15698-1**
Art.Nr.: RD16IPGG3P1125

Mediumrohr: P235GH, geschweißt
Mantelrohr: PEHD
Dämmdicke: 1x verstärkt
Netzüberwachung: IPS-Cu

Abmessungen:
Verbundmantelrohr - Nennweite: 2x DN 125
Mediumrohr - Außendurchmesser: 2x 139,7 mm
Mediumrohr - Wandstärke: 2x 3,6 mm
Mantelrohr - Außendurchmesser: 450 mm
Rohrstangenlänge: 16 m

Fabrikat: isoplus oder gleichwertig
Einheit: m

**03.02.00.029 Doppelrohr DN 150 (2x168,3x4,0/500) á 6m inkl. IPS, Wandstärke nach FW 401, prod. nach DIN EN 15698-1**
Art.Nr.: RD06IPGG3P1150

Mediumrohr: P235GH, geschweißt
Mantelrohr: PEHD
Dämmdicke: 1x verstärkt
Netzüberwachung: IPS-Cu

Abmessungen:
Verbundmantelrohr - Nennweite: 2x DN 150
Mediumrohr - Außendurchmesser: 2x 168,3 mm
Mediumrohr - Wandstärke: 2x 4,0 mm
Mantelrohr - Außendurchmesser: 500 mm
Rohrstangenlänge: 6 m

Fabrikat: isoplus oder gleichwertig
Einheit: m

**03.02.00.030 Doppelrohr DN 150 (2x168,3x4,0/500) á 12m inkl. IPS, Wandstärke nach FW 401, prod. nach DIN EN 15698-1**
Art.Nr.: RD12IPGG3P1150

Mediumrohr: P235GH, geschweißt
Mantelrohr: PEHD
Dämmdicke: 1x verstärkt
Netzüberwachung: IPS-Cu

Abmessungen:
Verbundmantelrohr - Nennweite: 2x DN 150
Mediumrohr - Außendurchmesser: 2x 168,3 mm
Mediumrohr - Wandstärke: 2x 4,0 mm
Mantelrohr - Außendurchmesser: 500 mm
Rohrstangenlänge: 12 m

Fabrikat: isoplus oder gleichwertig
Einheit: m

**03.02.00.031 Doppelrohr DN 150 (2x168,3x4,0/500) á 16m inkl. IPS, Wandstärke nach FW 401, prod. nach DIN EN 15698-1**
Art.Nr.: RD16IPGG3P1150

Mediumrohr: P235GH, geschweißt
Mantelrohr: PEHD
Dämmdicke: 1x verstärkt
Netzüberwachung: IPS-Cu

Abmessungen:
Verbundmantelrohr - Nennweite: 2x DN 150
Mediumrohr - Außendurchmesser: 2x 168,3 mm
Mediumrohr - Wandstärke: 2x 4,0 mm
Mantelrohr - Außendurchmesser: 500 mm
Rohrstangenlänge: 16 m

Fabrikat: isoplus oder gleichwertig
Einheit: m

**03.02.00.032 Doppelrohr DN 200 (2x219,1x4,5/630) á 6m inkl. IPS, Wandstärke nach FW 401, prod. nach DIN EN 15698-1**
Art.Nr.: RD12IPGG3P1200

Mediumrohr: P235GH, geschweißt
Mantelrohr: PEHD
Dämmdicke: 1x verstärkt
Netzüberwachung: IPS-Cu

Abmessungen:
Verbundmantelrohr - Nennweite: 2x DN 200
Mediumrohr - Außendurchmesser: 2x 219,1 mm
Mediumrohr - Wandstärke: 2x 4,5 mm
Mantelrohr - Außendurchmesser: 630 mm
Rohrstangenlänge: 6 m

Fabrikat: isoplus oder gleichwertig
Einheit: m

**03.02.00.033 Doppelrohr DN 200 (2x219,1x4,5/630) á 12m inkl. IPS, Wandstärke nach FW 401, prod. nach DIN EN 15698-1**
Art.Nr.: RD12IPGG3P1200

Mediumrohr: P235GH, geschweißt
Mantelrohr: PEHD
Dämmdicke: 1x verstärkt
Netzüberwachung: IPS-Cu

Abmessungen:
Verbundmantelrohr - Nennweite: 2x DN 200
Mediumrohr - Außendurchmesser: 2x 219,1 mm
Mediumrohr - Wandstärke: 2x 4,5 mm
Mantelrohr - Außendurchmesser: 630 mm
Rohrstangenlänge: 12 m

Fabrikat: isoplus oder gleichwertig
Einheit: m

**03.02.00.034 Doppelrohr DN 200 (2x219,1x4,5/630) á 16m inkl. IPS, Wandstärke nach FW 401, prod. nach DIN EN 15698-1**
Art.Nr.: RD16IPGG3P1200

Mediumrohr: P235GH, geschweißt
Mantelrohr: PEHD
Dämmdicke: 1x verstärkt
Netzüberwachung: IPS-Cu

Abmessungen:
Verbundmantelrohr - Nennweite: 2x DN 200
Mediumrohr - Außendurchmesser: 2x 219,1 mm
Mediumrohr - Wandstärke: 2x 4,5 mm
Mantelrohr - Außendurchmesser: 630 mm
Rohrstangenlänge: 16 m

Fabrikat: isoplus oder gleichwertig
Einheit: m

*Hinweis*
Doppelrohr - Bogenrohr, nur mit PEHD-Mantel möglich und
entsprechend des Trassenverlaufes und des zulässigen
Biegeradius, nach den Vorgaben der örtlichen Bauleitung
(Biegewinkel a und -radius r) gebogen, sonst wie vor,
liefern und montieren.

#### 03.03 Doppelrohr - Bogenrohr, Med.rohr geschweißt, Mant.rohr PEHD, Dämmdicke Standard, Netzüberw. IPS-Cu

**03.03.00.001 Bogenrohr-Doppelrohr DN 20 (2x26,9x2,6/125) á 6m inkl. IPS, Wandstärke nach FW 401, prod. nach DIN EN 15698-1**
Art.Nr.: RBD06IPGG3PS020

Mediumrohr: P235GH, geschweißt
Mantelrohr: PEHD
Dämmdicke: Standard
Netzüberwachung: IPS-Cu
Biegerichtung links / rechts angeben
r = x,x m
a = xx°

Abmessungen:
Verbundmantelrohr - Nennweite: 2x DN 20
Mediumrohr - Außendurchmesser: 2x 26,9 mm
Mediumrohr - Wandstärke: 2x 2,6 mm
Mantelrohr - Außendurchmesser: 125 mm
Rohrstangenlänge: 6 m

Fabrikat: isoplus oder gleichwertig
Einheit: m

**03.03.00.002 Bogenrohr-Doppelrohr DN 20 (2x26,9x2,6/125) á 6m inkl. IPS, Wandstärke nach FW 401, prod. nach DIN EN 15698-1**
Art.Nr.: RBD06IPTG3PS020

Mediumrohr: P235TR1, geschweißt
Mantelrohr: PEHD
Dämmdicke: Standard
Netzüberwachung: IPS-Cu
Biegerichtung links / rechts angeben
r = x,x m
a = xx°

Abmessungen:
Verbundmantelrohr - Nennweite: 2x DN 20
Mediumrohr - Außendurchmesser: 2x 26,9 mm
Mediumrohr - Wandstärke: 2x 2,6 mm
Mantelrohr - Außendurchmesser: 125 mm
Rohrstangenlänge: 6 m

Fabrikat: isoplus oder gleichwertig
Einheit: m

**03.03.00.003 Bogenrohr-Doppelrohr DN 25 (2x33,7x3,2/140) á 6m inkl. IPS, Wandstärke nach FW 401, prod. nach DIN EN 15698-1**
Art.Nr.: RBD06IPGG3PS025

Mediumrohr: P235GH, geschweißt
Mantelrohr: PEHD
Dämmdicke: Standard
Netzüberwachung: IPS-Cu
Biegerichtung links / rechts angeben
r = x,x m
a = xx°

Abmessungen:
Verbundmantelrohr - Nennweite: 2x DN 25
Mediumrohr - Außendurchmesser: 2x 33,7 mm
Mediumrohr - Wandstärke: 2x 3,2 mm
Mantelrohr - Außendurchmesser: 140 mm
Rohrstangenlänge: 6 m

Fabrikat: isoplus oder gleichwertig
Einheit: m

**03.03.00.004 Bogenrohr-Doppelrohr DN 25 (2x33,7x3,2/140) á 6m inkl. IPS, Wandstärke nach FW 401, prod. nach DIN EN 15698-1**
Art.Nr.: RBD06IPTG3PS025

Mediumrohr: P235TR1, geschweißt
Mantelrohr: PEHD
Dämmdicke: Standard
Netzüberwachung: IPS-Cu
Biegerichtung links / rechts angeben
r = x,x m
a = xx°

Abmessungen:
Verbundmantelrohr - Nennweite: 2x DN 25
Mediumrohr - Außendurchmesser: 2x 33,7 mm
Mediumrohr - Wandstärke: 2x 3,2 mm
Mantelrohr - Außendurchmesser: 140 mm
Rohrstangenlänge: 6 m

Fabrikat: isoplus oder gleichwertig
Einheit: m

**03.03.00.005 Bogenrohr-Doppelrohr DN 25 (2x33,7x3,2/140) á 12m inkl. IPS, Wandstärke nach FW 401, prod. nach DIN EN 15698-1**
Art.Nr.: RBD12IPGG3PS025

Mediumrohr: P235GH, geschweißt
Mantelrohr: PEHD
Dämmdicke: Standard
Netzüberwachung: IPS-Cu
Biegerichtung links / rechts angeben
r = x,x m
a = xx°

Abmessungen:
Verbundmantelrohr - Nennweite: 2x DN 25
Mediumrohr - Außendurchmesser: 2x 33,7 mm
Mediumrohr - Wandstärke: 2x 3,2 mm
Mantelrohr - Außendurchmesser: 140 mm
Rohrstangenlänge: 12 m

Fabrikat: isoplus oder gleichwertig
Einheit: m

**03.03.00.006 Bogenrohr-Doppelrohr DN 25 (2x33,7x3,2/140) á 12m inkl. IPS, Wandstärke nach FW 401, prod. nach DIN EN 15698-1**
Art.Nr.: RBD12IPTG3PS025

Mediumrohr: P235TR1, geschweißt
Mantelrohr: PEHD
Dämmdicke: Standard
Netzüberwachung: IPS-Cu
Biegerichtung links / rechts angeben
r = x,x m
a = xx°

Abmessungen:
Verbundmantelrohr - Nennweite: 2x DN 25
Mediumrohr - Außendurchmesser: 2x 33,7 mm
Mediumrohr - Wandstärke: 2x 3,2 mm
Mantelrohr - Außendurchmesser: 140 mm
Rohrstangenlänge: 12 m

Fabrikat: isoplus oder gleichwertig
Einheit: m

**03.03.00.007 Bogenrohr-Doppelrohr DN 32 (2x42,4x3,2/160) á 6m inkl. IPS, Wandstärke nach FW 401, prod. nach DIN EN 15698-1**
Art.Nr.: RBD06IPGG3PS032

Mediumrohr: P235GH, geschweißt
Mantelrohr: PEHD
Dämmdicke: Standard
Netzüberwachung: IPS-Cu
Biegerichtung links / rechts angeben
r = x,x m
a = xx°

Abmessungen:
Verbundmantelrohr - Nennweite: 2x DN 32
Mediumrohr - Außendurchmesser: 2x 42,4 mm
Mediumrohr - Wandstärke: 2x 3,2 mm
Mantelrohr - Außendurchmesser: 160 mm
Rohrstangenlänge: 6 m

Fabrikat: isoplus oder gleichwertig
Einheit: m

**03.03.00.008 Bogenrohr-Doppelrohr DN 32 (2x42,4x3,2/160) á 6m inkl. IPS, Wandstärke nach FW 401, prod. nach DIN EN 15698-1**
Art.Nr.: RBD06IPTG3PS032

Mediumrohr: P235TR1, geschweißt
Mantelrohr: PEHD
Dämmdicke: Standard
Netzüberwachung: IPS-Cu
Biegerichtung links / rechts angeben
r = x,x m
a = xx°

Abmessungen:
Verbundmantelrohr - Nennweite: 2x DN 32
Mediumrohr - Außendurchmesser: 2x 42,4 mm
Mediumrohr - Wandstärke: 2x 3,2 mm
Mantelrohr - Außendurchmesser: 160 mm
Rohrstangenlänge: 6 m

Fabrikat: isoplus oder gleichwertig
Einheit: m

**03.03.00.009 Bogenrohr-Doppelrohr DN 32 (2x42,4x3,2/160) á 12m inkl. IPS, Wandstärke nach FW 401, prod. nach DIN EN 15698-1**
Art.Nr.: RBD12IPGG3PS032

Mediumrohr: P235GH, geschweißt
Mantelrohr: PEHD
Dämmdicke: Standard
Netzüberwachung: IPS-Cu
Biegerichtung links / rechts angeben
r = x,x m
a = xx°

Abmessungen:
Verbundmantelrohr - Nennweite: 2x DN 32
Mediumrohr - Außendurchmesser: 2x 42,4 mm
Mediumrohr - Wandstärke: 2x 3,2 mm
Mantelrohr - Außendurchmesser: 160 mm
Rohrstangenlänge: 12 m

Fabrikat: isoplus oder gleichwertig
Einheit: m

**03.03.00.010 Bogenrohr-Doppelrohr DN 32 (2x42,4x3,2/160) á 12m inkl. IPS, Wandstärke nach FW 401, prod. nach DIN EN 15698-1**
Art.Nr.: RBD12IPTG3PS032

Mediumrohr: P235TR1, geschweißt
Mantelrohr: PEHD
Dämmdicke: Standard
Netzüberwachung: IPS-Cu
Biegerichtung links / rechts angeben
r = x,x m
a = xx°

Abmessungen:
Verbundmantelrohr - Nennweite: 2x DN 32
Mediumrohr - Außendurchmesser: 2x 42,4 mm
Mediumrohr - Wandstärke: 2x 3,2 mm
Mantelrohr - Außendurchmesser: 160 mm
Rohrstangenlänge: 12 m

Fabrikat: isoplus oder gleichwertig
Einheit: m

**03.03.00.011 Bogenrohr-Doppelrohr DN 40 (2x48,3x3,2/160) á 6m inkl. IPS, Wandstärke nach FW 401, prod. nach DIN EN 15698-1**
Art.Nr.: RBD06IPGG3PS040

Mediumrohr: P235GH, geschweißt
Mantelrohr: PEHD
Dämmdicke: Standard
Netzüberwachung: IPS-Cu
Biegerichtung links / rechts angeben
r = x,x m
a = xx°

Abmessungen:
Verbundmantelrohr - Nennweite: 2x DN 40
Mediumrohr - Außendurchmesser: 2x 48,3 mm
Mediumrohr - Wandstärke: 2x 3,2 mm
Mantelrohr - Außendurchmesser: 160 mm
Rohrstangenlänge: 6 m

Fabrikat: isoplus oder gleichwertig
Einheit: m

**03.03.00.012 Bogenrohr-Doppelrohr DN 40 (2x48,3x3,2/160) á 6m inkl. IPS, Wandstärke nach FW 401, prod. nach DIN EN 15698-1**
Art.Nr.: RBD06IPTG3PS040

Mediumrohr: P235TR1, geschweißt
Mantelrohr: PEHD
Dämmdicke: Standard
Netzüberwachung: IPS-Cu
Biegerichtung links / rechts angeben
r = x,x m
a = xx°

Abmessungen:
Verbundmantelrohr - Nennweite: 2x DN 40
Mediumrohr - Außendurchmesser: 2x 48,3 mm
Mediumrohr - Wandstärke: 2x 3,2 mm
Mantelrohr - Außendurchmesser: 160 mm
Rohrstangenlänge: 6 m

Fabrikat: isoplus oder gleichwertig
Einheit: m

**03.03.00.013 Bogenrohr-Doppelrohr DN 40 (2x48,3x3,2/160) á 12m inkl. IPS, Wandstärke nach FW 401, prod. nach DIN EN 15698-1**
Art.Nr.: RBD12IPGG3PS040

Mediumrohr: P235GH, geschweißt
Mantelrohr: PEHD
Dämmdicke: Standard
Netzüberwachung: IPS-Cu
Biegerichtung links / rechts angeben
r = x,x m
a = xx°

Abmessungen:
Verbundmantelrohr - Nennweite: 2x DN 40
Mediumrohr - Außendurchmesser: 2x 48,3 mm
Mediumrohr - Wandstärke: 2x 3,2 mm
Mantelrohr - Außendurchmesser: 160 mm
Rohrstangenlänge: 12 m

Fabrikat: isoplus oder gleichwertig
Einheit: m

**03.03.00.014 Bogenrohr-Doppelrohr DN 40 (2x48,3x3,2/160) á 12m inkl. IPS, Wandstärke nach FW 401, prod. nach DIN EN 15698-1**
Art.Nr.: RBD12IPTG3PS040

Mediumrohr: P235TR1, geschweißt
Mantelrohr: PEHD
Dämmdicke: Standard
Netzüberwachung: IPS-Cu
Biegerichtung links / rechts angeben
r = x,x m
a = xx°

Abmessungen:
Verbundmantelrohr - Nennweite: 2x DN 40
Mediumrohr - Außendurchmesser: 2x 48,3 mm
Mediumrohr - Wandstärke: 2x 3,2 mm
Mantelrohr - Außendurchmesser: 160 mm
Rohrstangenlänge: 12 m

Fabrikat: isoplus oder gleichwertig
Einheit: m

**03.03.00.015 Bogenrohr-Doppelrohr DN 50 (2x60,3x3,2/200) á 6m inkl. IPS, Wandstärke nach FW 401, prod. nach DIN EN 15698-1**
Art.Nr.: RBD06IPGG3PS050

Mediumrohr: P235GH, geschweißt
Mantelrohr: PEHD
Dämmdicke: Standard
Netzüberwachung: IPS-Cu
Biegerichtung links / rechts angeben
r = x,x m
a = xx°

Abmessungen:
Verbundmantelrohr - Nennweite: 2x DN 50
Mediumrohr - Außendurchmesser: 2x 60,3 mm
Mediumrohr - Wandstärke: 2x 3,2 mm
Mantelrohr - Außendurchmesser: 200 mm
Rohrstangenlänge: 6 m

Fabrikat: isoplus oder gleichwertig
Einheit: m

**03.03.00.016 Bogenrohr-Doppelrohr DN 50 (2x60,3x3,2/200) á 6m inkl. IPS, Wandstärke nach FW 401, prod. nach DIN EN 15698-1**
Art.Nr.: RBD06IPTG3PS050

Mediumrohr: P235TR1, geschweißt
Mantelrohr: PEHD
Dämmdicke: Standard
Netzüberwachung: IPS-Cu
Biegerichtung links / rechts angeben
r = x,x m
a = xx°

Abmessungen:
Verbundmantelrohr - Nennweite: 2x DN 50
Mediumrohr - Außendurchmesser: 2x 60,3 mm
Mediumrohr - Wandstärke: 2x 3,2 mm
Mantelrohr - Außendurchmesser: 200 mm
Rohrstangenlänge: 6 m

Fabrikat: isoplus oder gleichwertig
Einheit: m

**03.03.00.017 Bogenrohr-Doppelrohr DN 50 (2x60,3x3,2/200) á 12m inkl. IPS, Wandstärke nach FW 401, prod. nach DIN EN 15698-1**
Art.Nr.: RBD12IPGG3PS050

Mediumrohr: P235GH, geschweißt
Mantelrohr: PEHD
Dämmdicke: Standard
Netzüberwachung: IPS-Cu
Biegerichtung links / rechts angeben
r = x,x m
a = xx°

Abmessungen:
Verbundmantelrohr - Nennweite: 2x DN 50
Mediumrohr - Außendurchmesser: 2x 60,3 mm
Mediumrohr - Wandstärke: 2x 3,2 mm
Mantelrohr - Außendurchmesser: 200 mm
Rohrstangenlänge: 12 m

Fabrikat: isoplus oder gleichwertig
Einheit: m

**03.03.00.018 Bogenrohr-Doppelrohr DN 50 (2x60,3x3,2/200) á 12m inkl. IPS, Wandstärke nach FW 401, prod. nach DIN EN 15698-1**
Art.Nr.: RBD12IPTG3PS050

Mediumrohr: P235TR1, geschweißt
Mantelrohr: PEHD
Dämmdicke: Standard
Netzüberwachung: IPS-Cu
Biegerichtung links / rechts angeben
r = x,x m
a = xx°

Abmessungen:
Verbundmantelrohr - Nennweite: 2x DN 50
Mediumrohr - Außendurchmesser: 2x 60,3 mm
Mediumrohr - Wandstärke: 2x 3,2 mm
Mantelrohr - Außendurchmesser: 200 mm
Rohrstangenlänge: 12 m

Fabrikat: isoplus oder gleichwertig
Einheit: m

**03.03.00.019 Bogenrohr-Doppelrohr DN 65 (2x76,1x3,2/225) á 6m inkl. IPS, Wandstärke nach FW 401, prod. nach DIN EN 15698-1**
Art.Nr.: RBD06IPGG3PS065

Mediumrohr: P235GH, geschweißt
Mantelrohr: PEHD
Dämmdicke: Standard
Netzüberwachung: IPS-Cu
Biegerichtung links / rechts angeben
r = x,x m
a = xx°

Abmessungen:
Verbundmantelrohr - Nennweite: 2x DN 65
Mediumrohr - Außendurchmesser: 2x 76,1 mm
Mediumrohr - Wandstärke: 2x 3,2 mm
Mantelrohr - Außendurchmesser: 225 mm
Rohrstangenlänge: 6 m

Fabrikat: isoplus oder gleichwertig
Einheit: m

**03.03.00.020 Bogenrohr-Doppelrohr DN 65 (2x76,1x3,2/225) á 12m inkl. IPS, Wandstärke nach FW 401, prod. nach DIN EN 15698-1**
Art.Nr.: RBD12IPGG3PS065

Mediumrohr: P235GH, geschweißt
Mantelrohr: PEHD
Dämmdicke: Standard
Netzüberwachung: IPS-Cu
Biegerichtung links / rechts angeben
r = x,x m
a = xx°

Abmessungen:
Verbundmantelrohr - Nennweite: 2x DN 65
Mediumrohr - Außendurchmesser: 2x 76,1 mm
Mediumrohr - Wandstärke: 2x 3,2 mm
Mantelrohr - Außendurchmesser: 225 mm
Rohrstangenlänge: 12 m

Fabrikat: isoplus oder gleichwertig
Einheit: m

**03.03.00.021 Bogenrohr-Doppelrohr DN 80 (2x88,9x3,2/250) á 6m inkl. IPS, Wandstärke nach FW 401, prod. nach DIN EN 15698-1**
Art.Nr.: RBD06IPGG3PS080

Mediumrohr: P235GH, geschweißt
Mantelrohr: PEHD
Dämmdicke: Standard
Netzüberwachung: IPS-Cu
Biegerichtung links / rechts angeben
r = x,x m
a = xx°

Abmessungen:
Verbundmantelrohr - Nennweite: 2x DN 80
Mediumrohr - Außendurchmesser: 2x 88,9 mm
Mediumrohr - Wandstärke: 2x 3,2 mm
Mantelrohr - Außendurchmesser: 250 mm
Rohrstangenlänge: 6 m

Fabrikat: isoplus oder gleichwertig
Einheit: m

**03.03.00.022 Bogenrohr-Doppelrohr DN 80 (2x88,9x3,2/250) á 12m inkl. IPS, Wandstärke nach FW 401, prod. nach DIN EN 15698-1**
Art.Nr.: RBD12IPGG3PS080

Mediumrohr: P235GH, geschweißt
Mantelrohr: PEHD
Dämmdicke: Standard
Netzüberwachung: IPS-Cu
Biegerichtung links / rechts angeben
r = x,x m
a = xx°

Abmessungen:
Verbundmantelrohr - Nennweite: 2x DN 80
Mediumrohr - Außendurchmesser: 2x 88,9 mm
Mediumrohr - Wandstärke: 2x 3,2 mm
Mantelrohr - Außendurchmesser: 250 mm
Rohrstangenlänge: 12 m

Fabrikat: isoplus oder gleichwertig
Einheit: m

**03.03.00.023 Bogenrohr-Doppelrohr DN 100 (2x114,3x3,6/315) á 6m inkl. IPS, Wandstärke nach FW 401, prod. nach DIN EN 15698-1**
Art.Nr.: RBD06IPGG3PS100

Mediumrohr: P235GH, geschweißt
Mantelrohr: PEHD
Dämmdicke: Standard
Netzüberwachung: IPS-Cu
Biegerichtung links / rechts angeben
r = x,x m
a = xx°

Abmessungen:
Verbundmantelrohr - Nennweite: 2x DN 100
Mediumrohr - Außendurchmesser: 2x 114,3 mm
Mediumrohr - Wandstärke: 2x 3,6 mm
Mantelrohr - Außendurchmesser: 315 mm
Rohrstangenlänge: 6 m

Fabrikat: isoplus oder gleichwertig
Einheit: m

**03.03.00.024 Bogenrohr-Doppelrohr DN 100 (2x114,3x3,6/315) á 12m inkl. IPS, Wandstärke nach FW 401, prod. nach DIN EN 15698-1**
Art.Nr.: RBD12IPGG3PS100

Mediumrohr: P235GH, geschweißt
Mantelrohr: PEHD
Dämmdicke: Standard
Netzüberwachung: IPS-Cu
Biegerichtung links / rechts angeben
r = x,x m
a = xx°

Abmessungen:
Verbundmantelrohr - Nennweite: 2x DN 100
Mediumrohr - Außendurchmesser: 2x 114,3 mm
Mediumrohr - Wandstärke: 2x 3,6 mm
Mantelrohr - Außendurchmesser: 315 mm
Rohrstangenlänge: 12 m

Fabrikat: isoplus oder gleichwertig
Einheit: m

**03.03.00.025 Bogenrohr-Doppelrohr DN 100 (2x114,3x3,6/315) á 16m inkl. IPS, Wandstärke nach FW 401, prod. nach DIN EN 15698-1**
Art.Nr.: RBD16IPGG3PS100

Mediumrohr: P235GH, geschweißt
Mantelrohr: PEHD
Dämmdicke: Standard
Netzüberwachung: IPS-Cu
Biegerichtung links / rechts angeben
r = x,x m
a = xx°

Abmessungen:
Verbundmantelrohr - Nennweite: 2x DN 100
Mediumrohr - Außendurchmesser: 2x 114,3 mm
Mediumrohr - Wandstärke: 2x 3,6 mm
Mantelrohr - Außendurchmesser: 315 mm
Rohrstangenlänge: 16 m

Fabrikat: isoplus oder gleichwertig
Einheit: m

**03.03.00.026 Bogenrohr-Doppelrohr DN 125 (2x139,7x3,6/400) á 6m inkl. IPS, Wandstärke nach FW 401, prod. nach DIN EN 15698-1**
Art.Nr.: RBD06IPGG3PS125

Mediumrohr: P235GH, geschweißt
Mantelrohr: PEHD
Dämmdicke: Standard
Netzüberwachung: IPS-Cu
Biegerichtung links / rechts angeben
r = x,x m
a = xx°

Abmessungen:
Verbundmantelrohr - Nennweite: 2x DN 125
Mediumrohr - Außendurchmesser: 2x 139,7 mm
Mediumrohr - Wandstärke: 2x 3,6 mm
Mantelrohr - Außendurchmesser: 400 mm
Rohrstangenlänge: 6 m

Fabrikat: isoplus oder gleichwertig
Einheit: m

**03.03.00.027 Bogenrohr-Doppelrohr DN 125 (2x139,7x3,6/400) á 12m inkl. IPS, Wandstärke nach FW 401, prod. nach DIN EN 15698-1**
Art.Nr.: RBD12IPGG3PS125

Mediumrohr: P235GH, geschweißt
Mantelrohr: PEHD
Dämmdicke: Standard
Netzüberwachung: IPS-Cu
Biegerichtung links / rechts angeben
r = x,x m
a = xx°

Abmessungen:
Verbundmantelrohr - Nennweite: 2x DN 125
Mediumrohr - Außendurchmesser: 2x 139,7 mm
Mediumrohr - Wandstärke: 2x 3,6 mm
Mantelrohr - Außendurchmesser: 400 mm
Rohrstangenlänge: 12 m

Fabrikat: isoplus oder gleichwertig
Einheit: m

**03.03.00.028 Bogenrohr-Doppelrohr DN 125 (2x139,7x3,6/400) á 16m inkl. IPS, Wandstärke nach FW 401, prod. nach DIN EN 15698-1**
Art.Nr.: RBD16IPGG3PS125

Mediumrohr: P235GH, geschweißt
Mantelrohr: PEHD
Dämmdicke: Standard
Netzüberwachung: IPS-Cu
Biegerichtung links / rechts angeben
r = x,x m
a = xx°

Abmessungen:
Verbundmantelrohr - Nennweite: 2x DN 125
Mediumrohr - Außendurchmesser: 2x 139,7 mm
Mediumrohr - Wandstärke: 2x 3,6 mm
Mantelrohr - Außendurchmesser: 400 mm
Rohrstangenlänge: 16 m

Fabrikat: isoplus oder gleichwertig
Einheit: m

**03.03.00.029 Bogenrohr-Doppelrohr DN 150 (2x168,3x4,0/450) á 6m inkl. IPS, Wandstärke nach FW 401, prod. nach DIN EN 15698-1**
Art.Nr.: RBD06IPGG3PS150

Mediumrohr: P235GH, geschweißt
Mantelrohr: PEHD
Dämmdicke: Standard
Netzüberwachung: IPS-Cu
Biegerichtung links / rechts angeben
r = x,x m
a = xx°

Abmessungen:
Verbundmantelrohr - Nennweite: 2x DN 150
Mediumrohr - Außendurchmesser: 2x 168,3 mm
Mediumrohr - Wandstärke: 2x 4,0 mm
Mantelrohr - Außendurchmesser: 450 mm
Rohrstangenlänge: 6 m

Fabrikat: isoplus oder gleichwertig
Einheit: m

**03.03.00.030 Bogenrohr-Doppelrohr DN 150 (2x168,3x4,0/450) á 12m inkl. IPS, Wandstärke nach FW 401, prod. nach DIN EN 15698-1**
Art.Nr.: RBD12IPGG3PS150

Mediumrohr: P235GH, geschweißt
Mantelrohr: PEHD
Dämmdicke: Standard
Netzüberwachung: IPS-Cu
Biegerichtung links / rechts angeben
r = x,x m
a = xx°

Abmessungen:
Verbundmantelrohr - Nennweite: 2x DN 150
Mediumrohr - Außendurchmesser: 2x 168,3 mm
Mediumrohr - Wandstärke: 2x 4,0 mm
Mantelrohr - Außendurchmesser: 450 mm
Rohrstangenlänge: 12 m

Fabrikat: isoplus oder gleichwertig
Einheit: m

**03.03.00.031 Bogenrohr-Doppelrohr DN 150 (2x168,3x4,0/450) á 16m inkl. IPS, Wandstärke nach FW 401, prod. nach DIN EN 15698-1**
Art.Nr.: RBD16IPGG3PS150

Mediumrohr: P235GH, geschweißt
Mantelrohr: PEHD
Dämmdicke: Standard
Netzüberwachung: IPS-Cu
Biegerichtung links / rechts angeben
r = x,x m
a = xx°

Abmessungen:
Verbundmantelrohr - Nennweite: 2x DN 150
Mediumrohr - Außendurchmesser: 2x 168,3 mm
Mediumrohr - Wandstärke: 2x 4,0 mm
Mantelrohr - Außendurchmesser: 450 mm
Rohrstangenlänge: 16 m

Fabrikat: isoplus oder gleichwertig
Einheit: m

**03.03.00.032 Bogenrohr-Doppelrohr DN 200 (2x219,1x4,5/560) á 6m inkl. IPS, Wandstärke nach FW 401, prod. nach DIN EN 15698-1**
Art.Nr.: RBD12IPGG3PS200

Mediumrohr: P235GH, geschweißt
Mantelrohr: PEHD
Dämmdicke: Standard
Netzüberwachung: IPS-Cu
Biegerichtung links / rechts angeben
r = x,x m
a = xx°

Abmessungen:
Verbundmantelrohr - Nennweite: 2x DN 200
Mediumrohr - Außendurchmesser: 2x 219,1 mm
Mediumrohr - Wandstärke: 2x 4,5 mm
Mantelrohr - Außendurchmesser: 560 mm
Rohrstangenlänge: 6 m

Fabrikat: isoplus oder gleichwertig
Einheit: m

**03.03.00.033 Bogenrohr-Doppelrohr DN 200 (2x219,1x4,5/560) á 12m inkl. IPS, Wandstärke nach FW 401, prod. nach DIN EN 15698-1**
Art.Nr.: RBD12IPGG3PS200

Mediumrohr: P235GH, geschweißt
Mantelrohr: PEHD
Dämmdicke: Standard
Netzüberwachung: IPS-Cu
Biegerichtung links / rechts angeben
r = x,x m
a = xx°

Abmessungen:
Verbundmantelrohr - Nennweite: 2x DN 200
Mediumrohr - Außendurchmesser: 2x 219,1 mm
Mediumrohr - Wandstärke: 2x 4,5 mm
Mantelrohr - Außendurchmesser: 560 mm
Rohrstangenlänge: 12 m

Fabrikat: isoplus oder gleichwertig
Einheit: m

**03.03.00.034 Bogenrohr-Doppelrohr DN 200 (2x219,1x4,5/560) á 16m inkl. IPS, Wandstärke nach FW 401, prod. nach DIN EN 15698-1**
Art.Nr.: RBD16IPGG3PS200

Mediumrohr: P235GH, geschweißt
Mantelrohr: PEHD
Dämmdicke: Standard
Netzüberwachung: IPS-Cu
Biegerichtung links / rechts angeben
r = x,x m
a = xx°

Abmessungen:
Verbundmantelrohr - Nennweite: 2x DN 200
Mediumrohr - Außendurchmesser: 2x 219,1 mm
Mediumrohr - Wandstärke: 2x 4,5 mm
Mantelrohr - Außendurchmesser: 560 mm
Rohrstangenlänge: 16 m

Fabrikat: isoplus oder gleichwertig
Einheit: m

#### 03.04 Doppelrohr - Bogenrohr, Med.rohr geschweißt, Mant.rohr PEHD, Dämmdicke 1x verstärkt, Netzüberw. IPS-Cu

**03.04.00.001 Bogenrohr-Doppelrohr DN 20 (2x26,9x2,6/140) á 6m inkl. IPS, Wandstärke nach FW 401, prod. nach DIN EN 15698-1**
Art.Nr.: RBD06IPGG3P1020

Mediumrohr: P235GH, geschweißt
Mantelrohr: PEHD
Dämmdicke: 1x verstärkt
Netzüberwachung: IPS-Cu
Biegerichtung links / rechts angeben
r = x,x m
a = xx°

Abmessungen:
Verbundmantelrohr - Nennweite: 2x DN 20
Mediumrohr - Außendurchmesser: 2x 26,9 mm
Mediumrohr - Wandstärke: 2x 2,6 mm
Mantelrohr - Außendurchmesser: 140 mm
Rohrstangenlänge: 6 m

Fabrikat: isoplus oder gleichwertig
Einheit: m

**03.04.00.002 Bogenrohr-Doppelrohr DN 20 (2x26,9x2,6/140) á 6m inkl. IPS, Wandstärke nach FW 401, prod. nach DIN EN 15698-1**
Art.Nr.: RBD06IPTG3P1020

Mediumrohr: P235TR1, geschweißt
Mantelrohr: PEHD
Dämmdicke: 1x verstärkt
Netzüberwachung: IPS-Cu
Biegerichtung links / rechts angeben
r = x,x m
a = xx°

Abmessungen:
Verbundmantelrohr - Nennweite: 2x DN 20
Mediumrohr - Außendurchmesser: 2x 26,9 mm
Mediumrohr - Wandstärke: 2x 2,6 mm
Mantelrohr - Außendurchmesser: 140 mm
Rohrstangenlänge: 6 m

Fabrikat: isoplus oder gleichwertig
Einheit: m

**03.04.00.003 Bogenrohr-Doppelrohr DN 25 (2x33,7x3,2/160) á 6m inkl. IPS, Wandstärke nach FW 401, prod. nach DIN EN 15698-1**
Art.Nr.: RBD06IPGG3P1025

Mediumrohr: P235GH, geschweißt
Mantelrohr: PEHD
Dämmdicke: 1x verstärkt
Netzüberwachung: IPS-Cu
Biegerichtung links / rechts angeben
r = x,x m
a = xx°

Abmessungen:
Verbundmantelrohr - Nennweite: 2x DN 25
Mediumrohr - Außendurchmesser: 2x 33,7 mm
Mediumrohr - Wandstärke: 2x 3,2 mm
Mantelrohr - Außendurchmesser: 160 mm
Rohrstangenlänge: 6 m

Fabrikat: isoplus oder gleichwertig
Einheit: m

**03.04.00.004 Bogenrohr-Doppelrohr DN 25 (2x33,7x3,2/160) á 6m inkl. IPS, Wandstärke nach FW 401, prod. nach DIN EN 15698-1**
Art.Nr.: RBD06IPTG3P1025

Mediumrohr: P235TR1, geschweißt
Mantelrohr: PEHD
Dämmdicke: 1x verstärkt
Netzüberwachung: IPS-Cu
Biegerichtung links / rechts angeben
r = x,x m
a = xx°

Abmessungen:
Verbundmantelrohr - Nennweite: 2x DN 25
Mediumrohr - Außendurchmesser: 2x 33,7 mm
Mediumrohr - Wandstärke: 2x 3,2 mm
Mantelrohr - Außendurchmesser: 160 mm
Rohrstangenlänge: 6 m

Fabrikat: isoplus oder gleichwertig
Einheit: m

**03.04.00.005 Bogenrohr-Doppelrohr DN 25 (2x33,7x3,2/160) á 12m inkl. IPS, Wandstärke nach FW 401, prod. nach DIN EN 15698-1**
Art.Nr.: RBD12IPGG3P1025

Mediumrohr: P235GH, geschweißt
Mantelrohr: PEHD
Dämmdicke: 1x verstärkt
Netzüberwachung: IPS-Cu
Biegerichtung links / rechts angeben
r = x,x m
a = xx°

Abmessungen:
Verbundmantelrohr - Nennweite: 2x DN 25
Mediumrohr - Außendurchmesser: 2x 33,7 mm
Mediumrohr - Wandstärke: 2x 3,2 mm
Mantelrohr - Außendurchmesser: 160 mm
Rohrstangenlänge: 12 m

Fabrikat: isoplus oder gleichwertig
Einheit: m

**03.04.00.006 Bogenrohr-Doppelrohr DN 25 (2x33,7x3,2/160) á 12m inkl. IPS, Wandstärke nach FW 401, prod. nach DIN EN 15698-1**
Art.Nr.: RBD12IPTG3P1025

Mediumrohr: P235TR1, geschweißt
Mantelrohr: PEHD
Dämmdicke: 1x verstärkt
Netzüberwachung: IPS-Cu
Biegerichtung links / rechts angeben
r = x,x m
a = xx°

Abmessungen:
Verbundmantelrohr - Nennweite: 2x DN 25
Mediumrohr - Außendurchmesser: 2x 33,7 mm
Mediumrohr - Wandstärke: 2x 3,2 mm
Mantelrohr - Außendurchmesser: 160 mm
Rohrstangenlänge: 12 m

Fabrikat: isoplus oder gleichwertig
Einheit: m

**03.04.00.007 Bogenrohr-Doppelrohr DN 32 (2x42,4x3,2/180) á 6m inkl. IPS, Wandstärke nach FW 401, prod. nach DIN EN 15698-1**
Art.Nr.: RBD06IPGG3P1032

Mediumrohr: P235GH, geschweißt
Mantelrohr: PEHD
Dämmdicke: 1x verstärkt
Netzüberwachung: IPS-Cu
Biegerichtung links / rechts angeben
r = x,x m
a = xx°

Abmessungen:
Verbundmantelrohr - Nennweite: 2x DN 32
Mediumrohr - Außendurchmesser: 2x 42,4 mm
Mediumrohr - Wandstärke: 2x 3,2 mm
Mantelrohr - Außendurchmesser: 180 mm
Rohrstangenlänge: 6 m

Fabrikat: isoplus oder gleichwertig
Einheit: m

**03.04.00.008 Bogenrohr-Doppelrohr DN 32 (2x42,4x3,2/180) á 6m inkl. IPS, Wandstärke nach FW 401, prod. nach DIN EN 15698-1**
Art.Nr.: RBD06IPTG3P1032

Mediumrohr: P235TR1, geschweißt
Mantelrohr: PEHD
Dämmdicke: 1x verstärkt
Netzüberwachung: IPS-Cu
Biegerichtung links / rechts angeben
r = x,x m
a = xx°

Abmessungen:
Verbundmantelrohr - Nennweite: 2x DN 32
Mediumrohr - Außendurchmesser: 2x 42,4 mm
Mediumrohr - Wandstärke: 2x 3,2 mm
Mantelrohr - Außendurchmesser: 180 mm
Rohrstangenlänge: 6 m

Fabrikat: isoplus oder gleichwertig
Einheit: m

**03.04.00.009 Bogenrohr-Doppelrohr DN 32 (2x42,4x3,2/180) á 12m inkl. IPS, Wandstärke nach FW 401, prod. nach DIN EN 15698-1**
Art.Nr.: RBD12IPGG3P1032

Mediumrohr: P235GH, geschweißt
Mantelrohr: PEHD
Dämmdicke: 1x verstärkt
Netzüberwachung: IPS-Cu
Biegerichtung links / rechts angeben
r = x,x m
a = xx°

Abmessungen:
Verbundmantelrohr - Nennweite: 2x DN 32
Mediumrohr - Außendurchmesser: 2x 42,4 mm
Mediumrohr - Wandstärke: 2x 3,2 mm
Mantelrohr - Außendurchmesser: 180 mm
Rohrstangenlänge: 12 m

Fabrikat: isoplus oder gleichwertig
Einheit: m

**03.04.00.010 Bogenrohr-Doppelrohr DN 32 (2x42,4x3,2/180) á 12m inkl. IPS, Wandstärke nach FW 401, prod. nach DIN EN 15698-1**
Art.Nr.: RBD12IPTG3P1032

Mediumrohr: P235TR1, geschweißt
Mantelrohr: PEHD
Dämmdicke: 1x verstärkt
Netzüberwachung: IPS-Cu
Biegerichtung links / rechts angeben
r = x,x m
a = xx°

Abmessungen:
Verbundmantelrohr - Nennweite: 2x DN 32
Mediumrohr - Außendurchmesser: 2x 42,4 mm
Mediumrohr - Wandstärke: 2x 3,2 mm
Mantelrohr - Außendurchmesser: 180 mm
Rohrstangenlänge: 12 m

Fabrikat: isoplus oder gleichwertig
Einheit: m

**03.04.00.011 Bogenrohr-Doppelrohr DN 40 (2x48,3x3,2/180) á 6m inkl. IPS, Wandstärke nach FW 401, prod. nach DIN EN 15698-1**
Art.Nr.: RBD06IPGG3P1040

Mediumrohr: P235GH, geschweißt
Mantelrohr: PEHD
Dämmdicke: 1x verstärkt
Netzüberwachung: IPS-Cu
Biegerichtung links / rechts angeben
r = x,x m
a = xx°

Abmessungen:
Verbundmantelrohr - Nennweite: 2x DN 40
Mediumrohr - Außendurchmesser: 2x 48,3 mm
Mediumrohr - Wandstärke: 2x 3,2 mm
Mantelrohr - Außendurchmesser: 180 mm
Rohrstangenlänge: 6 m

Fabrikat: isoplus oder gleichwertig
Einheit: m

**03.04.00.012 Bogenrohr-Doppelrohr DN 40 (2x48,3x3,2/180) á 6m inkl. IPS, Wandstärke nach FW 401, prod. nach DIN EN 15698-1**
Art.Nr.: RBD06IPTG3P1040

Mediumrohr: P235TR1, geschweißt
Mantelrohr: PEHD
Dämmdicke: 1x verstärkt
Netzüberwachung: IPS-Cu
Biegerichtung links / rechts angeben
r = x,x m
a = xx°

Abmessungen:
Verbundmantelrohr - Nennweite: 2x DN 40
Mediumrohr - Außendurchmesser: 2x 48,3 mm
Mediumrohr - Wandstärke: 2x 3,2 mm
Mantelrohr - Außendurchmesser: 180 mm
Rohrstangenlänge: 6 m

Fabrikat: isoplus oder gleichwertig
Einheit: m

**03.04.00.013 Bogenrohr-Doppelrohr DN 40 (2x48,3x3,2/180) á 12m inkl. IPS, Wandstärke nach FW 401, prod. nach DIN EN 15698-1**
Art.Nr.: RBD12IPGG3P1040

Mediumrohr: P235GH, geschweißt
Mantelrohr: PEHD
Dämmdicke: 1x verstärkt
Netzüberwachung: IPS-Cu
Biegerichtung links / rechts angeben
r = x,x m
a = xx°

Abmessungen:
Verbundmantelrohr - Nennweite: 2x DN 40
Mediumrohr - Außendurchmesser: 2x 48,3 mm
Mediumrohr - Wandstärke: 2x 3,2 mm
Mantelrohr - Außendurchmesser: 180 mm
Rohrstangenlänge: 12 m

Fabrikat: isoplus oder gleichwertig
Einheit: m

**03.04.00.014 Bogenrohr-Doppelrohr DN 40 (2x48,3x3,2/180) á 12m inkl. IPS, Wandstärke nach FW 401, prod. nach DIN EN 15698-1**
Art.Nr.: RBD12IPTG3P1040

Mediumrohr: P235TR1, geschweißt
Mantelrohr: PEHD
Dämmdicke: 1x verstärkt
Netzüberwachung: IPS-Cu
Biegerichtung links / rechts angeben
r = x,x m
a = xx°

Abmessungen:
Verbundmantelrohr - Nennweite: 2x DN 40
Mediumrohr - Außendurchmesser: 2x 48,3 mm
Mediumrohr - Wandstärke: 2x 3,2 mm
Mantelrohr - Außendurchmesser: 180 mm
Rohrstangenlänge: 12 m

Fabrikat: isoplus oder gleichwertig
Einheit: m

**03.04.00.015 Bogenrohr-Doppelrohr DN 50 (2x60,3x3,2/225) á 6m inkl. IPS, Wandstärke nach FW 401, prod. nach DIN EN 15698-1**
Art.Nr.: RBD06IPGG3P1050

Mediumrohr: P235GH, geschweißt
Mantelrohr: PEHD
Dämmdicke: 1x verstärkt
Netzüberwachung: IPS-Cu
Biegerichtung links / rechts angeben
r = x,x m
a = xx°

Abmessungen:
Verbundmantelrohr - Nennweite: 2x DN 50
Mediumrohr - Außendurchmesser: 2x 60,3 mm
Mediumrohr - Wandstärke: 2x 3,2 mm
Mantelrohr - Außendurchmesser: 225 mm
Rohrstangenlänge: 6 m

Fabrikat: isoplus oder gleichwertig
Einheit: m

**03.04.00.016 Bogenrohr-Doppelrohr DN 50 (2x60,3x3,2/225) á 6m inkl. IPS, Wandstärke nach FW 401, prod. nach DIN EN 15698-1**
Art.Nr.: RBD06IPTG3P1050

Mediumrohr: P235TR1, geschweißt
Mantelrohr: PEHD
Dämmdicke: 1x verstärkt
Netzüberwachung: IPS-Cu
Biegerichtung links / rechts angeben
r = x,x m
a = xx°

Abmessungen:
Verbundmantelrohr - Nennweite: 2x DN 50
Mediumrohr - Außendurchmesser: 2x 60,3 mm
Mediumrohr - Wandstärke: 2x 3,2 mm
Mantelrohr - Außendurchmesser: 225 mm
Rohrstangenlänge: 6 m

Fabrikat: isoplus oder gleichwertig
Einheit: m

**03.04.00.017 Bogenrohr-Doppelrohr DN 50 (2x60,3x3,2/225) á 12m inkl. IPS, Wandstärke nach FW 401, prod. nach DIN EN 15698-1**
Art.Nr.: RBD12IPGG3P1050

Mediumrohr: P235GH, geschweißt
Mantelrohr: PEHD
Dämmdicke: 1x verstärkt
Netzüberwachung: IPS-Cu
Biegerichtung links / rechts angeben
r = x,x m
a = xx°

Abmessungen:
Verbundmantelrohr - Nennweite: 2x DN 50
Mediumrohr - Außendurchmesser: 2x 60,3 mm
Mediumrohr - Wandstärke: 2x 3,2 mm
Mantelrohr - Außendurchmesser: 225 mm
Rohrstangenlänge: 12 m

Fabrikat: isoplus oder gleichwertig
Einheit: m

**03.04.00.018 Bogenrohr-Doppelrohr DN 50 (2x60,3x3,2/225) á 12m inkl. IPS, Wandstärke nach FW 401, prod. nach DIN EN 15698-1**
Art.Nr.: RBD12IPTG3P1050

Mediumrohr: P235TR1, geschweißt
Mantelrohr: PEHD
Dämmdicke: 1x verstärkt
Netzüberwachung: IPS-Cu
Biegerichtung links / rechts angeben
r = x,x m
a = xx°

Abmessungen:
Verbundmantelrohr - Nennweite: 2x DN 50
Mediumrohr - Außendurchmesser: 2x 60,3 mm
Mediumrohr - Wandstärke: 2x 3,2 mm
Mantelrohr - Außendurchmesser: 225 mm
Rohrstangenlänge: 12 m

Fabrikat: isoplus oder gleichwertig
Einheit: m

**03.04.00.019 Bogenrohr-Doppelrohr DN 65 (2x76,1x3,2/250) á 6m inkl. IPS, Wandstärke nach FW 401, prod. nach DIN EN 15698-1**
Art.Nr.: RBD06IPGG3P1065

Mediumrohr: P235GH, geschweißt
Mantelrohr: PEHD
Dämmdicke: 1x verstärkt
Netzüberwachung: IPS-Cu
Biegerichtung links / rechts angeben
r = x,x m
a = xx°

Abmessungen:
Verbundmantelrohr - Nennweite: 2x DN 65
Mediumrohr - Außendurchmesser: 2x 76,1 mm
Mediumrohr - Wandstärke: 2x 3,2 mm
Mantelrohr - Außendurchmesser: 250 mm
Rohrstangenlänge: 6 m

Fabrikat: isoplus oder gleichwertig
Einheit: m

**03.04.00.020 Bogenrohr-Doppelrohr DN 65 (2x76,1x3,2/250) á 12m inkl. IPS, Wandstärke nach FW 401, prod. nach DIN EN 15698-1**
Art.Nr.: RBD12IPGG3P1065

Mediumrohr: P235GH, geschweißt
Mantelrohr: PEHD
Dämmdicke: 1x verstärkt
Netzüberwachung: IPS-Cu
Biegerichtung links / rechts angeben
r = x,x m
a = xx°

Abmessungen:
Verbundmantelrohr - Nennweite: 2x DN 65
Mediumrohr - Außendurchmesser: 2x 76,1 mm
Mediumrohr - Wandstärke: 2x 3,2 mm
Mantelrohr - Außendurchmesser: 250 mm
Rohrstangenlänge: 12 m

Fabrikat: isoplus oder gleichwertig
Einheit: m

**03.04.00.021 Bogenrohr-Doppelrohr DN 80 (2x88,9x3,2/280) á 6m inkl. IPS, Wandstärke nach FW 401, prod. nach DIN EN 15698-1**
Art.Nr.: RBD06IPGG3P1080

Mediumrohr: P235GH, geschweißt
Mantelrohr: PEHD
Dämmdicke: 1x verstärkt
Netzüberwachung: IPS-Cu
Biegerichtung links / rechts angeben
r = x,x m
a = xx°

Abmessungen:
Verbundmantelrohr - Nennweite: 2x DN 80
Mediumrohr - Außendurchmesser: 2x 88,9 mm
Mediumrohr - Wandstärke: 2x 3,2 mm
Mantelrohr - Außendurchmesser: 280 mm
Rohrstangenlänge: 6 m

Fabrikat: isoplus oder gleichwertig
Einheit: m

**03.04.00.022 Bogenrohr-Doppelrohr DN 80 (2x88,9x3,2/280) á 12m inkl. IPS, Wandstärke nach FW 401, prod. nach DIN EN 15698-1**
Art.Nr.: RBD12IPGG3P1080

Mediumrohr: P235GH, geschweißt
Mantelrohr: PEHD
Dämmdicke: 1x verstärkt
Netzüberwachung: IPS-Cu
Biegerichtung links / rechts angeben
r = x,x m
a = xx°

Abmessungen:
Verbundmantelrohr - Nennweite: 2x DN 80
Mediumrohr - Außendurchmesser: 2x 88,9 mm
Mediumrohr - Wandstärke: 2x 3,2 mm
Mantelrohr - Außendurchmesser: 280 mm
Rohrstangenlänge: 12 m

Fabrikat: isoplus oder gleichwertig
Einheit: m

**03.04.00.023 Bogenrohr-Doppelrohr DN 100 (2x114,3x3,6/355) á 6m inkl. IPS, Wandstärke nach FW 401, prod. nach DIN EN 15698-1**
Art.Nr.: RBD06IPGG3P1100

Mediumrohr: P235GH, geschweißt
Mantelrohr: PEHD
Dämmdicke: 1x verstärkt
Netzüberwachung: IPS-Cu
Biegerichtung links / rechts angeben
r = x,x m
a = xx°

Abmessungen:
Verbundmantelrohr - Nennweite: 2x DN 100
Mediumrohr - Außendurchmesser: 2x 114,3 mm
Mediumrohr - Wandstärke: 2x 3,6 mm
Mantelrohr - Außendurchmesser: 355 mm
Rohrstangenlänge: 6 m

Fabrikat: isoplus oder gleichwertig
Einheit: m

**03.04.00.024 Bogenrohr-Doppelrohr DN 100 (2x114,3x3,6/355) á 12m inkl. IPS, Wandstärke nach FW 401, prod. nach DIN EN 15698-1**
Art.Nr.: RBD12IPGG3P1100

Mediumrohr: P235GH, geschweißt
Mantelrohr: PEHD
Dämmdicke: 1x verstärkt
Netzüberwachung: IPS-Cu
Biegerichtung links / rechts angeben
r = x,x m
a = xx°

Abmessungen:
Verbundmantelrohr - Nennweite: 2x DN 100
Mediumrohr - Außendurchmesser: 2x 114,3 mm
Mediumrohr - Wandstärke: 2x 3,6 mm
Mantelrohr - Außendurchmesser: 355 mm
Rohrstangenlänge: 12 m

Fabrikat: isoplus oder gleichwertig
Einheit: m

**03.04.00.025 Bogenrohr-Doppelrohr DN 100 (2x114,3x3,6/355) á 16m inkl. IPS, Wandstärke nach FW 401, prod. nach DIN EN 15698-1**
Art.Nr.: RBD16IPGG3P1100

Mediumrohr: P235GH, geschweißt
Mantelrohr: PEHD
Dämmdicke: 1x verstärkt
Netzüberwachung: IPS-Cu
Biegerichtung links / rechts angeben
r = x,x m
a = xx°

Abmessungen:
Verbundmantelrohr - Nennweite: 2x DN 100
Mediumrohr - Außendurchmesser: 2x 114,3 mm
Mediumrohr - Wandstärke: 2x 3,6 mm
Mantelrohr - Außendurchmesser: 355 mm
Rohrstangenlänge: 16 m

Fabrikat: isoplus oder gleichwertig
Einheit: m

**03.04.00.026 Bogenrohr-Doppelrohr DN 125 (2x139,7x3,6/450) á 6m inkl. IPS, Wandstärke nach FW 401, prod. nach DIN EN 15698-1**
Art.Nr.: RBD06IPGG3P1125

Mediumrohr: P235GH, geschweißt
Mantelrohr: PEHD
Dämmdicke: 1x verstärkt
Netzüberwachung: IPS-Cu
Biegerichtung links / rechts angeben
r = x,x m
a = xx°

Abmessungen:
Verbundmantelrohr - Nennweite: 2x DN 125
Mediumrohr - Außendurchmesser: 2x 139,7 mm
Mediumrohr - Wandstärke: 2x 3,6 mm
Mantelrohr - Außendurchmesser: 450 mm
Rohrstangenlänge: 6 m

Fabrikat: isoplus oder gleichwertig
Einheit: m

**03.04.00.027 Bogenrohr-Doppelrohr DN 125 (2x139,7x3,6/450) á 12m inkl. IPS, Wandstärke nach FW 401, prod. nach DIN EN 15698-1**
Art.Nr.: RBD12IPGG3P1125

Mediumrohr: P235GH, geschweißt
Mantelrohr: PEHD
Dämmdicke: 1x verstärkt
Netzüberwachung: IPS-Cu
Biegerichtung links / rechts angeben
r = x,x m
a = xx°

Abmessungen:
Verbundmantelrohr - Nennweite: 2x DN 125
Mediumrohr - Außendurchmesser: 2x 139,7 mm
Mediumrohr - Wandstärke: 2x 3,6 mm
Mantelrohr - Außendurchmesser: 450 mm
Rohrstangenlänge: 12 m

Fabrikat: isoplus oder gleichwertig
Einheit: m

**03.04.00.028 Bogenrohr-Doppelrohr DN 125 (2x139,7x3,6/450) á 16m inkl. IPS, Wandstärke nach FW 401, prod. nach DIN EN 15698-1**
Art.Nr.: RBD16IPGG3P1125

Mediumrohr: P235GH, geschweißt
Mantelrohr: PEHD
Dämmdicke: 1x verstärkt
Netzüberwachung: IPS-Cu
Biegerichtung links / rechts angeben
r = x,x m
a = xx°

Abmessungen:
Verbundmantelrohr - Nennweite: 2x DN 125
Mediumrohr - Außendurchmesser: 2x 139,7 mm
Mediumrohr - Wandstärke: 2x 3,6 mm
Mantelrohr - Außendurchmesser: 450 mm
Rohrstangenlänge: 16 m

Fabrikat: isoplus oder gleichwertig
Einheit: m

**03.04.00.029 Bogenrohr-Doppelrohr DN 150 (2x168,3x4,0/500) á 6m inkl. IPS, Wandstärke nach FW 401, prod. nach DIN EN 15698-1**
Art.Nr.: RBD06IPGG3P1150

Mediumrohr: P235GH, geschweißt
Mantelrohr: PEHD
Dämmdicke: 1x verstärkt
Netzüberwachung: IPS-Cu
Biegerichtung links / rechts angeben
r = x,x m
a = xx°

Abmessungen:
Verbundmantelrohr - Nennweite: 2x DN 150
Mediumrohr - Außendurchmesser: 2x 168,3 mm
Mediumrohr - Wandstärke: 2x 4,0 mm
Mantelrohr - Außendurchmesser: 500 mm
Rohrstangenlänge: 6 m

Fabrikat: isoplus oder gleichwertig
Einheit: m

**03.04.00.030 Bogenrohr-Doppelrohr DN 150 (2x168,3x4,0/500) á 12m inkl. IPS, Wandstärke nach FW 401, prod. nach DIN EN 15698-1**
Art.Nr.: RBD12IPGG3P1150

Mediumrohr: P235GH, geschweißt
Mantelrohr: PEHD
Dämmdicke: 1x verstärkt
Netzüberwachung: IPS-Cu
Biegerichtung links / rechts angeben
r = x,x m
a = xx°

Abmessungen:
Verbundmantelrohr - Nennweite: 2x DN 150
Mediumrohr - Außendurchmesser: 2x 168,3 mm
Mediumrohr - Wandstärke: 2x 4,0 mm
Mantelrohr - Außendurchmesser: 500 mm
Rohrstangenlänge: 12 m

Fabrikat: isoplus oder gleichwertig
Einheit: m

**03.04.00.031 Bogenrohr-Doppelrohr DN 150 (2x168,3x4,0/500) á 16m inkl. IPS, Wandstärke nach FW 401, prod. nach DIN EN 15698-1**
Art.Nr.: RBD16IPGG3P1150

Mediumrohr: P235GH, geschweißt
Mantelrohr: PEHD
Dämmdicke: 1x verstärkt
Netzüberwachung: IPS-Cu
Biegerichtung links / rechts angeben
r = x,x m
a = xx°

Abmessungen:
Verbundmantelrohr - Nennweite: 2x DN 150
Mediumrohr - Außendurchmesser: 2x 168,3 mm
Mediumrohr - Wandstärke: 2x 4,0 mm
Mantelrohr - Außendurchmesser: 500 mm
Rohrstangenlänge: 16 m

Fabrikat: isoplus oder gleichwertig
Einheit: m

**03.04.00.032 Bogenrohr-Doppelrohr DN 200 (2x219,1x4,5/630) á 6m inkl. IPS, Wandstärke nach FW 401, prod. nach DIN EN 15698-1**
Art.Nr.: RBD12IPGG3P1200

Mediumrohr: P235GH, geschweißt
Mantelrohr: PEHD
Dämmdicke: 1x verstärkt
Netzüberwachung: IPS-Cu
Biegerichtung links / rechts angeben
r = x,x m
a = xx°

Abmessungen:
Verbundmantelrohr - Nennweite: 2x DN 200
Mediumrohr - Außendurchmesser: 2x 219,1 mm
Mediumrohr - Wandstärke: 2x 4,5 mm
Mantelrohr - Außendurchmesser: 630 mm
Rohrstangenlänge: 6 m

Fabrikat: isoplus oder gleichwertig
Einheit: m

**03.04.00.033 Bogenrohr-Doppelrohr DN 200 (2x219,1x4,5/630) á 12m inkl. IPS, Wandstärke nach FW 401, prod. nach DIN EN 15698-1**
Art.Nr.: RBD12IPGG3P1200

Mediumrohr: P235GH, geschweißt
Mantelrohr: PEHD
Dämmdicke: 1x verstärkt
Netzüberwachung: IPS-Cu
Biegerichtung links / rechts angeben
r = x,x m
a = xx°

Abmessungen:
Verbundmantelrohr - Nennweite: 2x DN 200
Mediumrohr - Außendurchmesser: 2x 219,1 mm
Mediumrohr - Wandstärke: 2x 4,5 mm
Mantelrohr - Außendurchmesser: 630 mm
Rohrstangenlänge: 12 m

Fabrikat: isoplus oder gleichwertig
Einheit: m

**03.04.00.034 Bogenrohr-Doppelrohr DN 200 (2x219,1x4,5/630) á 16m inkl. IPS, Wandstärke nach FW 401, prod. nach DIN EN 15698-1**
Art.Nr.: RBD16IPGG3P1200

Mediumrohr: P235GH, geschweißt
Mantelrohr: PEHD
Dämmdicke: 1x verstärkt
Netzüberwachung: IPS-Cu
Biegerichtung links / rechts angeben
r = x,x m
a = xx°

Abmessungen:
Verbundmantelrohr - Nennweite: 2x DN 200
Mediumrohr - Außendurchmesser: 2x 219,1 mm
Mediumrohr - Wandstärke: 2x 4,5 mm
Mantelrohr - Außendurchmesser: 630 mm
Rohrstangenlänge: 16 m

Fabrikat: isoplus oder gleichwertig
Einheit: m

*Hinweis*
Bogen  90°, 45° oder Sonder, Verbund, Wärmedämmung,
Mantel- und Mediumrohrqualität wie vor beschrieben.

Alle Mediumrohrbogen dimensionsabhängig mindestens nach
Maßnorm DIN EN 10220 in einem Stück gebogen oder nach
DIN EN 10253-2 und angeschweißten Rohrstutzen.

Ab Wandstärke > 3,2 mm mit Schweißnahtvorbereitung
durch 30° abgeschrägte Enden nach DIN EN ISO 9692-1.

Rohrzylinder dimensionsabhängig als nahtloser oder
geschweißter Stahl.

Lieferbar als waagerechter (w) oder senkrechter (s)
Bogen, wobei waagerecht und senkrecht die Einbaulage
des Bogens bezeichnen.

Sondergradbogen entsprechend des Trassenverlaufes nach
den Angaben der Bauleitung (Ergänzungswinkel a)
gebogen,

liefern und montieren.

#### 03.05 Doppelrohr - Fertigbogen 90°, Schenkellänge 1x1m, Dämmdicke Standard, Netzüberw. IPS-Cu

**03.05.00.001 Bogen 90°-w Doppelrohr DN 20 (2 x 26,9/125), 1,0x1,0m, inkl. IPS, prod. nach DIN EN 15698-1 und EN 448**
Art.Nr.: BD93IPGGPS020W

Mediumrohr: P235GH
Mantelrohr: PEHD
Dämmdicke: Standard
Netzüberwachung: IPS-Cu
Einbaulage: Waagerecht (w)

Abmessungen:
Verbundmantelrohr - Nennweite: 2 x DN 20
Mediumrohr - Außendurchmesser: 2 x 26,9 mm
Mantelrohr - Außendurchmesser: 125 mm
Schenkellänge: 1,0 x 1,0 m

Fabrikat: isoplus oder gleichwertig
Einheit: Stk

**03.05.00.002 Bogen 90°-w Doppelrohr DN 20 (2 x 26,9/125), 1,0x1,0m, inkl. IPS, prod. nach DIN EN 15698-1 und EN 448**
Art.Nr.: BD93IPTGPS020W

Mediumrohr: P235TR1
Mantelrohr: PEHD
Dämmdicke: Standard
Netzüberwachung: IPS-Cu
Einbaulage: Waagerecht (w)

Abmessungen:
Verbundmantelrohr - Nennweite: 2 x DN 20
Mediumrohr - Außendurchmesser: 2 x 26,9 mm
Mantelrohr - Außendurchmesser: 125 mm
Schenkellänge: 1,0 x 1,0 m

Fabrikat: isoplus oder gleichwertig
Einheit: Stk

**03.05.00.003 Bogen 90°-s Doppelrohr DN 20 (2 x 26,9/125), 1,0x1,0m, inkl. IPS, prod. nach DIN EN 15698-1 und EN 448**
Art.Nr.: BD93IPGGPS020S

Mediumrohr: P235GH
Mantelrohr: PEHD
Dämmdicke: Standard
Netzüberwachung: IPS-Cu
Einbaulage: Senkrecht (s)

Abmessungen:
Verbundmantelrohr - Nennweite: 2 x DN 20
Mediumrohr - Außendurchmesser: 2 x 26,9 mm
Mantelrohr - Außendurchmesser: 125 mm
Schenkellänge: 1,0 x 1,0 m

Fabrikat: isoplus oder gleichwertig
Einheit: Stk

**03.05.00.004 Bogen 90°-s Doppelrohr DN 20 (2 x 26,9/125), 1,0x1,0m, inkl. IPS, prod. nach DIN EN 15698-1 und EN 448**
Art.Nr.: BD93IPTGPS020S

Mediumrohr: P235TR1
Mantelrohr: PEHD
Dämmdicke: Standard
Netzüberwachung: IPS-Cu
Einbaulage: Senkrecht (s)

Abmessungen:
Verbundmantelrohr - Nennweite: 2 x DN 20
Mediumrohr - Außendurchmesser: 2 x 26,9 mm
Mantelrohr - Außendurchmesser: 125 mm
Schenkellänge: 1,0 x 1,0 m

Fabrikat: isoplus oder gleichwertig
Einheit: Stk

**03.05.00.005 Bogen 90°-w Doppelrohr DN 25 (2 x 33,7/140), 1,0x1,0m, inkl. IPS, prod. nach DIN EN 15698-1 und EN 448**
Art.Nr.: BD93IPGGPS025W

Mediumrohr: P235GH
Mantelrohr: PEHD
Dämmdicke: Standard
Netzüberwachung: IPS-Cu
Einbaulage: Waagerecht (w)

Abmessungen:
Verbundmantelrohr - Nennweite: 2 x DN 25
Mediumrohr - Außendurchmesser: 2 x 33,7 mm
Mantelrohr - Außendurchmesser: 140 mm
Schenkellänge: 1,0 x 1,0 m

Fabrikat: isoplus oder gleichwertig
Einheit: Stk

**03.05.00.006 Bogen 90°-w Doppelrohr DN 25 (2 x 33,7/140), 1,0x1,0m, inkl. IPS, prod. nach DIN EN 15698-1 und EN 448**
Art.Nr.: BD93IPTGPS025W

Mediumrohr: P235TR1
Mantelrohr: PEHD
Dämmdicke: Standard
Netzüberwachung: IPS-Cu
Einbaulage: Waagerecht (w)

Abmessungen:
Verbundmantelrohr - Nennweite: 2 x DN 25
Mediumrohr - Außendurchmesser: 2 x 33,7 mm
Mantelrohr - Außendurchmesser: 140 mm
Schenkellänge: 1,0 x 1,0 m

Fabrikat: isoplus oder gleichwertig
Einheit: Stk

**03.05.00.007 Bogen 90°-s Doppelrohr DN 25 (2 x 33,7/140), 1,0x1,0m, inkl. IPS, prod. nach DIN EN 15698-1 und EN 448**
Art.Nr.: BD93IPGGPS025S

Mediumrohr: P235GH
Mantelrohr: PEHD
Dämmdicke: Standard
Netzüberwachung: IPS-Cu
Einbaulage: Senkrecht (s)

Abmessungen:
Verbundmantelrohr - Nennweite: 2 x DN 25
Mediumrohr - Außendurchmesser: 2 x 33,7 mm
Mantelrohr - Außendurchmesser: 140 mm
Schenkellänge: 1,0 x 1,0 m

Fabrikat: isoplus oder gleichwertig
Einheit: Stk

**03.05.00.008 Bogen 90°-s Doppelrohr DN 25 (2 x 33,7/140), 1,0x1,0m, inkl. IPS, prod. nach DIN EN 15698-1 und EN 448**
Art.Nr.: BD93IPTGPS025S

Mediumrohr: P235TR1
Mantelrohr: PEHD
Dämmdicke: Standard
Netzüberwachung: IPS-Cu
Einbaulage: Senkrecht (s)

Abmessungen:
Verbundmantelrohr - Nennweite: 2 x DN 25
Mediumrohr - Außendurchmesser: 2 x 33,7 mm
Mantelrohr - Außendurchmesser: 140 mm
Schenkellänge: 1,0 x 1,0 m

Fabrikat: isoplus oder gleichwertig
Einheit: Stk

**03.05.00.009 Bogen 90°-w Doppelrohr DN 32 (2 x 42,4/160), 1,0x1,0m, inkl. IPS, prod. nach DIN EN 15698-1 und EN 448**
Art.Nr.: BD93IPGGPS032W

Mediumrohr: P235GH
Mantelrohr: PEHD
Dämmdicke: Standard
Netzüberwachung: IPS-Cu
Einbaulage: Waagerecht (w)

Abmessungen:
Verbundmantelrohr - Nennweite: 2 x DN 32
Mediumrohr - Außendurchmesser: 2 x 42,4 mm
Mantelrohr - Außendurchmesser: 160 mm
Schenkellänge: 1,0 x 1,0 m

Fabrikat: isoplus oder gleichwertig
Einheit: Stk

**03.05.00.010 Bogen 90°-w Doppelrohr DN 32 (2 x 42,4/160), 1,0x1,0m, inkl. IPS, prod. nach DIN EN 15698-1 und EN 448**
Art.Nr.: BD93IPTGPS032W

Mediumrohr: P235TR1
Mantelrohr: PEHD
Dämmdicke: Standard
Netzüberwachung: IPS-Cu
Einbaulage: Waagerecht (w)

Abmessungen:
Verbundmantelrohr - Nennweite: 2 x DN 32
Mediumrohr - Außendurchmesser: 2 x 42,4 mm
Mantelrohr - Außendurchmesser: 160 mm
Schenkellänge: 1,0 x 1,0 m

Fabrikat: isoplus oder gleichwertig
Einheit: Stk

**03.05.00.011 Bogen 90°-s Doppelrohr DN 32 (2 x 42,4/160), 1,0x1,0m, inkl. IPS, prod. nach DIN EN 15698-1 und EN 448**
Art.Nr.: BD93IPGGPS032S

Mediumrohr: P235GH
Mantelrohr: PEHD
Dämmdicke: Standard
Netzüberwachung: IPS-Cu
Einbaulage: Senkrecht (s)

Abmessungen:
Verbundmantelrohr - Nennweite: 2 x DN 32
Mediumrohr - Außendurchmesser: 2 x 42,4 mm
Mantelrohr - Außendurchmesser: 160 mm
Schenkellänge: 1,0 x 1,0 m

Fabrikat: isoplus oder gleichwertig
Einheit: Stk

**03.05.00.012 Bogen 90°-s Doppelrohr DN 32 (2 x 42,4/160), 1,0x1,0m, inkl. IPS, prod. nach DIN EN 15698-1 und EN 448**
Art.Nr.: BD93IPTGPS032S

Mediumrohr: P235TR1
Mantelrohr: PEHD
Dämmdicke: Standard
Netzüberwachung: IPS-Cu
Einbaulage: Senkrecht (s)

Abmessungen:
Verbundmantelrohr - Nennweite: 2 x DN 32
Mediumrohr - Außendurchmesser: 2 x 42,4 mm
Mantelrohr - Außendurchmesser: 160 mm
Schenkellänge: 1,0 x 1,0 m

Fabrikat: isoplus oder gleichwertig
Einheit: Stk

**03.05.00.013 Bogen 90°-w Doppelrohr DN 40 (2 x 48,3/160), 1,0x1,0m, inkl. IPS, prod. nach DIN EN 15698-1 und EN 448**
Art.Nr.: BD93IPGGPS040W

Mediumrohr: P235GH
Mantelrohr: PEHD
Dämmdicke: Standard
Netzüberwachung: IPS-Cu
Einbaulage: Waagerecht (w)

Abmessungen:
Verbundmantelrohr - Nennweite: 2 x DN 40
Mediumrohr - Außendurchmesser: 2 x 48,3 mm
Mantelrohr - Außendurchmesser: 160 mm
Schenkellänge: 1,0 x 1,0 m

Fabrikat: isoplus oder gleichwertig
Einheit: Stk

**03.05.00.014 Bogen 90°-w Doppelrohr DN 40 (2 x 48,3/160), 1,0x1,0m, inkl. IPS, prod. nach DIN EN 15698-1 und EN 448**
Art.Nr.: BD93IPTGPS040W

Mediumrohr: P235TR1
Mantelrohr: PEHD
Dämmdicke: Standard
Netzüberwachung: IPS-Cu
Einbaulage: Waagerecht (w)

Abmessungen:
Verbundmantelrohr - Nennweite: 2 x DN 40
Mediumrohr - Außendurchmesser: 2 x 48,3 mm
Mantelrohr - Außendurchmesser: 160 mm
Schenkellänge: 1,0 x 1,0 m

Fabrikat: isoplus oder gleichwertig
Einheit: Stk

**03.05.00.015 Bogen 90°-s Doppelrohr DN 40 (2 x 48,3/160), 1,0x1,0m, inkl. IPS, prod. nach DIN EN 15698-1 und EN 448**
Art.Nr.: BD93IPGGPS040S

Mediumrohr: P235GH
Mantelrohr: PEHD
Dämmdicke: Standard
Netzüberwachung: IPS-Cu
Einbaulage: Senkrecht (s)

Abmessungen:
Verbundmantelrohr - Nennweite: 2 x DN 40
Mediumrohr - Außendurchmesser: 2 x 48,3 mm
Mantelrohr - Außendurchmesser: 160 mm
Schenkellänge: 1,0 x 1,0 m

Fabrikat: isoplus oder gleichwertig
Einheit: Stk

**03.05.00.016 Bogen 90°-s Doppelrohr DN 40 (2 x 48,3/160), 1,0x1,0m, inkl. IPS, prod. nach DIN EN 15698-1 und EN 448**
Art.Nr.: BD93IPTGPS040S

Mediumrohr: P235TR1
Mantelrohr: PEHD
Dämmdicke: Standard
Netzüberwachung: IPS-Cu
Einbaulage: Senkrecht (s)

Abmessungen:
Verbundmantelrohr - Nennweite: 2 x DN 40
Mediumrohr - Außendurchmesser: 2 x 48,3 mm
Mantelrohr - Außendurchmesser: 160 mm
Schenkellänge: 1,0 x 1,0 m

Fabrikat: isoplus oder gleichwertig
Einheit: Stk

**03.05.00.017 Bogen 90°-w Doppelrohr DN 50 (2 x 60,3/200), 1,0x1,0m, inkl. IPS, prod. nach DIN EN 15698-1 und EN 448**
Art.Nr.: BD93IPGGPS050W

Mediumrohr: P235GH
Mantelrohr: PEHD
Dämmdicke: Standard
Netzüberwachung: IPS-Cu
Einbaulage: Waagerecht (w)

Abmessungen:
Verbundmantelrohr - Nennweite: 2 x DN 50
Mediumrohr - Außendurchmesser: 2 x 60,3 mm
Mantelrohr - Außendurchmesser: 200 mm
Schenkellänge: 1,0 x 1,0 m

Fabrikat: isoplus oder gleichwertig
Einheit: Stk

**03.05.00.018 Bogen 90°-w Doppelrohr DN 50 (2 x 60,3/200), 1,0x1,0m, inkl. IPS, prod. nach DIN EN 15698-1 und EN 448**
Art.Nr.: BD93IPTGPS050W

Mediumrohr: P235TR1
Mantelrohr: PEHD
Dämmdicke: Standard
Netzüberwachung: IPS-Cu
Einbaulage: Waagerecht (w)

Abmessungen:
Verbundmantelrohr - Nennweite: 2 x DN 50
Mediumrohr - Außendurchmesser: 2 x 60,3 mm
Mantelrohr - Außendurchmesser: 200 mm
Schenkellänge: 1,0 x 1,0 m

Fabrikat: isoplus oder gleichwertig
Einheit: Stk

**03.05.00.019 Bogen 90°-s Doppelrohr DN 50 (2 x 60,3/200), 1,0x1,0m, inkl. IPS, prod. nach DIN EN 15698-1 und EN 448**
Art.Nr.: BD93IPGGPS050S

Mediumrohr: P235GH
Mantelrohr: PEHD
Dämmdicke: Standard
Netzüberwachung: IPS-Cu
Einbaulage: Senkrecht (s)

Abmessungen:
Verbundmantelrohr - Nennweite: 2 x DN 50
Mediumrohr - Außendurchmesser: 2 x 60,3 mm
Mantelrohr - Außendurchmesser: 200 mm
Schenkellänge: 1,0 x 1,0 m

Fabrikat: isoplus oder gleichwertig
Einheit: Stk

**03.05.00.020 Bogen 90°-s Doppelrohr DN 50 (2 x 60,3/200), 1,0x1,0m, inkl. IPS, prod. nach DIN EN 15698-1 und EN 448**
Art.Nr.: BD93IPTGPS050S

Mediumrohr: P235TR1
Mantelrohr: PEHD
Dämmdicke: Standard
Netzüberwachung: IPS-Cu
Einbaulage: Senkrecht (s)

Abmessungen:
Verbundmantelrohr - Nennweite: 2 x DN 50
Mediumrohr - Außendurchmesser: 2 x 60,3 mm
Mantelrohr - Außendurchmesser: 200 mm
Schenkellänge: 1,0 x 1,0 m

Fabrikat: isoplus oder gleichwertig
Einheit: Stk

**03.05.00.021 Bogen 90°-w Doppelrohr DN 65 (2 x 76,1/225), 1,0x1,0m, inkl. IPS, prod. nach DIN EN 15698-1 und EN 448**
Art.Nr.: BD93IPGGPS065W

Mediumrohr: P235GH
Mantelrohr: PEHD
Dämmdicke: Standard
Netzüberwachung: IPS-Cu
Einbaulage: Waagerecht (w)

Abmessungen:
Verbundmantelrohr - Nennweite: 2 x DN 65
Mediumrohr - Außendurchmesser: 2 x 76,1 mm
Mantelrohr - Außendurchmesser: 225 mm
Schenkellänge: 1,0 x 1,0 m

Fabrikat: isoplus oder gleichwertig
Einheit: Stk

**03.05.00.022 Bogen 90°-w Doppelrohr DN 65 (2 x 76,1/225), 1,0x1,0m, inkl. IPS, prod. nach DIN EN 15698-1 und EN 448**
Art.Nr.: BD93IPTGPS065W

Mediumrohr: P235TR1
Mantelrohr: PEHD
Dämmdicke: Standard
Netzüberwachung: IPS-Cu
Einbaulage: Waagerecht (w)

Abmessungen:
Verbundmantelrohr - Nennweite: 2 x DN 65
Mediumrohr - Außendurchmesser: 2 x 76,1 mm
Mantelrohr - Außendurchmesser: 225 mm
Schenkellänge: 1,0 x 1,0 m

Fabrikat: isoplus oder gleichwertig
Einheit: Stk

**03.05.00.023 Bogen 90°-s Doppelrohr DN 65 (2 x 76,1/225), 1,0x1,0m, inkl. IPS, prod. nach DIN EN 15698-1 und EN 448**
Art.Nr.: BD93IPGGPS065S

Mediumrohr: P235GH
Mantelrohr: PEHD
Dämmdicke: Standard
Netzüberwachung: IPS-Cu
Einbaulage: Senkrecht (s)

Abmessungen:
Verbundmantelrohr - Nennweite: 2 x DN 65
Mediumrohr - Außendurchmesser: 2 x 76,1 mm
Mantelrohr - Außendurchmesser: 225 mm
Schenkellänge: 1,0 x 1,0 m

Fabrikat: isoplus oder gleichwertig
Einheit: Stk

**03.05.00.024 Bogen 90°-s Doppelrohr DN 65 (2 x 76,1/225), 1,0x1,0m, inkl. IPS, prod. nach DIN EN 15698-1 und EN 448**
Art.Nr.: BD93IPTGPS065S

Mediumrohr: P235TR1
Mantelrohr: PEHD
Dämmdicke: Standard
Netzüberwachung: IPS-Cu
Einbaulage: Senkrecht (s)

Abmessungen:
Verbundmantelrohr - Nennweite: 2 x DN 65
Mediumrohr - Außendurchmesser: 2 x 76,1 mm
Mantelrohr - Außendurchmesser: 225 mm
Schenkellänge: 1,0 x 1,0 m

Fabrikat: isoplus oder gleichwertig
Einheit: Stk

**03.05.00.025 Bogen 90°-w Doppelrohr DN 80 (2 x 88,9/250), 1,0x1,0m, inkl. IPS, prod. nach DIN EN 15698-1 und EN 448**
Art.Nr.: BD93IPGGPS080W

Mediumrohr: P235GH
Mantelrohr: PEHD
Dämmdicke: Standard
Netzüberwachung: IPS-Cu
Einbaulage: Waagerecht (w)

Abmessungen:
Verbundmantelrohr - Nennweite: 2 x DN 80
Mediumrohr - Außendurchmesser: 2 x 88,9 mm
Mantelrohr - Außendurchmesser: 250 mm
Schenkellänge: 1,0 x 1,0 m

Fabrikat: isoplus oder gleichwertig
Einheit: Stk

**03.05.00.026 Bogen 90°-w Doppelrohr DN 80 (2 x 88,9/250), 1,0x1,0m, inkl. IPS, prod. nach DIN EN 15698-1 und EN 448**
Art.Nr.: BD93IPTGPS080W

Mediumrohr: P235TR1
Mantelrohr: PEHD
Dämmdicke: Standard
Netzüberwachung: IPS-Cu
Einbaulage: Waagerecht (w)

Abmessungen:
Verbundmantelrohr - Nennweite: 2 x DN 80
Mediumrohr - Außendurchmesser: 2 x 88,9 mm
Mantelrohr - Außendurchmesser: 250 mm
Schenkellänge: 1,0 x 1,0 m

Fabrikat: isoplus oder gleichwertig
Einheit: Stk

**03.05.00.027 Bogen 90°-s Doppelrohr DN 80 (2 x 88,9/250), 1,0x1,0m, inkl. IPS, prod. nach DIN EN 15698-1 und EN 448**
Art.Nr.: BD93IPGGPS080S

Mediumrohr: P235GH
Mantelrohr: PEHD
Dämmdicke: Standard
Netzüberwachung: IPS-Cu
Einbaulage: Senkrecht (s)

Abmessungen:
Verbundmantelrohr - Nennweite: 2 x DN 80
Mediumrohr - Außendurchmesser: 2 x 88,9 mm
Mantelrohr - Außendurchmesser: 250 mm
Schenkellänge: 1,0 x 1,0 m

Fabrikat: isoplus oder gleichwertig
Einheit: Stk

**03.05.00.028 Bogen 90°-s Doppelrohr DN 80 (2 x 88,9/250), 1,0x1,0m, inkl. IPS, prod. nach DIN EN 15698-1 und EN 448**
Art.Nr.: BD93IPTGPS080S

Mediumrohr: P235TR1
Mantelrohr: PEHD
Dämmdicke: Standard
Netzüberwachung: IPS-Cu
Einbaulage: Senkrecht (s)

Abmessungen:
Verbundmantelrohr - Nennweite: 2 x DN 80
Mediumrohr - Außendurchmesser: 2 x 88,9 mm
Mantelrohr - Außendurchmesser: 250 mm
Schenkellänge: 1,0 x 1,0 m

Fabrikat: isoplus oder gleichwertig
Einheit: Stk

**03.05.00.029 Bogen 90°-w Doppelrohr DN 100 (2 x 114,3/315), 1,0x1,0m, inkl. IPS, prod. nach DIN EN 15698-1 und EN 448**
Art.Nr.: BD93IPGGPS100W

Mediumrohr: P235GH
Mantelrohr: PEHD
Dämmdicke: Standard
Netzüberwachung: IPS-Cu
Einbaulage: Waagerecht (w)

Abmessungen:
Verbundmantelrohr - Nennweite: 2 x DN 100
Mediumrohr - Außendurchmesser: 2 x 114,3 mm
Mantelrohr - Außendurchmesser: 315 mm
Schenkellänge: 1,0 x 1,0 m

Fabrikat: isoplus oder gleichwertig
Einheit: Stk

**03.05.00.030 Bogen 90°-s Doppelrohr DN 100 (2 x 114,3/315), 1,0x1,0m, inkl. IPS, prod. nach DIN EN 15698-1 und EN 448**
Art.Nr.: BD93IPGGPS100S

Mediumrohr: P235GH
Mantelrohr: PEHD
Dämmdicke: Standard
Netzüberwachung: IPS-Cu
Einbaulage: Senkrecht (s)

Abmessungen:
Verbundmantelrohr - Nennweite: 2 x DN 100
Mediumrohr - Außendurchmesser: 2 x 114,3 mm
Mantelrohr - Außendurchmesser: 315 mm
Schenkellänge: 1,0 x 1,0 m

Fabrikat: isoplus oder gleichwertig
Einheit: Stk

**03.05.00.031 Bogen 90°-w Doppelrohr DN 125 (2 x 139,7/400), 1,0x1,0m, inkl. IPS, prod. nach DIN EN 15698-1 und EN 448**
Art.Nr.: BD93IPGGPS125W

Mediumrohr: P235GH
Mantelrohr: PEHD
Dämmdicke: Standard
Netzüberwachung: IPS-Cu
Einbaulage: Waagerecht (w)

Abmessungen:
Verbundmantelrohr - Nennweite: 2 x DN 125
Mediumrohr - Außendurchmesser: 2 x 139,7 mm
Mantelrohr - Außendurchmesser: 400 mm
Schenkellänge: 1,0 x 1,0 m

Fabrikat: isoplus oder gleichwertig
Einheit: Stk

**03.05.00.032 Bogen 90°-s Doppelrohr DN 125 (2 x 139,7/400), 1,0x1,0m, inkl. IPS, prod. nach DIN EN 15698-1 und EN 448**
Art.Nr.: BD93IPGGPS125S

Mediumrohr: P235GH
Mantelrohr: PEHD
Dämmdicke: Standard
Netzüberwachung: IPS-Cu
Einbaulage: Senkrecht (s)

Abmessungen:
Verbundmantelrohr - Nennweite: 2 x DN 125
Mediumrohr - Außendurchmesser: 2 x 139,7 mm
Mantelrohr - Außendurchmesser: 400 mm
Schenkellänge: 1,0 x 1,0 m

Fabrikat: isoplus oder gleichwertig
Einheit: Stk

**03.05.00.033 Bogen 90°-w Doppelrohr DN 150 (2 x 168,3/450), 1,0x1,0m, inkl. IPS, prod. nach DIN EN 15698-1 und EN 448**
Art.Nr.: BD93IPGGPS150W

Mediumrohr: P235GH
Mantelrohr: PEHD
Dämmdicke: Standard
Netzüberwachung: IPS-Cu
Einbaulage: Waagerecht (w)

Abmessungen:
Verbundmantelrohr - Nennweite: 2 x DN 150
Mediumrohr - Außendurchmesser: 2 x 168,3 mm
Mantelrohr - Außendurchmesser: 450 mm
Schenkellänge: 1,0 x 1,0 m

Fabrikat: isoplus oder gleichwertig
Einheit: Stk

**03.05.00.034 Bogen 90°-s Doppelrohr DN 150 (2 x 168,3/450), 1,0x1,0m, inkl. IPS, prod. nach DIN EN 15698-1 und EN 448**
Art.Nr.: BD93IPGGPS150S

Mediumrohr: P235GH
Mantelrohr: PEHD
Dämmdicke: Standard
Netzüberwachung: IPS-Cu
Einbaulage: Senkrecht (s)

Abmessungen:
Verbundmantelrohr - Nennweite: 2 x DN 150
Mediumrohr - Außendurchmesser: 2 x 168,3 mm
Mantelrohr - Außendurchmesser: 450 mm
Schenkellänge: 1,0 x 1,0 m

Fabrikat: isoplus oder gleichwertig
Einheit: Stk

**03.05.00.035 Bogen 90°-w Doppelrohr DN 200 (2 x 219,1/560), 1,0x1,0m, inkl. IPS, prod. nach DIN EN 15698-1 und EN 448**
Art.Nr.: BD93IPGGPS200W

Mediumrohr: P235GH
Mantelrohr: PEHD
Dämmdicke: Standard
Netzüberwachung: IPS-Cu
Einbaulage: Waagerecht (w)

Abmessungen:
Verbundmantelrohr - Nennweite: 2 x DN 200
Mediumrohr - Außendurchmesser: 2 x 219,1 mm
Mantelrohr - Außendurchmesser: 560 mm
Schenkellänge: 1,0 x 1,0 m

Fabrikat: isoplus oder gleichwertig
Einheit: Stk

**03.05.00.036 Bogen 90°-s Doppelrohr DN 200 (2 x 219,1/560), 1,0x1,0m, inkl. IPS, prod. nach DIN EN 15698-1 und EN 448**
Art.Nr.: BD93IPGGPS200S

Mediumrohr: P235GH
Mantelrohr: PEHD
Dämmdicke: Standard
Netzüberwachung: IPS-Cu
Einbaulage: Senkrecht (s)

Abmessungen:
Verbundmantelrohr - Nennweite: 2 x DN 200
Mediumrohr - Außendurchmesser: 2 x 219,1 mm
Mantelrohr - Außendurchmesser: 560 mm
Schenkellänge: 1,0 x 1,0 m

Fabrikat: isoplus oder gleichwertig
Einheit: Stk

#### 03.06 Doppelrohr - Fertigbogen 90°, Schenkellänge 1x1m, Dämmdicke 1x verstärkt, Netzüberw. IPS-Cu

**03.06.00.001 Bogen 90°-w Doppelrohr DN 20 (2 x 26,9/140), 1,0x1,0m, inkl. IPS, prod. nach DIN EN 15698-1 und EN 448**
Art.Nr.: BD93IPGGP1020W

Mediumrohr: P235GH
Mantelrohr: PEHD
Dämmdicke: 1x verstärkt
Netzüberwachung: IPS-Cu
Einbaulage: Waagerecht (w)

Abmessungen:
Verbundmantelrohr - Nennweite: 2 x DN 20
Mediumrohr - Außendurchmesser: 2 x 26,9 mm
Mantelrohr - Außendurchmesser: 140 mm
Schenkellänge: 1,0 x 1,0 m

Fabrikat: isoplus oder gleichwertig
Einheit: Stk

**03.06.00.002 Bogen 90°-w Doppelrohr DN 20 (2 x 26,9/140), 1,0x1,0m, inkl. IPS, prod. nach DIN EN 15698-1 und EN 448**
Art.Nr.: BD93IPTGP1020W

Mediumrohr: P235TR1
Mantelrohr: PEHD
Dämmdicke: 1x verstärkt
Netzüberwachung: IPS-Cu
Einbaulage: Waagerecht (w)

Abmessungen:
Verbundmantelrohr - Nennweite: 2 x DN 20
Mediumrohr - Außendurchmesser: 2 x 26,9 mm
Mantelrohr - Außendurchmesser: 140 mm
Schenkellänge: 1,0 x 1,0 m

Fabrikat: isoplus oder gleichwertig
Einheit: Stk

**03.06.00.003 Bogen 90°-s Doppelrohr DN 20 (2 x 26,9/140), 1,0x1,0m, inkl. IPS, prod. nach DIN EN 15698-1 und EN 448**
Art.Nr.: BD93IPGGP1020S

Mediumrohr: P235GH
Mantelrohr: PEHD
Dämmdicke: 1x verstärkt
Netzüberwachung: IPS-Cu
Einbaulage: Senkrecht (s)

Abmessungen:
Verbundmantelrohr - Nennweite: 2 x DN 20
Mediumrohr - Außendurchmesser: 2 x 26,9 mm
Mantelrohr - Außendurchmesser: 140 mm
Schenkellänge: 1,0 x 1,0 m

Fabrikat: isoplus oder gleichwertig
Einheit: Stk

**03.06.00.004 Bogen 90°-s Doppelrohr DN 20 (2 x 26,9/140), 1,0x1,0m, inkl. IPS, prod. nach DIN EN 15698-1 und EN 448**
Art.Nr.: BD93IPTGP1020S

Mediumrohr: P235TR1
Mantelrohr: PEHD
Dämmdicke: 1x verstärkt
Netzüberwachung: IPS-Cu
Einbaulage: Senkrecht (s)

Abmessungen:
Verbundmantelrohr - Nennweite: 2 x DN 20
Mediumrohr - Außendurchmesser: 2 x 26,9 mm
Mantelrohr - Außendurchmesser: 140 mm
Schenkellänge: 1,0 x 1,0 m

Fabrikat: isoplus oder gleichwertig
Einheit: Stk

**03.06.00.005 Bogen 90°-w Doppelrohr DN 25 (2 x 33,7/160), 1,0x1,0m, inkl. IPS, prod. nach DIN EN 15698-1 und EN 448**
Art.Nr.: BD93IPGGP1025W

Mediumrohr: P235GH
Mantelrohr: PEHD
Dämmdicke: 1x verstärkt
Netzüberwachung: IPS-Cu
Einbaulage: Waagerecht (w)

Abmessungen:
Verbundmantelrohr - Nennweite: 2 x DN 25
Mediumrohr - Außendurchmesser: 2 x 33,7 mm
Mantelrohr - Außendurchmesser: 160 mm
Schenkellänge: 1,0 x 1,0 m

Fabrikat: isoplus oder gleichwertig
Einheit: Stk

**03.06.00.006 Bogen 90°-w Doppelrohr DN 25 (2 x 33,7/160), 1,0x1,0m, inkl. IPS, prod. nach DIN EN 15698-1 und EN 448**
Art.Nr.: BD93IPTGP1025W

Mediumrohr: P235TR1
Mantelrohr: PEHD
Dämmdicke: 1x verstärkt
Netzüberwachung: IPS-Cu
Einbaulage: Waagerecht (w)

Abmessungen:
Verbundmantelrohr - Nennweite: 2 x DN 25
Mediumrohr - Außendurchmesser: 2 x 33,7 mm
Mantelrohr - Außendurchmesser: 160 mm
Schenkellänge: 1,0 x 1,0 m

Fabrikat: isoplus oder gleichwertig
Einheit: Stk

**03.06.00.007 Bogen 90°-s Doppelrohr DN 25 (2 x 33,7/160), 1,0x1,0m, inkl. IPS, prod. nach DIN EN 15698-1 und EN 448**
Art.Nr.: BD93IPGGP1025S

Mediumrohr: P235GH
Mantelrohr: PEHD
Dämmdicke: 1x verstärkt
Netzüberwachung: IPS-Cu
Einbaulage: Senkrecht (s)

Abmessungen:
Verbundmantelrohr - Nennweite: 2 x DN 25
Mediumrohr - Außendurchmesser: 2 x 33,7 mm
Mantelrohr - Außendurchmesser: 160 mm
Schenkellänge: 1,0 x 1,0 m

Fabrikat: isoplus oder gleichwertig
Einheit: Stk

**03.06.00.008 Bogen 90°-s Doppelrohr DN 25 (2 x 33,7/160), 1,0x1,0m, inkl. IPS, prod. nach DIN EN 15698-1 und EN 448**
Art.Nr.: BD93IPTGP1025S

Mediumrohr: P235TR1
Mantelrohr: PEHD
Dämmdicke: 1x verstärkt
Netzüberwachung: IPS-Cu
Einbaulage: Senkrecht (s)

Abmessungen:
Verbundmantelrohr - Nennweite: 2 x DN 25
Mediumrohr - Außendurchmesser: 2 x 33,7 mm
Mantelrohr - Außendurchmesser: 160 mm
Schenkellänge: 1,0 x 1,0 m

Fabrikat: isoplus oder gleichwertig
Einheit: Stk

**03.06.00.009 Bogen 90°-w Doppelrohr DN 32 (2 x 42,4/180), 1,0x1,0m, inkl. IPS, prod. nach DIN EN 15698-1 und EN 448**
Art.Nr.: BD93IPGGP1032W

Mediumrohr: P235GH
Mantelrohr: PEHD
Dämmdicke: 1x verstärkt
Netzüberwachung: IPS-Cu
Einbaulage: Waagerecht (w)

Abmessungen:
Verbundmantelrohr - Nennweite: 2 x DN 32
Mediumrohr - Außendurchmesser: 2 x 42,4 mm
Mantelrohr - Außendurchmesser: 180 mm
Schenkellänge: 1,0 x 1,0 m

Fabrikat: isoplus oder gleichwertig
Einheit: Stk

**03.06.00.010 Bogen 90°-w Doppelrohr DN 32 (2 x 42,4/180), 1,0x1,0m, inkl. IPS, prod. nach DIN EN 15698-1 und EN 448**
Art.Nr.: BD93IPTGP1032W

Mediumrohr: P235TR1
Mantelrohr: PEHD
Dämmdicke: 1x verstärkt
Netzüberwachung: IPS-Cu
Einbaulage: Waagerecht (w)

Abmessungen:
Verbundmantelrohr - Nennweite: 2 x DN 32
Mediumrohr - Außendurchmesser: 2 x 42,4 mm
Mantelrohr - Außendurchmesser: 180 mm
Schenkellänge: 1,0 x 1,0 m

Fabrikat: isoplus oder gleichwertig
Einheit: Stk

**03.06.00.011 Bogen 90°-s Doppelrohr DN 32 (2 x 42,4/180), 1,0x1,0m, inkl. IPS, prod. nach DIN EN 15698-1 und EN 448**
Art.Nr.: BD93IPGGP1032S

Mediumrohr: P235GH
Mantelrohr: PEHD
Dämmdicke: 1x verstärkt
Netzüberwachung: IPS-Cu
Einbaulage: Senkrecht (s)

Abmessungen:
Verbundmantelrohr - Nennweite: 2 x DN 32
Mediumrohr - Außendurchmesser: 2 x 42,4 mm
Mantelrohr - Außendurchmesser: 180 mm
Schenkellänge: 1,0 x 1,0 m

Fabrikat: isoplus oder gleichwertig
Einheit: Stk

**03.06.00.012 Bogen 90°-s Doppelrohr DN 32 (2 x 42,4/180), 1,0x1,0m, inkl. IPS, prod. nach DIN EN 15698-1 und EN 448**
Art.Nr.: BD93IPTGP1032S

Mediumrohr: P235TR1
Mantelrohr: PEHD
Dämmdicke: 1x verstärkt
Netzüberwachung: IPS-Cu
Einbaulage: Senkrecht (s)

Abmessungen:
Verbundmantelrohr - Nennweite: 2 x DN 32
Mediumrohr - Außendurchmesser: 2 x 42,4 mm
Mantelrohr - Außendurchmesser: 180 mm
Schenkellänge: 1,0 x 1,0 m

Fabrikat: isoplus oder gleichwertig
Einheit: Stk

**03.06.00.013 Bogen 90°-w Doppelrohr DN 40 (2 x 48,3/180), 1,0x1,0m, inkl. IPS, prod. nach DIN EN 15698-1 und EN 448**
Art.Nr.: BD93IPGGP1040W

Mediumrohr: P235GH
Mantelrohr: PEHD
Dämmdicke: 1x verstärkt
Netzüberwachung: IPS-Cu
Einbaulage: Waagerecht (w)

Abmessungen:
Verbundmantelrohr - Nennweite: 2 x DN 40
Mediumrohr - Außendurchmesser: 2 x 48,3 mm
Mantelrohr - Außendurchmesser: 180 mm
Schenkellänge: 1,0 x 1,0 m

Fabrikat: isoplus oder gleichwertig
Einheit: Stk

**03.06.00.014 Bogen 90°-w Doppelrohr DN 40 (2 x 48,3/180), 1,0x1,0m, inkl. IPS, prod. nach DIN EN 15698-1 und EN 448**
Art.Nr.: BD93IPTGP1040W

Mediumrohr: P235TR1
Mantelrohr: PEHD
Dämmdicke: 1x verstärkt
Netzüberwachung: IPS-Cu
Einbaulage: Waagerecht (w)

Abmessungen:
Verbundmantelrohr - Nennweite: 2 x DN 40
Mediumrohr - Außendurchmesser: 2 x 48,3 mm
Mantelrohr - Außendurchmesser: 180 mm
Schenkellänge: 1,0 x 1,0 m

Fabrikat: isoplus oder gleichwertig
Einheit: Stk

**03.06.00.015 Bogen 90°-s Doppelrohr DN 40 (2 x 48,3/180), 1,0x1,0m, inkl. IPS, prod. nach DIN EN 15698-1 und EN 448**
Art.Nr.: BD93IPGGP1040S

Mediumrohr: P235GH
Mantelrohr: PEHD
Dämmdicke: 1x verstärkt
Netzüberwachung: IPS-Cu
Einbaulage: Senkrecht (s)

Abmessungen:
Verbundmantelrohr - Nennweite: 2 x DN 40
Mediumrohr - Außendurchmesser: 2 x 48,3 mm
Mantelrohr - Außendurchmesser: 180 mm
Schenkellänge: 1,0 x 1,0 m

Fabrikat: isoplus oder gleichwertig
Einheit: Stk

**03.06.00.016 Bogen 90°-s Doppelrohr DN 40 (2 x 48,3/180), 1,0x1,0m, inkl. IPS, prod. nach DIN EN 15698-1 und EN 448**
Art.Nr.: BD93IPTGP1040S

Mediumrohr: P235TR1
Mantelrohr: PEHD
Dämmdicke: 1x verstärkt
Netzüberwachung: IPS-Cu
Einbaulage: Senkrecht (s)

Abmessungen:
Verbundmantelrohr - Nennweite: 2 x DN 40
Mediumrohr - Außendurchmesser: 2 x 48,3 mm
Mantelrohr - Außendurchmesser: 180 mm
Schenkellänge: 1,0 x 1,0 m

Fabrikat: isoplus oder gleichwertig
Einheit: Stk

**03.06.00.017 Bogen 90°-w Doppelrohr DN 50 (2 x 60,3/225), 1,0x1,0m, inkl. IPS, prod. nach DIN EN 15698-1 und EN 448**
Art.Nr.: BD93IPGGP1050W

Mediumrohr: P235GH
Mantelrohr: PEHD
Dämmdicke: 1x verstärkt
Netzüberwachung: IPS-Cu
Einbaulage: Waagerecht (w)

Abmessungen:
Verbundmantelrohr - Nennweite: 2 x DN 50
Mediumrohr - Außendurchmesser: 2 x 60,3 mm
Mantelrohr - Außendurchmesser: 225 mm
Schenkellänge: 1,0 x 1,0 m

Fabrikat: isoplus oder gleichwertig
Einheit: Stk

**03.06.00.018 Bogen 90°-w Doppelrohr DN 50 (2 x 60,3/225), 1,0x1,0m, inkl. IPS, prod. nach DIN EN 15698-1 und EN 448**
Art.Nr.: BD93IPTGP1050W

Mediumrohr: P235TR1
Mantelrohr: PEHD
Dämmdicke: 1x verstärkt
Netzüberwachung: IPS-Cu
Einbaulage: Waagerecht (w)

Abmessungen:
Verbundmantelrohr - Nennweite: 2 x DN 50
Mediumrohr - Außendurchmesser: 2 x 60,3 mm
Mantelrohr - Außendurchmesser: 225 mm
Schenkellänge: 1,0 x 1,0 m

Fabrikat: isoplus oder gleichwertig
Einheit: Stk

**03.06.00.019 Bogen 90°-s Doppelrohr DN 50 (2 x 60,3/225), 1,0x1,0m, inkl. IPS, prod. nach DIN EN 15698-1 und EN 448**
Art.Nr.: BD93IPGGP1050S

Mediumrohr: P235GH
Mantelrohr: PEHD
Dämmdicke: 1x verstärkt
Netzüberwachung: IPS-Cu
Einbaulage: Senkrecht (s)

Abmessungen:
Verbundmantelrohr - Nennweite: 2 x DN 50
Mediumrohr - Außendurchmesser: 2 x 60,3 mm
Mantelrohr - Außendurchmesser: 225 mm
Schenkellänge: 1,0 x 1,0 m

Fabrikat: isoplus oder gleichwertig
Einheit: Stk

**03.06.00.020 Bogen 90°-s Doppelrohr DN 50 (2 x 60,3/225), 1,0x1,0m, inkl. IPS, prod. nach DIN EN 15698-1 und EN 448**
Art.Nr.: BD93IPTGP1050S

Mediumrohr: P235TR1
Mantelrohr: PEHD
Dämmdicke: 1x verstärkt
Netzüberwachung: IPS-Cu
Einbaulage: Senkrecht (s)

Abmessungen:
Verbundmantelrohr - Nennweite: 2 x DN 50
Mediumrohr - Außendurchmesser: 2 x 60,3 mm
Mantelrohr - Außendurchmesser: 225 mm
Schenkellänge: 1,0 x 1,0 m

Fabrikat: isoplus oder gleichwertig
Einheit: Stk

**03.06.00.021 Bogen 90°-w Doppelrohr DN 65 (2 x 76,1/250), 1,0x1,0m, inkl. IPS, prod. nach DIN EN 15698-1 und EN 448**
Art.Nr.: BD93IPGGP1065W

Mediumrohr: P235GH
Mantelrohr: PEHD
Dämmdicke: 1x verstärkt
Netzüberwachung: IPS-Cu
Einbaulage: Waagerecht (w)

Abmessungen:
Verbundmantelrohr - Nennweite: 2 x DN 65
Mediumrohr - Außendurchmesser: 2 x 76,1 mm
Mantelrohr - Außendurchmesser: 250 mm
Schenkellänge: 1,0 x 1,0 m

Fabrikat: isoplus oder gleichwertig
Einheit: Stk

**03.06.00.022 Bogen 90°-w Doppelrohr DN 65 (2 x 76,1/250), 1,0x1,0m, inkl. IPS, prod. nach DIN EN 15698-1 und EN 448**
Art.Nr.: BD93IPTGP1065W

Mediumrohr: P235TR1
Mantelrohr: PEHD
Dämmdicke: 1x verstärkt
Netzüberwachung: IPS-Cu
Einbaulage: Waagerecht (w)

Abmessungen:
Verbundmantelrohr - Nennweite: 2 x DN 65
Mediumrohr - Außendurchmesser: 2 x 76,1 mm
Mantelrohr - Außendurchmesser: 250 mm
Schenkellänge: 1,0 x 1,0 m

Fabrikat: isoplus oder gleichwertig
Einheit: Stk

**03.06.00.023 Bogen 90°-s Doppelrohr DN 65 (2 x 76,1/250), 1,0x1,0m, inkl. IPS, prod. nach DIN EN 15698-1 und EN 448**
Art.Nr.: BD93IPGGP1065S

Mediumrohr: P235GH
Mantelrohr: PEHD
Dämmdicke: 1x verstärkt
Netzüberwachung: IPS-Cu
Einbaulage: Senkrecht (s)

Abmessungen:
Verbundmantelrohr - Nennweite: 2 x DN 65
Mediumrohr - Außendurchmesser: 2 x 76,1 mm
Mantelrohr - Außendurchmesser: 250 mm
Schenkellänge: 1,0 x 1,0 m

Fabrikat: isoplus oder gleichwertig
Einheit: Stk

**03.06.00.024 Bogen 90°-s Doppelrohr DN 65 (2 x 76,1/250), 1,0x1,0m, inkl. IPS, prod. nach DIN EN 15698-1 und EN 448**
Art.Nr.: BD93IPTGP1065S

Mediumrohr: P235TR1
Mantelrohr: PEHD
Dämmdicke: 1x verstärkt
Netzüberwachung: IPS-Cu
Einbaulage: Senkrecht (s)

Abmessungen:
Verbundmantelrohr - Nennweite: 2 x DN 65
Mediumrohr - Außendurchmesser: 2 x 76,1 mm
Mantelrohr - Außendurchmesser: 250 mm
Schenkellänge: 1,0 x 1,0 m

Fabrikat: isoplus oder gleichwertig
Einheit: Stk

**03.06.00.025 Bogen 90°-w Doppelrohr DN 80 (2 x 88,9/280), 1,0x1,0m, inkl. IPS, prod. nach DIN EN 15698-1 und EN 448**
Art.Nr.: BD93IPGGP1080W

Mediumrohr: P235GH
Mantelrohr: PEHD
Dämmdicke: 1x verstärkt
Netzüberwachung: IPS-Cu
Einbaulage: Waagerecht (w)

Abmessungen:
Verbundmantelrohr - Nennweite: 2 x DN 80
Mediumrohr - Außendurchmesser: 2 x 88,9 mm
Mantelrohr - Außendurchmesser: 280 mm
Schenkellänge: 1,0 x 1,0 m

Fabrikat: isoplus oder gleichwertig
Einheit: Stk

**03.06.00.026 Bogen 90°-w Doppelrohr DN 80 (2 x 88,9/280), 1,0x1,0m, inkl. IPS, prod. nach DIN EN 15698-1 und EN 448**
Art.Nr.: BD93IPTGP1080W

Mediumrohr: P235TR1
Mantelrohr: PEHD
Dämmdicke: 1x verstärkt
Netzüberwachung: IPS-Cu
Einbaulage: Waagerecht (w)

Abmessungen:
Verbundmantelrohr - Nennweite: 2 x DN 80
Mediumrohr - Außendurchmesser: 2 x 88,9 mm
Mantelrohr - Außendurchmesser: 280 mm
Schenkellänge: 1,0 x 1,0 m

Fabrikat: isoplus oder gleichwertig
Einheit: Stk

**03.06.00.027 Bogen 90°-s Doppelrohr DN 80 (2 x 88,9/280), 1,0x1,0m, inkl. IPS, prod. nach DIN EN 15698-1 und EN 448**
Art.Nr.: BD93IPGGP1080S

Mediumrohr: P235GH
Mantelrohr: PEHD
Dämmdicke: 1x verstärkt
Netzüberwachung: IPS-Cu
Einbaulage: Senkrecht (s)

Abmessungen:
Verbundmantelrohr - Nennweite: 2 x DN 80
Mediumrohr - Außendurchmesser: 2 x 88,9 mm
Mantelrohr - Außendurchmesser: 280 mm
Schenkellänge: 1,0 x 1,0 m

Fabrikat: isoplus oder gleichwertig
Einheit: Stk

**03.06.00.028 Bogen 90°-s Doppelrohr DN 80 (2 x 88,9/280), 1,0x1,0m, inkl. IPS, prod. nach DIN EN 15698-1 und EN 448**
Art.Nr.: BD93IPTGP1080S

Mediumrohr: P235TR1
Mantelrohr: PEHD
Dämmdicke: 1x verstärkt
Netzüberwachung: IPS-Cu
Einbaulage: Senkrecht (s)

Abmessungen:
Verbundmantelrohr - Nennweite: 2 x DN 80
Mediumrohr - Außendurchmesser: 2 x 88,9 mm
Mantelrohr - Außendurchmesser: 280 mm
Schenkellänge: 1,0 x 1,0 m

Fabrikat: isoplus oder gleichwertig
Einheit: Stk

**03.06.00.029 Bogen 90°-w Doppelrohr DN 100 (2 x 114,3/355), 1,0x1,0m, inkl. IPS, prod. nach DIN EN 15698-1 und EN 448**
Art.Nr.: BD93IPGGP1100W

Mediumrohr: P235GH
Mantelrohr: PEHD
Dämmdicke: 1x verstärkt
Netzüberwachung: IPS-Cu
Einbaulage: Waagerecht (w)

Abmessungen:
Verbundmantelrohr - Nennweite: 2 x DN 100
Mediumrohr - Außendurchmesser: 2 x 114,3 mm
Mantelrohr - Außendurchmesser: 355 mm
Schenkellänge: 1,0 x 1,0 m

Fabrikat: isoplus oder gleichwertig
Einheit: Stk

**03.06.00.030 Bogen 90°-s Doppelrohr DN 100 (2 x 114,3/355), 1,0x1,0m, inkl. IPS, prod. nach DIN EN 15698-1 und EN 448**
Art.Nr.: BD93IPGGP1100S

Mediumrohr: P235GH
Mantelrohr: PEHD
Dämmdicke: 1x verstärkt
Netzüberwachung: IPS-Cu
Einbaulage: Senkrecht (s)

Abmessungen:
Verbundmantelrohr - Nennweite: 2 x DN 100
Mediumrohr - Außendurchmesser: 2 x 114,3 mm
Mantelrohr - Außendurchmesser: 355 mm
Schenkellänge: 1,0 x 1,0 m

Fabrikat: isoplus oder gleichwertig
Einheit: Stk

**03.06.00.031 Bogen 90°-w Doppelrohr DN 125 (2 x 139,7/450), 1,0x1,0m, inkl. IPS, prod. nach DIN EN 15698-1 und EN 448**
Art.Nr.: BD93IPGGP1125W

Mediumrohr: P235GH
Mantelrohr: PEHD
Dämmdicke: 1x verstärkt
Netzüberwachung: IPS-Cu
Einbaulage: Waagerecht (w)

Abmessungen:
Verbundmantelrohr - Nennweite: 2 x DN 125
Mediumrohr - Außendurchmesser: 2 x 139,7 mm
Mantelrohr - Außendurchmesser: 450 mm
Schenkellänge: 1,0 x 1,0 m

Fabrikat: isoplus oder gleichwertig
Einheit: Stk

**03.06.00.032 Bogen 90°-s Doppelrohr DN 125 (2 x 139,7/450), 1,0x1,0m, inkl. IPS, prod. nach DIN EN 15698-1 und EN 448**
Art.Nr.: BD93IPGGP1125S

Mediumrohr: P235GH
Mantelrohr: PEHD
Dämmdicke: 1x verstärkt
Netzüberwachung: IPS-Cu
Einbaulage: Senkrecht (s)

Abmessungen:
Verbundmantelrohr - Nennweite: 2 x DN 125
Mediumrohr - Außendurchmesser: 2 x 139,7 mm
Mantelrohr - Außendurchmesser: 450 mm
Schenkellänge: 1,0 x 1,0 m

Fabrikat: isoplus oder gleichwertig
Einheit: Stk

**03.06.00.033 Bogen 90°-w Doppelrohr DN 150 (2 x 168,3/500), 1,0x1,0m, inkl. IPS, prod. nach DIN EN 15698-1 und EN 448**
Art.Nr.: BD93IPGGP1150W

Mediumrohr: P235GH
Mantelrohr: PEHD
Dämmdicke: 1x verstärkt
Netzüberwachung: IPS-Cu
Einbaulage: Waagerecht (w)

Abmessungen:
Verbundmantelrohr - Nennweite: 2 x DN 150
Mediumrohr - Außendurchmesser: 2 x 168,3 mm
Mantelrohr - Außendurchmesser: 500 mm
Schenkellänge: 1,0 x 1,0 m

Fabrikat: isoplus oder gleichwertig
Einheit: Stk

**03.06.00.034 Bogen 90°-s Doppelrohr DN 150 (2 x 168,3/500), 1,0x1,0m, inkl. IPS, prod. nach DIN EN 15698-1 und EN 448**
Art.Nr.: BD93IPGGP1150S

Mediumrohr: P235GH
Mantelrohr: PEHD
Dämmdicke: 1x verstärkt
Netzüberwachung: IPS-Cu
Einbaulage: Senkrecht (s)

Abmessungen:
Verbundmantelrohr - Nennweite: 2 x DN 150
Mediumrohr - Außendurchmesser: 2 x 168,3 mm
Mantelrohr - Außendurchmesser: 500 mm
Schenkellänge: 1,0 x 1,0 m

Fabrikat: isoplus oder gleichwertig
Einheit: Stk

**03.06.00.035 Bogen 90°-w Doppelrohr DN 200 (2 x 219,1/630), 1,0x1,0m, inkl. IPS, prod. nach DIN EN 15698-1 und EN 448**
Art.Nr.: BD93IPGGP1200W

Mediumrohr: P235GH
Mantelrohr: PEHD
Dämmdicke: 1x verstärkt
Netzüberwachung: IPS-Cu
Einbaulage: Waagerecht (w)

Abmessungen:
Verbundmantelrohr - Nennweite: 2 x DN 200
Mediumrohr - Außendurchmesser: 2 x 219,1 mm
Mantelrohr - Außendurchmesser: 630 mm
Schenkellänge: 1,0 x 1,0 m

Fabrikat: isoplus oder gleichwertig
Einheit: Stk

**03.06.00.036 Bogen 90°-s Doppelrohr DN 200 (2 x 219,1/630), 1,0x1,0m, inkl. IPS, prod. nach DIN EN 15698-1 und EN 448**
Art.Nr.: BD93IPGGP1200S

Mediumrohr: P235GH
Mantelrohr: PEHD
Dämmdicke: 1x verstärkt
Netzüberwachung: IPS-Cu
Einbaulage: Senkrecht (s)

Abmessungen:
Verbundmantelrohr - Nennweite: 2 x DN 200
Mediumrohr - Außendurchmesser: 2 x 219,1 mm
Mantelrohr - Außendurchmesser: 630 mm
Schenkellänge: 1,0 x 1,0 m

Fabrikat: isoplus oder gleichwertig
Einheit: Stk

#### 03.07 Doppelrohr - Fertigbogen 45°, Schenkellänge 1x1m, Dämmdicke Standard, Netzüberw. IPS-Cu

**03.07.00.001 Bogen 45°-w Doppelrohr DN 20 (2 x 26,9/125), 1,0x1,0m, inkl. IPS, prod. nach DIN EN 15698-1 und EN 448**
Art.Nr.: BD43IPGGPS020W

Mediumrohr: P235GH
Mantelrohr: PEHD
Dämmdicke: Standard
Netzüberwachung: IPS-Cu
Einbaulage: Waagerecht (w)

Abmessungen:
Verbundmantelrohr - Nennweite: 2 x DN 20
Mediumrohr - Außendurchmesser: 2 x 26,9 mm
Mantelrohr - Außendurchmesser: 125 mm
Schenkellänge: 1,0 x 1,0 m

Fabrikat: isoplus oder gleichwertig
Einheit: Stk

**03.07.00.002 Bogen 45°-w Doppelrohr DN 20 (2 x 26,9/125), 1,0x1,0m, inkl. IPS, prod. nach DIN EN 15698-1 und EN 448**
Art.Nr.: BD43IPTGPS020W

Mediumrohr: P235TR1
Mantelrohr: PEHD
Dämmdicke: Standard
Netzüberwachung: IPS-Cu
Einbaulage: Waagerecht (w)

Abmessungen:
Verbundmantelrohr - Nennweite: 2 x DN 20
Mediumrohr - Außendurchmesser: 2 x 26,9 mm
Mantelrohr - Außendurchmesser: 125 mm
Schenkellänge: 1,0 x 1,0 m

Fabrikat: isoplus oder gleichwertig
Einheit: Stk

**03.07.00.003 Bogen 45°-s Doppelrohr DN 20 (2 x 26,9/125), 1,0x1,0m, inkl. IPS, prod. nach DIN EN 15698-1 und EN 448**
Art.Nr.: BD43IPGGPS020S

Mediumrohr: P235GH
Mantelrohr: PEHD
Dämmdicke: Standard
Netzüberwachung: IPS-Cu
Einbaulage: Senkrecht (s)

Abmessungen:
Verbundmantelrohr - Nennweite: 2 x DN 20
Mediumrohr - Außendurchmesser: 2 x 26,9 mm
Mantelrohr - Außendurchmesser: 125 mm
Schenkellänge: 1,0 x 1,0 m

Fabrikat: isoplus oder gleichwertig
Einheit: Stk

**03.07.00.004 Bogen 45°-s Doppelrohr DN 20 (2 x 26,9/125), 1,0x1,0m, inkl. IPS, prod. nach DIN EN 15698-1 und EN 448**
Art.Nr.: BD43IPTGPS020S

Mediumrohr: P235TR1
Mantelrohr: PEHD
Dämmdicke: Standard
Netzüberwachung: IPS-Cu
Einbaulage: Senkrecht (s)

Abmessungen:
Verbundmantelrohr - Nennweite: 2 x DN 20
Mediumrohr - Außendurchmesser: 2 x 26,9 mm
Mantelrohr - Außendurchmesser: 125 mm
Schenkellänge: 1,0 x 1,0 m

Fabrikat: isoplus oder gleichwertig
Einheit: Stk

**03.07.00.005 Bogen 45°-w Doppelrohr DN 25 (2 x 33,7/140), 1,0x1,0m, inkl. IPS, prod. nach DIN EN 15698-1 und EN 448**
Art.Nr.: BD43IPGGPS025W

Mediumrohr: P235GH
Mantelrohr: PEHD
Dämmdicke: Standard
Netzüberwachung: IPS-Cu
Einbaulage: Waagerecht (w)

Abmessungen:
Verbundmantelrohr - Nennweite: 2 x DN 25
Mediumrohr - Außendurchmesser: 2 x 33,7 mm
Mantelrohr - Außendurchmesser: 140 mm
Schenkellänge: 1,0 x 1,0 m

Fabrikat: isoplus oder gleichwertig
Einheit: Stk

**03.07.00.006 Bogen 45°-w Doppelrohr DN 25 (2 x 33,7/140), 1,0x1,0m, inkl. IPS, prod. nach DIN EN 15698-1 und EN 448**
Art.Nr.: BD43IPTGPS025W

Mediumrohr: P235TR1
Mantelrohr: PEHD
Dämmdicke: Standard
Netzüberwachung: IPS-Cu
Einbaulage: Waagerecht (w)

Abmessungen:
Verbundmantelrohr - Nennweite: 2 x DN 25
Mediumrohr - Außendurchmesser: 2 x 33,7 mm
Mantelrohr - Außendurchmesser: 140 mm
Schenkellänge: 1,0 x 1,0 m

Fabrikat: isoplus oder gleichwertig
Einheit: Stk

**03.07.00.007 Bogen 45°-s Doppelrohr DN 25 (2 x 33,7/140), 1,0x1,0m, inkl. IPS, prod. nach DIN EN 15698-1 und EN 448**
Art.Nr.: BD43IPGGPS025S

Mediumrohr: P235GH
Mantelrohr: PEHD
Dämmdicke: Standard
Netzüberwachung: IPS-Cu
Einbaulage: Senkrecht (s)

Abmessungen:
Verbundmantelrohr - Nennweite: 2 x DN 25
Mediumrohr - Außendurchmesser: 2 x 33,7 mm
Mantelrohr - Außendurchmesser: 140 mm
Schenkellänge: 1,0 x 1,0 m

Fabrikat: isoplus oder gleichwertig
Einheit: Stk

**03.07.00.008 Bogen 45°-s Doppelrohr DN 25 (2 x 33,7/140), 1,0x1,0m, inkl. IPS, prod. nach DIN EN 15698-1 und EN 448**
Art.Nr.: BD43IPTGPS025S

Mediumrohr: P235TR1
Mantelrohr: PEHD
Dämmdicke: Standard
Netzüberwachung: IPS-Cu
Einbaulage: Senkrecht (s)

Abmessungen:
Verbundmantelrohr - Nennweite: 2 x DN 25
Mediumrohr - Außendurchmesser: 2 x 33,7 mm
Mantelrohr - Außendurchmesser: 140 mm
Schenkellänge: 1,0 x 1,0 m

Fabrikat: isoplus oder gleichwertig
Einheit: Stk

**03.07.00.009 Bogen 45°-w Doppelrohr DN 32 (2 x 42,4/160), 1,0x1,0m, inkl. IPS, prod. nach DIN EN 15698-1 und EN 448**
Art.Nr.: BD43IPGGPS032W

Mediumrohr: P235GH
Mantelrohr: PEHD
Dämmdicke: Standard
Netzüberwachung: IPS-Cu
Einbaulage: Waagerecht (w)

Abmessungen:
Verbundmantelrohr - Nennweite: 2 x DN 32
Mediumrohr - Außendurchmesser: 2 x 42,4 mm
Mantelrohr - Außendurchmesser: 160 mm
Schenkellänge: 1,0 x 1,0 m

Fabrikat: isoplus oder gleichwertig
Einheit: Stk

**03.07.00.010 Bogen 45°-w Doppelrohr DN 32 (2 x 42,4/160), 1,0x1,0m, inkl. IPS, prod. nach DIN EN 15698-1 und EN 448**
Art.Nr.: BD43IPTGPS032W

Mediumrohr: P235TR1
Mantelrohr: PEHD
Dämmdicke: Standard
Netzüberwachung: IPS-Cu
Einbaulage: Waagerecht (w)

Abmessungen:
Verbundmantelrohr - Nennweite: 2 x DN 32
Mediumrohr - Außendurchmesser: 2 x 42,4 mm
Mantelrohr - Außendurchmesser: 160 mm
Schenkellänge: 1,0 x 1,0 m

Fabrikat: isoplus oder gleichwertig
Einheit: Stk

**03.07.00.011 Bogen 45°-s Doppelrohr DN 32 (2 x 42,4/160), 1,0x1,0m, inkl. IPS, prod. nach DIN EN 15698-1 und EN 448**
Art.Nr.: BD43IPGGPS032S

Mediumrohr: P235GH
Mantelrohr: PEHD
Dämmdicke: Standard
Netzüberwachung: IPS-Cu
Einbaulage: Senkrecht (s)

Abmessungen:
Verbundmantelrohr - Nennweite: 2 x DN 32
Mediumrohr - Außendurchmesser: 2 x 42,4 mm
Mantelrohr - Außendurchmesser: 160 mm
Schenkellänge: 1,0 x 1,0 m

Fabrikat: isoplus oder gleichwertig
Einheit: Stk

**03.07.00.012 Bogen 45°-s Doppelrohr DN 32 (2 x 42,4/160), 1,0x1,0m, inkl. IPS, prod. nach DIN EN 15698-1 und EN 448**
Art.Nr.: BD43IPTGPS032S

Mediumrohr: P235TR1
Mantelrohr: PEHD
Dämmdicke: Standard
Netzüberwachung: IPS-Cu
Einbaulage: Senkrecht (s)

Abmessungen:
Verbundmantelrohr - Nennweite: 2 x DN 32
Mediumrohr - Außendurchmesser: 2 x 42,4 mm
Mantelrohr - Außendurchmesser: 160 mm
Schenkellänge: 1,0 x 1,0 m

Fabrikat: isoplus oder gleichwertig
Einheit: Stk

**03.07.00.013 Bogen 45°-w Doppelrohr DN 40 (2 x 48,3/160), 1,0x1,0m, inkl. IPS, prod. nach DIN EN 15698-1 und EN 448**
Art.Nr.: BD43IPGGPS040W

Mediumrohr: P235GH
Mantelrohr: PEHD
Dämmdicke: Standard
Netzüberwachung: IPS-Cu
Einbaulage: Waagerecht (w)

Abmessungen:
Verbundmantelrohr - Nennweite: 2 x DN 40
Mediumrohr - Außendurchmesser: 2 x 48,3 mm
Mantelrohr - Außendurchmesser: 160 mm
Schenkellänge: 1,0 x 1,0 m

Fabrikat: isoplus oder gleichwertig
Einheit: Stk

**03.07.00.014 Bogen 45°-w Doppelrohr DN 40 (2 x 48,3/160), 1,0x1,0m, inkl. IPS, prod. nach DIN EN 15698-1 und EN 448**
Art.Nr.: BD43IPTGPS040W

Mediumrohr: P235TR1
Mantelrohr: PEHD
Dämmdicke: Standard
Netzüberwachung: IPS-Cu
Einbaulage: Waagerecht (w)

Abmessungen:
Verbundmantelrohr - Nennweite: 2 x DN 40
Mediumrohr - Außendurchmesser: 2 x 48,3 mm
Mantelrohr - Außendurchmesser: 160 mm
Schenkellänge: 1,0 x 1,0 m

Fabrikat: isoplus oder gleichwertig
Einheit: Stk

**03.07.00.015 Bogen 45°-s Doppelrohr DN 40 (2 x 48,3/160), 1,0x1,0m, inkl. IPS, prod. nach DIN EN 15698-1 und EN 448**
Art.Nr.: BD43IPGGPS040S

Mediumrohr: P235GH
Mantelrohr: PEHD
Dämmdicke: Standard
Netzüberwachung: IPS-Cu
Einbaulage: Senkrecht (s)

Abmessungen:
Verbundmantelrohr - Nennweite: 2 x DN 40
Mediumrohr - Außendurchmesser: 2 x 48,3 mm
Mantelrohr - Außendurchmesser: 160 mm
Schenkellänge: 1,0 x 1,0 m

Fabrikat: isoplus oder gleichwertig
Einheit: Stk

**03.07.00.016 Bogen 45°-s Doppelrohr DN 40 (2 x 48,3/160), 1,0x1,0m, inkl. IPS, prod. nach DIN EN 15698-1 und EN 448**
Art.Nr.: BD43IPTGPS040S

Mediumrohr: P235TR1
Mantelrohr: PEHD
Dämmdicke: Standard
Netzüberwachung: IPS-Cu
Einbaulage: Senkrecht (s)

Abmessungen:
Verbundmantelrohr - Nennweite: 2 x DN 40
Mediumrohr - Außendurchmesser: 2 x 48,3 mm
Mantelrohr - Außendurchmesser: 160 mm
Schenkellänge: 1,0 x 1,0 m

Fabrikat: isoplus oder gleichwertig
Einheit: Stk

**03.07.00.017 Bogen 45°-w Doppelrohr DN 50 (2 x 60,3/200), 1,0x1,0m, inkl. IPS, prod. nach DIN EN 15698-1 und EN 448**
Art.Nr.: BD43IPGGPS050W

Mediumrohr: P235GH
Mantelrohr: PEHD
Dämmdicke: Standard
Netzüberwachung: IPS-Cu
Einbaulage: Waagerecht (w)

Abmessungen:
Verbundmantelrohr - Nennweite: 2 x DN 50
Mediumrohr - Außendurchmesser: 2 x 60,3 mm
Mantelrohr - Außendurchmesser: 200 mm
Schenkellänge: 1,0 x 1,0 m

Fabrikat: isoplus oder gleichwertig
Einheit: Stk

**03.07.00.018 Bogen 45°-w Doppelrohr DN 50 (2 x 60,3/200), 1,0x1,0m, inkl. IPS, prod. nach DIN EN 15698-1 und EN 448**
Art.Nr.: BD43IPTGPS050W

Mediumrohr: P235TR1
Mantelrohr: PEHD
Dämmdicke: Standard
Netzüberwachung: IPS-Cu
Einbaulage: Waagerecht (w)

Abmessungen:
Verbundmantelrohr - Nennweite: 2 x DN 50
Mediumrohr - Außendurchmesser: 2 x 60,3 mm
Mantelrohr - Außendurchmesser: 200 mm
Schenkellänge: 1,0 x 1,0 m

Fabrikat: isoplus oder gleichwertig
Einheit: Stk

**03.07.00.019 Bogen 45°-s Doppelrohr DN 50 (2 x 60,3/200), 1,0x1,0m, inkl. IPS, prod. nach DIN EN 15698-1 und EN 448**
Art.Nr.: BD43IPGGPS050S

Mediumrohr: P235GH
Mantelrohr: PEHD
Dämmdicke: Standard
Netzüberwachung: IPS-Cu
Einbaulage: Senkrecht (s)

Abmessungen:
Verbundmantelrohr - Nennweite: 2 x DN 50
Mediumrohr - Außendurchmesser: 2 x 60,3 mm
Mantelrohr - Außendurchmesser: 200 mm
Schenkellänge: 1,0 x 1,0 m

Fabrikat: isoplus oder gleichwertig
Einheit: Stk

**03.07.00.020 Bogen 45°-s Doppelrohr DN 50 (2 x 60,3/200), 1,0x1,0m, inkl. IPS, prod. nach DIN EN 15698-1 und EN 448**
Art.Nr.: BD43IPTGPS050S

Mediumrohr: P235TR1
Mantelrohr: PEHD
Dämmdicke: Standard
Netzüberwachung: IPS-Cu
Einbaulage: Senkrecht (s)

Abmessungen:
Verbundmantelrohr - Nennweite: 2 x DN 50
Mediumrohr - Außendurchmesser: 2 x 60,3 mm
Mantelrohr - Außendurchmesser: 200 mm
Schenkellänge: 1,0 x 1,0 m

Fabrikat: isoplus oder gleichwertig
Einheit: Stk

**03.07.00.021 Bogen 45°-w Doppelrohr DN 65 (2 x 76,1/225), 1,0x1,0m, inkl. IPS, prod. nach DIN EN 15698-1 und EN 448**
Art.Nr.: BD43IPGGPS065W

Mediumrohr: P235GH
Mantelrohr: PEHD
Dämmdicke: Standard
Netzüberwachung: IPS-Cu
Einbaulage: Waagerecht (w)

Abmessungen:
Verbundmantelrohr - Nennweite: 2 x DN 65
Mediumrohr - Außendurchmesser: 2 x 76,1 mm
Mantelrohr - Außendurchmesser: 225 mm
Schenkellänge: 1,0 x 1,0 m

Fabrikat: isoplus oder gleichwertig
Einheit: Stk

**03.07.00.022 Bogen 45°-w Doppelrohr DN 65 (2 x 76,1/225), 1,0x1,0m, inkl. IPS, prod. nach DIN EN 15698-1 und EN 448**
Art.Nr.: BD43IPTGPS065W

Mediumrohr: P235TR1
Mantelrohr: PEHD
Dämmdicke: Standard
Netzüberwachung: IPS-Cu
Einbaulage: Waagerecht (w)

Abmessungen:
Verbundmantelrohr - Nennweite: 2 x DN 65
Mediumrohr - Außendurchmesser: 2 x 76,1 mm
Mantelrohr - Außendurchmesser: 225 mm
Schenkellänge: 1,0 x 1,0 m

Fabrikat: isoplus oder gleichwertig
Einheit: Stk

**03.07.00.023 Bogen 45°-s Doppelrohr DN 65 (2 x 76,1/225), 1,0x1,0m, inkl. IPS, prod. nach DIN EN 15698-1 und EN 448**
Art.Nr.: BD43IPGGPS065S

Mediumrohr: P235GH
Mantelrohr: PEHD
Dämmdicke: Standard
Netzüberwachung: IPS-Cu
Einbaulage: Senkrecht (s)

Abmessungen:
Verbundmantelrohr - Nennweite: 2 x DN 65
Mediumrohr - Außendurchmesser: 2 x 76,1 mm
Mantelrohr - Außendurchmesser: 225 mm
Schenkellänge: 1,0 x 1,0 m

Fabrikat: isoplus oder gleichwertig
Einheit: Stk

**03.07.00.024 Bogen 45°-s Doppelrohr DN 65 (2 x 76,1/225), 1,0x1,0m, inkl. IPS, prod. nach DIN EN 15698-1 und EN 448**
Art.Nr.: BD43IPTGPS065S

Mediumrohr: P235TR1
Mantelrohr: PEHD
Dämmdicke: Standard
Netzüberwachung: IPS-Cu
Einbaulage: Senkrecht (s)

Abmessungen:
Verbundmantelrohr - Nennweite: 2 x DN 65
Mediumrohr - Außendurchmesser: 2 x 76,1 mm
Mantelrohr - Außendurchmesser: 225 mm
Schenkellänge: 1,0 x 1,0 m

Fabrikat: isoplus oder gleichwertig
Einheit: Stk

**03.07.00.025 Bogen 45°-w Doppelrohr DN 80 (2 x 88,9/250), 1,0x1,0m, inkl. IPS, prod. nach DIN EN 15698-1 und EN 448**
Art.Nr.: BD43IPGGPS080W

Mediumrohr: P235GH
Mantelrohr: PEHD
Dämmdicke: Standard
Netzüberwachung: IPS-Cu
Einbaulage: Waagerecht (w)

Abmessungen:
Verbundmantelrohr - Nennweite: 2 x DN 80
Mediumrohr - Außendurchmesser: 2 x 88,9 mm
Mantelrohr - Außendurchmesser: 250 mm
Schenkellänge: 1,0 x 1,0 m

Fabrikat: isoplus oder gleichwertig
Einheit: Stk

**03.07.00.026 Bogen 45°-w Doppelrohr DN 80 (2 x 88,9/250), 1,0x1,0m, inkl. IPS, prod. nach DIN EN 15698-1 und EN 448**
Art.Nr.: BD43IPTGPS080W

Mediumrohr: P235TR1
Mantelrohr: PEHD
Dämmdicke: Standard
Netzüberwachung: IPS-Cu
Einbaulage: Waagerecht (w)

Abmessungen:
Verbundmantelrohr - Nennweite: 2 x DN 80
Mediumrohr - Außendurchmesser: 2 x 88,9 mm
Mantelrohr - Außendurchmesser: 250 mm
Schenkellänge: 1,0 x 1,0 m

Fabrikat: isoplus oder gleichwertig
Einheit: Stk

**03.07.00.027 Bogen 45°-s Doppelrohr DN 80 (2 x 88,9/250), 1,0x1,0m, inkl. IPS, prod. nach DIN EN 15698-1 und EN 448**
Art.Nr.: BD43IPGGPS080S

Mediumrohr: P235GH
Mantelrohr: PEHD
Dämmdicke: Standard
Netzüberwachung: IPS-Cu
Einbaulage: Senkrecht (s)

Abmessungen:
Verbundmantelrohr - Nennweite: 2 x DN 80
Mediumrohr - Außendurchmesser: 2 x 88,9 mm
Mantelrohr - Außendurchmesser: 250 mm
Schenkellänge: 1,0 x 1,0 m

Fabrikat: isoplus oder gleichwertig
Einheit: Stk

**03.07.00.028 Bogen 45°-s Doppelrohr DN 80 (2 x 88,9/250), 1,0x1,0m, inkl. IPS, prod. nach DIN EN 15698-1 und EN 448**
Art.Nr.: BD43IPTGPS080S

Mediumrohr: P235TR1
Mantelrohr: PEHD
Dämmdicke: Standard
Netzüberwachung: IPS-Cu
Einbaulage: Senkrecht (s)

Abmessungen:
Verbundmantelrohr - Nennweite: 2 x DN 80
Mediumrohr - Außendurchmesser: 2 x 88,9 mm
Mantelrohr - Außendurchmesser: 250 mm
Schenkellänge: 1,0 x 1,0 m

Fabrikat: isoplus oder gleichwertig
Einheit: Stk

**03.07.00.029 Bogen 45°-w Doppelrohr DN 100 (2 x 114,3/315), 1,0x1,0m, inkl. IPS, prod. nach DIN EN 15698-1 und EN 448**
Art.Nr.: BD43IPGGPS100W

Mediumrohr: P235GH
Mantelrohr: PEHD
Dämmdicke: Standard
Netzüberwachung: IPS-Cu
Einbaulage: Waagerecht (w)

Abmessungen:
Verbundmantelrohr - Nennweite: 2 x DN 100
Mediumrohr - Außendurchmesser: 2 x 114,3 mm
Mantelrohr - Außendurchmesser: 315 mm
Schenkellänge: 1,0 x 1,0 m

Fabrikat: isoplus oder gleichwertig
Einheit: Stk

**03.07.00.030 Bogen 45°-s Doppelrohr DN 100 (2 x 114,3/315), 1,0x1,0m, inkl. IPS, prod. nach DIN EN 15698-1 und EN 448**
Art.Nr.: BD43IPGGPS100S

Mediumrohr: P235GH
Mantelrohr: PEHD
Dämmdicke: Standard
Netzüberwachung: IPS-Cu
Einbaulage: Senkrecht (s)

Abmessungen:
Verbundmantelrohr - Nennweite: 2 x DN 100
Mediumrohr - Außendurchmesser: 2 x 114,3 mm
Mantelrohr - Außendurchmesser: 315 mm
Schenkellänge: 1,0 x 1,0 m

Fabrikat: isoplus oder gleichwertig
Einheit: Stk

**03.07.00.031 Bogen 45°-w Doppelrohr DN 125 (2 x 139,7/400), 1,0x1,0m, inkl. IPS, prod. nach DIN EN 15698-1 und EN 448**
Art.Nr.: BD43IPGGPS125W

Mediumrohr: P235GH
Mantelrohr: PEHD
Dämmdicke: Standard
Netzüberwachung: IPS-Cu
Einbaulage: Waagerecht (w)

Abmessungen:
Verbundmantelrohr - Nennweite: 2 x DN 125
Mediumrohr - Außendurchmesser: 2 x 139,7 mm
Mantelrohr - Außendurchmesser: 400 mm
Schenkellänge: 1,0 x 1,0 m

Fabrikat: isoplus oder gleichwertig
Einheit: Stk

**03.07.00.032 Bogen 45°-s Doppelrohr DN 125 (2 x 139,7/400), 1,0x1,0m, inkl. IPS, prod. nach DIN EN 15698-1 und EN 448**
Art.Nr.: BD43IPGGPS125S

Mediumrohr: P235GH
Mantelrohr: PEHD
Dämmdicke: Standard
Netzüberwachung: IPS-Cu
Einbaulage: Senkrecht (s)

Abmessungen:
Verbundmantelrohr - Nennweite: 2 x DN 125
Mediumrohr - Außendurchmesser: 2 x 139,7 mm
Mantelrohr - Außendurchmesser: 400 mm
Schenkellänge: 1,0 x 1,0 m

Fabrikat: isoplus oder gleichwertig
Einheit: Stk

**03.07.00.033 Bogen 45°-w Doppelrohr DN 150 (2 x 168,3/450), 1,0x1,0m, inkl. IPS, prod. nach DIN EN 15698-1 und EN 448**
Art.Nr.: BD43IPGGPS150W

Mediumrohr: P235GH
Mantelrohr: PEHD
Dämmdicke: Standard
Netzüberwachung: IPS-Cu
Einbaulage: Waagerecht (w)

Abmessungen:
Verbundmantelrohr - Nennweite: 2 x DN 150
Mediumrohr - Außendurchmesser: 2 x 168,3 mm
Mantelrohr - Außendurchmesser: 450 mm
Schenkellänge: 1,0 x 1,0 m

Fabrikat: isoplus oder gleichwertig
Einheit: Stk

**03.07.00.034 Bogen 45°-s Doppelrohr DN 150 (2 x 168,3/450), 1,0x1,0m, inkl. IPS, prod. nach DIN EN 15698-1 und EN 448**
Art.Nr.: BD43IPGGPS150S

Mediumrohr: P235GH
Mantelrohr: PEHD
Dämmdicke: Standard
Netzüberwachung: IPS-Cu
Einbaulage: Senkrecht (s)

Abmessungen:
Verbundmantelrohr - Nennweite: 2 x DN 150
Mediumrohr - Außendurchmesser: 2 x 168,3 mm
Mantelrohr - Außendurchmesser: 450 mm
Schenkellänge: 1,0 x 1,0 m

Fabrikat: isoplus oder gleichwertig
Einheit: Stk

**03.07.00.035 Bogen 45°-w Doppelrohr DN 200 (2 x 219,1/560), 1,0x1,0m, inkl. IPS, prod. nach DIN EN 15698-1 und EN 448**
Art.Nr.: BD43IPGGPS200W

Mediumrohr: P235GH
Mantelrohr: PEHD
Dämmdicke: Standard
Netzüberwachung: IPS-Cu
Einbaulage: Waagerecht (w)

Abmessungen:
Verbundmantelrohr - Nennweite: 2 x DN 200
Mediumrohr - Außendurchmesser: 2 x 219,1 mm
Mantelrohr - Außendurchmesser: 560 mm
Schenkellänge: 1,0 x 1,0 m

Fabrikat: isoplus oder gleichwertig
Einheit: Stk

**03.07.00.036 Bogen 45°-s Doppelrohr DN 200 (2 x 219,1/560), 1,0x1,0m, inkl. IPS, prod. nach DIN EN 15698-1 und EN 448**
Art.Nr.: BD43IPGGPS200S

Mediumrohr: P235GH
Mantelrohr: PEHD
Dämmdicke: Standard
Netzüberwachung: IPS-Cu
Einbaulage: Senkrecht (s)

Abmessungen:
Verbundmantelrohr - Nennweite: 2 x DN 200
Mediumrohr - Außendurchmesser: 2 x 219,1 mm
Mantelrohr - Außendurchmesser: 560 mm
Schenkellänge: 1,0 x 1,0 m

Fabrikat: isoplus oder gleichwertig
Einheit: Stk

#### 03.08 Doppelrohr - Fertigbogen 45°, Schenkellänge 1x1m, Dämmdicke 1x verstärkt, Netzüberw. IPS-Cu

**03.08.00.001 Bogen 45°-w Doppelrohr DN 20 (2 x 26,9/140), 1,0x1,0m, inkl. IPS, prod. nach DIN EN 15698-1 und EN 448**
Art.Nr.: BD43IPGGP1020W

Mediumrohr: P235GH
Mantelrohr: PEHD
Dämmdicke: 1x verstärkt
Netzüberwachung: IPS-Cu
Einbaulage: Waagerecht (w)

Abmessungen:
Verbundmantelrohr - Nennweite: 2 x DN 20
Mediumrohr - Außendurchmesser: 2 x 26,9 mm
Mantelrohr - Außendurchmesser: 140 mm
Schenkellänge: 1,0 x 1,0 m

Fabrikat: isoplus oder gleichwertig
Einheit: Stk

**03.08.00.002 Bogen 45°-w Doppelrohr DN 20 (2 x 26,9/140), 1,0x1,0m, inkl. IPS, prod. nach DIN EN 15698-1 und EN 448**
Art.Nr.: BD43IPTGP1020W

Mediumrohr: P235TR1
Mantelrohr: PEHD
Dämmdicke: 1x verstärkt
Netzüberwachung: IPS-Cu
Einbaulage: Waagerecht (w)

Abmessungen:
Verbundmantelrohr - Nennweite: 2 x DN 20
Mediumrohr - Außendurchmesser: 2 x 26,9 mm
Mantelrohr - Außendurchmesser: 140 mm
Schenkellänge: 1,0 x 1,0 m

Fabrikat: isoplus oder gleichwertig
Einheit: Stk

**03.08.00.003 Bogen 45°-s Doppelrohr DN 20 (2 x 26,9/140), 1,0x1,0m, inkl. IPS, prod. nach DIN EN 15698-1 und EN 448**
Art.Nr.: BD43IPGGP1020S

Mediumrohr: P235GH
Mantelrohr: PEHD
Dämmdicke: 1x verstärkt
Netzüberwachung: IPS-Cu
Einbaulage: Senkrecht (s)

Abmessungen:
Verbundmantelrohr - Nennweite: 2 x DN 20
Mediumrohr - Außendurchmesser: 2 x 26,9 mm
Mantelrohr - Außendurchmesser: 140 mm
Schenkellänge: 1,0 x 1,0 m

Fabrikat: isoplus oder gleichwertig
Einheit: Stk

**03.08.00.004 Bogen 45°-s Doppelrohr DN 20 (2 x 26,9/140), 1,0x1,0m, inkl. IPS, prod. nach DIN EN 15698-1 und EN 448**
Art.Nr.: BD43IPTGP1020S

Mediumrohr: P235TR1
Mantelrohr: PEHD
Dämmdicke: 1x verstärkt
Netzüberwachung: IPS-Cu
Einbaulage: Senkrecht (s)

Abmessungen:
Verbundmantelrohr - Nennweite: 2 x DN 20
Mediumrohr - Außendurchmesser: 2 x 26,9 mm
Mantelrohr - Außendurchmesser: 140 mm
Schenkellänge: 1,0 x 1,0 m

Fabrikat: isoplus oder gleichwertig
Einheit: Stk

**03.08.00.005 Bogen 45°-w Doppelrohr DN 25 (2 x 33,7/160), 1,0x1,0m, inkl. IPS, prod. nach DIN EN 15698-1 und EN 448**
Art.Nr.: BD43IPGGP1025W

Mediumrohr: P235GH
Mantelrohr: PEHD
Dämmdicke: 1x verstärkt
Netzüberwachung: IPS-Cu
Einbaulage: Waagerecht (w)

Abmessungen:
Verbundmantelrohr - Nennweite: 2 x DN 25
Mediumrohr - Außendurchmesser: 2 x 33,7 mm
Mantelrohr - Außendurchmesser: 160 mm
Schenkellänge: 1,0 x 1,0 m

Fabrikat: isoplus oder gleichwertig
Einheit: Stk

**03.08.00.006 Bogen 45°-w Doppelrohr DN 25 (2 x 33,7/160), 1,0x1,0m, inkl. IPS, prod. nach DIN EN 15698-1 und EN 448**
Art.Nr.: BD43IPTGP1025W

Mediumrohr: P235TR1
Mantelrohr: PEHD
Dämmdicke: 1x verstärkt
Netzüberwachung: IPS-Cu
Einbaulage: Waagerecht (w)

Abmessungen:
Verbundmantelrohr - Nennweite: 2 x DN 25
Mediumrohr - Außendurchmesser: 2 x 33,7 mm
Mantelrohr - Außendurchmesser: 160 mm
Schenkellänge: 1,0 x 1,0 m

Fabrikat: isoplus oder gleichwertig
Einheit: Stk

**03.08.00.007 Bogen 45°-s Doppelrohr DN 25 (2 x 33,7/160), 1,0x1,0m, inkl. IPS, prod. nach DIN EN 15698-1 und EN 448**
Art.Nr.: BD43IPGGP1025S

Mediumrohr: P235GH
Mantelrohr: PEHD
Dämmdicke: 1x verstärkt
Netzüberwachung: IPS-Cu
Einbaulage: Senkrecht (s)

Abmessungen:
Verbundmantelrohr - Nennweite: 2 x DN 25
Mediumrohr - Außendurchmesser: 2 x 33,7 mm
Mantelrohr - Außendurchmesser: 160 mm
Schenkellänge: 1,0 x 1,0 m

Fabrikat: isoplus oder gleichwertig
Einheit: Stk

**03.08.00.008 Bogen 45°-s Doppelrohr DN 25 (2 x 33,7/160), 1,0x1,0m, inkl. IPS, prod. nach DIN EN 15698-1 und EN 448**
Art.Nr.: BD43IPTGP1025S

Mediumrohr: P235TR1
Mantelrohr: PEHD
Dämmdicke: 1x verstärkt
Netzüberwachung: IPS-Cu
Einbaulage: Senkrecht (s)

Abmessungen:
Verbundmantelrohr - Nennweite: 2 x DN 25
Mediumrohr - Außendurchmesser: 2 x 33,7 mm
Mantelrohr - Außendurchmesser: 160 mm
Schenkellänge: 1,0 x 1,0 m

Fabrikat: isoplus oder gleichwertig
Einheit: Stk

**03.08.00.009 Bogen 45°-w Doppelrohr DN 32 (2 x 42,4/180), 1,0x1,0m, inkl. IPS, prod. nach DIN EN 15698-1 und EN 448**
Art.Nr.: BD43IPGGP1032W

Mediumrohr: P235GH
Mantelrohr: PEHD
Dämmdicke: 1x verstärkt
Netzüberwachung: IPS-Cu
Einbaulage: Waagerecht (w)

Abmessungen:
Verbundmantelrohr - Nennweite: 2 x DN 32
Mediumrohr - Außendurchmesser: 2 x 42,4 mm
Mantelrohr - Außendurchmesser: 180 mm
Schenkellänge: 1,0 x 1,0 m

Fabrikat: isoplus oder gleichwertig
Einheit: Stk

**03.08.00.010 Bogen 45°-w Doppelrohr DN 32 (2 x 42,4/180), 1,0x1,0m, inkl. IPS, prod. nach DIN EN 15698-1 und EN 448**
Art.Nr.: BD43IPTGP1032W

Mediumrohr: P235TR1
Mantelrohr: PEHD
Dämmdicke: 1x verstärkt
Netzüberwachung: IPS-Cu
Einbaulage: Waagerecht (w)

Abmessungen:
Verbundmantelrohr - Nennweite: 2 x DN 32
Mediumrohr - Außendurchmesser: 2 x 42,4 mm
Mantelrohr - Außendurchmesser: 180 mm
Schenkellänge: 1,0 x 1,0 m

Fabrikat: isoplus oder gleichwertig
Einheit: Stk

**03.08.00.011 Bogen 45°-s Doppelrohr DN 32 (2 x 42,4/180), 1,0x1,0m, inkl. IPS, prod. nach DIN EN 15698-1 und EN 448**
Art.Nr.: BD43IPGGP1032S

Mediumrohr: P235GH
Mantelrohr: PEHD
Dämmdicke: 1x verstärkt
Netzüberwachung: IPS-Cu
Einbaulage: Senkrecht (s)

Abmessungen:
Verbundmantelrohr - Nennweite: 2 x DN 32
Mediumrohr - Außendurchmesser: 2 x 42,4 mm
Mantelrohr - Außendurchmesser: 180 mm
Schenkellänge: 1,0 x 1,0 m

Fabrikat: isoplus oder gleichwertig
Einheit: Stk

**03.08.00.012 Bogen 45°-s Doppelrohr DN 32 (2 x 42,4/180), 1,0x1,0m, inkl. IPS, prod. nach DIN EN 15698-1 und EN 448**
Art.Nr.: BD43IPTGP1032S

Mediumrohr: P235TR1
Mantelrohr: PEHD
Dämmdicke: 1x verstärkt
Netzüberwachung: IPS-Cu
Einbaulage: Senkrecht (s)

Abmessungen:
Verbundmantelrohr - Nennweite: 2 x DN 32
Mediumrohr - Außendurchmesser: 2 x 42,4 mm
Mantelrohr - Außendurchmesser: 180 mm
Schenkellänge: 1,0 x 1,0 m

Fabrikat: isoplus oder gleichwertig
Einheit: Stk

**03.08.00.013 Bogen 45°-w Doppelrohr DN 40 (2 x 48,3/180), 1,0x1,0m, inkl. IPS, prod. nach DIN EN 15698-1 und EN 448**
Art.Nr.: BD43IPGGP1040W

Mediumrohr: P235GH
Mantelrohr: PEHD
Dämmdicke: 1x verstärkt
Netzüberwachung: IPS-Cu
Einbaulage: Waagerecht (w)

Abmessungen:
Verbundmantelrohr - Nennweite: 2 x DN 40
Mediumrohr - Außendurchmesser: 2 x 48,3 mm
Mantelrohr - Außendurchmesser: 180 mm
Schenkellänge: 1,0 x 1,0 m

Fabrikat: isoplus oder gleichwertig
Einheit: Stk

**03.08.00.014 Bogen 45°-w Doppelrohr DN 40 (2 x 48,3/180), 1,0x1,0m, inkl. IPS, prod. nach DIN EN 15698-1 und EN 448**
Art.Nr.: BD43IPTGP1040W

Mediumrohr: P235TR1
Mantelrohr: PEHD
Dämmdicke: 1x verstärkt
Netzüberwachung: IPS-Cu
Einbaulage: Waagerecht (w)

Abmessungen:
Verbundmantelrohr - Nennweite: 2 x DN 40
Mediumrohr - Außendurchmesser: 2 x 48,3 mm
Mantelrohr - Außendurchmesser: 180 mm
Schenkellänge: 1,0 x 1,0 m

Fabrikat: isoplus oder gleichwertig
Einheit: Stk

**03.08.00.015 Bogen 45°-s Doppelrohr DN 40 (2 x 48,3/180), 1,0x1,0m, inkl. IPS, prod. nach DIN EN 15698-1 und EN 448**
Art.Nr.: BD43IPGGP1040S

Mediumrohr: P235GH
Mantelrohr: PEHD
Dämmdicke: 1x verstärkt
Netzüberwachung: IPS-Cu
Einbaulage: Senkrecht (s)

Abmessungen:
Verbundmantelrohr - Nennweite: 2 x DN 40
Mediumrohr - Außendurchmesser: 2 x 48,3 mm
Mantelrohr - Außendurchmesser: 180 mm
Schenkellänge: 1,0 x 1,0 m

Fabrikat: isoplus oder gleichwertig
Einheit: Stk

**03.08.00.016 Bogen 45°-s Doppelrohr DN 40 (2 x 48,3/180), 1,0x1,0m, inkl. IPS, prod. nach DIN EN 15698-1 und EN 448**
Art.Nr.: BD43IPTGP1040S

Mediumrohr: P235TR1
Mantelrohr: PEHD
Dämmdicke: 1x verstärkt
Netzüberwachung: IPS-Cu
Einbaulage: Senkrecht (s)

Abmessungen:
Verbundmantelrohr - Nennweite: 2 x DN 40
Mediumrohr - Außendurchmesser: 2 x 48,3 mm
Mantelrohr - Außendurchmesser: 180 mm
Schenkellänge: 1,0 x 1,0 m

Fabrikat: isoplus oder gleichwertig
Einheit: Stk

**03.08.00.017 Bogen 45°-w Doppelrohr DN 50 (2 x 60,3/225), 1,0x1,0m, inkl. IPS, prod. nach DIN EN 15698-1 und EN 448**
Art.Nr.: BD43IPGGP1050W

Mediumrohr: P235GH
Mantelrohr: PEHD
Dämmdicke: 1x verstärkt
Netzüberwachung: IPS-Cu
Einbaulage: Waagerecht (w)

Abmessungen:
Verbundmantelrohr - Nennweite: 2 x DN 50
Mediumrohr - Außendurchmesser: 2 x 60,3 mm
Mantelrohr - Außendurchmesser: 225 mm
Schenkellänge: 1,0 x 1,0 m

Fabrikat: isoplus oder gleichwertig
Einheit: Stk

**03.08.00.018 Bogen 45°-w Doppelrohr DN 50 (2 x 60,3/225), 1,0x1,0m, inkl. IPS, prod. nach DIN EN 15698-1 und EN 448**
Art.Nr.: BD43IPTGP1050W

Mediumrohr: P235TR1
Mantelrohr: PEHD
Dämmdicke: 1x verstärkt
Netzüberwachung: IPS-Cu
Einbaulage: Waagerecht (w)

Abmessungen:
Verbundmantelrohr - Nennweite: 2 x DN 50
Mediumrohr - Außendurchmesser: 2 x 60,3 mm
Mantelrohr - Außendurchmesser: 225 mm
Schenkellänge: 1,0 x 1,0 m

Fabrikat: isoplus oder gleichwertig
Einheit: Stk

**03.08.00.019 Bogen 45°-s Doppelrohr DN 50 (2 x 60,3/225), 1,0x1,0m, inkl. IPS, prod. nach DIN EN 15698-1 und EN 448**
Art.Nr.: BD43IPGGP1050S

Mediumrohr: P235GH
Mantelrohr: PEHD
Dämmdicke: 1x verstärkt
Netzüberwachung: IPS-Cu
Einbaulage: Senkrecht (s)

Abmessungen:
Verbundmantelrohr - Nennweite: 2 x DN 50
Mediumrohr - Außendurchmesser: 2 x 60,3 mm
Mantelrohr - Außendurchmesser: 225 mm
Schenkellänge: 1,0 x 1,0 m

Fabrikat: isoplus oder gleichwertig
Einheit: Stk

**03.08.00.020 Bogen 45°-s Doppelrohr DN 50 (2 x 60,3/225), 1,0x1,0m, inkl. IPS, prod. nach DIN EN 15698-1 und EN 448**
Art.Nr.: BD43IPTGP1050S

Mediumrohr: P235TR1
Mantelrohr: PEHD
Dämmdicke: 1x verstärkt
Netzüberwachung: IPS-Cu
Einbaulage: Senkrecht (s)

Abmessungen:
Verbundmantelrohr - Nennweite: 2 x DN 50
Mediumrohr - Außendurchmesser: 2 x 60,3 mm
Mantelrohr - Außendurchmesser: 225 mm
Schenkellänge: 1,0 x 1,0 m

Fabrikat: isoplus oder gleichwertig
Einheit: Stk

**03.08.00.021 Bogen 45°-w Doppelrohr DN 65 (2 x 76,1/250), 1,0x1,0m, inkl. IPS, prod. nach DIN EN 15698-1 und EN 448**
Art.Nr.: BD43IPGGP1065W

Mediumrohr: P235GH
Mantelrohr: PEHD
Dämmdicke: 1x verstärkt
Netzüberwachung: IPS-Cu
Einbaulage: Waagerecht (w)

Abmessungen:
Verbundmantelrohr - Nennweite: 2 x DN 65
Mediumrohr - Außendurchmesser: 2 x 76,1 mm
Mantelrohr - Außendurchmesser: 250 mm
Schenkellänge: 1,0 x 1,0 m

Fabrikat: isoplus oder gleichwertig
Einheit: Stk

**03.08.00.022 Bogen 45°-w Doppelrohr DN 65 (2 x 76,1/250), 1,0x1,0m, inkl. IPS, prod. nach DIN EN 15698-1 und EN 448**
Art.Nr.: BD43IPTGP1065W

Mediumrohr: P235TR1
Mantelrohr: PEHD
Dämmdicke: 1x verstärkt
Netzüberwachung: IPS-Cu
Einbaulage: Waagerecht (w)

Abmessungen:
Verbundmantelrohr - Nennweite: 2 x DN 65
Mediumrohr - Außendurchmesser: 2 x 76,1 mm
Mantelrohr - Außendurchmesser: 250 mm
Schenkellänge: 1,0 x 1,0 m

Fabrikat: isoplus oder gleichwertig
Einheit: Stk

**03.08.00.023 Bogen 45°-s Doppelrohr DN 65 (2 x 76,1/250), 1,0x1,0m, inkl. IPS, prod. nach DIN EN 15698-1 und EN 448**
Art.Nr.: BD43IPGGP1065S

Mediumrohr: P235GH
Mantelrohr: PEHD
Dämmdicke: 1x verstärkt
Netzüberwachung: IPS-Cu
Einbaulage: Senkrecht (s)

Abmessungen:
Verbundmantelrohr - Nennweite: 2 x DN 65
Mediumrohr - Außendurchmesser: 2 x 76,1 mm
Mantelrohr - Außendurchmesser: 250 mm
Schenkellänge: 1,0 x 1,0 m

Fabrikat: isoplus oder gleichwertig
Einheit: Stk

**03.08.00.024 Bogen 45°-s Doppelrohr DN 65 (2 x 76,1/250), 1,0x1,0m, inkl. IPS, prod. nach DIN EN 15698-1 und EN 448**
Art.Nr.: BD43IPTGP1065S

Mediumrohr: P235TR1
Mantelrohr: PEHD
Dämmdicke: 1x verstärkt
Netzüberwachung: IPS-Cu
Einbaulage: Senkrecht (s)

Abmessungen:
Verbundmantelrohr - Nennweite: 2 x DN 65
Mediumrohr - Außendurchmesser: 2 x 76,1 mm
Mantelrohr - Außendurchmesser: 250 mm
Schenkellänge: 1,0 x 1,0 m

Fabrikat: isoplus oder gleichwertig
Einheit: Stk

**03.08.00.025 Bogen 45°-w Doppelrohr DN 80 (2 x 88,9/280), 1,0x1,0m, inkl. IPS, prod. nach DIN EN 15698-1 und EN 448**
Art.Nr.: BD43IPGGP1080W

Mediumrohr: P235GH
Mantelrohr: PEHD
Dämmdicke: 1x verstärkt
Netzüberwachung: IPS-Cu
Einbaulage: Waagerecht (w)

Abmessungen:
Verbundmantelrohr - Nennweite: 2 x DN 80
Mediumrohr - Außendurchmesser: 2 x 88,9 mm
Mantelrohr - Außendurchmesser: 280 mm
Schenkellänge: 1,0 x 1,0 m

Fabrikat: isoplus oder gleichwertig
Einheit: Stk

**03.08.00.026 Bogen 45°-w Doppelrohr DN 80 (2 x 88,9/280), 1,0x1,0m, inkl. IPS, prod. nach DIN EN 15698-1 und EN 448**
Art.Nr.: BD43IPTGP1080W

Mediumrohr: P235TR1
Mantelrohr: PEHD
Dämmdicke: 1x verstärkt
Netzüberwachung: IPS-Cu
Einbaulage: Waagerecht (w)

Abmessungen:
Verbundmantelrohr - Nennweite: 2 x DN 80
Mediumrohr - Außendurchmesser: 2 x 88,9 mm
Mantelrohr - Außendurchmesser: 280 mm
Schenkellänge: 1,0 x 1,0 m

Fabrikat: isoplus oder gleichwertig
Einheit: Stk

**03.08.00.027 Bogen 45°-s Doppelrohr DN 80 (2 x 88,9/280), 1,0x1,0m, inkl. IPS, prod. nach DIN EN 15698-1 und EN 448**
Art.Nr.: BD43IPGGP1080S

Mediumrohr: P235GH
Mantelrohr: PEHD
Dämmdicke: 1x verstärkt
Netzüberwachung: IPS-Cu
Einbaulage: Senkrecht (s)

Abmessungen:
Verbundmantelrohr - Nennweite: 2 x DN 80
Mediumrohr - Außendurchmesser: 2 x 88,9 mm
Mantelrohr - Außendurchmesser: 280 mm
Schenkellänge: 1,0 x 1,0 m

Fabrikat: isoplus oder gleichwertig
Einheit: Stk

**03.08.00.028 Bogen 45°-s Doppelrohr DN 80 (2 x 88,9/280), 1,0x1,0m, inkl. IPS, prod. nach DIN EN 15698-1 und EN 448**
Art.Nr.: BD43IPTGP1080S

Mediumrohr: P235TR1
Mantelrohr: PEHD
Dämmdicke: 1x verstärkt
Netzüberwachung: IPS-Cu
Einbaulage: Senkrecht (s)

Abmessungen:
Verbundmantelrohr - Nennweite: 2 x DN 80
Mediumrohr - Außendurchmesser: 2 x 88,9 mm
Mantelrohr - Außendurchmesser: 280 mm
Schenkellänge: 1,0 x 1,0 m

Fabrikat: isoplus oder gleichwertig
Einheit: Stk

**03.08.00.029 Bogen 45°-w Doppelrohr DN 100 (2 x 114,3/355), 1,0x1,0m, inkl. IPS, prod. nach DIN EN 15698-1 und EN 448**
Art.Nr.: BD43IPGGP1100W

Mediumrohr: P235GH
Mantelrohr: PEHD
Dämmdicke: 1x verstärkt
Netzüberwachung: IPS-Cu
Einbaulage: Waagerecht (w)

Abmessungen:
Verbundmantelrohr - Nennweite: 2 x DN 100
Mediumrohr - Außendurchmesser: 2 x 114,3 mm
Mantelrohr - Außendurchmesser: 355 mm
Schenkellänge: 1,0 x 1,0 m

Fabrikat: isoplus oder gleichwertig
Einheit: Stk

**03.08.00.030 Bogen 45°-s Doppelrohr DN 100 (2 x 114,3/355), 1,0x1,0m, inkl. IPS, prod. nach DIN EN 15698-1 und EN 448**
Art.Nr.: BD43IPGGP1100S

Mediumrohr: P235GH
Mantelrohr: PEHD
Dämmdicke: 1x verstärkt
Netzüberwachung: IPS-Cu
Einbaulage: Senkrecht (s)

Abmessungen:
Verbundmantelrohr - Nennweite: 2 x DN 100
Mediumrohr - Außendurchmesser: 2 x 114,3 mm
Mantelrohr - Außendurchmesser: 355 mm
Schenkellänge: 1,0 x 1,0 m

Fabrikat: isoplus oder gleichwertig
Einheit: Stk

**03.08.00.031 Bogen 45°-w Doppelrohr DN 125 (2 x 139,7/450), 1,0x1,0m, inkl. IPS, prod. nach DIN EN 15698-1 und EN 448**
Art.Nr.: BD43IPGGP1125W

Mediumrohr: P235GH
Mantelrohr: PEHD
Dämmdicke: 1x verstärkt
Netzüberwachung: IPS-Cu
Einbaulage: Waagerecht (w)

Abmessungen:
Verbundmantelrohr - Nennweite: 2 x DN 125
Mediumrohr - Außendurchmesser: 2 x 139,7 mm
Mantelrohr - Außendurchmesser: 450 mm
Schenkellänge: 1,0 x 1,0 m

Fabrikat: isoplus oder gleichwertig
Einheit: Stk

**03.08.00.032 Bogen 45°-s Doppelrohr DN 125 (2 x 139,7/450), 1,0x1,0m, inkl. IPS, prod. nach DIN EN 15698-1 und EN 448**
Art.Nr.: BD43IPGGP1125S

Mediumrohr: P235GH
Mantelrohr: PEHD
Dämmdicke: 1x verstärkt
Netzüberwachung: IPS-Cu
Einbaulage: Senkrecht (s)

Abmessungen:
Verbundmantelrohr - Nennweite: 2 x DN 125
Mediumrohr - Außendurchmesser: 2 x 139,7 mm
Mantelrohr - Außendurchmesser: 450 mm
Schenkellänge: 1,0 x 1,0 m

Fabrikat: isoplus oder gleichwertig
Einheit: Stk

**03.08.00.033 Bogen 45°-w Doppelrohr DN 150 (2 x 168,3/500), 1,0x1,0m, inkl. IPS, prod. nach DIN EN 15698-1 und EN 448**
Art.Nr.: BD43IPGGP1150W

Mediumrohr: P235GH
Mantelrohr: PEHD
Dämmdicke: 1x verstärkt
Netzüberwachung: IPS-Cu
Einbaulage: Waagerecht (w)

Abmessungen:
Verbundmantelrohr - Nennweite: 2 x DN 150
Mediumrohr - Außendurchmesser: 2 x 168,3 mm
Mantelrohr - Außendurchmesser: 500 mm
Schenkellänge: 1,0 x 1,0 m

Fabrikat: isoplus oder gleichwertig
Einheit: Stk

**03.08.00.034 Bogen 45°-s Doppelrohr DN 150 (2 x 168,3/500), 1,0x1,0m, inkl. IPS, prod. nach DIN EN 15698-1 und EN 448**
Art.Nr.: BD43IPGGP1150S

Mediumrohr: P235GH
Mantelrohr: PEHD
Dämmdicke: 1x verstärkt
Netzüberwachung: IPS-Cu
Einbaulage: Senkrecht (s)

Abmessungen:
Verbundmantelrohr - Nennweite: 2 x DN 150
Mediumrohr - Außendurchmesser: 2 x 168,3 mm
Mantelrohr - Außendurchmesser: 500 mm
Schenkellänge: 1,0 x 1,0 m

Fabrikat: isoplus oder gleichwertig
Einheit: Stk

**03.08.00.035 Bogen 45°-w Doppelrohr DN 200 (2 x 219,1/630), 1,0x1,0m, inkl. IPS, prod. nach DIN EN 15698-1 und EN 448**
Art.Nr.: BD43IPGGP1200W

Mediumrohr: P235GH
Mantelrohr: PEHD
Dämmdicke: 1x verstärkt
Netzüberwachung: IPS-Cu
Einbaulage: Waagerecht (w)

Abmessungen:
Verbundmantelrohr - Nennweite: 2 x DN 200
Mediumrohr - Außendurchmesser: 2 x 219,1 mm
Mantelrohr - Außendurchmesser: 630 mm
Schenkellänge: 1,0 x 1,0 m

Fabrikat: isoplus oder gleichwertig
Einheit: Stk

**03.08.00.036 Bogen 45°-s Doppelrohr DN 200 (2 x 219,1/630), 1,0x1,0m, inkl. IPS, prod. nach DIN EN 15698-1 und EN 448**
Art.Nr.: BD43IPGGP1200S

Mediumrohr: P235GH
Mantelrohr: PEHD
Dämmdicke: 1x verstärkt
Netzüberwachung: IPS-Cu
Einbaulage: Senkrecht (s)

Abmessungen:
Verbundmantelrohr - Nennweite: 2 x DN 200
Mediumrohr - Außendurchmesser: 2 x 219,1 mm
Mantelrohr - Außendurchmesser: 630 mm
Schenkellänge: 1,0 x 1,0 m

Fabrikat: isoplus oder gleichwertig
Einheit: Stk

#### 03.09 Doppelrohr - Fertigbogen xx°, Schenkellänge 1x1m, Dämmdicke Standard, Netzüberw. IPS-Cu

**03.09.00.001 Bogen xx°-w Doppelrohr DN 20 (2 x 26,9/125), 1,0x1,0m, inkl. IPS, prod. nach DIN EN 15698-1 und EN 448**
Art.Nr.: BDX3IPGGPS020W

Mediumrohr: P235GH
Mantelrohr: PEHD
Dämmdicke: Standard
Netzüberwachung: IPS-Cu
Einbaulage: Waagerecht (w)

Abmessungen:
Verbundmantelrohr - Nennweite: 2 x DN 20
Mediumrohr - Außendurchmesser: 2 x 26,9 mm
Mantelrohr - Außendurchmesser: 125 mm
Schenkellänge: 1,0 x 1,0 m

Fabrikat: isoplus oder gleichwertig
Einheit: Stk

**03.09.00.002 Bogen xx°-w Doppelrohr DN 20 (2 x 26,9/125), 1,0x1,0m, inkl. IPS, prod. nach DIN EN 15698-1 und EN 448**
Art.Nr.: BDX3IPTGPS020W

Mediumrohr: P235TR1
Mantelrohr: PEHD
Dämmdicke: Standard
Netzüberwachung: IPS-Cu
Einbaulage: Waagerecht (w)

Abmessungen:
Verbundmantelrohr - Nennweite: 2 x DN 20
Mediumrohr - Außendurchmesser: 2 x 26,9 mm
Mantelrohr - Außendurchmesser: 125 mm
Schenkellänge: 1,0 x 1,0 m

Fabrikat: isoplus oder gleichwertig
Einheit: Stk

**03.09.00.003 Bogen xx°-s Doppelrohr DN 20 (2 x 26,9/125), 1,0x1,0m, inkl. IPS, prod. nach DIN EN 15698-1 und EN 448**
Art.Nr.: BDX3IPGGPS020S

Mediumrohr: P235GH
Mantelrohr: PEHD
Dämmdicke: Standard
Netzüberwachung: IPS-Cu
Einbaulage: Senkrecht (s)

Abmessungen:
Verbundmantelrohr - Nennweite: 2 x DN 20
Mediumrohr - Außendurchmesser: 2 x 26,9 mm
Mantelrohr - Außendurchmesser: 125 mm
Schenkellänge: 1,0 x 1,0 m

Fabrikat: isoplus oder gleichwertig
Einheit: Stk

**03.09.00.004 Bogen xx°-s Doppelrohr DN 20 (2 x 26,9/125), 1,0x1,0m, inkl. IPS, prod. nach DIN EN 15698-1 und EN 448**
Art.Nr.: BDX3IPTGPS020S

Mediumrohr: P235TR1
Mantelrohr: PEHD
Dämmdicke: Standard
Netzüberwachung: IPS-Cu
Einbaulage: Senkrecht (s)

Abmessungen:
Verbundmantelrohr - Nennweite: 2 x DN 20
Mediumrohr - Außendurchmesser: 2 x 26,9 mm
Mantelrohr - Außendurchmesser: 125 mm
Schenkellänge: 1,0 x 1,0 m

Fabrikat: isoplus oder gleichwertig
Einheit: Stk

**03.09.00.005 Bogen xx°-w Doppelrohr DN 25 (2 x 33,7/140), 1,0x1,0m, inkl. IPS, prod. nach DIN EN 15698-1 und EN 448**
Art.Nr.: BDX3IPGGPS025W

Mediumrohr: P235GH
Mantelrohr: PEHD
Dämmdicke: Standard
Netzüberwachung: IPS-Cu
Einbaulage: Waagerecht (w)

Abmessungen:
Verbundmantelrohr - Nennweite: 2 x DN 25
Mediumrohr - Außendurchmesser: 2 x 33,7 mm
Mantelrohr - Außendurchmesser: 140 mm
Schenkellänge: 1,0 x 1,0 m

Fabrikat: isoplus oder gleichwertig
Einheit: Stk

**03.09.00.006 Bogen xx°-w Doppelrohr DN 25 (2 x 33,7/140), 1,0x1,0m, inkl. IPS, prod. nach DIN EN 15698-1 und EN 448**
Art.Nr.: BDX3IPTGPS025W

Mediumrohr: P235TR1
Mantelrohr: PEHD
Dämmdicke: Standard
Netzüberwachung: IPS-Cu
Einbaulage: Waagerecht (w)

Abmessungen:
Verbundmantelrohr - Nennweite: 2 x DN 25
Mediumrohr - Außendurchmesser: 2 x 33,7 mm
Mantelrohr - Außendurchmesser: 140 mm
Schenkellänge: 1,0 x 1,0 m

Fabrikat: isoplus oder gleichwertig
Einheit: Stk

**03.09.00.007 Bogen xx°-s Doppelrohr DN 25 (2 x 33,7/140), 1,0x1,0m, inkl. IPS, prod. nach DIN EN 15698-1 und EN 448**
Art.Nr.: BDX3IPGGPS025S

Mediumrohr: P235GH
Mantelrohr: PEHD
Dämmdicke: Standard
Netzüberwachung: IPS-Cu
Einbaulage: Senkrecht (s)

Abmessungen:
Verbundmantelrohr - Nennweite: 2 x DN 25
Mediumrohr - Außendurchmesser: 2 x 33,7 mm
Mantelrohr - Außendurchmesser: 140 mm
Schenkellänge: 1,0 x 1,0 m

Fabrikat: isoplus oder gleichwertig
Einheit: Stk

**03.09.00.008 Bogen xx°-s Doppelrohr DN 25 (2 x 33,7/140), 1,0x1,0m, inkl. IPS, prod. nach DIN EN 15698-1 und EN 448**
Art.Nr.: BDX3IPTGPS025S

Mediumrohr: P235TR1
Mantelrohr: PEHD
Dämmdicke: Standard
Netzüberwachung: IPS-Cu
Einbaulage: Senkrecht (s)

Abmessungen:
Verbundmantelrohr - Nennweite: 2 x DN 25
Mediumrohr - Außendurchmesser: 2 x 33,7 mm
Mantelrohr - Außendurchmesser: 140 mm
Schenkellänge: 1,0 x 1,0 m

Fabrikat: isoplus oder gleichwertig
Einheit: Stk

**03.09.00.009 Bogen xx°-w Doppelrohr DN 32 (2 x 42,4/160), 1,0x1,0m, inkl. IPS, prod. nach DIN EN 15698-1 und EN 448**
Art.Nr.: BDX3IPGGPS032W

Mediumrohr: P235GH
Mantelrohr: PEHD
Dämmdicke: Standard
Netzüberwachung: IPS-Cu
Einbaulage: Waagerecht (w)

Abmessungen:
Verbundmantelrohr - Nennweite: 2 x DN 32
Mediumrohr - Außendurchmesser: 2 x 42,4 mm
Mantelrohr - Außendurchmesser: 160 mm
Schenkellänge: 1,0 x 1,0 m

Fabrikat: isoplus oder gleichwertig
Einheit: Stk

**03.09.00.010 Bogen xx°-w Doppelrohr DN 32 (2 x 42,4/160), 1,0x1,0m, inkl. IPS, prod. nach DIN EN 15698-1 und EN 448**
Art.Nr.: BDX3IPTGPS032W

Mediumrohr: P235TR1
Mantelrohr: PEHD
Dämmdicke: Standard
Netzüberwachung: IPS-Cu
Einbaulage: Waagerecht (w)

Abmessungen:
Verbundmantelrohr - Nennweite: 2 x DN 32
Mediumrohr - Außendurchmesser: 2 x 42,4 mm
Mantelrohr - Außendurchmesser: 160 mm
Schenkellänge: 1,0 x 1,0 m

Fabrikat: isoplus oder gleichwertig
Einheit: Stk

**03.09.00.011 Bogen xx°-s Doppelrohr DN 32 (2 x 42,4/160), 1,0x1,0m, inkl. IPS, prod. nach DIN EN 15698-1 und EN 448**
Art.Nr.: BDX3IPGGPS032S

Mediumrohr: P235GH
Mantelrohr: PEHD
Dämmdicke: Standard
Netzüberwachung: IPS-Cu
Einbaulage: Senkrecht (s)

Abmessungen:
Verbundmantelrohr - Nennweite: 2 x DN 32
Mediumrohr - Außendurchmesser: 2 x 42,4 mm
Mantelrohr - Außendurchmesser: 160 mm
Schenkellänge: 1,0 x 1,0 m

Fabrikat: isoplus oder gleichwertig
Einheit: Stk

**03.09.00.012 Bogen xx°-s Doppelrohr DN 32 (2 x 42,4/160), 1,0x1,0m, inkl. IPS, prod. nach DIN EN 15698-1 und EN 448**
Art.Nr.: BDX3IPTGPS032S

Mediumrohr: P235TR1
Mantelrohr: PEHD
Dämmdicke: Standard
Netzüberwachung: IPS-Cu
Einbaulage: Senkrecht (s)

Abmessungen:
Verbundmantelrohr - Nennweite: 2 x DN 32
Mediumrohr - Außendurchmesser: 2 x 42,4 mm
Mantelrohr - Außendurchmesser: 160 mm
Schenkellänge: 1,0 x 1,0 m

Fabrikat: isoplus oder gleichwertig
Einheit: Stk

**03.09.00.013 Bogen xx°-w Doppelrohr DN 40 (2 x 48,3/160), 1,0x1,0m, inkl. IPS, prod. nach DIN EN 15698-1 und EN 448**
Art.Nr.: BDX3IPGGPS040W

Mediumrohr: P235GH
Mantelrohr: PEHD
Dämmdicke: Standard
Netzüberwachung: IPS-Cu
Einbaulage: Waagerecht (w)

Abmessungen:
Verbundmantelrohr - Nennweite: 2 x DN 40
Mediumrohr - Außendurchmesser: 2 x 48,3 mm
Mantelrohr - Außendurchmesser: 160 mm
Schenkellänge: 1,0 x 1,0 m

Fabrikat: isoplus oder gleichwertig
Einheit: Stk

**03.09.00.014 Bogen xx°-w Doppelrohr DN 40 (2 x 48,3/160), 1,0x1,0m, inkl. IPS, prod. nach DIN EN 15698-1 und EN 448**
Art.Nr.: BDX3IPTGPS040W

Mediumrohr: P235TR1
Mantelrohr: PEHD
Dämmdicke: Standard
Netzüberwachung: IPS-Cu
Einbaulage: Waagerecht (w)

Abmessungen:
Verbundmantelrohr - Nennweite: 2 x DN 40
Mediumrohr - Außendurchmesser: 2 x 48,3 mm
Mantelrohr - Außendurchmesser: 160 mm
Schenkellänge: 1,0 x 1,0 m

Fabrikat: isoplus oder gleichwertig
Einheit: Stk

**03.09.00.015 Bogen xx°-s Doppelrohr DN 40 (2 x 48,3/160), 1,0x1,0m, inkl. IPS, prod. nach DIN EN 15698-1 und EN 448**
Art.Nr.: BDX3IPGGPS040S

Mediumrohr: P235GH
Mantelrohr: PEHD
Dämmdicke: Standard
Netzüberwachung: IPS-Cu
Einbaulage: Senkrecht (s)

Abmessungen:
Verbundmantelrohr - Nennweite: 2 x DN 40
Mediumrohr - Außendurchmesser: 2 x 48,3 mm
Mantelrohr - Außendurchmesser: 160 mm
Schenkellänge: 1,0 x 1,0 m

Fabrikat: isoplus oder gleichwertig
Einheit: Stk

**03.09.00.016 Bogen xx°-s Doppelrohr DN 40 (2 x 48,3/160), 1,0x1,0m, inkl. IPS, prod. nach DIN EN 15698-1 und EN 448**
Art.Nr.: BDX3IPTGPS040S

Mediumrohr: P235TR1
Mantelrohr: PEHD
Dämmdicke: Standard
Netzüberwachung: IPS-Cu
Einbaulage: Senkrecht (s)

Abmessungen:
Verbundmantelrohr - Nennweite: 2 x DN 40
Mediumrohr - Außendurchmesser: 2 x 48,3 mm
Mantelrohr - Außendurchmesser: 160 mm
Schenkellänge: 1,0 x 1,0 m

Fabrikat: isoplus oder gleichwertig
Einheit: Stk

**03.09.00.017 Bogen xx°-w Doppelrohr DN 50 (2 x 60,3/200), 1,0x1,0m, inkl. IPS, prod. nach DIN EN 15698-1 und EN 448**
Art.Nr.: BDX3IPGGPS050W

Mediumrohr: P235GH
Mantelrohr: PEHD
Dämmdicke: Standard
Netzüberwachung: IPS-Cu
Einbaulage: Waagerecht (w)

Abmessungen:
Verbundmantelrohr - Nennweite: 2 x DN 50
Mediumrohr - Außendurchmesser: 2 x 60,3 mm
Mantelrohr - Außendurchmesser: 200 mm
Schenkellänge: 1,0 x 1,0 m

Fabrikat: isoplus oder gleichwertig
Einheit: Stk

**03.09.00.018 Bogen xx°-w Doppelrohr DN 50 (2 x 60,3/200), 1,0x1,0m, inkl. IPS, prod. nach DIN EN 15698-1 und EN 448**
Art.Nr.: BDX3IPTGPS050W

Mediumrohr: P235TR1
Mantelrohr: PEHD
Dämmdicke: Standard
Netzüberwachung: IPS-Cu
Einbaulage: Waagerecht (w)

Abmessungen:
Verbundmantelrohr - Nennweite: 2 x DN 50
Mediumrohr - Außendurchmesser: 2 x 60,3 mm
Mantelrohr - Außendurchmesser: 200 mm
Schenkellänge: 1,0 x 1,0 m

Fabrikat: isoplus oder gleichwertig
Einheit: Stk

**03.09.00.019 Bogen xx°-s Doppelrohr DN 50 (2 x 60,3/200), 1,0x1,0m, inkl. IPS, prod. nach DIN EN 15698-1 und EN 448**
Art.Nr.: BDX3IPGGPS050S

Mediumrohr: P235GH
Mantelrohr: PEHD
Dämmdicke: Standard
Netzüberwachung: IPS-Cu
Einbaulage: Senkrecht (s)

Abmessungen:
Verbundmantelrohr - Nennweite: 2 x DN 50
Mediumrohr - Außendurchmesser: 2 x 60,3 mm
Mantelrohr - Außendurchmesser: 200 mm
Schenkellänge: 1,0 x 1,0 m

Fabrikat: isoplus oder gleichwertig
Einheit: Stk

**03.09.00.020 Bogen xx°-s Doppelrohr DN 50 (2 x 60,3/200), 1,0x1,0m, inkl. IPS, prod. nach DIN EN 15698-1 und EN 448**
Art.Nr.: BDX3IPTGPS050S

Mediumrohr: P235TR1
Mantelrohr: PEHD
Dämmdicke: Standard
Netzüberwachung: IPS-Cu
Einbaulage: Senkrecht (s)

Abmessungen:
Verbundmantelrohr - Nennweite: 2 x DN 50
Mediumrohr - Außendurchmesser: 2 x 60,3 mm
Mantelrohr - Außendurchmesser: 200 mm
Schenkellänge: 1,0 x 1,0 m

Fabrikat: isoplus oder gleichwertig
Einheit: Stk

**03.09.00.021 Bogen xx°-w Doppelrohr DN 65 (2 x 76,1/225), 1,0x1,0m, inkl. IPS, prod. nach DIN EN 15698-1 und EN 448**
Art.Nr.: BDX3IPGGPS065W

Mediumrohr: P235GH
Mantelrohr: PEHD
Dämmdicke: Standard
Netzüberwachung: IPS-Cu
Einbaulage: Waagerecht (w)

Abmessungen:
Verbundmantelrohr - Nennweite: 2 x DN 65
Mediumrohr - Außendurchmesser: 2 x 76,1 mm
Mantelrohr - Außendurchmesser: 225 mm
Schenkellänge: 1,0 x 1,0 m

Fabrikat: isoplus oder gleichwertig
Einheit: Stk

**03.09.00.022 Bogen xx°-w Doppelrohr DN 65 (2 x 76,1/225), 1,0x1,0m, inkl. IPS, prod. nach DIN EN 15698-1 und EN 448**
Art.Nr.: BDX3IPTGPS065W

Mediumrohr: P235TR1
Mantelrohr: PEHD
Dämmdicke: Standard
Netzüberwachung: IPS-Cu
Einbaulage: Waagerecht (w)

Abmessungen:
Verbundmantelrohr - Nennweite: 2 x DN 65
Mediumrohr - Außendurchmesser: 2 x 76,1 mm
Mantelrohr - Außendurchmesser: 225 mm
Schenkellänge: 1,0 x 1,0 m

Fabrikat: isoplus oder gleichwertig
Einheit: Stk

**03.09.00.023 Bogen xx°-s Doppelrohr DN 65 (2 x 76,1/225), 1,0x1,0m, inkl. IPS, prod. nach DIN EN 15698-1 und EN 448**
Art.Nr.: BDX3IPGGPS065S

Mediumrohr: P235GH
Mantelrohr: PEHD
Dämmdicke: Standard
Netzüberwachung: IPS-Cu
Einbaulage: Senkrecht (s)

Abmessungen:
Verbundmantelrohr - Nennweite: 2 x DN 65
Mediumrohr - Außendurchmesser: 2 x 76,1 mm
Mantelrohr - Außendurchmesser: 225 mm
Schenkellänge: 1,0 x 1,0 m

Fabrikat: isoplus oder gleichwertig
Einheit: Stk

**03.09.00.024 Bogen xx°-s Doppelrohr DN 65 (2 x 76,1/225), 1,0x1,0m, inkl. IPS, prod. nach DIN EN 15698-1 und EN 448**
Art.Nr.: BDX3IPTGPS065S

Mediumrohr: P235TR1
Mantelrohr: PEHD
Dämmdicke: Standard
Netzüberwachung: IPS-Cu
Einbaulage: Senkrecht (s)

Abmessungen:
Verbundmantelrohr - Nennweite: 2 x DN 65
Mediumrohr - Außendurchmesser: 2 x 76,1 mm
Mantelrohr - Außendurchmesser: 225 mm
Schenkellänge: 1,0 x 1,0 m

Fabrikat: isoplus oder gleichwertig
Einheit: Stk

**03.09.00.025 Bogen xx°-w Doppelrohr DN 80 (2 x 88,9/250), 1,0x1,0m, inkl. IPS, prod. nach DIN EN 15698-1 und EN 448**
Art.Nr.: BDX3IPGGPS080W

Mediumrohr: P235GH
Mantelrohr: PEHD
Dämmdicke: Standard
Netzüberwachung: IPS-Cu
Einbaulage: Waagerecht (w)

Abmessungen:
Verbundmantelrohr - Nennweite: 2 x DN 80
Mediumrohr - Außendurchmesser: 2 x 88,9 mm
Mantelrohr - Außendurchmesser: 250 mm
Schenkellänge: 1,0 x 1,0 m

Fabrikat: isoplus oder gleichwertig
Einheit: Stk

**03.09.00.026 Bogen xx°-w Doppelrohr DN 80 (2 x 88,9/250), 1,0x1,0m, inkl. IPS, prod. nach DIN EN 15698-1 und EN 448**
Art.Nr.: BDX3IPTGPS080W

Mediumrohr: P235TR1
Mantelrohr: PEHD
Dämmdicke: Standard
Netzüberwachung: IPS-Cu
Einbaulage: Waagerecht (w)

Abmessungen:
Verbundmantelrohr - Nennweite: 2 x DN 80
Mediumrohr - Außendurchmesser: 2 x 88,9 mm
Mantelrohr - Außendurchmesser: 250 mm
Schenkellänge: 1,0 x 1,0 m

Fabrikat: isoplus oder gleichwertig
Einheit: Stk

**03.09.00.027 Bogen xx°-s Doppelrohr DN 80 (2 x 88,9/250), 1,0x1,0m, inkl. IPS, prod. nach DIN EN 15698-1 und EN 448**
Art.Nr.: BDX3IPGGPS080S

Mediumrohr: P235GH
Mantelrohr: PEHD
Dämmdicke: Standard
Netzüberwachung: IPS-Cu
Einbaulage: Senkrecht (s)

Abmessungen:
Verbundmantelrohr - Nennweite: 2 x DN 80
Mediumrohr - Außendurchmesser: 2 x 88,9 mm
Mantelrohr - Außendurchmesser: 250 mm
Schenkellänge: 1,0 x 1,0 m

Fabrikat: isoplus oder gleichwertig
Einheit: Stk

**03.09.00.028 Bogen xx°-s Doppelrohr DN 80 (2 x 88,9/250), 1,0x1,0m, inkl. IPS, prod. nach DIN EN 15698-1 und EN 448**
Art.Nr.: BDX3IPTGPS080S

Mediumrohr: P235TR1
Mantelrohr: PEHD
Dämmdicke: Standard
Netzüberwachung: IPS-Cu
Einbaulage: Senkrecht (s)

Abmessungen:
Verbundmantelrohr - Nennweite: 2 x DN 80
Mediumrohr - Außendurchmesser: 2 x 88,9 mm
Mantelrohr - Außendurchmesser: 250 mm
Schenkellänge: 1,0 x 1,0 m

Fabrikat: isoplus oder gleichwertig
Einheit: Stk

**03.09.00.029 Bogen xx°-w Doppelrohr DN 100 (2 x 114,3/315), 1,0x1,0m, inkl. IPS, prod. nach DIN EN 15698-1 und EN 448**
Art.Nr.: BDX3IPGGPS100W

Mediumrohr: P235GH
Mantelrohr: PEHD
Dämmdicke: Standard
Netzüberwachung: IPS-Cu
Einbaulage: Waagerecht (w)

Abmessungen:
Verbundmantelrohr - Nennweite: 2 x DN 100
Mediumrohr - Außendurchmesser: 2 x 114,3 mm
Mantelrohr - Außendurchmesser: 315 mm
Schenkellänge: 1,0 x 1,0 m

Fabrikat: isoplus oder gleichwertig
Einheit: Stk

**03.09.00.030 Bogen xx°-s Doppelrohr DN 100 (2 x 114,3/315), 1,0x1,0m, inkl. IPS, prod. nach DIN EN 15698-1 und EN 448**
Art.Nr.: BDX3IPGGPS100S

Mediumrohr: P235GH
Mantelrohr: PEHD
Dämmdicke: Standard
Netzüberwachung: IPS-Cu
Einbaulage: Senkrecht (s)

Abmessungen:
Verbundmantelrohr - Nennweite: 2 x DN 100
Mediumrohr - Außendurchmesser: 2 x 114,3 mm
Mantelrohr - Außendurchmesser: 315 mm
Schenkellänge: 1,0 x 1,0 m

Fabrikat: isoplus oder gleichwertig
Einheit: Stk

**03.09.00.031 Bogen xx°-w Doppelrohr DN 125 (2 x 139,7/400), 1,0x1,0m, inkl. IPS, prod. nach DIN EN 15698-1 und EN 448**
Art.Nr.: BDX3IPGGPS125W

Mediumrohr: P235GH
Mantelrohr: PEHD
Dämmdicke: Standard
Netzüberwachung: IPS-Cu
Einbaulage: Waagerecht (w)

Abmessungen:
Verbundmantelrohr - Nennweite: 2 x DN 125
Mediumrohr - Außendurchmesser: 2 x 139,7 mm
Mantelrohr - Außendurchmesser: 400 mm
Schenkellänge: 1,0 x 1,0 m

Fabrikat: isoplus oder gleichwertig
Einheit: Stk

**03.09.00.032 Bogen xx°-s Doppelrohr DN 125 (2 x 139,7/400), 1,0x1,0m, inkl. IPS, prod. nach DIN EN 15698-1 und EN 448**
Art.Nr.: BDX3IPGGPS125S

Mediumrohr: P235GH
Mantelrohr: PEHD
Dämmdicke: Standard
Netzüberwachung: IPS-Cu
Einbaulage: Senkrecht (s)

Abmessungen:
Verbundmantelrohr - Nennweite: 2 x DN 125
Mediumrohr - Außendurchmesser: 2 x 139,7 mm
Mantelrohr - Außendurchmesser: 400 mm
Schenkellänge: 1,0 x 1,0 m

Fabrikat: isoplus oder gleichwertig
Einheit: Stk

**03.09.00.033 Bogen xx°-w Doppelrohr DN 150 (2 x 168,3/450), 1,0x1,0m, inkl. IPS, prod. nach DIN EN 15698-1 und EN 448**
Art.Nr.: BDX3IPGGPS150W

Mediumrohr: P235GH
Mantelrohr: PEHD
Dämmdicke: Standard
Netzüberwachung: IPS-Cu
Einbaulage: Waagerecht (w)

Abmessungen:
Verbundmantelrohr - Nennweite: 2 x DN 150
Mediumrohr - Außendurchmesser: 2 x 168,3 mm
Mantelrohr - Außendurchmesser: 450 mm
Schenkellänge: 1,0 x 1,0 m

Fabrikat: isoplus oder gleichwertig
Einheit: Stk

**03.09.00.034 Bogen xx°-s Doppelrohr DN 150 (2 x 168,3/450), 1,0x1,0m, inkl. IPS, prod. nach DIN EN 15698-1 und EN 448**
Art.Nr.: BDX3IPGGPS150S

Mediumrohr: P235GH
Mantelrohr: PEHD
Dämmdicke: Standard
Netzüberwachung: IPS-Cu
Einbaulage: Senkrecht (s)

Abmessungen:
Verbundmantelrohr - Nennweite: 2 x DN 150
Mediumrohr - Außendurchmesser: 2 x 168,3 mm
Mantelrohr - Außendurchmesser: 450 mm
Schenkellänge: 1,0 x 1,0 m

Fabrikat: isoplus oder gleichwertig
Einheit: Stk

**03.09.00.035 Bogen xx°-w Doppelrohr DN 200 (2 x 219,1/560), 1,0x1,0m, inkl. IPS, prod. nach DIN EN 15698-1 und EN 448**
Art.Nr.: BDX3IPGGPS200W

Mediumrohr: P235GH
Mantelrohr: PEHD
Dämmdicke: Standard
Netzüberwachung: IPS-Cu
Einbaulage: Waagerecht (w)

Abmessungen:
Verbundmantelrohr - Nennweite: 2 x DN 200
Mediumrohr - Außendurchmesser: 2 x 219,1 mm
Mantelrohr - Außendurchmesser: 560 mm
Schenkellänge: 1,0 x 1,0 m

Fabrikat: isoplus oder gleichwertig
Einheit: Stk

**03.09.00.036 Bogen xx°-s Doppelrohr DN 200 (2 x 219,1/560), 1,0x1,0m, inkl. IPS, prod. nach DIN EN 15698-1 und EN 448**
Art.Nr.: BDX3IPGGPS200S

Mediumrohr: P235GH
Mantelrohr: PEHD
Dämmdicke: Standard
Netzüberwachung: IPS-Cu
Einbaulage: Senkrecht (s)

Abmessungen:
Verbundmantelrohr - Nennweite: 2 x DN 200
Mediumrohr - Außendurchmesser: 2 x 219,1 mm
Mantelrohr - Außendurchmesser: 560 mm
Schenkellänge: 1,0 x 1,0 m

Fabrikat: isoplus oder gleichwertig
Einheit: Stk

#### 03.10 Doppelrohr - Fertigbogen xx°, Schenkellänge 1x1m, Dämmdicke 1x verstärkt, Netzüberw. IPS-Cu

**03.10.00.001 Bogen xx°-w Doppelrohr DN 20 (2 x 26,9/140), 1,0x1,0m, inkl. IPS, prod. nach DIN EN 15698-1 und EN 448**
Art.Nr.: BDX3IPGGP1020W

Mediumrohr: P235GH
Mantelrohr: PEHD
Dämmdicke: 1x verstärkt
Netzüberwachung: IPS-Cu
Einbaulage: Waagerecht (w)

Abmessungen:
Verbundmantelrohr - Nennweite: 2 x DN 20
Mediumrohr - Außendurchmesser: 2 x 26,9 mm
Mantelrohr - Außendurchmesser: 140 mm
Schenkellänge: 1,0 x 1,0 m

Fabrikat: isoplus oder gleichwertig
Einheit: Stk

**03.10.00.002 Bogen xx°-w Doppelrohr DN 20 (2 x 26,9/140), 1,0x1,0m, inkl. IPS, prod. nach DIN EN 15698-1 und EN 448**
Art.Nr.: BDX3IPTGP1020W

Mediumrohr: P235TR1
Mantelrohr: PEHD
Dämmdicke: 1x verstärkt
Netzüberwachung: IPS-Cu
Einbaulage: Waagerecht (w)

Abmessungen:
Verbundmantelrohr - Nennweite: 2 x DN 20
Mediumrohr - Außendurchmesser: 2 x 26,9 mm
Mantelrohr - Außendurchmesser: 140 mm
Schenkellänge: 1,0 x 1,0 m

Fabrikat: isoplus oder gleichwertig
Einheit: Stk

**03.10.00.003 Bogen xx°-s Doppelrohr DN 20 (2 x 26,9/140), 1,0x1,0m, inkl. IPS, prod. nach DIN EN 15698-1 und EN 448**
Art.Nr.: BDX3IPGGP1020S

Mediumrohr: P235GH
Mantelrohr: PEHD
Dämmdicke: 1x verstärkt
Netzüberwachung: IPS-Cu
Einbaulage: Senkrecht (s)

Abmessungen:
Verbundmantelrohr - Nennweite: 2 x DN 20
Mediumrohr - Außendurchmesser: 2 x 26,9 mm
Mantelrohr - Außendurchmesser: 140 mm
Schenkellänge: 1,0 x 1,0 m

Fabrikat: isoplus oder gleichwertig
Einheit: Stk

**03.10.00.004 Bogen xx°-s Doppelrohr DN 20 (2 x 26,9/140), 1,0x1,0m, inkl. IPS, prod. nach DIN EN 15698-1 und EN 448**
Art.Nr.: BDX3IPTGP1020S

Mediumrohr: P235TR1
Mantelrohr: PEHD
Dämmdicke: 1x verstärkt
Netzüberwachung: IPS-Cu
Einbaulage: Senkrecht (s)

Abmessungen:
Verbundmantelrohr - Nennweite: 2 x DN 20
Mediumrohr - Außendurchmesser: 2 x 26,9 mm
Mantelrohr - Außendurchmesser: 140 mm
Schenkellänge: 1,0 x 1,0 m

Fabrikat: isoplus oder gleichwertig
Einheit: Stk

**03.10.00.005 Bogen xx°-w Doppelrohr DN 25 (2 x 33,7/160), 1,0x1,0m, inkl. IPS, prod. nach DIN EN 15698-1 und EN 448**
Art.Nr.: BDX3IPGGP1025W

Mediumrohr: P235GH
Mantelrohr: PEHD
Dämmdicke: 1x verstärkt
Netzüberwachung: IPS-Cu
Einbaulage: Waagerecht (w)

Abmessungen:
Verbundmantelrohr - Nennweite: 2 x DN 25
Mediumrohr - Außendurchmesser: 2 x 33,7 mm
Mantelrohr - Außendurchmesser: 160 mm
Schenkellänge: 1,0 x 1,0 m

Fabrikat: isoplus oder gleichwertig
Einheit: Stk

**03.10.00.006 Bogen xx°-w Doppelrohr DN 25 (2 x 33,7/160), 1,0x1,0m, inkl. IPS, prod. nach DIN EN 15698-1 und EN 448**
Art.Nr.: BDX3IPTGP1025W

Mediumrohr: P235TR1
Mantelrohr: PEHD
Dämmdicke: 1x verstärkt
Netzüberwachung: IPS-Cu
Einbaulage: Waagerecht (w)

Abmessungen:
Verbundmantelrohr - Nennweite: 2 x DN 25
Mediumrohr - Außendurchmesser: 2 x 33,7 mm
Mantelrohr - Außendurchmesser: 160 mm
Schenkellänge: 1,0 x 1,0 m

Fabrikat: isoplus oder gleichwertig
Einheit: Stk

**03.10.00.007 Bogen xx°-s Doppelrohr DN 25 (2 x 33,7/160), 1,0x1,0m, inkl. IPS, prod. nach DIN EN 15698-1 und EN 448**
Art.Nr.: BDX3IPGGP1025S

Mediumrohr: P235GH
Mantelrohr: PEHD
Dämmdicke: 1x verstärkt
Netzüberwachung: IPS-Cu
Einbaulage: Senkrecht (s)

Abmessungen:
Verbundmantelrohr - Nennweite: 2 x DN 25
Mediumrohr - Außendurchmesser: 2 x 33,7 mm
Mantelrohr - Außendurchmesser: 160 mm
Schenkellänge: 1,0 x 1,0 m

Fabrikat: isoplus oder gleichwertig
Einheit: Stk

**03.10.00.008 Bogen xx°-s Doppelrohr DN 25 (2 x 33,7/160), 1,0x1,0m, inkl. IPS, prod. nach DIN EN 15698-1 und EN 448**
Art.Nr.: BDX3IPTGP1025S

Mediumrohr: P235TR1
Mantelrohr: PEHD
Dämmdicke: 1x verstärkt
Netzüberwachung: IPS-Cu
Einbaulage: Senkrecht (s)

Abmessungen:
Verbundmantelrohr - Nennweite: 2 x DN 25
Mediumrohr - Außendurchmesser: 2 x 33,7 mm
Mantelrohr - Außendurchmesser: 160 mm
Schenkellänge: 1,0 x 1,0 m

Fabrikat: isoplus oder gleichwertig
Einheit: Stk

**03.10.00.009 Bogen xx°-w Doppelrohr DN 32 (2 x 42,4/180), 1,0x1,0m, inkl. IPS, prod. nach DIN EN 15698-1 und EN 448**
Art.Nr.: BDX3IPGGP1032W

Mediumrohr: P235GH
Mantelrohr: PEHD
Dämmdicke: 1x verstärkt
Netzüberwachung: IPS-Cu
Einbaulage: Waagerecht (w)

Abmessungen:
Verbundmantelrohr - Nennweite: 2 x DN 32
Mediumrohr - Außendurchmesser: 2 x 42,4 mm
Mantelrohr - Außendurchmesser: 180 mm
Schenkellänge: 1,0 x 1,0 m

Fabrikat: isoplus oder gleichwertig
Einheit: Stk

**03.10.00.010 Bogen xx°-w Doppelrohr DN 32 (2 x 42,4/180), 1,0x1,0m, inkl. IPS, prod. nach DIN EN 15698-1 und EN 448**
Art.Nr.: BDX3IPTGP1032W

Mediumrohr: P235TR1
Mantelrohr: PEHD
Dämmdicke: 1x verstärkt
Netzüberwachung: IPS-Cu
Einbaulage: Waagerecht (w)

Abmessungen:
Verbundmantelrohr - Nennweite: 2 x DN 32
Mediumrohr - Außendurchmesser: 2 x 42,4 mm
Mantelrohr - Außendurchmesser: 180 mm
Schenkellänge: 1,0 x 1,0 m

Fabrikat: isoplus oder gleichwertig
Einheit: Stk

**03.10.00.011 Bogen xx°-s Doppelrohr DN 32 (2 x 42,4/180), 1,0x1,0m, inkl. IPS, prod. nach DIN EN 15698-1 und EN 448**
Art.Nr.: BDX3IPGGP1032S

Mediumrohr: P235GH
Mantelrohr: PEHD
Dämmdicke: 1x verstärkt
Netzüberwachung: IPS-Cu
Einbaulage: Senkrecht (s)

Abmessungen:
Verbundmantelrohr - Nennweite: 2 x DN 32
Mediumrohr - Außendurchmesser: 2 x 42,4 mm
Mantelrohr - Außendurchmesser: 180 mm
Schenkellänge: 1,0 x 1,0 m

Fabrikat: isoplus oder gleichwertig
Einheit: Stk

**03.10.00.012 Bogen xx°-s Doppelrohr DN 32 (2 x 42,4/180), 1,0x1,0m, inkl. IPS, prod. nach DIN EN 15698-1 und EN 448**
Art.Nr.: BDX3IPTGP1032S

Mediumrohr: P235TR1
Mantelrohr: PEHD
Dämmdicke: 1x verstärkt
Netzüberwachung: IPS-Cu
Einbaulage: Senkrecht (s)

Abmessungen:
Verbundmantelrohr - Nennweite: 2 x DN 32
Mediumrohr - Außendurchmesser: 2 x 42,4 mm
Mantelrohr - Außendurchmesser: 180 mm
Schenkellänge: 1,0 x 1,0 m

Fabrikat: isoplus oder gleichwertig
Einheit: Stk

**03.10.00.013 Bogen xx°-w Doppelrohr DN 40 (2 x 48,3/180), 1,0x1,0m, inkl. IPS, prod. nach DIN EN 15698-1 und EN 448**
Art.Nr.: BDX3IPGGP1040W

Mediumrohr: P235GH
Mantelrohr: PEHD
Dämmdicke: 1x verstärkt
Netzüberwachung: IPS-Cu
Einbaulage: Waagerecht (w)

Abmessungen:
Verbundmantelrohr - Nennweite: 2 x DN 40
Mediumrohr - Außendurchmesser: 2 x 48,3 mm
Mantelrohr - Außendurchmesser: 180 mm
Schenkellänge: 1,0 x 1,0 m

Fabrikat: isoplus oder gleichwertig
Einheit: Stk

**03.10.00.014 Bogen xx°-w Doppelrohr DN 40 (2 x 48,3/180), 1,0x1,0m, inkl. IPS, prod. nach DIN EN 15698-1 und EN 448**
Art.Nr.: BDX3IPTGP1040W

Mediumrohr: P235TR1
Mantelrohr: PEHD
Dämmdicke: 1x verstärkt
Netzüberwachung: IPS-Cu
Einbaulage: Waagerecht (w)

Abmessungen:
Verbundmantelrohr - Nennweite: 2 x DN 40
Mediumrohr - Außendurchmesser: 2 x 48,3 mm
Mantelrohr - Außendurchmesser: 180 mm
Schenkellänge: 1,0 x 1,0 m

Fabrikat: isoplus oder gleichwertig
Einheit: Stk

**03.10.00.015 Bogen xx°-s Doppelrohr DN 40 (2 x 48,3/180), 1,0x1,0m, inkl. IPS, prod. nach DIN EN 15698-1 und EN 448**
Art.Nr.: BDX3IPGGP1040S

Mediumrohr: P235GH
Mantelrohr: PEHD
Dämmdicke: 1x verstärkt
Netzüberwachung: IPS-Cu
Einbaulage: Senkrecht (s)

Abmessungen:
Verbundmantelrohr - Nennweite: 2 x DN 40
Mediumrohr - Außendurchmesser: 2 x 48,3 mm
Mantelrohr - Außendurchmesser: 180 mm
Schenkellänge: 1,0 x 1,0 m

Fabrikat: isoplus oder gleichwertig
Einheit: Stk

**03.10.00.016 Bogen xx°-s Doppelrohr DN 40 (2 x 48,3/180), 1,0x1,0m, inkl. IPS, prod. nach DIN EN 15698-1 und EN 448**
Art.Nr.: BDX3IPTGP1040S

Mediumrohr: P235TR1
Mantelrohr: PEHD
Dämmdicke: 1x verstärkt
Netzüberwachung: IPS-Cu
Einbaulage: Senkrecht (s)

Abmessungen:
Verbundmantelrohr - Nennweite: 2 x DN 40
Mediumrohr - Außendurchmesser: 2 x 48,3 mm
Mantelrohr - Außendurchmesser: 180 mm
Schenkellänge: 1,0 x 1,0 m

Fabrikat: isoplus oder gleichwertig
Einheit: Stk

**03.10.00.017 Bogen xx°-w Doppelrohr DN 50 (2 x 60,3/225), 1,0x1,0m, inkl. IPS, prod. nach DIN EN 15698-1 und EN 448**
Art.Nr.: BDX3IPGGP1050W

Mediumrohr: P235GH
Mantelrohr: PEHD
Dämmdicke: 1x verstärkt
Netzüberwachung: IPS-Cu
Einbaulage: Waagerecht (w)

Abmessungen:
Verbundmantelrohr - Nennweite: 2 x DN 50
Mediumrohr - Außendurchmesser: 2 x 60,3 mm
Mantelrohr - Außendurchmesser: 225 mm
Schenkellänge: 1,0 x 1,0 m

Fabrikat: isoplus oder gleichwertig
Einheit: Stk

**03.10.00.018 Bogen xx°-w Doppelrohr DN 50 (2 x 60,3/225), 1,0x1,0m, inkl. IPS, prod. nach DIN EN 15698-1 und EN 448**
Art.Nr.: BDX3IPTGP1050W

Mediumrohr: P235TR1
Mantelrohr: PEHD
Dämmdicke: 1x verstärkt
Netzüberwachung: IPS-Cu
Einbaulage: Waagerecht (w)

Abmessungen:
Verbundmantelrohr - Nennweite: 2 x DN 50
Mediumrohr - Außendurchmesser: 2 x 60,3 mm
Mantelrohr - Außendurchmesser: 225 mm
Schenkellänge: 1,0 x 1,0 m

Fabrikat: isoplus oder gleichwertig
Einheit: Stk

**03.10.00.019 Bogen xx°-s Doppelrohr DN 50 (2 x 60,3/225), 1,0x1,0m, inkl. IPS, prod. nach DIN EN 15698-1 und EN 448**
Art.Nr.: BDX3IPGGP1050S

Mediumrohr: P235GH
Mantelrohr: PEHD
Dämmdicke: 1x verstärkt
Netzüberwachung: IPS-Cu
Einbaulage: Senkrecht (s)

Abmessungen:
Verbundmantelrohr - Nennweite: 2 x DN 50
Mediumrohr - Außendurchmesser: 2 x 60,3 mm
Mantelrohr - Außendurchmesser: 225 mm
Schenkellänge: 1,0 x 1,0 m

Fabrikat: isoplus oder gleichwertig
Einheit: Stk

**03.10.00.020 Bogen xx°-s Doppelrohr DN 50 (2 x 60,3/225), 1,0x1,0m, inkl. IPS, prod. nach DIN EN 15698-1 und EN 448**
Art.Nr.: BDX3IPTGP1050S

Mediumrohr: P235TR1
Mantelrohr: PEHD
Dämmdicke: 1x verstärkt
Netzüberwachung: IPS-Cu
Einbaulage: Senkrecht (s)

Abmessungen:
Verbundmantelrohr - Nennweite: 2 x DN 50
Mediumrohr - Außendurchmesser: 2 x 60,3 mm
Mantelrohr - Außendurchmesser: 225 mm
Schenkellänge: 1,0 x 1,0 m

Fabrikat: isoplus oder gleichwertig
Einheit: Stk

**03.10.00.021 Bogen xx°-w Doppelrohr DN 65 (2 x 76,1/250), 1,0x1,0m, inkl. IPS, prod. nach DIN EN 15698-1 und EN 448**
Art.Nr.: BDX3IPGGP1065W

Mediumrohr: P235GH
Mantelrohr: PEHD
Dämmdicke: 1x verstärkt
Netzüberwachung: IPS-Cu
Einbaulage: Waagerecht (w)

Abmessungen:
Verbundmantelrohr - Nennweite: 2 x DN 65
Mediumrohr - Außendurchmesser: 2 x 76,1 mm
Mantelrohr - Außendurchmesser: 250 mm
Schenkellänge: 1,0 x 1,0 m

Fabrikat: isoplus oder gleichwertig
Einheit: Stk

**03.10.00.022 Bogen xx°-w Doppelrohr DN 65 (2 x 76,1/250), 1,0x1,0m, inkl. IPS, prod. nach DIN EN 15698-1 und EN 448**
Art.Nr.: BDX3IPTGP1065W

Mediumrohr: P235TR1
Mantelrohr: PEHD
Dämmdicke: 1x verstärkt
Netzüberwachung: IPS-Cu
Einbaulage: Waagerecht (w)

Abmessungen:
Verbundmantelrohr - Nennweite: 2 x DN 65
Mediumrohr - Außendurchmesser: 2 x 76,1 mm
Mantelrohr - Außendurchmesser: 250 mm
Schenkellänge: 1,0 x 1,0 m

Fabrikat: isoplus oder gleichwertig
Einheit: Stk

**03.10.00.023 Bogen xx°-s Doppelrohr DN 65 (2 x 76,1/250), 1,0x1,0m, inkl. IPS, prod. nach DIN EN 15698-1 und EN 448**
Art.Nr.: BDX3IPGGP1065S

Mediumrohr: P235GH
Mantelrohr: PEHD
Dämmdicke: 1x verstärkt
Netzüberwachung: IPS-Cu
Einbaulage: Senkrecht (s)

Abmessungen:
Verbundmantelrohr - Nennweite: 2 x DN 65
Mediumrohr - Außendurchmesser: 2 x 76,1 mm
Mantelrohr - Außendurchmesser: 250 mm
Schenkellänge: 1,0 x 1,0 m

Fabrikat: isoplus oder gleichwertig
Einheit: Stk

**03.10.00.024 Bogen xx°-s Doppelrohr DN 65 (2 x 76,1/250), 1,0x1,0m, inkl. IPS, prod. nach DIN EN 15698-1 und EN 448**
Art.Nr.: BDX3IPTGP1065S

Mediumrohr: P235TR1
Mantelrohr: PEHD
Dämmdicke: 1x verstärkt
Netzüberwachung: IPS-Cu
Einbaulage: Senkrecht (s)

Abmessungen:
Verbundmantelrohr - Nennweite: 2 x DN 65
Mediumrohr - Außendurchmesser: 2 x 76,1 mm
Mantelrohr - Außendurchmesser: 250 mm
Schenkellänge: 1,0 x 1,0 m

Fabrikat: isoplus oder gleichwertig
Einheit: Stk

**03.10.00.025 Bogen xx°-w Doppelrohr DN 80 (2 x 88,9/280), 1,0x1,0m, inkl. IPS, prod. nach DIN EN 15698-1 und EN 448**
Art.Nr.: BDX3IPGGP1080W

Mediumrohr: P235GH
Mantelrohr: PEHD
Dämmdicke: 1x verstärkt
Netzüberwachung: IPS-Cu
Einbaulage: Waagerecht (w)

Abmessungen:
Verbundmantelrohr - Nennweite: 2 x DN 80
Mediumrohr - Außendurchmesser: 2 x 88,9 mm
Mantelrohr - Außendurchmesser: 280 mm
Schenkellänge: 1,0 x 1,0 m

Fabrikat: isoplus oder gleichwertig
Einheit: Stk

**03.10.00.026 Bogen xx°-w Doppelrohr DN 80 (2 x 88,9/280), 1,0x1,0m, inkl. IPS, prod. nach DIN EN 15698-1 und EN 448**
Art.Nr.: BDX3IPTGP1080W

Mediumrohr: P235TR1
Mantelrohr: PEHD
Dämmdicke: 1x verstärkt
Netzüberwachung: IPS-Cu
Einbaulage: Waagerecht (w)

Abmessungen:
Verbundmantelrohr - Nennweite: 2 x DN 80
Mediumrohr - Außendurchmesser: 2 x 88,9 mm
Mantelrohr - Außendurchmesser: 280 mm
Schenkellänge: 1,0 x 1,0 m

Fabrikat: isoplus oder gleichwertig
Einheit: Stk

**03.10.00.027 Bogen xx°-s Doppelrohr DN 80 (2 x 88,9/280), 1,0x1,0m, inkl. IPS, prod. nach DIN EN 15698-1 und EN 448**
Art.Nr.: BDX3IPGGP1080S

Mediumrohr: P235GH
Mantelrohr: PEHD
Dämmdicke: 1x verstärkt
Netzüberwachung: IPS-Cu
Einbaulage: Senkrecht (s)

Abmessungen:
Verbundmantelrohr - Nennweite: 2 x DN 80
Mediumrohr - Außendurchmesser: 2 x 88,9 mm
Mantelrohr - Außendurchmesser: 280 mm
Schenkellänge: 1,0 x 1,0 m

Fabrikat: isoplus oder gleichwertig
Einheit: Stk

**03.10.00.028 Bogen xx°-s Doppelrohr DN 80 (2 x 88,9/280), 1,0x1,0m, inkl. IPS, prod. nach DIN EN 15698-1 und EN 448**
Art.Nr.: BDX3IPTGP1080S

Mediumrohr: P235TR1
Mantelrohr: PEHD
Dämmdicke: 1x verstärkt
Netzüberwachung: IPS-Cu
Einbaulage: Senkrecht (s)

Abmessungen:
Verbundmantelrohr - Nennweite: 2 x DN 80
Mediumrohr - Außendurchmesser: 2 x 88,9 mm
Mantelrohr - Außendurchmesser: 280 mm
Schenkellänge: 1,0 x 1,0 m

Fabrikat: isoplus oder gleichwertig
Einheit: Stk

**03.10.00.029 Bogen xx°-w Doppelrohr DN 100 (2 x 114,3/355), 1,0x1,0m, inkl. IPS, prod. nach DIN EN 15698-1 und EN 448**
Art.Nr.: BDX3IPGGP1100W

Mediumrohr: P235GH
Mantelrohr: PEHD
Dämmdicke: 1x verstärkt
Netzüberwachung: IPS-Cu
Einbaulage: Waagerecht (w)

Abmessungen:
Verbundmantelrohr - Nennweite: 2 x DN 100
Mediumrohr - Außendurchmesser: 2 x 114,3 mm
Mantelrohr - Außendurchmesser: 355 mm
Schenkellänge: 1,0 x 1,0 m

Fabrikat: isoplus oder gleichwertig
Einheit: Stk

**03.10.00.030 Bogen xx°-s Doppelrohr DN 100 (2 x 114,3/355), 1,0x1,0m, inkl. IPS, prod. nach DIN EN 15698-1 und EN 448**
Art.Nr.: BDX3IPGGP1100S

Mediumrohr: P235GH
Mantelrohr: PEHD
Dämmdicke: 1x verstärkt
Netzüberwachung: IPS-Cu
Einbaulage: Senkrecht (s)

Abmessungen:
Verbundmantelrohr - Nennweite: 2 x DN 100
Mediumrohr - Außendurchmesser: 2 x 114,3 mm
Mantelrohr - Außendurchmesser: 355 mm
Schenkellänge: 1,0 x 1,0 m

Fabrikat: isoplus oder gleichwertig
Einheit: Stk

**03.10.00.031 Bogen xx°-w Doppelrohr DN 125 (2 x 139,7/450), 1,0x1,0m, inkl. IPS, prod. nach DIN EN 15698-1 und EN 448**
Art.Nr.: BDX3IPGGP1125W

Mediumrohr: P235GH
Mantelrohr: PEHD
Dämmdicke: 1x verstärkt
Netzüberwachung: IPS-Cu
Einbaulage: Waagerecht (w)

Abmessungen:
Verbundmantelrohr - Nennweite: 2 x DN 125
Mediumrohr - Außendurchmesser: 2 x 139,7 mm
Mantelrohr - Außendurchmesser: 450 mm
Schenkellänge: 1,0 x 1,0 m

Fabrikat: isoplus oder gleichwertig
Einheit: Stk

**03.10.00.032 Bogen xx°-s Doppelrohr DN 125 (2 x 139,7/450), 1,0x1,0m, inkl. IPS, prod. nach DIN EN 15698-1 und EN 448**
Art.Nr.: BDX3IPGGP1125S

Mediumrohr: P235GH
Mantelrohr: PEHD
Dämmdicke: 1x verstärkt
Netzüberwachung: IPS-Cu
Einbaulage: Senkrecht (s)

Abmessungen:
Verbundmantelrohr - Nennweite: 2 x DN 125
Mediumrohr - Außendurchmesser: 2 x 139,7 mm
Mantelrohr - Außendurchmesser: 450 mm
Schenkellänge: 1,0 x 1,0 m

Fabrikat: isoplus oder gleichwertig
Einheit: Stk

**03.10.00.033 Bogen xx°-w Doppelrohr DN 150 (2 x 168,3/500), 1,0x1,0m, inkl. IPS, prod. nach DIN EN 15698-1 und EN 448**
Art.Nr.: BDX3IPGGP1150W

Mediumrohr: P235GH
Mantelrohr: PEHD
Dämmdicke: 1x verstärkt
Netzüberwachung: IPS-Cu
Einbaulage: Waagerecht (w)

Abmessungen:
Verbundmantelrohr - Nennweite: 2 x DN 150
Mediumrohr - Außendurchmesser: 2 x 168,3 mm
Mantelrohr - Außendurchmesser: 500 mm
Schenkellänge: 1,0 x 1,0 m

Fabrikat: isoplus oder gleichwertig
Einheit: Stk

**03.10.00.034 Bogen xx°-s Doppelrohr DN 150 (2 x 168,3/500), 1,0x1,0m, inkl. IPS, prod. nach DIN EN 15698-1 und EN 448**
Art.Nr.: BDX3IPGGP1150S

Mediumrohr: P235GH
Mantelrohr: PEHD
Dämmdicke: 1x verstärkt
Netzüberwachung: IPS-Cu
Einbaulage: Senkrecht (s)

Abmessungen:
Verbundmantelrohr - Nennweite: 2 x DN 150
Mediumrohr - Außendurchmesser: 2 x 168,3 mm
Mantelrohr - Außendurchmesser: 500 mm
Schenkellänge: 1,0 x 1,0 m

Fabrikat: isoplus oder gleichwertig
Einheit: Stk

**03.10.00.035 Bogen xx°-w Doppelrohr DN 200 (2 x 219,1/630), 1,0x1,0m, inkl. IPS, prod. nach DIN EN 15698-1 und EN 448**
Art.Nr.: BDX3IPGGP1200W

Mediumrohr: P235GH
Mantelrohr: PEHD
Dämmdicke: 1x verstärkt
Netzüberwachung: IPS-Cu
Einbaulage: Waagerecht (w)

Abmessungen:
Verbundmantelrohr - Nennweite: 2 x DN 200
Mediumrohr - Außendurchmesser: 2 x 219,1 mm
Mantelrohr - Außendurchmesser: 630 mm
Schenkellänge: 1,0 x 1,0 m

Fabrikat: isoplus oder gleichwertig
Einheit: Stk

**03.10.00.036 Bogen xx°-s Doppelrohr DN 200 (2 x 219,1/630), 1,0x1,0m, inkl. IPS, prod. nach DIN EN 15698-1 und EN 448**
Art.Nr.: BDX3IPGGP1200S

Mediumrohr: P235GH
Mantelrohr: PEHD
Dämmdicke: 1x verstärkt
Netzüberwachung: IPS-Cu
Einbaulage: Senkrecht (s)

Abmessungen:
Verbundmantelrohr - Nennweite: 2 x DN 200
Mediumrohr - Außendurchmesser: 2 x 219,1 mm
Mantelrohr - Außendurchmesser: 630 mm
Schenkellänge: 1,0 x 1,0 m

Fabrikat: isoplus oder gleichwertig
Einheit: Stk

*Hinweis*
Abzweig 90°, gerade oder Zwillingsabzweig 90°, gerade,
Verbund, Wärmedämmung, Mantel- und Mediumrohrqualität
wie vor beschrieben. Mediumrohr Durch- und Abgang mit
passender Wandstärke zu den Rohrstangen. Alle Abzweige
dimensionsabhängig im Grundrohr ausgehalst oder mit
Einschweiß-T-Stücken nach DIN EN 10253-2.
Der anschließende Rohrzylinder wird mit einer Rundnaht
angeschweißt.

Ab Wandstärke > 3,2 mm mit Schweißnahtvorbereitung
durch 30° abgeschrägte Enden nach DIN EN ISO 9692-1.

Liefern und montieren.

#### 03.11 Doppelrohr - Abzweig 90°, gerade, Dämmdicke Standard, Netzüberw. IPS-Cu

**03.11.00.001 Abzweig 90°, gerade, Doppelrohr DN 20/20 (2x26,9/125)-(2x26,9/125), prod. nach DIN EN 15698-1 und EN 448**
Art.Nr.: ADGIPGGPS020020

Mediumrohr Durchgang: P235GH
Mediumrohr Abgang: P235GH
Mantelrohr: PEHD
Dämmdicke: Standard
Netzüberwachung: IPS-Cu

Abmessungen:
Verbundmantelrohr - Nennweite: 2x DN 20 - 2x DN 20
Mediumrohr - Außendurchm.: 2x 26,9 mm - 2x 26,9 mm
Mantelrohr - Außendurchmesser: 125 mm - 125 mm

Fabrikat: isoplus oder gleichwertig
Einheit: Stk

**03.11.00.002 Abzweig 90°, gerade, Doppelrohr DN 20/20 (2x26,9/125)-(2x26,9/125), prod. nach DIN EN 15698-1 und EN 448**
Art.Nr.: ADGIPTGPS020020

Mediumrohr Durchgang: P235TR1
Mediumrohr Abgang: P235TR1
Mantelrohr: PEHD
Dämmdicke: Standard
Netzüberwachung: IPS-Cu

Abmessungen:
Verbundmantelrohr - Nennweite: 2x DN 20 - 2x DN 20
Mediumrohr - Außendurchm.: 2x 26,9 mm - 2x 26,9 mm
Mantelrohr - Außendurchmesser: 125 mm - 125 mm

Fabrikat: isoplus oder gleichwertig
Einheit: Stk

**03.11.00.003 Abzweig 90°, gerade, Doppelrohr DN 25/25 (2x33,7/140)-(2x33,7/140), prod. nach DIN EN 15698-1 und EN 448**
Art.Nr.: ADGIPGGPS025025

Mediumrohr Durchgang: P235GH
Mediumrohr Abgang: P235GH
Mantelrohr: PEHD
Dämmdicke: Standard
Netzüberwachung: IPS-Cu

Abmessungen:
Verbundmantelrohr - Nennweite: 2x DN 25 - 2x DN 25
Mediumrohr - Außendurchm.: 2x 33,7 mm - 2x 33,7 mm
Mantelrohr - Außendurchmesser: 140 mm - 140 mm

Fabrikat: isoplus oder gleichwertig
Einheit: Stk

**03.11.00.004 Abzweig 90°, gerade, Doppelrohr DN 25/20 (2x33,7/140)-(2x26,9/125), prod. nach DIN EN 15698-1 und EN 448**
Art.Nr.: ADGIPGGPS025020

Mediumrohr Durchgang: P235GH
Mediumrohr Abgang: P235GH
Mantelrohr: PEHD
Dämmdicke: Standard
Netzüberwachung: IPS-Cu

Abmessungen:
Verbundmantelrohr - Nennweite: 2x DN 25 - 2x DN 20
Mediumrohr - Außendurchm.: 2x 33,7 mm - 2x 26,9 mm
Mantelrohr - Außendurchmesser: 140 mm - 125 mm

Fabrikat: isoplus oder gleichwertig
Einheit: Stk

**03.11.00.005 Abzweig 90°, gerade, Doppelrohr DN 25/25 (2x33,7/140)-(2x33,7/140), prod. nach DIN EN 15698-1 und EN 448**
Art.Nr.: ADGIPTGPS025025

Mediumrohr Durchgang: P235TR1
Mediumrohr Abgang: P235TR1
Mantelrohr: PEHD
Dämmdicke: Standard
Netzüberwachung: IPS-Cu

Abmessungen:
Verbundmantelrohr - Nennweite: 2x DN 25 - 2x DN 25
Mediumrohr - Außendurchm.: 2x 33,7 mm - 2x 33,7 mm
Mantelrohr - Außendurchmesser: 140 mm - 140 mm

Fabrikat: isoplus oder gleichwertig
Einheit: Stk

**03.11.00.006 Abzweig 90°, gerade, Doppelrohr DN 25/20 (2x33,7/140)-(2x26,9/125), prod. nach DIN EN 15698-1 und EN 448**
Art.Nr.: ADGIPTGPS025020

Mediumrohr Durchgang: P235TR1
Mediumrohr Abgang: P235TR1
Mantelrohr: PEHD
Dämmdicke: Standard
Netzüberwachung: IPS-Cu

Abmessungen:
Verbundmantelrohr - Nennweite: 2x DN 25 - 2x DN 20
Mediumrohr - Außendurchm.: 2x 33,7 mm - 2x 26,9 mm
Mantelrohr - Außendurchmesser: 140 mm - 125 mm

Fabrikat: isoplus oder gleichwertig
Einheit: Stk

**03.11.00.007 Abzweig 90°, gerade, Doppelrohr DN 32/32 (2x42,4/160)-(2x42,4/160), prod. nach DIN EN 15698-1 und EN 448**
Art.Nr.: ADGIPGGPS032032

Mediumrohr Durchgang: P235GH
Mediumrohr Abgang: P235GH
Mantelrohr: PEHD
Dämmdicke: Standard
Netzüberwachung: IPS-Cu

Abmessungen:
Verbundmantelrohr - Nennweite: 2x DN 32 - 2x DN 32
Mediumrohr - Außendurchm.: 2x 42,4 mm - 2x 42,4 mm
Mantelrohr - Außendurchmesser: 160 mm - 160 mm

Fabrikat: isoplus oder gleichwertig
Einheit: Stk

**03.11.00.008 Abzweig 90°, gerade, Doppelrohr DN 32/25 (2x42,4/160)-(2x33,7/140), prod. nach DIN EN 15698-1 und EN 448**
Art.Nr.: ADGIPGGPS032025

Mediumrohr Durchgang: P235GH
Mediumrohr Abgang: P235GH
Mantelrohr: PEHD
Dämmdicke: Standard
Netzüberwachung: IPS-Cu

Abmessungen:
Verbundmantelrohr - Nennweite: 2x DN 32 - 2x DN 25
Mediumrohr - Außendurchm.: 2x 42,4 mm - 2x 33,7 mm
Mantelrohr - Außendurchmesser: 160 mm - 140 mm

Fabrikat: isoplus oder gleichwertig
Einheit: Stk

**03.11.00.009 Abzweig 90°, gerade, Doppelrohr DN 32/20 (2x42,4/160)-(2x26,9/125), prod. nach DIN EN 15698-1 und EN 448**
Art.Nr.: ADGIPGGPS032020

Mediumrohr Durchgang: P235GH
Mediumrohr Abgang: P235GH
Mantelrohr: PEHD
Dämmdicke: Standard
Netzüberwachung: IPS-Cu

Abmessungen:
Verbundmantelrohr - Nennweite: 2x DN 32 - 2x DN 20
Mediumrohr - Außendurchm.: 2x 42,4 mm - 2x 26,9 mm
Mantelrohr - Außendurchmesser: 160 mm - 125 mm

Fabrikat: isoplus oder gleichwertig
Einheit: Stk

**03.11.00.010 Abzweig 90°, gerade, Doppelrohr DN 150/50 (2x168,3/450)-(2x60,3/200), prod. nach DIN EN 15698-1 und EN 448**
Art.Nr.: ADGIPTGPS150050

Mediumrohr Durchgang: P235GH
Mediumrohr Abgang: P235TR1
Mantelrohr: PEHD
Dämmdicke: Standard
Netzüberwachung: IPS-Cu

Abmessungen:
Verbundmantelrohr - Nennweite: 2x DN 150 - 2x DN 50
Mediumrohr - Außendurchm.: 2x 168,3 mm - 2x 60,3 mm
Mantelrohr - Außendurchmesser: 450 mm - 200 mm

Fabrikat: isoplus oder gleichwertig
Einheit: Stk

**03.11.00.011 Abzweig 90°, gerade, Doppelrohr DN 200/65 (2x219,1/560)-(2x76,1/225), prod. nach DIN EN 15698-1 und EN 448**
Art.Nr.: ADGIPGGPS200065

Mediumrohr Durchgang: P235GH
Mediumrohr Abgang: P235GH
Mantelrohr: PEHD
Dämmdicke: Standard
Netzüberwachung: IPS-Cu

Abmessungen:
Verbundmantelrohr - Nennweite: 2x DN 200 - 2x DN 65
Mediumrohr - Außendurchm.: 2x 219,1 mm - 2x 76,1 mm
Mantelrohr - Außendurchmesser: 560 mm - 225 mm

Fabrikat: isoplus oder gleichwertig
Einheit: Stk

**03.11.00.012 Abzweig 90°, gerade, Doppelrohr DN 200/32 (2x219,1/560)-(2x42,4/160), prod. nach DIN EN 15698-1 und EN 448**
Art.Nr.: ADGIPTGPS200032

Mediumrohr Durchgang: P235GH
Mediumrohr Abgang: P235TR1
Mantelrohr: PEHD
Dämmdicke: Standard
Netzüberwachung: IPS-Cu

Abmessungen:
Verbundmantelrohr - Nennweite: 2x DN 200 - 2x DN 32
Mediumrohr - Außendurchm.: 2x 219,1 mm - 2x 42,4 mm
Mantelrohr - Außendurchmesser: 560 mm - 160 mm

Fabrikat: isoplus oder gleichwertig
Einheit: Stk

**03.11.00.013 Abzweig 90°, gerade, Doppelrohr DN 40/40 (2x48,3/160)-(2x48,3/160), prod. nach DIN EN 15698-1 und EN 448**
Art.Nr.: ADGIPGGPS040040

Mediumrohr Durchgang: P235GH
Mediumrohr Abgang: P235GH
Mantelrohr: PEHD
Dämmdicke: Standard
Netzüberwachung: IPS-Cu

Abmessungen:
Verbundmantelrohr - Nennweite: 2x DN 40 - 2x DN 40
Mediumrohr - Außendurchm.: 2x 48,3 mm - 2x 48,3 mm
Mantelrohr - Außendurchmesser: 160 mm - 160 mm

Fabrikat: isoplus oder gleichwertig
Einheit: Stk

**03.11.00.014 Abzweig 90°, gerade, Doppelrohr DN 40/32 (2x48,3/160)-(2x42,4/160), prod. nach DIN EN 15698-1 und EN 448**
Art.Nr.: ADGIPGGPS040032

Mediumrohr Durchgang: P235GH
Mediumrohr Abgang: P235GH
Mantelrohr: PEHD
Dämmdicke: Standard
Netzüberwachung: IPS-Cu

Abmessungen:
Verbundmantelrohr - Nennweite: 2x DN 40 - 2x DN 32
Mediumrohr - Außendurchm.: 2x 48,3 mm - 2x 42,4 mm
Mantelrohr - Außendurchmesser: 160 mm - 160 mm

Fabrikat: isoplus oder gleichwertig
Einheit: Stk

**03.11.00.015 Abzweig 90°, gerade, Doppelrohr DN 40/25 (2x48,3/160)-(2x33,7/140), prod. nach DIN EN 15698-1 und EN 448**
Art.Nr.: ADGIPGGPS040025

Mediumrohr Durchgang: P235GH
Mediumrohr Abgang: P235GH
Mantelrohr: PEHD
Dämmdicke: Standard
Netzüberwachung: IPS-Cu

Abmessungen:
Verbundmantelrohr - Nennweite: 2x DN 40 - 2x DN 25
Mediumrohr - Außendurchm.: 2x 48,3 mm - 2x 33,7 mm
Mantelrohr - Außendurchmesser: 160 mm - 140 mm

Fabrikat: isoplus oder gleichwertig
Einheit: Stk

**03.11.00.016 Abzweig 90°, gerade, Doppelrohr DN 40/20 (2x48,3/160)-(2x26,9/125), prod. nach DIN EN 15698-1 und EN 448**
Art.Nr.: ADGIPGGPS040020

Mediumrohr Durchgang: P235GH
Mediumrohr Abgang: P235GH
Mantelrohr: PEHD
Dämmdicke: Standard
Netzüberwachung: IPS-Cu

Abmessungen:
Verbundmantelrohr - Nennweite: 2x DN 40 - 2x DN 20
Mediumrohr - Außendurchm.: 2x 48,3 mm - 2x 26,9 mm
Mantelrohr - Außendurchmesser: 160 mm - 125 mm

Fabrikat: isoplus oder gleichwertig
Einheit: Stk

**03.11.00.017 Abzweig 90°, gerade, Doppelrohr DN 40/40 (2x48,3/160)-(2x48,3/160), prod. nach DIN EN 15698-1 und EN 448**
Art.Nr.: ADGIPTGPS040040

Mediumrohr Durchgang: P235TR1
Mediumrohr Abgang: P235TR1
Mantelrohr: PEHD
Dämmdicke: Standard
Netzüberwachung: IPS-Cu

Abmessungen:
Verbundmantelrohr - Nennweite: 2x DN 40 - 2x DN 40
Mediumrohr - Außendurchm.: 2x 48,3 mm - 2x 48,3 mm
Mantelrohr - Außendurchmesser: 160 mm - 160 mm

Fabrikat: isoplus oder gleichwertig
Einheit: Stk

**03.11.00.018 Abzweig 90°, gerade, Doppelrohr DN 40/32 (2x48,3/160)-(2x42,4/160), prod. nach DIN EN 15698-1 und EN 448**
Art.Nr.: ADGIPTGPS040032

Mediumrohr Durchgang: P235TR1
Mediumrohr Abgang: P235TR1
Mantelrohr: PEHD
Dämmdicke: Standard
Netzüberwachung: IPS-Cu

Abmessungen:
Verbundmantelrohr - Nennweite: 2x DN 40 - 2x DN 32
Mediumrohr - Außendurchm.: 2x 48,3 mm - 2x 42,4 mm
Mantelrohr - Außendurchmesser: 160 mm - 160 mm

Fabrikat: isoplus oder gleichwertig
Einheit: Stk

**03.11.00.019 Abzweig 90°, gerade, Doppelrohr DN 40/25 (2x48,3/160)-(2x33,7/140), prod. nach DIN EN 15698-1 und EN 448**
Art.Nr.: ADGIPTGPS040025

Mediumrohr Durchgang: P235TR1
Mediumrohr Abgang: P235TR1
Mantelrohr: PEHD
Dämmdicke: Standard
Netzüberwachung: IPS-Cu

Abmessungen:
Verbundmantelrohr - Nennweite: 2x DN 40 - 2x DN 25
Mediumrohr - Außendurchm.: 2x 48,3 mm - 2x 33,7 mm
Mantelrohr - Außendurchmesser: 160 mm - 140 mm

Fabrikat: isoplus oder gleichwertig
Einheit: Stk

**03.11.00.020 Abzweig 90°, gerade, Doppelrohr DN 40/20 (2x48,3/160)-(2x26,9/125), prod. nach DIN EN 15698-1 und EN 448**
Art.Nr.: ADGIPTGPS040020

Mediumrohr Durchgang: P235TR1
Mediumrohr Abgang: P235TR1
Mantelrohr: PEHD
Dämmdicke: Standard
Netzüberwachung: IPS-Cu

Abmessungen:
Verbundmantelrohr - Nennweite: 2x DN 40 - 2x DN 20
Mediumrohr - Außendurchm.: 2x 48,3 mm - 2x 26,9 mm
Mantelrohr - Außendurchmesser: 160 mm - 125 mm

Fabrikat: isoplus oder gleichwertig
Einheit: Stk

**03.11.00.021 Abzweig 90°, gerade, Doppelrohr DN 50/50 (2x60,3/200)-(2x60,3/200), prod. nach DIN EN 15698-1 und EN 448**
Art.Nr.: ADGIPGGPS050050

Mediumrohr Durchgang: P235GH
Mediumrohr Abgang: P235GH
Mantelrohr: PEHD
Dämmdicke: Standard
Netzüberwachung: IPS-Cu

Abmessungen:
Verbundmantelrohr - Nennweite: 2x DN 50 - 2x DN 50
Mediumrohr - Außendurchm.: 2x 60,3 mm - 2x 60,3 mm
Mantelrohr - Außendurchmesser: 200 mm - 200 mm

Fabrikat: isoplus oder gleichwertig
Einheit: Stk

**03.11.00.022 Abzweig 90°, gerade, Doppelrohr DN 50/40 (2x60,3/200)-(2x48,3/160), prod. nach DIN EN 15698-1 und EN 448**
Art.Nr.: ADGIPGGPS050040

Mediumrohr Durchgang: P235GH
Mediumrohr Abgang: P235GH
Mantelrohr: PEHD
Dämmdicke: Standard
Netzüberwachung: IPS-Cu

Abmessungen:
Verbundmantelrohr - Nennweite: 2x DN 50 - 2x DN 40
Mediumrohr - Außendurchm.: 2x 60,3 mm - 2x 48,3 mm
Mantelrohr - Außendurchmesser: 200 mm - 160 mm

Fabrikat: isoplus oder gleichwertig
Einheit: Stk

**03.11.00.023 Abzweig 90°, gerade, Doppelrohr DN 50/32 (2x60,3/200)-(2x42,4/160), prod. nach DIN EN 15698-1 und EN 448**
Art.Nr.: ADGIPGGPS050032

Mediumrohr Durchgang: P235GH
Mediumrohr Abgang: P235GH
Mantelrohr: PEHD
Dämmdicke: Standard
Netzüberwachung: IPS-Cu

Abmessungen:
Verbundmantelrohr - Nennweite: 2x DN 50 - 2x DN 32
Mediumrohr - Außendurchm.: 2x 60,3 mm - 2x 42,4 mm
Mantelrohr - Außendurchmesser: 200 mm - 160 mm

Fabrikat: isoplus oder gleichwertig
Einheit: Stk

**03.11.00.024 Abzweig 90°, gerade, Doppelrohr DN 50/25 (2x60,3/200)-(2x33,7/140), prod. nach DIN EN 15698-1 und EN 448**
Art.Nr.: ADGIPGGPS050025

Mediumrohr Durchgang: P235GH
Mediumrohr Abgang: P235GH
Mantelrohr: PEHD
Dämmdicke: Standard
Netzüberwachung: IPS-Cu

Abmessungen:
Verbundmantelrohr - Nennweite: 2x DN 50 - 2x DN 25
Mediumrohr - Außendurchm.: 2x 60,3 mm - 2x 33,7 mm
Mantelrohr - Außendurchmesser: 200 mm - 140 mm

Fabrikat: isoplus oder gleichwertig
Einheit: Stk

**03.11.00.025 Abzweig 90°, gerade, Doppelrohr DN 50/20 (2x60,3/200)-(2x26,9/125), prod. nach DIN EN 15698-1 und EN 448**
Art.Nr.: ADGIPGGPS050020

Mediumrohr Durchgang: P235GH
Mediumrohr Abgang: P235GH
Mantelrohr: PEHD
Dämmdicke: Standard
Netzüberwachung: IPS-Cu

Abmessungen:
Verbundmantelrohr - Nennweite: 2x DN 50 - 2x DN 20
Mediumrohr - Außendurchm.: 2x 60,3 mm - 2x 26,9 mm
Mantelrohr - Außendurchmesser: 200 mm - 125 mm

Fabrikat: isoplus oder gleichwertig
Einheit: Stk

**03.11.00.026 Abzweig 90°, gerade, Doppelrohr DN 50/50 (2x60,3/200)-(2x60,3/200), prod. nach DIN EN 15698-1 und EN 448**
Art.Nr.: ADGIPTGPS050050

Mediumrohr Durchgang: P235TR1
Mediumrohr Abgang: P235TR1
Mantelrohr: PEHD
Dämmdicke: Standard
Netzüberwachung: IPS-Cu

Abmessungen:
Verbundmantelrohr - Nennweite: 2x DN 50 - 2x DN 50
Mediumrohr - Außendurchm.: 2x 60,3 mm - 2x 60,3 mm
Mantelrohr - Außendurchmesser: 200 mm - 200 mm

Fabrikat: isoplus oder gleichwertig
Einheit: Stk

**03.11.00.027 Abzweig 90°, gerade, Doppelrohr DN 50/40 (2x60,3/200)-(2x48,3/160), prod. nach DIN EN 15698-1 und EN 448**
Art.Nr.: ADGIPTGPS050040

Mediumrohr Durchgang: P235TR1
Mediumrohr Abgang: P235TR1
Mantelrohr: PEHD
Dämmdicke: Standard
Netzüberwachung: IPS-Cu

Abmessungen:
Verbundmantelrohr - Nennweite: 2x DN 50 - 2x DN 40
Mediumrohr - Außendurchm.: 2x 60,3 mm - 2x 48,3 mm
Mantelrohr - Außendurchmesser: 200 mm - 160 mm

Fabrikat: isoplus oder gleichwertig
Einheit: Stk

**03.11.00.028 Abzweig 90°, gerade, Doppelrohr DN 50/32 (2x60,3/200)-(2x42,4/160), prod. nach DIN EN 15698-1 und EN 448**
Art.Nr.: ADGIPTGPS050032

Mediumrohr Durchgang: P235TR1
Mediumrohr Abgang: P235TR1
Mantelrohr: PEHD
Dämmdicke: Standard
Netzüberwachung: IPS-Cu

Abmessungen:
Verbundmantelrohr - Nennweite: 2x DN 50 - 2x DN 32
Mediumrohr - Außendurchm.: 2x 60,3 mm - 2x 42,4 mm
Mantelrohr - Außendurchmesser: 200 mm - 160 mm

Fabrikat: isoplus oder gleichwertig
Einheit: Stk

**03.11.00.029 Abzweig 90°, gerade, Doppelrohr DN 50/25 (2x60,3/200)-(2x33,7/140), prod. nach DIN EN 15698-1 und EN 448**
Art.Nr.: ADGIPTGPS050025

Mediumrohr Durchgang: P235TR1
Mediumrohr Abgang: P235TR1
Mantelrohr: PEHD
Dämmdicke: Standard
Netzüberwachung: IPS-Cu

Abmessungen:
Verbundmantelrohr - Nennweite: 2x DN 50 - 2x DN 25
Mediumrohr - Außendurchm.: 2x 60,3 mm - 2x 33,7 mm
Mantelrohr - Außendurchmesser: 200 mm - 140 mm

Fabrikat: isoplus oder gleichwertig
Einheit: Stk

**03.11.00.030 Abzweig 90°, gerade, Doppelrohr DN 50/20 (2x60,3/200)-(2x26,9/125), prod. nach DIN EN 15698-1 und EN 448**
Art.Nr.: ADGIPTGPS050020

Mediumrohr Durchgang: P235TR1
Mediumrohr Abgang: P235TR1
Mantelrohr: PEHD
Dämmdicke: Standard
Netzüberwachung: IPS-Cu

Abmessungen:
Verbundmantelrohr - Nennweite: 2x DN 50 - 2x DN 20
Mediumrohr - Außendurchm.: 2x 60,3 mm - 2x 26,9 mm
Mantelrohr - Außendurchmesser: 200 mm - 125 mm

Fabrikat: isoplus oder gleichwertig
Einheit: Stk

**03.11.00.031 Abzweig 90°, gerade, Doppelrohr DN 65/65 (2x76,1/225)-(2x76,1/225), prod. nach DIN EN 15698-1 und EN 448**
Art.Nr.: ADGIPGGPS065065

Mediumrohr Durchgang: P235GH
Mediumrohr Abgang: P235GH
Mantelrohr: PEHD
Dämmdicke: Standard
Netzüberwachung: IPS-Cu

Abmessungen:
Verbundmantelrohr - Nennweite: 2x DN 65 - 2x DN 65
Mediumrohr - Außendurchm.: 2x 76,1 mm - 2x 76,1 mm
Mantelrohr - Außendurchmesser: 225 mm - 225 mm

Fabrikat: isoplus oder gleichwertig
Einheit: Stk

**03.11.00.032 Abzweig 90°, gerade, Doppelrohr DN 65/50 (2x76,1/225)-(2x60,3/200), prod. nach DIN EN 15698-1 und EN 448**
Art.Nr.: ADGIPGGPS065050

Mediumrohr Durchgang: P235GH
Mediumrohr Abgang: P235GH
Mantelrohr: PEHD
Dämmdicke: Standard
Netzüberwachung: IPS-Cu

Abmessungen:
Verbundmantelrohr - Nennweite: 2x DN 65 - 2x DN 50
Mediumrohr - Außendurchm.: 2x 76,1 mm - 2x 60,3 mm
Mantelrohr - Außendurchmesser: 225 mm - 200 mm

Fabrikat: isoplus oder gleichwertig
Einheit: Stk

**03.11.00.033 Abzweig 90°, gerade, Doppelrohr DN 65/40 (2x76,1/225)-(2x48,3/160), prod. nach DIN EN 15698-1 und EN 448**
Art.Nr.: ADGIPGGPS065040

Mediumrohr Durchgang: P235GH
Mediumrohr Abgang: P235GH
Mantelrohr: PEHD
Dämmdicke: Standard
Netzüberwachung: IPS-Cu

Abmessungen:
Verbundmantelrohr - Nennweite: 2x DN 65 - 2x DN 40
Mediumrohr - Außendurchm.: 2x 76,1 mm - 2x 48,3 mm
Mantelrohr - Außendurchmesser: 225 mm - 160 mm

Fabrikat: isoplus oder gleichwertig
Einheit: Stk

**03.11.00.034 Abzweig 90°, gerade, Doppelrohr DN 65/32 (2x76,1/225)-(2x42,4/160), prod. nach DIN EN 15698-1 und EN 448**
Art.Nr.: ADGIPGGPS065032

Mediumrohr Durchgang: P235GH
Mediumrohr Abgang: P235GH
Mantelrohr: PEHD
Dämmdicke: Standard
Netzüberwachung: IPS-Cu

Abmessungen:
Verbundmantelrohr - Nennweite: 2x DN 65 - 2x DN 32
Mediumrohr - Außendurchm.: 2x 76,1 mm - 2x 42,4 mm
Mantelrohr - Außendurchmesser: 225 mm - 160 mm

Fabrikat: isoplus oder gleichwertig
Einheit: Stk

**03.11.00.035 Abzweig 90°, gerade, Doppelrohr DN 65/25 (2x76,1/225)-(2x33,7/140), prod. nach DIN EN 15698-1 und EN 448**
Art.Nr.: ADGIPGGPS065025

Mediumrohr Durchgang: P235GH
Mediumrohr Abgang: P235GH
Mantelrohr: PEHD
Dämmdicke: Standard
Netzüberwachung: IPS-Cu

Abmessungen:
Verbundmantelrohr - Nennweite: 2x DN 65 - 2x DN 25
Mediumrohr - Außendurchm.: 2x 76,3 mm - 2x 33,7 mm
Mantelrohr - Außendurchmesser: 225 mm - 140 mm

Fabrikat: isoplus oder gleichwertig
Einheit: Stk

**03.11.00.036 Abzweig 90°, gerade, Doppelrohr DN 65/20 (2x76,1/225)-(2x26,9/125), prod. nach DIN EN 15698-1 und EN 448**
Art.Nr.: ADGIPGGPS065020

Mediumrohr Durchgang: P235GH
Mediumrohr Abgang: P235GH
Mantelrohr: PEHD
Dämmdicke: Standard
Netzüberwachung: IPS-Cu

Abmessungen:
Verbundmantelrohr - Nennweite: 2x DN 65 - 2x DN 20
Mediumrohr - Außendurchm.: 2x 76,3 mm - 2x 26,9 mm
Mantelrohr - Außendurchmesser: 225 mm - 125 mm

Fabrikat: isoplus oder gleichwertig
Einheit: Stk

**03.11.00.037 Abzweig 90°, gerade, Doppelrohr DN 65/65 (2x76,1/225)-(2x76,1/225), prod. nach DIN EN 15698-1 und EN 448**
Art.Nr.: ADGIPTGPS065065

Mediumrohr Durchgang: P235TR1
Mediumrohr Abgang: P235TR1
Mantelrohr: PEHD
Dämmdicke: Standard
Netzüberwachung: IPS-Cu

Abmessungen:
Verbundmantelrohr - Nennweite: 2x DN 65 - 2x DN 65
Mediumrohr - Außendurchm.: 2x 76,1 mm - 2x 76,1 mm
Mantelrohr - Außendurchmesser: 225 mm - 225 mm

Fabrikat: isoplus oder gleichwertig
Einheit: Stk

**03.11.00.038 Abzweig 90°, gerade, Doppelrohr DN 65/50 (2x76,1/225)-(2x60,3/200), prod. nach DIN EN 15698-1 und EN 448**
Art.Nr.: ADGIPTGPS065050

Mediumrohr Durchgang: P235TR1
Mediumrohr Abgang: P235TR1
Mantelrohr: PEHD
Dämmdicke: Standard
Netzüberwachung: IPS-Cu

Abmessungen:
Verbundmantelrohr - Nennweite: 2x DN 65 - 2x DN 50
Mediumrohr - Außendurchm.: 2x 76,1 mm - 2x 60,3 mm
Mantelrohr - Außendurchmesser: 225 mm - 200 mm

Fabrikat: isoplus oder gleichwertig
Einheit: Stk

**03.11.00.039 Abzweig 90°, gerade, Doppelrohr DN 65/40 (2x76,1/225)-(2x48,3/160), prod. nach DIN EN 15698-1 und EN 448**
Art.Nr.: ADGIPTGPS065040

Mediumrohr Durchgang: P235TR1
Mediumrohr Abgang: P235TR1
Mantelrohr: PEHD
Dämmdicke: Standard
Netzüberwachung: IPS-Cu

Abmessungen:
Verbundmantelrohr - Nennweite: 2x DN 65 - 2x DN 40
Mediumrohr - Außendurchm.: 2x 76,1 mm - 2x 48,3 mm
Mantelrohr - Außendurchmesser: 225 mm - 160 mm

Fabrikat: isoplus oder gleichwertig
Einheit: Stk

**03.11.00.040 Abzweig 90°, gerade, Doppelrohr DN 65/32 (2x76,1/225)-(2x42,4/160), prod. nach DIN EN 15698-1 und EN 448**
Art.Nr.: ADGIPTGPS065032

Mediumrohr Durchgang: P235TR1
Mediumrohr Abgang: P235TR1
Mantelrohr: PEHD
Dämmdicke: Standard
Netzüberwachung: IPS-Cu

Abmessungen:
Verbundmantelrohr - Nennweite: 2x DN 65 - 2x DN 32
Mediumrohr - Außendurchm.: 2x 76,1 mm - 2x 42,4 mm
Mantelrohr - Außendurchmesser: 225 mm - 160 mm

Fabrikat: isoplus oder gleichwertig
Einheit: Stk

**03.11.00.041 Abzweig 90°, gerade, Doppelrohr DN 65/25 (2x76,1/225)-(2x33,7/140), prod. nach DIN EN 15698-1 und EN 448**
Art.Nr.: ADGIPTGPS065025

Mediumrohr Durchgang: P235TR1
Mediumrohr Abgang: P235TR1
Mantelrohr: PEHD
Dämmdicke: Standard
Netzüberwachung: IPS-Cu

Abmessungen:
Verbundmantelrohr - Nennweite: 2x DN 65 - 2x DN 25
Mediumrohr - Außendurchm.: 2x 76,3 mm - 2x 33,7 mm
Mantelrohr - Außendurchmesser: 225 mm - 140 mm

Fabrikat: isoplus oder gleichwertig
Einheit: Stk

**03.11.00.042 Abzweig 90°, gerade, Doppelrohr DN 65/20 (2x76,1/225)-(2x26,9/125), prod. nach DIN EN 15698-1 und EN 448**
Art.Nr.: ADGIPTGPS065020

Mediumrohr Durchgang: P235TR1
Mediumrohr Abgang: P235TR1
Mantelrohr: PEHD
Dämmdicke: Standard
Netzüberwachung: IPS-Cu

Abmessungen:
Verbundmantelrohr - Nennweite: 2x DN 65 - 2x DN 20
Mediumrohr - Außendurchm.: 2x 76,3 mm - 2x 26,9 mm
Mantelrohr - Außendurchmesser: 225 mm - 125 mm

Fabrikat: isoplus oder gleichwertig
Einheit: Stk

**03.11.00.043 Abzweig 90°, gerade, Doppelrohr DN 80/80 (2x88,9/250)-(2x88,9/250), prod. nach DIN EN 15698-1 und EN 448**
Art.Nr.: ADGIPGGPS080080

Mediumrohr Durchgang: P235GH
Mediumrohr Abgang: P235GH
Mantelrohr: PEHD
Dämmdicke: Standard
Netzüberwachung: IPS-Cu

Abmessungen:
Verbundmantelrohr - Nennweite: 2x DN 80 - 2x DN 80
Mediumrohr - Außendurchm.: 2x 88,9 mm - 2x 88,9 mm
Mantelrohr - Außendurchmesser: 250 mm - 250 mm

Fabrikat: isoplus oder gleichwertig
Einheit: Stk

**03.11.00.044 Abzweig 90°, gerade, Doppelrohr DN 80/65 (2x88,9/250)-(2x76,1/225), prod. nach DIN EN 15698-1 und EN 448**
Art.Nr.: ADGIPGGPS080065

Mediumrohr Durchgang: P235GH
Mediumrohr Abgang: P235GH
Mantelrohr: PEHD
Dämmdicke: Standard
Netzüberwachung: IPS-Cu

Abmessungen:
Verbundmantelrohr - Nennweite: 2x DN 80 - 2x DN 65
Mediumrohr - Außendurchm.: 2x 88,9 mm - 2x 76,1 mm
Mantelrohr - Außendurchmesser: 250 mm - 225 mm

Fabrikat: isoplus oder gleichwertig
Einheit: Stk

**03.11.00.045 Abzweig 90°, gerade, Doppelrohr DN 80/50 (2x88,9/250)-(2x60,3/200), prod. nach DIN EN 15698-1 und EN 448**
Art.Nr.: ADGIPGGPS080050

Mediumrohr Durchgang: P235GH
Mediumrohr Abgang: P235GH
Mantelrohr: PEHD
Dämmdicke: Standard
Netzüberwachung: IPS-Cu

Abmessungen:
Verbundmantelrohr - Nennweite: 2x DN 80 - 2x DN 50
Mediumrohr - Außendurchm.: 2x 88,9 mm - 2x 60,3 mm
Mantelrohr - Außendurchmesser: 250 mm - 200 mm

Fabrikat: isoplus oder gleichwertig
Einheit: Stk

**03.11.00.046 Abzweig 90°, gerade, Doppelrohr DN 80/40 (2x88,9/250)-(2x48,3/160), prod. nach DIN EN 15698-1 und EN 448**
Art.Nr.: ADGIPGGPS080040

Mediumrohr Durchgang: P235GH
Mediumrohr Abgang: P235GH
Mantelrohr: PEHD
Dämmdicke: Standard
Netzüberwachung: IPS-Cu

Abmessungen:
Verbundmantelrohr - Nennweite: 2x DN 80 - 2x DN 40
Mediumrohr - Außendurchm.: 2x 88,9 mm - 2x 48,3 mm
Mantelrohr - Außendurchmesser: 250 mm - 160 mm

Fabrikat: isoplus oder gleichwertig
Einheit: Stk

**03.11.00.047 Abzweig 90°, gerade, Doppelrohr DN 80/32 (2x88,9/250)-(2x42,4/160), prod. nach DIN EN 15698-1 und EN 448**
Art.Nr.: ADGIPGGPS080032

Mediumrohr Durchgang: P235GH
Mediumrohr Abgang: P235GH
Mantelrohr: PEHD
Dämmdicke: Standard
Netzüberwachung: IPS-Cu

Abmessungen:
Verbundmantelrohr - Nennweite: 2x DN 80 - 2x DN 32
Mediumrohr - Außendurchm.: 2x 88,9 mm - 2x 42,4 mm
Mantelrohr - Außendurchmesser: 250 mm - 160 mm

Fabrikat: isoplus oder gleichwertig
Einheit: Stk

**03.11.00.048 Abzweig 90°, gerade, Doppelrohr DN 80/25 (2x88,9/250)-(2x33,7/140), prod. nach DIN EN 15698-1 und EN 448**
Art.Nr.: ADGIPGGPS080025

Mediumrohr Durchgang: P235GH
Mediumrohr Abgang: P235GH
Mantelrohr: PEHD
Dämmdicke: Standard
Netzüberwachung: IPS-Cu

Abmessungen:
Verbundmantelrohr - Nennweite: 2x DN 80 - 2x DN 25
Mediumrohr - Außendurchm.: 2x 88,9 mm - 2x 33,7 mm
Mantelrohr - Außendurchmesser: 250 mm - 140 mm

Fabrikat: isoplus oder gleichwertig
Einheit: Stk

**03.11.00.049 Abzweig 90°, gerade, Doppelrohr DN 80/20 (2x88,9/250)-(2x26,9/125), prod. nach DIN EN 15698-1 und EN 448**
Art.Nr.: ADGIPGGPS080020

Mediumrohr Durchgang: P235GH
Mediumrohr Abgang: P235GH
Mantelrohr: PEHD
Dämmdicke: Standard
Netzüberwachung: IPS-Cu

Abmessungen:
Verbundmantelrohr - Nennweite: 2x DN 80 - 2x DN 20
Mediumrohr - Außendurchm.: 2x 88,9 mm - 2x 26,9 mm
Mantelrohr - Außendurchmesser: 250 mm - 125 mm

Fabrikat: isoplus oder gleichwertig
Einheit: Stk

**03.11.00.050 Abzweig 90°, gerade, Doppelrohr DN 80/80 (2x88,9/250)-(2x88,9/250), prod. nach DIN EN 15698-1 und EN 448**
Art.Nr.: ADGIPTGPS080080

Mediumrohr Durchgang: P235TR1
Mediumrohr Abgang: P235TR1
Mantelrohr: PEHD
Dämmdicke: Standard
Netzüberwachung: IPS-Cu

Abmessungen:
Verbundmantelrohr - Nennweite: 2x DN 80 - 2x DN 80
Mediumrohr - Außendurchm.: 2x 88,9 mm - 2x 88,9 mm
Mantelrohr - Außendurchmesser: 250 mm - 250 mm

Fabrikat: isoplus oder gleichwertig
Einheit: Stk

**03.11.00.051 Abzweig 90°, gerade, Doppelrohr DN 80/65 (2x88,9/250)-(2x76,1/225), prod. nach DIN EN 15698-1 und EN 448**
Art.Nr.: ADGIPTGPS080065

Mediumrohr Durchgang: P235TR1
Mediumrohr Abgang: P235TR1
Mantelrohr: PEHD
Dämmdicke: Standard
Netzüberwachung: IPS-Cu

Abmessungen:
Verbundmantelrohr - Nennweite: 2x DN 80 - 2x DN 65
Mediumrohr - Außendurchm.: 2x 88,9 mm - 2x 76,1 mm
Mantelrohr - Außendurchmesser: 250 mm - 225 mm

Fabrikat: isoplus oder gleichwertig
Einheit: Stk

**03.11.00.052 Abzweig 90°, gerade, Doppelrohr DN 80/50 (2x88,9/250)-(2x60,3/200), prod. nach DIN EN 15698-1 und EN 448**
Art.Nr.: ADGIPTGPS080050

Mediumrohr Durchgang: P235TR1
Mediumrohr Abgang: P235TR1
Mantelrohr: PEHD
Dämmdicke: Standard
Netzüberwachung: IPS-Cu

Abmessungen:
Verbundmantelrohr - Nennweite: 2x DN 80 - 2x DN 50
Mediumrohr - Außendurchm.: 2x 88,9 mm - 2x 60,3 mm
Mantelrohr - Außendurchmesser: 250 mm - 200 mm

Fabrikat: isoplus oder gleichwertig
Einheit: Stk

**03.11.00.053 Abzweig 90°, gerade, Doppelrohr DN 80/40 (2x88,9/250)-(2x48,3/160), prod. nach DIN EN 15698-1 und EN 448**
Art.Nr.: ADGIPTGPS080040

Mediumrohr Durchgang: P235TR1
Mediumrohr Abgang: P235TR1
Mantelrohr: PEHD
Dämmdicke: Standard
Netzüberwachung: IPS-Cu

Abmessungen:
Verbundmantelrohr - Nennweite: 2x DN 80 - 2x DN 40
Mediumrohr - Außendurchm.: 2x 88,9 mm - 2x 48,3 mm
Mantelrohr - Außendurchmesser: 250 mm - 160 mm

Fabrikat: isoplus oder gleichwertig
Einheit: Stk

**03.11.00.054 Abzweig 90°, gerade, Doppelrohr DN 80/32 (2x88,9/250)-(2x42,4/160), prod. nach DIN EN 15698-1 und EN 448**
Art.Nr.: ADGIPTGPS080032

Mediumrohr Durchgang: P235TR1
Mediumrohr Abgang: P235TR1
Mantelrohr: PEHD
Dämmdicke: Standard
Netzüberwachung: IPS-Cu

Abmessungen:
Verbundmantelrohr - Nennweite: 2x DN 80 - 2x DN 32
Mediumrohr - Außendurchm.: 2x 88,9 mm - 2x 42,4 mm
Mantelrohr - Außendurchmesser: 250 mm - 160 mm

Fabrikat: isoplus oder gleichwertig
Einheit: Stk

**03.11.00.055 Abzweig 90°, gerade, Doppelrohr DN 80/25 (2x88,9/250)-(2x33,7/140), prod. nach DIN EN 15698-1 und EN 448**
Art.Nr.: ADGIPTGPS080025

Mediumrohr Durchgang: P235TR1
Mediumrohr Abgang: P235TR1
Mantelrohr: PEHD
Dämmdicke: Standard
Netzüberwachung: IPS-Cu

Abmessungen:
Verbundmantelrohr - Nennweite: 2x DN 80 - 2x DN 25
Mediumrohr - Außendurchm.: 2x 88,9 mm - 2x 33,7 mm
Mantelrohr - Außendurchmesser: 250 mm - 140 mm

Fabrikat: isoplus oder gleichwertig
Einheit: Stk

**03.11.00.056 Abzweig 90°, gerade, Doppelrohr DN 80/20 (2x88,9/250)-(2x26,9/125), prod. nach DIN EN 15698-1 und EN 448**
Art.Nr.: ADGIPTGPS080020

Mediumrohr Durchgang: P235TR1
Mediumrohr Abgang: P235TR1
Mantelrohr: PEHD
Dämmdicke: Standard
Netzüberwachung: IPS-Cu

Abmessungen:
Verbundmantelrohr - Nennweite: 2x DN 80 - 2x DN 20
Mediumrohr - Außendurchm.: 2x 88,9 mm - 2x 26,9 mm
Mantelrohr - Außendurchmesser: 250 mm - 125 mm

Fabrikat: isoplus oder gleichwertig
Einheit: Stk

**03.11.00.057 Abzweig 90°, gerade, Doppelrohr DN 100/100 (2x114,3/315)-(2x114,3/315), prod. nach DIN EN 15698-1 und EN 448**
Art.Nr.: ADGIPGGPS100100

Mediumrohr Durchgang: P235GH
Mediumrohr Abgang: P235GH
Mantelrohr: PEHD
Dämmdicke: Standard
Netzüberwachung: IPS-Cu

Abmessungen:
Verbundmantelrohr - Nennweite: 2x DN 100 - 2x DN 100
Mediumrohr - Außendurchm.: 2x 114,3 mm - 2x 114,3 mm
Mantelrohr - Außendurchmesser: 315 mm - 315 mm

Fabrikat: isoplus oder gleichwertig
Einheit: Stk

**03.11.00.058 Abzweig 90°, gerade, Doppelrohr DN 100/80 (2x114,3/315)-(2x88,9/250), prod. nach DIN EN 15698-1 und EN 448**
Art.Nr.: ADGIPGGPS100080

Mediumrohr Durchgang: P235GH
Mediumrohr Abgang: P235GH
Mantelrohr: PEHD
Dämmdicke: Standard
Netzüberwachung: IPS-Cu

Abmessungen:
Verbundmantelrohr - Nennweite: 2x DN 100 - 2x DN 80
Mediumrohr - Außendurchm.: 2x 114,3 mm - 2x 88,9 mm
Mantelrohr - Außendurchmesser: 315 mm - 250 mm

Fabrikat: isoplus oder gleichwertig
Einheit: Stk

**03.11.00.059 Abzweig 90°, gerade, Doppelrohr DN 100/65 (2x114,3/315)-(2x76,1/225), prod. nach DIN EN 15698-1 und EN 448**
Art.Nr.: ADGIPGGPS100065

Mediumrohr Durchgang: P235GH
Mediumrohr Abgang: P235GH
Mantelrohr: PEHD
Dämmdicke: Standard
Netzüberwachung: IPS-Cu

Abmessungen:
Verbundmantelrohr - Nennweite: 2x DN 100 - 2x DN 65
Mediumrohr - Außendurchm.: 2x 114,3 mm - 2x 76,1 mm
Mantelrohr - Außendurchmesser: 315 mm - 225 mm

Fabrikat: isoplus oder gleichwertig
Einheit: Stk

**03.11.00.060 Abzweig 90°, gerade, Doppelrohr DN 100/50 (2x114,3/315)-(2x60,3/200), prod. nach DIN EN 15698-1 und EN 448**
Art.Nr.: ADGIPGGPS100050

Mediumrohr Durchgang: P235GH
Mediumrohr Abgang: P235GH
Mantelrohr: PEHD
Dämmdicke: Standard
Netzüberwachung: IPS-Cu

Abmessungen:
Verbundmantelrohr - Nennweite: 2x DN 100 - 2x DN 50
Mediumrohr - Außendurchm.: 2x 114,3 mm - 2x 60,3 mm
Mantelrohr - Außendurchmesser: 315 mm - 200 mm

Fabrikat: isoplus oder gleichwertig
Einheit: Stk

**03.11.00.061 Abzweig 90°, gerade, Doppelrohr DN 100/40 (2x114,3/315)-(2x48,3/160), prod. nach DIN EN 15698-1 und EN 448**
Art.Nr.: ADGIPGGPS100040

Mediumrohr Durchgang: P235GH
Mediumrohr Abgang: P235GH
Mantelrohr: PEHD
Dämmdicke: Standard
Netzüberwachung: IPS-Cu

Abmessungen:
Verbundmantelrohr - Nennweite: 2x DN 100 - 2x DN 40
Mediumrohr - Außendurchm.: 2x 114,3 mm - 2x 48,3 mm
Mantelrohr - Außendurchmesser: 315 mm - 160 mm

Fabrikat: isoplus oder gleichwertig
Einheit: Stk

**03.11.00.062 Abzweig 90°, gerade, Doppelrohr DN 100/32 (2x114,3/315)-(2x42,4/160), prod. nach DIN EN 15698-1 und EN 448**
Art.Nr.: ADGIPGGPS100032

Mediumrohr Durchgang: P235GH
Mediumrohr Abgang: P235GH
Mantelrohr: PEHD
Dämmdicke: Standard
Netzüberwachung: IPS-Cu

Abmessungen:
Verbundmantelrohr - Nennweite: 2x DN 100 - 2x DN 32
Mediumrohr - Außendurchm.: 2x 114,3 mm - 2x 42,4 mm
Mantelrohr - Außendurchmesser: 315 mm - 160 mm

Fabrikat: isoplus oder gleichwertig
Einheit: Stk

**03.11.00.063 Abzweig 90°, gerade, Doppelrohr DN 100/25 (2x114,3/315)-(2x33,7/140), prod. nach DIN EN 15698-1 und EN 448**
Art.Nr.: ADGIPGGPS100025

Mediumrohr Durchgang: P235GH
Mediumrohr Abgang: P235GH
Mantelrohr: PEHD
Dämmdicke: Standard
Netzüberwachung: IPS-Cu

Abmessungen:
Verbundmantelrohr - Nennweite: 2x DN 100 - 2x DN 25
Mediumrohr - Außendurchm.: 2x 114,3 mm - 2x 33,7 mm
Mantelrohr - Außendurchmesser: 315 mm - 140 mm

Fabrikat: isoplus oder gleichwertig
Einheit: Stk

**03.11.00.064 Abzweig 90°, gerade, Doppelrohr DN 100/20 (2x114,3/315)-(2x26,9/125), prod. nach DIN EN 15698-1 und EN 448**
Art.Nr.: ADGIPGGPS100020

Mediumrohr Durchgang: P235GH
Mediumrohr Abgang: P235GH
Mantelrohr: PEHD
Dämmdicke: Standard
Netzüberwachung: IPS-Cu

Abmessungen:
Verbundmantelrohr - Nennweite: 2x DN 100 - 2x DN 20
Mediumrohr - Außendurchm.: 2x 114,3 mm - 2x 26,9 mm
Mantelrohr - Außendurchmesser: 315 mm - 125 mm

Fabrikat: isoplus oder gleichwertig
Einheit: Stk

**03.11.00.065 Abzweig 90°, gerade, Doppelrohr DN 100/80 (2x114,3/315)-(2x88,9/250), prod. nach DIN EN 15698-1 und EN 448**
Art.Nr.: ADGIPTGPS100080

Mediumrohr Durchgang: P235GH
Mediumrohr Abgang: P235TR1
Mantelrohr: PEHD
Dämmdicke: Standard
Netzüberwachung: IPS-Cu

Abmessungen:
Verbundmantelrohr - Nennweite: 2x DN 100 - 2x DN 80
Mediumrohr - Außendurchm.: 2x 114,3 mm - 2x 88,9 mm
Mantelrohr - Außendurchmesser: 315 mm - 250 mm

Fabrikat: isoplus oder gleichwertig
Einheit: Stk

**03.11.00.066 Abzweig 90°, gerade, Doppelrohr DN 100/65 (2x114,3/315)-(2x76,1/225), prod. nach DIN EN 15698-1 und EN 448**
Art.Nr.: ADGIPTGPS100065

Mediumrohr Durchgang: P235GH
Mediumrohr Abgang: P235TR1
Mantelrohr: PEHD
Dämmdicke: Standard
Netzüberwachung: IPS-Cu

Abmessungen:
Verbundmantelrohr - Nennweite: 2x DN 100 - 2x DN 65
Mediumrohr - Außendurchm.: 2x 114,3 mm - 2x 76,1 mm
Mantelrohr - Außendurchmesser: 315 mm - 225 mm

Fabrikat: isoplus oder gleichwertig
Einheit: Stk

**03.11.00.067 Abzweig 90°, gerade, Doppelrohr DN 100/50 (2x114,3/315)-(2x60,3/200), prod. nach DIN EN 15698-1 und EN 448**
Art.Nr.: ADGIPTGPS100050

Mediumrohr Durchgang: P235GH
Mediumrohr Abgang: P235TR1
Mantelrohr: PEHD
Dämmdicke: Standard
Netzüberwachung: IPS-Cu

Abmessungen:
Verbundmantelrohr - Nennweite: 2x DN 100 - 2x DN 50
Mediumrohr - Außendurchm.: 2x 114,3 mm - 2x 60,3 mm
Mantelrohr - Außendurchmesser: 315 mm - 200 mm

Fabrikat: isoplus oder gleichwertig
Einheit: Stk

**03.11.00.068 Abzweig 90°, gerade, Doppelrohr DN 100/40 (2x114,3/315)-(2x48,3/160), prod. nach DIN EN 15698-1 und EN 448**
Art.Nr.: ADGIPTGPS100040

Mediumrohr Durchgang: P235GH
Mediumrohr Abgang: P235TR1
Mantelrohr: PEHD
Dämmdicke: Standard
Netzüberwachung: IPS-Cu

Abmessungen:
Verbundmantelrohr - Nennweite: 2x DN 100 - 2x DN 40
Mediumrohr - Außendurchm.: 2x 114,3 mm - 2x 48,3 mm
Mantelrohr - Außendurchmesser: 315 mm - 160 mm

Fabrikat: isoplus oder gleichwertig
Einheit: Stk

**03.11.00.069 Abzweig 90°, gerade, Doppelrohr DN 100/32 (2x114,3/315)-(2x42,4/160), prod. nach DIN EN 15698-1 und EN 448**
Art.Nr.: ADGIPTGPS100032

Mediumrohr Durchgang: P235GH
Mediumrohr Abgang: P235TR1
Mantelrohr: PEHD
Dämmdicke: Standard
Netzüberwachung: IPS-Cu

Abmessungen:
Verbundmantelrohr - Nennweite: 2x DN 100 - 2x DN 32
Mediumrohr - Außendurchm.: 2x 114,3 mm - 2x 42,4 mm
Mantelrohr - Außendurchmesser: 315 mm - 160 mm

Fabrikat: isoplus oder gleichwertig
Einheit: Stk

**03.11.00.070 Abzweig 90°, gerade, Doppelrohr DN 100/25 (2x114,3/315)-(2x33,7/140), prod. nach DIN EN 15698-1 und EN 448**
Art.Nr.: ADGIPTGPS100025

Mediumrohr Durchgang: P235GH
Mediumrohr Abgang: P235TR1
Mantelrohr: PEHD
Dämmdicke: Standard
Netzüberwachung: IPS-Cu

Abmessungen:
Verbundmantelrohr - Nennweite: 2x DN 100 - 2x DN 25
Mediumrohr - Außendurchm.: 2x 114,3 mm - 2x 33,7 mm
Mantelrohr - Außendurchmesser: 315 mm - 140 mm

Fabrikat: isoplus oder gleichwertig
Einheit: Stk

**03.11.00.071 Abzweig 90°, gerade, Doppelrohr DN 100/20 (2x114,3/315)-(2x26,9/125), prod. nach DIN EN 15698-1 und EN 448**
Art.Nr.: ADGIPTGPS100020

Mediumrohr Durchgang: P235GH
Mediumrohr Abgang: P235TR1
Mantelrohr: PEHD
Dämmdicke: Standard
Netzüberwachung: IPS-Cu

Abmessungen:
Verbundmantelrohr - Nennweite: 2x DN 100 - 2x DN 20
Mediumrohr - Außendurchm.: 2x 114,3 mm - 2x 26,9 mm
Mantelrohr - Außendurchmesser: 315 mm - 125 mm

Fabrikat: isoplus oder gleichwertig
Einheit: Stk

**03.11.00.072 Abzweig 90°, gerade, Doppelrohr DN 125/125 (2x139,7/400)-(2x139,7/400), prod. nach DIN EN 15698-1 und EN 448**
Art.Nr.: ADGIPGGPS125125

Mediumrohr Durchgang: P235GH
Mediumrohr Abgang: P235GH
Mantelrohr: PEHD
Dämmdicke: Standard
Netzüberwachung: IPS-Cu

Abmessungen:
Verbundmantelrohr - Nennweite: 2x DN 125 - 2x DN 125
Mediumrohr - Außendurchm.: 2x 139,7 mm - 2x 139,7 mm
Mantelrohr - Außendurchmesser: 400 mm - 400 mm

Fabrikat: isoplus oder gleichwertig
Einheit: Stk

**03.11.00.073 Abzweig 90°, gerade, Doppelrohr DN 125/100 (2x114,3/400)-(2x114,3/315), prod. nach DIN EN 15698-1 und EN 448**
Art.Nr.: ADGIPGGPS125100

Mediumrohr Durchgang: P235GH
Mediumrohr Abgang: P235GH
Mantelrohr: PEHD
Dämmdicke: Standard
Netzüberwachung: IPS-Cu

Abmessungen:
Verbundmantelrohr - Nennweite: 2x DN 125 - 2x DN 100
Mediumrohr - Außendurchm.: 2x 139,7 mm - 2x 114,3 mm
Mantelrohr - Außendurchmesser: 400 mm - 315 mm

Fabrikat: isoplus oder gleichwertig
Einheit: Stk

**03.11.00.074 Abzweig 90°, gerade, Doppelrohr DN 125/80 (2x139,7/400)-(2x88,9/250), prod. nach DIN EN 15698-1 und EN 448**
Art.Nr.: ADGIPGGPS125080

Mediumrohr Durchgang: P235GH
Mediumrohr Abgang: P235GH
Mantelrohr: PEHD
Dämmdicke: Standard
Netzüberwachung: IPS-Cu

Abmessungen:
Verbundmantelrohr - Nennweite: 2x DN 125 - 2x DN 80
Mediumrohr - Außendurchm.: 2x 139,7 mm - 2x 88,9 mm
Mantelrohr - Außendurchmesser: 400 mm - 250 mm

Fabrikat: isoplus oder gleichwertig
Einheit: Stk

**03.11.00.075 Abzweig 90°, gerade, Doppelrohr DN 125/65 (2x139,7/400)-(2x76,1/225), prod. nach DIN EN 15698-1 und EN 448**
Art.Nr.: ADGIPGGPS125065

Mediumrohr Durchgang: P235GH
Mediumrohr Abgang: P235GH
Mantelrohr: PEHD
Dämmdicke: Standard
Netzüberwachung: IPS-Cu

Abmessungen:
Verbundmantelrohr - Nennweite: 2x DN 125 - 2x DN 65
Mediumrohr - Außendurchm.: 2x 139,7 mm - 2x 76,1 mm
Mantelrohr - Außendurchmesser: 400 mm - 225 mm

Fabrikat: isoplus oder gleichwertig
Einheit: Stk

**03.11.00.076 Abzweig 90°, gerade, Doppelrohr DN 125/50 (2x139,7/400)-(2x60,3/200), prod. nach DIN EN 15698-1 und EN 448**
Art.Nr.: ADGIPGGPS125050

Mediumrohr Durchgang: P235GH
Mediumrohr Abgang: P235GH
Mantelrohr: PEHD
Dämmdicke: Standard
Netzüberwachung: IPS-Cu

Abmessungen:
Verbundmantelrohr - Nennweite: 2x DN 125 - 2x DN 50
Mediumrohr - Außendurchm.: 2x 139,7 mm - 2x 60,3 mm
Mantelrohr - Außendurchmesser: 400 mm - 200 mm

Fabrikat: isoplus oder gleichwertig
Einheit: Stk

**03.11.00.077 Abzweig 90°, gerade, Doppelrohr DN 125/40 (2x139,7/400)-(2x48,3/160), prod. nach DIN EN 15698-1 und EN 448**
Art.Nr.: ADGIPGGPS125040

Mediumrohr Durchgang: P235GH
Mediumrohr Abgang: P235GH
Mantelrohr: PEHD
Dämmdicke: Standard
Netzüberwachung: IPS-Cu

Abmessungen:
Verbundmantelrohr - Nennweite: 2x DN 125 - 2x DN 40
Mediumrohr - Außendurchm.: 2x 139,7 mm - 2x 48,3 mm
Mantelrohr - Außendurchmesser: 400 mm - 160 mm

Fabrikat: isoplus oder gleichwertig
Einheit: Stk

**03.11.00.078 Abzweig 90°, gerade, Doppelrohr DN 125/32 (2x139,7/400)-(2x42,4/160), prod. nach DIN EN 15698-1 und EN 448**
Art.Nr.: ADGIPGGPS125032

Mediumrohr Durchgang: P235GH
Mediumrohr Abgang: P235GH
Mantelrohr: PEHD
Dämmdicke: Standard
Netzüberwachung: IPS-Cu

Abmessungen:
Verbundmantelrohr - Nennweite: 2x DN 125 - 2x DN 32
Mediumrohr - Außendurchmesser: 2x 139,7 mm - 2x 42,4 mm
Mantelrohr - Außendurchmesser: 400 mm - 160 mm

Fabrikat: isoplus oder gleichwertig
Einheit: Stk

**03.11.00.079 Abzweig 90°, gerade, Doppelrohr DN 125/25 (2x139,7/400)-(2x33,7/140), prod. nach DIN EN 15698-1 und EN 448**
Art.Nr.: ADGIPGGPS125025

Mediumrohr Durchgang: P235GH
Mediumrohr Abgang: P235GH
Mantelrohr: PEHD
Dämmdicke: Standard
Netzüberwachung: IPS-Cu

Abmessungen:
Verbundmantelrohr - Nennweite: 2x DN 125 - 2x DN 25
Mediumrohr - Außendurchm.: 2x 139,7 mm - 2x 33,7 mm
Mantelrohr - Außendurchmesser: 400 mm - 140 mm

Fabrikat: isoplus oder gleichwertig
Einheit: Stk

**03.11.00.080 Abzweig 90°, gerade, Doppelrohr DN 125/20 (2x139,7/400)-(2x26,9/125), prod. nach DIN EN 15698-1 und EN 448**
Art.Nr.: ADGIPGGPS125020

Mediumrohr Durchgang: P235GH
Mediumrohr Abgang: P235GH
Mantelrohr: PEHD
Dämmdicke: Standard
Netzüberwachung: IPS-Cu

Abmessungen:
Verbundmantelrohr - Nennweite: 2x DN 125 - 2x DN 20
Mediumrohr - Außendurchm.: 2x 139,7 mm - 2x 26,9 mm
Mantelrohr - Außendurchmesser: 400 mm - 125 mm

Fabrikat: isoplus oder gleichwertig
Einheit: Stk

**03.11.00.081 Abzweig 90°, gerade, Doppelrohr DN 125/80 (2x139,7/400)-(2x88,9/250), prod. nach DIN EN 15698-1 und EN 448**
Art.Nr.: ADGIPTGPS125080

Mediumrohr Durchgang: P235GH
Mediumrohr Abgang: P235TR1
Mantelrohr: PEHD
Dämmdicke: Standard
Netzüberwachung: IPS-Cu

Abmessungen:
Verbundmantelrohr - Nennweite: 2x DN 125 - 2x DN 80
Mediumrohr - Außendurchm.: 2x 139,7 mm - 2x 88,9 mm
Mantelrohr - Außendurchmesser: 400 mm - 250 mm

Fabrikat: isoplus oder gleichwertig
Einheit: Stk

**03.11.00.082 Abzweig 90°, gerade, Doppelrohr DN 125/65 (2x139,7/400)-(2x76,1/225), prod. nach DIN EN 15698-1 und EN 448**
Art.Nr.: ADGIPTGPS125065

Mediumrohr Durchgang: P235GH
Mediumrohr Abgang: P235TR1
Mantelrohr: PEHD
Dämmdicke: Standard
Netzüberwachung: IPS-Cu

Abmessungen:
Verbundmantelrohr - Nennweite: 2x DN 125 - 2x DN 65
Mediumrohr - Außendurchm.: 2x 139,7 mm - 2x 76,1 mm
Mantelrohr - Außendurchmesser: 400 mm - 225 mm

Fabrikat: isoplus oder gleichwertig
Einheit: Stk

**03.11.00.083 Abzweig 90°, gerade, Doppelrohr DN 125/50 (2x139,7/400)-(2x60,3/200), prod. nach DIN EN 15698-1 und EN 448**
Art.Nr.: ADGIPTGPS125050

Mediumrohr Durchgang: P235GH
Mediumrohr Abgang: P235TR1
Mantelrohr: PEHD
Dämmdicke: Standard
Netzüberwachung: IPS-Cu

Abmessungen:
Verbundmantelrohr - Nennweite: 2x DN 125 - 2x DN 50
Mediumrohr - Außendurchm.: 2x 139,7 mm - 2x 60,3 mm
Mantelrohr - Außendurchmesser: 400 mm - 200 mm

Fabrikat: isoplus oder gleichwertig
Einheit: Stk

**03.11.00.084 Abzweig 90°, gerade, Doppelrohr DN 125/40 (2x139,7/400)-(2x48,3/160), prod. nach DIN EN 15698-1 und EN 448**
Art.Nr.: ADGIPTGPS125040

Mediumrohr Durchgang: P235GH
Mediumrohr Abgang: P235TR1
Mantelrohr: PEHD
Dämmdicke: Standard
Netzüberwachung: IPS-Cu

Abmessungen:
Verbundmantelrohr - Nennweite: 2x DN 125 - 2x DN 40
Mediumrohr - Außendurchm.: 2x 139,7 mm - 2x 48,3 mm
Mantelrohr - Außendurchmesser: 400 mm - 160 mm

Fabrikat: isoplus oder gleichwertig
Einheit: Stk

**03.11.00.085 Abzweig 90°, gerade, Doppelrohr DN 125/32 (2x139,7/400)-(2x42,4/160), prod. nach DIN EN 15698-1 und EN 448**
Art.Nr.: ADGIPTGPS125032

Mediumrohr Durchgang: P235GH
Mediumrohr Abgang: P235TR1
Mantelrohr: PEHD
Dämmdicke: Standard
Netzüberwachung: IPS-Cu

Abmessungen:
Verbundmantelrohr - Nennweite: 2x DN 125 - 2x DN 32
Mediumrohr - Außendurchmesser: 2x 139,7 mm - 2x 42,4 mm
Mantelrohr - Außendurchmesser: 400 mm - 160 mm

Fabrikat: isoplus oder gleichwertig
Einheit: Stk

**03.11.00.086 Abzweig 90°, gerade, Doppelrohr DN 125/25 (2x139,7/400)-(2x33,7/140), prod. nach DIN EN 15698-1 und EN 448**
Art.Nr.: ADGIPTGPS125025

Mediumrohr Durchgang: P235GH
Mediumrohr Abgang: P235TR1
Mantelrohr: PEHD
Dämmdicke: Standard
Netzüberwachung: IPS-Cu

Abmessungen:
Verbundmantelrohr - Nennweite: 2x DN 125 - 2x DN 25
Mediumrohr - Außendurchm.: 2x 139,7 mm - 2x 33,7 mm
Mantelrohr - Außendurchmesser: 400 mm - 140 mm

Fabrikat: isoplus oder gleichwertig
Einheit: Stk

**03.11.00.087 Abzweig 90°, gerade, Doppelrohr DN 125/20 (2x139,7/400)-(2x26,9/125), prod. nach DIN EN 15698-1 und EN 448**
Art.Nr.: ADGIPTGPS125020

Mediumrohr Durchgang: P235GH
Mediumrohr Abgang: P235TR1
Mantelrohr: PEHD
Dämmdicke: Standard
Netzüberwachung: IPS-Cu

Abmessungen:
Verbundmantelrohr - Nennweite: 2x DN 125 - 2x DN 20
Mediumrohr - Außendurchm.: 2x 139,7 mm - 2x 26,9 mm
Mantelrohr - Außendurchmesser: 400 mm - 125 mm

Fabrikat: isoplus oder gleichwertig
Einheit: Stk

**03.11.00.088 Abzweig 90°, gerade, Doppelrohr DN 150/150 (2x168,3/450)-(2x168,3/450), prod. nach DIN EN 15698-1 und EN 448**
Art.Nr.: ADGIPGGPS150150

Mediumrohr Durchgang: P235GH
Mediumrohr Abgang: P235GH
Mantelrohr: PEHD
Dämmdicke: Standard
Netzüberwachung: IPS-Cu

Abmessungen:
Verbundmantelrohr - Nennweite: 2x DN 150 - 2x DN 150
Mediumrohr - Außendurchm.: 2x 168,3 mm - 2x 168,3 mm
Mantelrohr - Außendurchmesser: 450 mm - 450 mm

Fabrikat: isoplus oder gleichwertig
Einheit: Stk

**03.11.00.089 Abzweig 90°, gerade, Doppelrohr DN 150/125 (2x168,3/450)-(2x139,7/400), prod. nach DIN EN 15698-1 und EN 448**
Art.Nr.: ADGIPGGPS150125

Mediumrohr Durchgang: P235GH
Mediumrohr Abgang: P235GH
Mantelrohr: PEHD
Dämmdicke: Standard
Netzüberwachung: IPS-Cu

Abmessungen:
Verbundmantelrohr - Nennweite: 2x DN 150 - 2x DN 125
Mediumrohr - Außendurchm.: 2x 168,3 mm - 2x 139,7 mm
Mantelrohr - Außendurchmesser: 450 mm - 400 mm

Fabrikat: isoplus oder gleichwertig
Einheit: Stk

**03.11.00.090 Abzweig 90°, gerade, Doppelrohr DN 150/100 (2x168,3/450)-(2x114,3/315), prod. nach DIN EN 15698-1 und EN 448**
Art.Nr.: ADGIPGGPS150100

Mediumrohr Durchgang: P235GH
Mediumrohr Abgang: P235GH
Mantelrohr: PEHD
Dämmdicke: Standard
Netzüberwachung: IPS-Cu

Abmessungen:
Verbundmantelrohr - Nennweite: 2x DN 150 - 2x DN 100
Mediumrohr - Außendurchm.: 2x 168,3 mm - 2x 114,3 mm
Mantelrohr - Außendurchmesser: 450 mm - 315 mm

Fabrikat: isoplus oder gleichwertig
Einheit: Stk

**03.11.00.091 Abzweig 90°, gerade, Doppelrohr DN 150/80 (2x168,3/450)-(2x88,9/250), prod. nach DIN EN 15698-1 und EN 448**
Art.Nr.: ADGIPGGPS150080

Mediumrohr Durchgang: P235GH
Mediumrohr Abgang: P235GH
Mantelrohr: PEHD
Dämmdicke: Standard
Netzüberwachung: IPS-Cu

Abmessungen:
Verbundmantelrohr - Nennweite: 2x DN 150 - 2x DN 80
Mediumrohr - Außendurchm.: 2x 168,3 mm - 2x 88,9 mm
Mantelrohr - Außendurchmesser: 450 mm - 250 mm

Fabrikat: isoplus oder gleichwertig
Einheit: Stk

**03.11.00.092 Abzweig 90°, gerade, Doppelrohr DN 150/65 (2x168,3/450)-(2x76,1/225), prod. nach DIN EN 15698-1 und EN 448**
Art.Nr.: ADGIPGGPS150065

Mediumrohr Durchgang: P235GH
Mediumrohr Abgang: P235GH
Mantelrohr: PEHD
Dämmdicke: Standard
Netzüberwachung: IPS-Cu

Abmessungen:
Verbundmantelrohr - Nennweite: 2x DN 150 - 2x DN 65
Mediumrohr - Außendurchm.: 2x 168,3 mm - 2x 76,1 mm
Mantelrohr - Außendurchmesser: 450 mm - 225 mm

Fabrikat: isoplus oder gleichwertig
Einheit: Stk

**03.11.00.093 Abzweig 90°, gerade, Doppelrohr DN 150/50 (2x168,3/450)-(2x60,3/200), prod. nach DIN EN 15698-1 und EN 448**
Art.Nr.: ADGIPGGPS150050

Mediumrohr Durchgang: P235GH
Mediumrohr Abgang: P235GH
Mantelrohr: PEHD
Dämmdicke: Standard
Netzüberwachung: IPS-Cu

Abmessungen:
Verbundmantelrohr - Nennweite: 2x DN 150 - 2x DN 50
Mediumrohr - Außendurchm.: 2x 168,3 mm - 2x 60,3 mm
Mantelrohr - Außendurchmesser: 450 mm - 200 mm

Fabrikat: isoplus oder gleichwertig
Einheit: Stk

**03.11.00.094 Abzweig 90°, gerade, Doppelrohr DN 150/40 (2x168,3/450)-(2x48,3/160), prod. nach DIN EN 15698-1 und EN 448**
Art.Nr.: ADGIPGGPS150040

Mediumrohr Durchgang: P235GH
Mediumrohr Abgang: P235GH
Mantelrohr: PEHD
Dämmdicke: Standard
Netzüberwachung: IPS-Cu

Abmessungen:
Verbundmantelrohr - Nennweite: 2x DN 150 - 2x DN 40
Mediumrohr - Außendurchm.: 2x 168,3 mm - 2x 48,3 mm
Mantelrohr - Außendurchmesser: 450 mm - 160 mm

Fabrikat: isoplus oder gleichwertig
Einheit: Stk

**03.11.00.095 Abzweig 90°, gerade, Doppelrohr DN 150/32 (2x168,3/450)-(2x42,4/160), prod. nach DIN EN 15698-1 und EN 448**
Art.Nr.: ADGIPGGPS150032

Mediumrohr Durchgang: P235GH
Mediumrohr Abgang: P235GH
Mantelrohr: PEHD
Dämmdicke: Standard
Netzüberwachung: IPS-Cu

Abmessungen:
Verbundmantelrohr - Nennweite: 2x DN 150 - 2x DN 32
Mediumrohr - Außendurchm.: 2x 168,3 mm - 2x 42,4 mm
Mantelrohr - Außendurchmesser: 450 mm - 160 mm

Fabrikat: isoplus oder gleichwertig
Einheit: Stk

**03.11.00.096 Abzweig 90°, gerade, Doppelrohr DN 150/25 (2x168,3/450)-(2x33,7/140), prod. nach DIN EN 15698-1 und EN 448**
Art.Nr.: ADGIPGGPS150025

Mediumrohr Durchgang: P235GH
Mediumrohr Abgang: P235GH
Mantelrohr: PEHD
Dämmdicke: Standard
Netzüberwachung: IPS-Cu

Abmessungen:
Verbundmantelrohr - Nennweite: 2x DN 150 - 2x DN 25
Mediumrohr - Außendurchm.: 2x 168,3 mm - 2x 33,7 mm
Mantelrohr - Außendurchmesser: 450 mm - 140 mm

Fabrikat: isoplus oder gleichwertig
Einheit: Stk

**03.11.00.097 Abzweig 90°, gerade, Doppelrohr DN 150/20 (2x168,3/450)-(2x26,9/125), prod. nach DIN EN 15698-1 und EN 448**
Art.Nr.: ADGIPGGPS150020

Mediumrohr Durchgang: P235GH
Mediumrohr Abgang: P235GH
Mantelrohr: PEHD
Dämmdicke: Standard
Netzüberwachung: IPS-Cu

Abmessungen:
Verbundmantelrohr - Nennweite: 2x DN 150 - 2x DN 20
Mediumrohr - Außendurchm.: 2x 168,3 mm - 2x 26,9 mm
Mantelrohr - Außendurchmesser: 450 mm - 125 mm

Fabrikat: isoplus oder gleichwertig
Einheit: Stk

**03.11.00.098 Abzweig 90°, gerade, Doppelrohr DN 150/80 (2x168,3/450)-(2x88,9/250), prod. nach DIN EN 15698-1 und EN 448**
Art.Nr.: ADGIPTGPS150080

Mediumrohr Durchgang: P235GH
Mediumrohr Abgang: P235TR1
Mantelrohr: PEHD
Dämmdicke: Standard
Netzüberwachung: IPS-Cu

Abmessungen:
Verbundmantelrohr - Nennweite: 2x DN 150 - 2x DN 80
Mediumrohr - Außendurchm.: 2x 168,3 mm - 2x 88,9 mm
Mantelrohr - Außendurchmesser: 450 mm - 250 mm

Fabrikat: isoplus oder gleichwertig
Einheit: Stk

**03.11.00.099 Abzweig 90°, gerade, Doppelrohr DN 150/65 (2x168,3/450)-(2x76,1/225), prod. nach DIN EN 15698-1 und EN 448**
Art.Nr.: ADGIPTGPS150065

Mediumrohr Durchgang: P235GH
Mediumrohr Abgang: P235TR1
Mantelrohr: PEHD
Dämmdicke: Standard
Netzüberwachung: IPS-Cu

Abmessungen:
Verbundmantelrohr - Nennweite: 2x DN 150 - 2x DN 65
Mediumrohr - Außendurchm.: 2x 168,3 mm - 2x 76,1 mm
Mantelrohr - Außendurchmesser: 450 mm - 225 mm

Fabrikat: isoplus oder gleichwertig
Einheit: Stk

**03.11.00.100 Abzweig 90°, gerade, Doppelrohr DN 150/50 (2x168,3/450)-(2x60,3/200), prod. nach DIN EN 15698-1 und EN 448**
Art.Nr.: ADGIPTGPS150050

Mediumrohr Durchgang: P235GH
Mediumrohr Abgang: P235TR1
Mantelrohr: PEHD
Dämmdicke: Standard
Netzüberwachung: IPS-Cu

Abmessungen:
Verbundmantelrohr - Nennweite: 2x DN 150 - 2x DN 50
Mediumrohr - Außendurchm.: 2x 168,3 mm - 2x 60,3 mm
Mantelrohr - Außendurchmesser: 450 mm - 200 mm

Fabrikat: isoplus oder gleichwertig
Einheit: Stk

**03.11.00.101 Abzweig 90°, gerade, Doppelrohr DN 150/40 (2x168,3/450)-(2x48,3/160), prod. nach DIN EN 15698-1 und EN 448**
Art.Nr.: ADGIPTGPS150040

Mediumrohr Durchgang: P235GH
Mediumrohr Abgang: P235TR1
Mantelrohr: PEHD
Dämmdicke: Standard
Netzüberwachung: IPS-Cu

Abmessungen:
Verbundmantelrohr - Nennweite: 2x DN 150 - 2x DN 40
Mediumrohr - Außendurchm.: 2x 168,3 mm - 2x 48,3 mm
Mantelrohr - Außendurchmesser: 450 mm - 160 mm

Fabrikat: isoplus oder gleichwertig
Einheit: Stk

**03.11.00.102 Abzweig 90°, gerade, Doppelrohr DN 150/32 (2x168,3/450)-(2x42,4/160), prod. nach DIN EN 15698-1 und EN 448**
Art.Nr.: ADGIPTGPS150032

Mediumrohr Durchgang: P235GH
Mediumrohr Abgang: P235TR1
Mantelrohr: PEHD
Dämmdicke: Standard
Netzüberwachung: IPS-Cu

Abmessungen:
Verbundmantelrohr - Nennweite: 2x DN 150 - 2x DN 32
Mediumrohr - Außendurchm.: 2x 168,3 mm - 2x 42,4 mm
Mantelrohr - Außendurchmesser: 450 mm - 160 mm

Fabrikat: isoplus oder gleichwertig
Einheit: Stk

**03.11.00.103 Abzweig 90°, gerade, Doppelrohr DN 150/25 (2x168,3/450)-(2x33,7/140), prod. nach DIN EN 15698-1 und EN 448**
Art.Nr.: ADGIPTGPS150025

Mediumrohr Durchgang: P235GH
Mediumrohr Abgang: P235TR1
Mantelrohr: PEHD
Dämmdicke: Standard
Netzüberwachung: IPS-Cu

Abmessungen:
Verbundmantelrohr - Nennweite: 2x DN 150 - 2x DN 25
Mediumrohr - Außendurchm.: 2x 168,3 mm - 2x 33,7 mm
Mantelrohr - Außendurchmesser: 450 mm - 140 mm

Fabrikat: isoplus oder gleichwertig
Einheit: Stk

**03.11.00.104 Abzweig 90°, gerade, Doppelrohr DN 150/20 (2x168,3/450)-(2x26,9/125), prod. nach DIN EN 15698-1 und EN 448**
Art.Nr.: ADGIPTGPS150020

Mediumrohr Durchgang: P235GH
Mediumrohr Abgang: P235TR1
Mantelrohr: PEHD
Dämmdicke: Standard
Netzüberwachung: IPS-Cu

Abmessungen:
Verbundmantelrohr - Nennweite: 2x DN 150 - 2x DN 20
Mediumrohr - Außendurchm.: 2x 168,3 mm - 2x 26,9 mm
Mantelrohr - Außendurchmesser: 450 mm - 125 mm

Fabrikat: isoplus oder gleichwertig
Einheit: Stk

**03.11.00.105 Abzweig 90°, gerade, Doppelrohr DN 200/200 (2x219,1/560)-(2x219,1/560), prod. nach DIN EN 15698-1 und EN 448**
Art.Nr.: ADGIPGGPS200200

Mediumrohr Durchgang: P235GH
Mediumrohr Abgang: P235GH
Mantelrohr: PEHD
Dämmdicke: Standard
Netzüberwachung: IPS-Cu

Abmessungen:
Verbundmantelrohr - Nennweite: 2x DN 200 - 2x DN 200
Mediumrohr - Außendurchm.: 2x 219,1 mm - 2x 219,1 mm
Mantelrohr - Außendurchmesser: 560 mm - 560 mm

Fabrikat: isoplus oder gleichwertig
Einheit: Stk

**03.11.00.106 Abzweig 90°, gerade, Doppelrohr DN 200/150 (2x219,1/560)-(2x168,3/450), prod. nach DIN EN 15698-1 und EN 448**
Art.Nr.: ADGIPGGPS200150

Mediumrohr Durchgang: P235GH
Mediumrohr Abgang: P235GH
Mantelrohr: PEHD
Dämmdicke: Standard
Netzüberwachung: IPS-Cu

Abmessungen:
Verbundmantelrohr - Nennweite: 2x DN 200 - 2x DN 150
Mediumrohr - Außendurchm.: 2x 219,1 mm - 2x 168,3 mm
Mantelrohr - Außendurchmesser: 560 mm - 450 mm

Fabrikat: isoplus oder gleichwertig
Einheit: Stk

**03.11.00.107 Abzweig 90°, gerade, Doppelrohr DN 200/125 (2x219,1/560)-(2x139,7/400), prod. nach DIN EN 15698-1 und EN 448**
Art.Nr.: ADGIPGGPS200125

Mediumrohr Durchgang: P235GH
Mediumrohr Abgang: P235GH
Mantelrohr: PEHD
Dämmdicke: Standard
Netzüberwachung: IPS-Cu

Abmessungen:
Verbundmantelrohr - Nennweite: 2x DN 200 - 2x DN 125
Mediumrohr - Außendurchm.: 2x 219,1 mm - 2x 139,7 mm
Mantelrohr - Außendurchmesser: 560 mm - 400 mm

Fabrikat: isoplus oder gleichwertig
Einheit: Stk

**03.11.00.108 Abzweig 90°, gerade, Doppelrohr DN 200/100 (2x219,1/560)-(2x114,3/315), prod. nach DIN EN 15698-1 und EN 448**
Art.Nr.: ADGIPGGPS200100

Mediumrohr Durchgang: P235GH
Mediumrohr Abgang: P235GH
Mantelrohr: PEHD
Dämmdicke: Standard
Netzüberwachung: IPS-Cu

Abmessungen:
Verbundmantelrohr - Nennweite: 2x DN 200 - 2x DN 100
Mediumrohr - Außendurchm.: 2x 219,1 mm - 2x 114,3 mm
Mantelrohr - Außendurchmesser: 560 mm - 315 mm

Fabrikat: isoplus oder gleichwertig
Einheit: Stk

**03.11.00.109 Abzweig 90°, gerade, Doppelrohr DN 200/80 (2x219,1/560)-(2x88,9/250), prod. nach DIN EN 15698-1 und EN 448**
Art.Nr.: ADGIPGGPS200080

Mediumrohr Durchgang: P235GH
Mediumrohr Abgang: P235GH
Mantelrohr: PEHD
Dämmdicke: Standard
Netzüberwachung: IPS-Cu

Abmessungen:
Verbundmantelrohr - Nennweite: 2x DN 200 - 2x DN 80
Mediumrohr - Außendurchm.: 2x 219,1 mm - 2x 88,9 mm
Mantelrohr - Außendurchmesser: 560 mm - 250 mm

Fabrikat: isoplus oder gleichwertig
Einheit: Stk

**03.11.00.110 Abzweig 90°, gerade, Doppelrohr DN 200/65 (2x219,1/560)-(2x76,1/225), prod. nach DIN EN 15698-1 und EN 448**
Art.Nr.: ADGIPGGPS200065

Mediumrohr Durchgang: P235GH
Mediumrohr Abgang: P235GH
Mantelrohr: PEHD
Dämmdicke: Standard
Netzüberwachung: IPS-Cu

Abmessungen:
Verbundmantelrohr - Nennweite: 2x DN 200 - 2x DN 65
Mediumrohr - Außendurchm.: 2x 219,1 mm - 2x 76,1 mm
Mantelrohr - Außendurchmesser: 560 mm - 225 mm

Fabrikat: isoplus oder gleichwertig
Einheit: Stk

**03.11.00.111 Abzweig 90°, gerade, Doppelrohr DN 200/50 (2x219,1/560)-(2x60,3/200), prod. nach DIN EN 15698-1 und EN 448**
Art.Nr.: ADGIPGGPS200050

Mediumrohr Durchgang: P235GH
Mediumrohr Abgang: P235GH
Mantelrohr: PEHD
Dämmdicke: Standard
Netzüberwachung: IPS-Cu

Abmessungen:
Verbundmantelrohr - Nennweite: 2x DN 200 - 2x DN 50
Mediumrohr - Außendurchm.: 2x 219,1 mm - 2x 60,3 mm
Mantelrohr - Außendurchmesser: 560 mm - 200 mm

Fabrikat: isoplus oder gleichwertig
Einheit: Stk

**03.11.00.112 Abzweig 90°, gerade, Doppelrohr DN 200/40 (2x219,1/560)-(2x48,3/160), prod. nach DIN EN 15698-1 und EN 448**
Art.Nr.: ADGIPGGPS200040

Mediumrohr Durchgang: P235GH
Mediumrohr Abgang: P235GH
Mantelrohr: PEHD
Dämmdicke: Standard
Netzüberwachung: IPS-Cu

Abmessungen:
Verbundmantelrohr - Nennweite: 2x DN 200 - 2x DN 40
Mediumrohr - Außendurchm.: 2x 219,1 mm - 2x 48,3 mm
Mantelrohr - Außendurchmesser: 560 mm - 160 mm

Fabrikat: isoplus oder gleichwertig
Einheit: Stk

**03.11.00.113 Abzweig 90°, gerade, Doppelrohr DN 200/32 (2x219,1/560)-(2x42,4/160), prod. nach DIN EN 15698-1 und EN 448**
Art.Nr.: ADGIPGGPS200032

Mediumrohr Durchgang: P235GH
Mediumrohr Abgang: P235GH
Mantelrohr: PEHD
Dämmdicke: Standard
Netzüberwachung: IPS-Cu

Abmessungen:
Verbundmantelrohr - Nennweite: 2x DN 200 - 2x DN 32
Mediumrohr - Außendurchm.: 2x 219,1 mm - 2x 42,4 mm
Mantelrohr - Außendurchmesser: 560 mm - 160 mm

Fabrikat: isoplus oder gleichwertig
Einheit: Stk

**03.11.00.114 Abzweig 90°, gerade, Doppelrohr DN 200/25 (2x219,1/560)-(2x33,7/140), prod. nach DIN EN 15698-1 und EN 448**
Art.Nr.: ADGIPGGPS200025

Mediumrohr Durchgang: P235GH
Mediumrohr Abgang: P235GH
Mantelrohr: PEHD
Dämmdicke: Standard
Netzüberwachung: IPS-Cu

Abmessungen:
Verbundmantelrohr - Nennweite: 2x DN 200 - 2x DN 25
Mediumrohr - Außendurchm.: 2x 219,1 mm - 2x 33,7 mm
Mantelrohr - Außendurchmesser: 560 mm - 140 mm

Fabrikat: isoplus oder gleichwertig
Einheit: Stk

**03.11.00.115 Abzweig 90°, gerade, Doppelrohr DN 200/20 (2x219,1/560)-(2x26,9/125), prod. nach DIN EN 15698-1 und EN 448**
Art.Nr.: ADGIPGGPS200020

Mediumrohr Durchgang: P235GH
Mediumrohr Abgang: P235GH
Mantelrohr: PEHD
Dämmdicke: Standard
Netzüberwachung: IPS-Cu

Abmessungen:
Verbundmantelrohr - Nennweite: 2x DN 200 - 2x DN 20
Mediumrohr - Außendurchm.: 2x 219,1 mm - 2x 26,9 mm
Mantelrohr - Außendurchmesser: 560 mm - 125 mm

Fabrikat: isoplus oder gleichwertig
Einheit: Stk

**03.11.00.116 Abzweig 90°, gerade, Doppelrohr DN 200/80 (2x219,1/560)-(2x88,9/250), prod. nach DIN EN 15698-1 und EN 448**
Art.Nr.: ADGIPTGPS200080

Mediumrohr Durchgang: P235GH
Mediumrohr Abgang: P235TR1
Mantelrohr: PEHD
Dämmdicke: Standard
Netzüberwachung: IPS-Cu

Abmessungen:
Verbundmantelrohr - Nennweite: 2x DN 200 - 2x DN 80
Mediumrohr - Außendurchm.: 2x 219,1 mm - 2x 88,9 mm
Mantelrohr - Außendurchmesser: 560 mm - 250 mm

Fabrikat: isoplus oder gleichwertig
Einheit: Stk

**03.11.00.117 Abzweig 90°, gerade, Doppelrohr DN 200/65 (2x219,1/560)-(2x76,1/225), prod. nach DIN EN 15698-1 und EN 448**
Art.Nr.: ADGIPTGPS200065

Mediumrohr Durchgang: P235GH
Mediumrohr Abgang: P235TR1
Mantelrohr: PEHD
Dämmdicke: Standard
Netzüberwachung: IPS-Cu

Abmessungen:
Verbundmantelrohr - Nennweite: 2x DN 200 - 2x DN 65
Mediumrohr - Außendurchm.: 2x 219,1 mm - 2x 76,1 mm
Mantelrohr - Außendurchmesser: 560 mm - 225 mm

Fabrikat: isoplus oder gleichwertig
Einheit: Stk

**03.11.00.118 Abzweig 90°, gerade, Doppelrohr DN 200/50 (2x219,1/560)-(2x60,3/200), prod. nach DIN EN 15698-1 und EN 448**
Art.Nr.: ADGIPTGPS200050

Mediumrohr Durchgang: P235GH
Mediumrohr Abgang: P235TR1
Mantelrohr: PEHD
Dämmdicke: Standard
Netzüberwachung: IPS-Cu

Abmessungen:
Verbundmantelrohr - Nennweite: 2x DN 200 - 2x DN 50
Mediumrohr - Außendurchm.: 2x 219,1 mm - 2x 60,3 mm
Mantelrohr - Außendurchmesser: 560 mm - 200 mm

Fabrikat: isoplus oder gleichwertig
Einheit: Stk

**03.11.00.119 Abzweig 90°, gerade, Doppelrohr DN 200/40 (2x219,1/560)-(2x48,3/160), prod. nach DIN EN 15698-1 und EN 448**
Art.Nr.: ADGIPTGPS200040

Mediumrohr Durchgang: P235GH
Mediumrohr Abgang: P235TR1
Mantelrohr: PEHD
Dämmdicke: Standard
Netzüberwachung: IPS-Cu

Abmessungen:
Verbundmantelrohr - Nennweite: 2x DN 200 - 2x DN 40
Mediumrohr - Außendurchm.: 2x 219,1 mm - 2x 48,3 mm
Mantelrohr - Außendurchmesser: 560 mm - 160 mm

Fabrikat: isoplus oder gleichwertig
Einheit: Stk

**03.11.00.120 Abzweig 90°, gerade, Doppelrohr DN 200/32 (2x219,1/560)-(2x42,4/160), prod. nach DIN EN 15698-1 und EN 448**
Art.Nr.: ADGIPTGPS200032

Mediumrohr Durchgang: P235GH
Mediumrohr Abgang: P235TR1
Mantelrohr: PEHD
Dämmdicke: Standard
Netzüberwachung: IPS-Cu

Abmessungen:
Verbundmantelrohr - Nennweite: 2x DN 200 - 2x DN 32
Mediumrohr - Außendurchm.: 2x 219,1 mm - 2x 42,4 mm
Mantelrohr - Außendurchmesser: 560 mm - 160 mm

Fabrikat: isoplus oder gleichwertig
Einheit: Stk

**03.11.00.121 Abzweig 90°, gerade, Doppelrohr DN 200/25 (2x219,1/560)-(2x33,7/140), prod. nach DIN EN 15698-1 und EN 448**
Art.Nr.: ADGIPTGPS200025

Mediumrohr Durchgang: P235GH
Mediumrohr Abgang: P235TR1
Mantelrohr: PEHD
Dämmdicke: Standard
Netzüberwachung: IPS-Cu

Abmessungen:
Verbundmantelrohr - Nennweite: 2x DN 200 - 2x DN 25
Mediumrohr - Außendurchm.: 2x 219,1 mm - 2x 33,7 mm
Mantelrohr - Außendurchmesser: 560 mm - 140 mm

Fabrikat: isoplus oder gleichwertig
Einheit: Stk

**03.11.00.122 Abzweig 90°, gerade, Doppelrohr DN 200/20 (2x219,1/560)-(2x26,9/125), prod. nach DIN EN 15698-1 und EN 448**
Art.Nr.: ADGIPTGPS200020

Mediumrohr Durchgang: P235GH
Mediumrohr Abgang: P235TR1
Mantelrohr: PEHD
Dämmdicke: Standard
Netzüberwachung: IPS-Cu

Abmessungen:
Verbundmantelrohr - Nennweite: 2x DN 200 - 2x DN 20
Mediumrohr - Außendurchm.: 2x 219,1 mm - 2x 26,9 mm
Mantelrohr - Außendurchmesser: 560 mm - 125 mm

Fabrikat: isoplus oder gleichwertig
Einheit: Stk

#### 03.12 Doppelrohr - Abzweig 90°, gerade, Dämmdicke 1x verstärkt, Netzüberw. IPS- Cu

**03.12.00.001 Abzweig 90°, gerade, Doppelrohr DN 20/20 (2x26,9/140)-(2x26,9/140), prod. nach DIN EN 15698-1 und EN 448**
Art.Nr.: ADGIPGGP1020020

Mediumrohr Durchgang: P235GH
Mediumrohr Abgang: P235GH
Mantelrohr: PEHD
Dämmdicke: 1x verstärkt
Netzüberwachung: IPS-Cu

Abmessungen:
Verbundmantelrohr - Nennweite: 2x DN 20 - 2x DN 20
Mediumrohr - Außendurchm.: 2x 26,9 mm - 2x 26,9 mm
Mantelrohr - Außendurchmesser: 140 mm - 140 mm

Fabrikat: isoplus oder gleichwertig
Einheit: Stk

**03.12.00.002 Abzweig 90°, gerade, Doppelrohr DN 20/20 (2x26,9/140)-(2x26,9/140), prod. nach DIN EN 15698-1 und EN 448**
Art.Nr.: ADGIPTGP1020020

Mediumrohr Durchgang: P235TR1
Mediumrohr Abgang: P235TR1
Mantelrohr: PEHD
Dämmdicke: 1x verstärkt
Netzüberwachung: IPS-Cu

Abmessungen:
Verbundmantelrohr - Nennweite: 2x DN 20 - 2x DN 20
Mediumrohr - Außendurchm.: 2x 26,9 mm - 2x 26,9 mm
Mantelrohr - Außendurchmesser: 140 mm - 140 mm

Fabrikat: isoplus oder gleichwertig
Einheit: Stk

**03.12.00.003 Abzweig 90°, gerade, Doppelrohr DN 25/25 (2x33,7/160)-(2x33,7/160), prod. nach DIN EN 15698-1 und EN 448**
Art.Nr.: ADGIPGGP1025025

Mediumrohr Durchgang: P235GH
Mediumrohr Abgang: P235GH
Mantelrohr: PEHD
Dämmdicke: 1x verstärkt
Netzüberwachung: IPS-Cu

Abmessungen:
Verbundmantelrohr - Nennweite: 2x DN 25 - 2x DN 25
Mediumrohr - Außendurchm.: 2x 33,7 mm - 2x 33,7 mm
Mantelrohr - Außendurchmesser: 160 mm - 160 mm

Fabrikat: isoplus oder gleichwertig
Einheit: Stk

**03.12.00.004 Abzweig 90°, gerade, Doppelrohr DN 25/20 (2x33,7/160)-(2x26,9/140), prod. nach DIN EN 15698-1 und EN 448**
Art.Nr.: ADGIPGGP1025020

Mediumrohr Durchgang: P235GH
Mediumrohr Abgang: P235GH
Mantelrohr: PEHD
Dämmdicke: 1x verstärkt
Netzüberwachung: IPS-Cu

Abmessungen:
Verbundmantelrohr - Nennweite: 2x DN 25 - 2x DN 20
Mediumrohr - Außendurchm.: 2x 33,7 mm - 2x 26,9 mm
Mantelrohr - Außendurchmesser: 160 mm - 140 mm

Fabrikat: isoplus oder gleichwertig
Einheit: Stk

**03.12.00.005 Abzweig 90°, gerade, Doppelrohr DN 25/25 (2x33,7/160)-(2x33,7/160), prod. nach DIN EN 15698-1 und EN 448**
Art.Nr.: ADGIPTGP1025025

Mediumrohr Durchgang: P235TR1
Mediumrohr Abgang: P235TR1
Mantelrohr: PEHD
Dämmdicke: 1x verstärkt
Netzüberwachung: IPS-Cu

Abmessungen:
Verbundmantelrohr - Nennweite: 2x DN 25 - 2x DN 25
Mediumrohr - Außendurchm.: 2x 33,7 mm - 2x 33,7 mm
Mantelrohr - Außendurchmesser: 160 mm - 160 mm

Fabrikat: isoplus oder gleichwertig
Einheit: Stk

**03.12.00.006 Abzweig 90°, gerade, Doppelrohr DN 25/20 (2x33,7/160)-(2x26,9/140), prod. nach DIN EN 15698-1 und EN 448**
Art.Nr.: ADGIPTGP1025020

Mediumrohr Durchgang: P235TR1
Mediumrohr Abgang: P235TR1
Mantelrohr: PEHD
Dämmdicke: 1x verstärkt
Netzüberwachung: IPS-Cu

Abmessungen:
Verbundmantelrohr - Nennweite: 2x DN 25 - 2x DN 20
Mediumrohr - Außendurchm.: 2x 33,7 mm - 2x 26,9 mm
Mantelrohr - Außendurchmesser: 160 mm - 140 mm

Fabrikat: isoplus oder gleichwertig
Einheit: Stk

**03.12.00.007 Abzweig 90°, gerade, Doppelrohr DN 32/32 (2x42,4/180)-(2x42,4/180), prod. nach DIN EN 15698-1 und EN 448**
Art.Nr.: ADGIPGGP1032032

Mediumrohr Durchgang: P235GH
Mediumrohr Abgang: P235GH
Mantelrohr: PEHD
Dämmdicke: 1x verstärkt
Netzüberwachung: IPS-Cu

Abmessungen:
Verbundmantelrohr - Nennweite: 2x DN 32 - 2x DN 32
Mediumrohr - Außendurchm.: 2x 42,4 mm - 2x 42,4 mm
Mantelrohr - Außendurchmesser: 180 mm - 180 mm

Fabrikat: isoplus oder gleichwertig
Einheit: Stk

**03.12.00.008 Abzweig 90°, gerade, Doppelrohr DN 32/25 (2x42,4/180)-(2x33,7/160), prod. nach DIN EN 15698-1 und EN 448**
Art.Nr.: ADGIPGGP1032025

Mediumrohr Durchgang: P235GH
Mediumrohr Abgang: P235GH
Mantelrohr: PEHD
Dämmdicke: 1x verstärkt
Netzüberwachung: IPS-Cu

Abmessungen:
Verbundmantelrohr - Nennweite: 2x DN 32 - 2x DN 25
Mediumrohr - Außendurchm.: 2x 42,4 mm - 2x 33,7 mm
Mantelrohr - Außendurchmesser: 180 mm - 160 mm

Fabrikat: isoplus oder gleichwertig
Einheit: Stk

**03.12.00.009 Abzweig 90°, gerade, Doppelrohr DN 32/20 (2x42,4/180)-(2x26,9/140), prod. nach DIN EN 15698-1 und EN 448**
Art.Nr.: ADGIPGGP1032020

Mediumrohr Durchgang: P235GH
Mediumrohr Abgang: P235GH
Mantelrohr: PEHD
Dämmdicke: 1x verstärkt
Netzüberwachung: IPS-Cu

Abmessungen:
Verbundmantelrohr - Nennweite: 2x DN 32 - 2x DN 20
Mediumrohr - Außendurchm.: 2x 42,4 mm - 2x 26,9 mm
Mantelrohr - Außendurchmesser: 180 mm - 140 mm

Fabrikat: isoplus oder gleichwertig
Einheit: Stk

**03.12.00.010 Abzweig 90°, gerade, Doppelrohr DN 150/50 (2x168,3/500)-(2x60,3/225), prod. nach DIN EN 15698-1 und EN 448**
Art.Nr.: ADGIPTGP1150050

Mediumrohr Durchgang: P235GH
Mediumrohr Abgang: P235TR1
Mantelrohr: PEHD
Dämmdicke: 1x verstärkt
Netzüberwachung: IPS-Cu

Abmessungen:
Verbundmantelrohr - Nennweite: 2x DN 150 - 2x DN 50
Mediumrohr - Außendurchm.: 2x 168,3 mm - 2x 60,3 mm
Mantelrohr - Außendurchmesser: 500 mm - 225 mm

Fabrikat: isoplus oder gleichwertig
Einheit: Stk

**03.12.00.011 Abzweig 90°, gerade, Doppelrohr DN 200/65 (2x219,1/630)-(2x76,1/250), prod. nach DIN EN 15698-1 und EN 448**
Art.Nr.: ADGIPGGP1200065

Mediumrohr Durchgang: P235GH
Mediumrohr Abgang: P235GH
Mantelrohr: PEHD
Dämmdicke: 1x verstärkt
Netzüberwachung: IPS-Cu

Abmessungen:
Verbundmantelrohr - Nennweite: 2x DN 200 - 2x DN 65
Mediumrohr - Außendurchm.: 2x 219,1 mm - 2x 76,1 mm
Mantelrohr - Außendurchmesser: 630 mm - 250 mm

Fabrikat: isoplus oder gleichwertig
Einheit: Stk

**03.12.00.012 Abzweig 90°, gerade, Doppelrohr DN 200/32 (2x219,1/630)-(2x42,4/180), prod. nach DIN EN 15698-1 und EN 448**
Art.Nr.: ADGIPTGP1200032

Mediumrohr Durchgang: P235GH
Mediumrohr Abgang: P235TR1
Mantelrohr: PEHD
Dämmdicke: 1x verstärkt
Netzüberwachung: IPS-Cu

Abmessungen:
Verbundmantelrohr - Nennweite: 2x DN 200 - 2x DN 32
Mediumrohr - Außendurchm.: 2x 219,1 mm - 2x 42,4 mm
Mantelrohr - Außendurchmesser: 630 mm - 180 mm

Fabrikat: isoplus oder gleichwertig
Einheit: Stk

**03.12.00.013 Abzweig 90°, gerade, Doppelrohr DN 40/40 (2x48,3/180)-(2x48,3/180), prod. nach DIN EN 15698-1 und EN 448**
Art.Nr.: ADGIPGGP1040040

Mediumrohr Durchgang: P235GH
Mediumrohr Abgang: P235GH
Mantelrohr: PEHD
Dämmdicke: 1x verstärkt
Netzüberwachung: IPS-Cu

Abmessungen:
Verbundmantelrohr - Nennweite: 2x DN 40 - 2x DN 40
Mediumrohr - Außendurchm.: 2x 48,3 mm - 2x 48,3 mm
Mantelrohr - Außendurchmesser: 180 mm - 180 mm

Fabrikat: isoplus oder gleichwertig
Einheit: Stk

**03.12.00.014 Abzweig 90°, gerade, Doppelrohr DN 40/32 (2x48,3/180)-(2x42,4/180), prod. nach DIN EN 15698-1 und EN 448**
Art.Nr.: ADGIPGGP1040032

Mediumrohr Durchgang: P235GH
Mediumrohr Abgang: P235GH
Mantelrohr: PEHD
Dämmdicke: 1x verstärkt
Netzüberwachung: IPS-Cu

Abmessungen:
Verbundmantelrohr - Nennweite: 2x DN 40 - 2x DN 32
Mediumrohr - Außendurchm.: 2x 48,3 mm - 2x 42,4 mm
Mantelrohr - Außendurchmesser: 180 mm - 180 mm

Fabrikat: isoplus oder gleichwertig
Einheit: Stk

**03.12.00.015 Abzweig 90°, gerade, Doppelrohr DN 40/25 (2x48,3/180)-(2x33,7/160), prod. nach DIN EN 15698-1 und EN 448**
Art.Nr.: ADGIPGGP1040025

Mediumrohr Durchgang: P235GH
Mediumrohr Abgang: P235GH
Mantelrohr: PEHD
Dämmdicke: 1x verstärkt
Netzüberwachung: IPS-Cu

Abmessungen:
Verbundmantelrohr - Nennweite: 2x DN 40 - 2x DN 25
Mediumrohr - Außendurchm.: 2x 48,3 mm - 2x 33,7 mm
Mantelrohr - Außendurchmesser: 180 mm - 160 mm

Fabrikat: isoplus oder gleichwertig
Einheit: Stk

**03.12.00.016 Abzweig 90°, gerade, Doppelrohr DN 40/20 (2x48,3/180)-(2x26,9/140), prod. nach DIN EN 15698-1 und EN 448**
Art.Nr.: ADGIPGGP1040020

Mediumrohr Durchgang: P235GH
Mediumrohr Abgang: P235GH
Mantelrohr: PEHD
Dämmdicke: 1x verstärkt
Netzüberwachung: IPS-Cu

Abmessungen:
Verbundmantelrohr - Nennweite: 2x DN 40 - 2x DN 20
Mediumrohr - Außendurchm.: 2x 48,3 mm - 2x 26,9 mm
Mantelrohr - Außendurchmesser: 180 mm - 140 mm

Fabrikat: isoplus oder gleichwertig
Einheit: Stk

**03.12.00.017 Abzweig 90°, gerade, Doppelrohr DN 40/40 (2x48,3/180)-(2x48,3/180), prod. nach DIN EN 15698-1 und EN 448**
Art.Nr.: ADGIPTGP1040040

Mediumrohr Durchgang: P235TR1
Mediumrohr Abgang: P235TR1
Mantelrohr: PEHD
Dämmdicke: 1x verstärkt
Netzüberwachung: IPS-Cu

Abmessungen:
Verbundmantelrohr - Nennweite: 2x DN 40 - 2x DN 40
Mediumrohr - Außendurchm.: 2x 48,3 mm - 2x 48,3 mm
Mantelrohr - Außendurchmesser: 180 mm - 180 mm

Fabrikat: isoplus oder gleichwertig
Einheit: Stk

**03.12.00.018 Abzweig 90°, gerade, Doppelrohr DN 40/32 (2x48,3/180)-(2x42,4/180), prod. nach DIN EN 15698-1 und EN 448**
Art.Nr.: ADGIPTGP1040032

Mediumrohr Durchgang: P235TR1
Mediumrohr Abgang: P235TR1
Mantelrohr: PEHD
Dämmdicke: 1x verstärkt
Netzüberwachung: IPS-Cu

Abmessungen:
Verbundmantelrohr - Nennweite: 2x DN 40 - 2x DN 32
Mediumrohr - Außendurchm.: 2x 48,3 mm - 2x 42,4 mm
Mantelrohr - Außendurchmesser: 180 mm - 180 mm

Fabrikat: isoplus oder gleichwertig
Einheit: Stk

**03.12.00.019 Abzweig 90°, gerade, Doppelrohr DN 40/25 (2x48,3/180)-(2x33,7/160), prod. nach DIN EN 15698-1 und EN 448**
Art.Nr.: ADGIPTGP1040025

Mediumrohr Durchgang: P235TR1
Mediumrohr Abgang: P235TR1
Mantelrohr: PEHD
Dämmdicke: 1x verstärkt
Netzüberwachung: IPS-Cu

Abmessungen:
Verbundmantelrohr - Nennweite: 2x DN 40 - 2x DN 25
Mediumrohr - Außendurchm.: 2x 48,3 mm - 2x 33,7 mm
Mantelrohr - Außendurchmesser: 180 mm - 160 mm

Fabrikat: isoplus oder gleichwertig
Einheit: Stk

**03.12.00.020 Abzweig 90°, gerade, Doppelrohr DN 40/20 (2x48,3/180)-(2x26,9/140), prod. nach DIN EN 15698-1 und EN 448**
Art.Nr.: ADGIPTGP1040020

Mediumrohr Durchgang: P235TR1
Mediumrohr Abgang: P235TR1
Mantelrohr: PEHD
Dämmdicke: 1x verstärkt
Netzüberwachung: IPS-Cu

Abmessungen:
Verbundmantelrohr - Nennweite: 2x DN 40 - 2x DN 20
Mediumrohr - Außendurchm.: 2x 48,3 mm - 2x 26,9 mm
Mantelrohr - Außendurchmesser: 180 mm - 140 mm

Fabrikat: isoplus oder gleichwertig
Einheit: Stk

**03.12.00.021 Abzweig 90°, gerade, Doppelrohr DN 50/50 (2x60,3/225)-(2x60,3/225), prod. nach DIN EN 15698-1 und EN 448**
Art.Nr.: ADGIPGGP1050050

Mediumrohr Durchgang: P235GH
Mediumrohr Abgang: P235GH
Mantelrohr: PEHD
Dämmdicke: 1x verstärkt
Netzüberwachung: IPS-Cu

Abmessungen:
Verbundmantelrohr - Nennweite: 2x DN 50 - 2x DN 50
Mediumrohr - Außendurchm.: 2x 60,3 mm - 2x 60,3 mm
Mantelrohr - Außendurchmesser: 225 mm - 225 mm

Fabrikat: isoplus oder gleichwertig
Einheit: Stk

**03.12.00.022 Abzweig 90°, gerade, Doppelrohr DN 50/40 (2x60,3/225)-(2x48,3/180), prod. nach DIN EN 15698-1 und EN 448**
Art.Nr.: ADGIPGGP1050040

Mediumrohr Durchgang: P235GH
Mediumrohr Abgang: P235GH
Mantelrohr: PEHD
Dämmdicke: 1x verstärkt
Netzüberwachung: IPS-Cu

Abmessungen:
Verbundmantelrohr - Nennweite: 2x DN 50 - 2x DN 40
Mediumrohr - Außendurchm.: 2x 60,3 mm - 2x 48,3 mm
Mantelrohr - Außendurchmesser: 225 mm - 180 mm

Fabrikat: isoplus oder gleichwertig
Einheit: Stk

**03.12.00.023 Abzweig 90°, gerade, Doppelrohr DN 50/32 (2x60,3/225)-(2x42,4/180), prod. nach DIN EN 15698-1 und EN 448**
Art.Nr.: ADGIPGGP1050032

Mediumrohr Durchgang: P235GH
Mediumrohr Abgang: P235GH
Mantelrohr: PEHD
Dämmdicke: 1x verstärkt
Netzüberwachung: IPS-Cu

Abmessungen:
Verbundmantelrohr - Nennweite: 2x DN 50 - 2x DN 32
Mediumrohr - Außendurchm.: 2x 60,3 mm - 2x 42,4 mm
Mantelrohr - Außendurchmesser: 225 mm - 180 mm

Fabrikat: isoplus oder gleichwertig
Einheit: Stk

**03.12.00.024 Abzweig 90°, gerade, Doppelrohr DN 50/25 (2x60,3/225)-(2x33,7/160), prod. nach DIN EN 15698-1 und EN 448**
Art.Nr.: ADGIPGGP1050025

Mediumrohr Durchgang: P235GH
Mediumrohr Abgang: P235GH
Mantelrohr: PEHD
Dämmdicke: 1x verstärkt
Netzüberwachung: IPS-Cu

Abmessungen:
Verbundmantelrohr - Nennweite: 2x DN 50 - 2x DN 25
Mediumrohr - Außendurchm.: 2x 60,3 mm - 2x 33,7 mm
Mantelrohr - Außendurchmesser: 225 mm - 160 mm

Fabrikat: isoplus oder gleichwertig
Einheit: Stk

**03.12.00.025 Abzweig 90°, gerade, Doppelrohr DN 50/20 (2x60,3/225)-(2x26,9/140), prod. nach DIN EN 15698-1 und EN 448**
Art.Nr.: ADGIPGGP1050020

Mediumrohr Durchgang: P235GH
Mediumrohr Abgang: P235GH
Mantelrohr: PEHD
Dämmdicke: 1x verstärkt
Netzüberwachung: IPS-Cu

Abmessungen:
Verbundmantelrohr - Nennweite: 2x DN 50 - 2x DN 20
Mediumrohr - Außendurchm.: 2x 60,3 mm - 2x 26,9 mm
Mantelrohr - Außendurchmesser: 225 mm - 140 mm

Fabrikat: isoplus oder gleichwertig
Einheit: Stk

**03.12.00.026 Abzweig 90°, gerade, Doppelrohr DN 50/50 (2x60,3/225)-(2x60,3/225), prod. nach DIN EN 15698-1 und EN 448**
Art.Nr.: ADGIPTGP1050050

Mediumrohr Durchgang: P235TR1
Mediumrohr Abgang: P235TR1
Mantelrohr: PEHD
Dämmdicke: 1x verstärkt
Netzüberwachung: IPS-Cu

Abmessungen:
Verbundmantelrohr - Nennweite: 2x DN 50 - 2x DN 50
Mediumrohr - Außendurchm.: 2x 60,3 mm - 2x 60,3 mm
Mantelrohr - Außendurchmesser: 225 mm - 225 mm

Fabrikat: isoplus oder gleichwertig
Einheit: Stk

**03.12.00.027 Abzweig 90°, gerade, Doppelrohr DN 50/40 (2x60,3/225)-(2x48,3/180), prod. nach DIN EN 15698-1 und EN 448**
Art.Nr.: ADGIPTGP1050040

Mediumrohr Durchgang: P235TR1
Mediumrohr Abgang: P235TR1
Mantelrohr: PEHD
Dämmdicke: 1x verstärkt
Netzüberwachung: IPS-Cu

Abmessungen:
Verbundmantelrohr - Nennweite: 2x DN 50 - 2x DN 40
Mediumrohr - Außendurchm.: 2x 60,3 mm - 2x 48,3 mm
Mantelrohr - Außendurchmesser: 225 mm - 180 mm

Fabrikat: isoplus oder gleichwertig
Einheit: Stk

**03.12.00.028 Abzweig 90°, gerade, Doppelrohr DN 50/32 (2x60,3/225)-(2x42,4/180), prod. nach DIN EN 15698-1 und EN 448**
Art.Nr.: ADGIPTGP1050032

Mediumrohr Durchgang: P235TR1
Mediumrohr Abgang: P235TR1
Mantelrohr: PEHD
Dämmdicke: 1x verstärkt
Netzüberwachung: IPS-Cu

Abmessungen:
Verbundmantelrohr - Nennweite: 2x DN 50 - 2x DN 32
Mediumrohr - Außendurchm.: 2x 60,3 mm - 2x 42,4 mm
Mantelrohr - Außendurchmesser: 225 mm - 180 mm

Fabrikat: isoplus oder gleichwertig
Einheit: Stk

**03.12.00.029 Abzweig 90°, gerade, Doppelrohr DN 50/25 (2x60,3/225)-(2x33,7/160), prod. nach DIN EN 15698-1 und EN 448**
Art.Nr.: ADGIPTGP1050025

Mediumrohr Durchgang: P235TR1
Mediumrohr Abgang: P235TR1
Mantelrohr: PEHD
Dämmdicke: 1x verstärkt
Netzüberwachung: IPS-Cu

Abmessungen:
Verbundmantelrohr - Nennweite: 2x DN 50 - 2x DN 25
Mediumrohr - Außendurchm.: 2x 60,3 mm - 2x 33,7 mm
Mantelrohr - Außendurchmesser: 225 mm - 160 mm

Fabrikat: isoplus oder gleichwertig
Einheit: Stk

**03.12.00.030 Abzweig 90°, gerade, Doppelrohr DN 50/20 (2x60,3/225)-(2x26,9/140), prod. nach DIN EN 15698-1 und EN 448**
Art.Nr.: ADGIPTGP1050020

Mediumrohr Durchgang: P235TR1
Mediumrohr Abgang: P235TR1
Mantelrohr: PEHD
Dämmdicke: 1x verstärkt
Netzüberwachung: IPS-Cu

Abmessungen:
Verbundmantelrohr - Nennweite: 2x DN 50 - 2x DN 20
Mediumrohr - Außendurchm.: 2x 60,3 mm - 2x 26,9 mm
Mantelrohr - Außendurchmesser: 225 mm - 140 mm

Fabrikat: isoplus oder gleichwertig
Einheit: Stk

**03.12.00.031 Abzweig 90°, gerade, Doppelrohr DN 65/65 (2x76,1/250)-(2x76,1/250), prod. nach DIN EN 15698-1 und EN 448**
Art.Nr.: ADGIPGGP1065065

Mediumrohr Durchgang: P235GH
Mediumrohr Abgang: P235GH
Mantelrohr: PEHD
Dämmdicke: 1x verstärkt
Netzüberwachung: IPS-Cu

Abmessungen:
Verbundmantelrohr - Nennweite: 2x DN 65 - 2x DN 65
Mediumrohr - Außendurchm.: 2x 76,1 mm - 2x 76,1 mm
Mantelrohr - Außendurchmesser: 250 mm - 250 mm

Fabrikat: isoplus oder gleichwertig
Einheit: Stk

**03.12.00.032 Abzweig 90°, gerade, Doppelrohr DN 65/50 (2x76,1/250)-(2x60,3/225), prod. nach DIN EN 15698-1 und EN 448**
Art.Nr.: ADGIPGGP1065050

Mediumrohr Durchgang: P235GH
Mediumrohr Abgang: P235GH
Mantelrohr: PEHD
Dämmdicke: 1x verstärkt
Netzüberwachung: IPS-Cu

Abmessungen:
Verbundmantelrohr - Nennweite: 2x DN 65 - 2x DN 50
Mediumrohr - Außendurchm.: 2x 76,1 mm - 2x 60,3 mm
Mantelrohr - Außendurchmesser: 250 mm - 225 mm

Fabrikat: isoplus oder gleichwertig
Einheit: Stk

**03.12.00.033 Abzweig 90°, gerade, Doppelrohr DN 65/40 (2x76,1/250)-(2x48,3/180), prod. nach DIN EN 15698-1 und EN 448**
Art.Nr.: ADGIPGGP1065040

Mediumrohr Durchgang: P235GH
Mediumrohr Abgang: P235GH
Mantelrohr: PEHD
Dämmdicke: 1x verstärkt
Netzüberwachung: IPS-Cu

Abmessungen:
Verbundmantelrohr - Nennweite: 2x DN 65 - 2x DN 40
Mediumrohr - Außendurchm.: 2x 76,1 mm - 2x 48,3 mm
Mantelrohr - Außendurchmesser: 250 mm - 180 mm

Fabrikat: isoplus oder gleichwertig
Einheit: Stk

**03.12.00.034 Abzweig 90°, gerade, Doppelrohr DN 65/32 (2x76,1/250)-(2x42,4/180), prod. nach DIN EN 15698-1 und EN 448**
Art.Nr.: ADGIPGGP1065032

Mediumrohr Durchgang: P235GH
Mediumrohr Abgang: P235GH
Mantelrohr: PEHD
Dämmdicke: 1x verstärkt
Netzüberwachung: IPS-Cu

Abmessungen:
Verbundmantelrohr - Nennweite: 2x DN 65 - 2x DN 32
Mediumrohr - Außendurchm.: 2x 76,1 mm - 2x 42,4 mm
Mantelrohr - Außendurchmesser: 250 mm - 180 mm

Fabrikat: isoplus oder gleichwertig
Einheit: Stk

**03.12.00.035 Abzweig 90°, gerade, Doppelrohr DN 65/25 (2x76,1/250)-(2x33,7/160), prod. nach DIN EN 15698-1 und EN 448**
Art.Nr.: ADGIPGGP1065025

Mediumrohr Durchgang: P235GH
Mediumrohr Abgang: P235GH
Mantelrohr: PEHD
Dämmdicke: 1x verstärkt
Netzüberwachung: IPS-Cu

Abmessungen:
Verbundmantelrohr - Nennweite: 2x DN 65 - 2x DN 25
Mediumrohr - Außendurchm.: 2x 76,3 mm - 2x 33,7 mm
Mantelrohr - Außendurchmesser: 250 mm - 160 mm

Fabrikat: isoplus oder gleichwertig
Einheit: Stk

**03.12.00.036 Abzweig 90°, gerade, Doppelrohr DN 65/20 (2x76,1/250)-(2x26,9/140), prod. nach DIN EN 15698-1 und EN 448**
Art.Nr.: ADGIPGGP1065020

Mediumrohr Durchgang: P235GH
Mediumrohr Abgang: P235GH
Mantelrohr: PEHD
Dämmdicke: 1x verstärkt
Netzüberwachung: IPS-Cu

Abmessungen:
Verbundmantelrohr - Nennweite: 2x DN 65 - 2x DN 20
Mediumrohr - Außendurchm.: 2x 76,3 mm - 2x 26,9 mm
Mantelrohr - Außendurchmesser: 250 mm - 140 mm

Fabrikat: isoplus oder gleichwertig
Einheit: Stk

**03.12.00.037 Abzweig 90°, gerade, Doppelrohr DN 65/65 (2x76,1/250)-(2x76,1/250), prod. nach DIN EN 15698-1 und EN 448**
Art.Nr.: ADGIPTGP1065065

Mediumrohr Durchgang: P235TR1
Mediumrohr Abgang: P235TR1
Mantelrohr: PEHD
Dämmdicke: 1x verstärkt
Netzüberwachung: IPS-Cu

Abmessungen:
Verbundmantelrohr - Nennweite: 2x DN 65 - 2x DN 65
Mediumrohr - Außendurchm.: 2x 76,1 mm - 2x 76,1 mm
Mantelrohr - Außendurchmesser: 250 mm - 250 mm

Fabrikat: isoplus oder gleichwertig
Einheit: Stk

**03.12.00.038 Abzweig 90°, gerade, Doppelrohr DN 65/50 (2x76,1/250)-(2x60,3/225), prod. nach DIN EN 15698-1 und EN 448**
Art.Nr.: ADGIPTGP1065050

Mediumrohr Durchgang: P235TR1
Mediumrohr Abgang: P235TR1
Mantelrohr: PEHD
Dämmdicke: 1x verstärkt
Netzüberwachung: IPS-Cu

Abmessungen:
Verbundmantelrohr - Nennweite: 2x DN 65 - 2x DN 50
Mediumrohr - Außendurchm.: 2x 76,1 mm - 2x 60,3 mm
Mantelrohr - Außendurchmesser: 250 mm - 225 mm

Fabrikat: isoplus oder gleichwertig
Einheit: Stk

**03.12.00.039 Abzweig 90°, gerade, Doppelrohr DN 65/40 (2x76,1/250)-(2x48,3/180), prod. nach DIN EN 15698-1 und EN 448**
Art.Nr.: ADGIPTGP1065040

Mediumrohr Durchgang: P235TR1
Mediumrohr Abgang: P235TR1
Mantelrohr: PEHD
Dämmdicke: 1x verstärkt
Netzüberwachung: IPS-Cu

Abmessungen:
Verbundmantelrohr - Nennweite: 2x DN 65 - 2x DN 40
Mediumrohr - Außendurchm.: 2x 76,1 mm - 2x 48,3 mm
Mantelrohr - Außendurchmesser: 250 mm - 180 mm

Fabrikat: isoplus oder gleichwertig
Einheit: Stk

**03.12.00.040 Abzweig 90°, gerade, Doppelrohr DN 65/32 (2x76,1/250)-(2x42,4/180), prod. nach DIN EN 15698-1 und EN 448**
Art.Nr.: ADGIPTGP1065032

Mediumrohr Durchgang: P235TR1
Mediumrohr Abgang: P235TR1
Mantelrohr: PEHD
Dämmdicke: 1x verstärkt
Netzüberwachung: IPS-Cu

Abmessungen:
Verbundmantelrohr - Nennweite: 2x DN 65 - 2x DN 32
Mediumrohr - Außendurchm.: 2x 76,1 mm - 2x 42,4 mm
Mantelrohr - Außendurchmesser: 250 mm - 180 mm

Fabrikat: isoplus oder gleichwertig
Einheit: Stk

**03.12.00.041 Abzweig 90°, gerade, Doppelrohr DN 65/25 (2x76,1/250)-(2x33,7/160), prod. nach DIN EN 15698-1 und EN 448**
Art.Nr.: ADGIPTGP1065025

Mediumrohr Durchgang: P235TR1
Mediumrohr Abgang: P235TR1
Mantelrohr: PEHD
Dämmdicke: 1x verstärkt
Netzüberwachung: IPS-Cu

Abmessungen:
Verbundmantelrohr - Nennweite: 2x DN 65 - 2x DN 25
Mediumrohr - Außendurchm.: 2x 76,3 mm - 2x 33,7 mm
Mantelrohr - Außendurchmesser: 250 mm - 160 mm

Fabrikat: isoplus oder gleichwertig
Einheit: Stk

**03.12.00.042 Abzweig 90°, gerade, Doppelrohr DN 65/20 (2x76,1/250)-(2x26,9/140), prod. nach DIN EN 15698-1 und EN 448**
Art.Nr.: ADGIPTGP1065020

Mediumrohr Durchgang: P235TR1
Mediumrohr Abgang: P235TR1
Mantelrohr: PEHD
Dämmdicke: 1x verstärkt
Netzüberwachung: IPS-Cu

Abmessungen:
Verbundmantelrohr - Nennweite: 2x DN 65 - 2x DN 20
Mediumrohr - Außendurchm.: 2x 76,3 mm - 2x 26,9 mm
Mantelrohr - Außendurchmesser: 250 mm - 140 mm

Fabrikat: isoplus oder gleichwertig
Einheit: Stk

**03.12.00.043 Abzweig 90°, gerade, Doppelrohr DN 80/80 (2x88,9/280)-(2x88,9/280), prod. nach DIN EN 15698-1 und EN 448**
Art.Nr.: ADGIPGGP1080080

Mediumrohr Durchgang: P235GH
Mediumrohr Abgang: P235GH
Mantelrohr: PEHD
Dämmdicke: 1x verstärkt
Netzüberwachung: IPS-Cu

Abmessungen:
Verbundmantelrohr - Nennweite: 2x DN 80 - 2x DN 80
Mediumrohr - Außendurchm.: 2x 88,9 mm - 2x 88,9 mm
Mantelrohr - Außendurchmesser: 280 mm - 280 mm

Fabrikat: isoplus oder gleichwertig
Einheit: Stk

**03.12.00.044 Abzweig 90°, gerade, Doppelrohr DN 80/65 (2x88,9/280)-(2x76,1/250), prod. nach DIN EN 15698-1 und EN 448**
Art.Nr.: ADGIPGGP1080065

Mediumrohr Durchgang: P235GH
Mediumrohr Abgang: P235GH
Mantelrohr: PEHD
Dämmdicke: 1x verstärkt
Netzüberwachung: IPS-Cu

Abmessungen:
Verbundmantelrohr - Nennweite: 2x DN 80 - 2x DN 65
Mediumrohr - Außendurchm.: 2x 88,9 mm - 2x 76,1 mm
Mantelrohr - Außendurchmesser: 280 mm - 250 mm

Fabrikat: isoplus oder gleichwertig
Einheit: Stk

**03.12.00.045 Abzweig 90°, gerade, Doppelrohr DN 80/50 (2x88,9/280)-(2x60,3/225), prod. nach DIN EN 15698-1 und EN 448**
Art.Nr.: ADGIPGGP1080050

Mediumrohr Durchgang: P235GH
Mediumrohr Abgang: P235GH
Mantelrohr: PEHD
Dämmdicke: 1x verstärkt
Netzüberwachung: IPS-Cu

Abmessungen:
Verbundmantelrohr - Nennweite: 2x DN 80 - 2x DN 50
Mediumrohr - Außendurchm.: 2x 88,9 mm - 2x 60,3 mm
Mantelrohr - Außendurchmesser: 280 mm - 225 mm

Fabrikat: isoplus oder gleichwertig
Einheit: Stk

**03.12.00.046 Abzweig 90°, gerade, Doppelrohr DN 80/40 (2x88,9/280)-(2x48,3/180), prod. nach DIN EN 15698-1 und EN 448**
Art.Nr.: ADGIPGGP1080040

Mediumrohr Durchgang: P235GH
Mediumrohr Abgang: P235GH
Mantelrohr: PEHD
Dämmdicke: 1x verstärkt
Netzüberwachung: IPS-Cu

Abmessungen:
Verbundmantelrohr - Nennweite: 2x DN 80 - 2x DN 40
Mediumrohr - Außendurchm.: 2x 88,9 mm - 2x 48,3 mm
Mantelrohr - Außendurchmesser: 280 mm - 180 mm

Fabrikat: isoplus oder gleichwertig
Einheit: Stk

**03.12.00.047 Abzweig 90°, gerade, Doppelrohr DN 80/32 (2x88,9/280)-(2x42,4/180), prod. nach DIN EN 15698-1 und EN 448**
Art.Nr.: ADGIPGGP1080032

Mediumrohr Durchgang: P235GH
Mediumrohr Abgang: P235GH
Mantelrohr: PEHD
Dämmdicke: 1x verstärkt
Netzüberwachung: IPS-Cu

Abmessungen:
Verbundmantelrohr - Nennweite: 2x DN 80 - 2x DN 32
Mediumrohr - Außendurchm.: 2x 88,9 mm - 2x 42,4 mm
Mantelrohr - Außendurchmesser: 280 mm - 180 mm

Fabrikat: isoplus oder gleichwertig
Einheit: Stk

**03.12.00.048 Abzweig 90°, gerade, Doppelrohr DN 80/25 (2x88,9/280)-(2x33,7/160), prod. nach DIN EN 15698-1 und EN 448**
Art.Nr.: ADGIPGGP1080025

Mediumrohr Durchgang: P235GH
Mediumrohr Abgang: P235GH
Mantelrohr: PEHD
Dämmdicke: 1x verstärkt
Netzüberwachung: IPS-Cu

Abmessungen:
Verbundmantelrohr - Nennweite: 2x DN 80 - 2x DN 25
Mediumrohr - Außendurchm.: 2x 88,9 mm - 2x 33,7 mm
Mantelrohr - Außendurchmesser: 280 mm - 160 mm

Fabrikat: isoplus oder gleichwertig
Einheit: Stk

**03.12.00.049 Abzweig 90°, gerade, Doppelrohr DN 80/20 (2x88,9/280)-(2x26,9/140), prod. nach DIN EN 15698-1 und EN 448**
Art.Nr.: ADGIPGGP1080020

Mediumrohr Durchgang: P235GH
Mediumrohr Abgang: P235GH
Mantelrohr: PEHD
Dämmdicke: 1x verstärkt
Netzüberwachung: IPS-Cu

Abmessungen:
Verbundmantelrohr - Nennweite: 2x DN 80 - 2x DN 20
Mediumrohr - Außendurchm.: 2x 88,9 mm - 2x 26,9 mm
Mantelrohr - Außendurchmesser: 280 mm - 140 mm

Fabrikat: isoplus oder gleichwertig
Einheit: Stk

**03.12.00.050 Abzweig 90°, gerade, Doppelrohr DN 80/80 (2x88,9/280)-(2x88,9/280), prod. nach DIN EN 15698-1 und EN 448**
Art.Nr.: ADGIPTGP1080080

Mediumrohr Durchgang: P235TR1
Mediumrohr Abgang: P235TR1
Mantelrohr: PEHD
Dämmdicke: 1x verstärkt
Netzüberwachung: IPS-Cu

Abmessungen:
Verbundmantelrohr - Nennweite: 2x DN 80 - 2x DN 80
Mediumrohr - Außendurchm.: 2x 88,9 mm - 2x 88,9 mm
Mantelrohr - Außendurchmesser: 280 mm - 280 mm

Fabrikat: isoplus oder gleichwertig
Einheit: Stk

**03.12.00.051 Abzweig 90°, gerade, Doppelrohr DN 80/65 (2x88,9/280)-(2x76,1/250), prod. nach DIN EN 15698-1 und EN 448**
Art.Nr.: ADGIPTGP1080065

Mediumrohr Durchgang: P235TR1
Mediumrohr Abgang: P235TR1
Mantelrohr: PEHD
Dämmdicke: 1x verstärkt
Netzüberwachung: IPS-Cu

Abmessungen:
Verbundmantelrohr - Nennweite: 2x DN 80 - 2x DN 65
Mediumrohr - Außendurchm.: 2x 88,9 mm - 2x 76,1 mm
Mantelrohr - Außendurchmesser: 280 mm - 250 mm

Fabrikat: isoplus oder gleichwertig
Einheit: Stk

**03.12.00.052 Abzweig 90°, gerade, Doppelrohr DN 80/50 (2x88,9/280)-(2x60,3/225), prod. nach DIN EN 15698-1 und EN 448**
Art.Nr.: ADGIPTGP1080050

Mediumrohr Durchgang: P235TR1
Mediumrohr Abgang: P235TR1
Mantelrohr: PEHD
Dämmdicke: 1x verstärkt
Netzüberwachung: IPS-Cu

Abmessungen:
Verbundmantelrohr - Nennweite: 2x DN 80 - 2x DN 50
Mediumrohr - Außendurchm.: 2x 88,9 mm - 2x 60,3 mm
Mantelrohr - Außendurchmesser: 280 mm - 225 mm

Fabrikat: isoplus oder gleichwertig
Einheit: Stk

**03.12.00.053 Abzweig 90°, gerade, Doppelrohr DN 80/40 (2x88,9/280)-(2x48,3/180), prod. nach DIN EN 15698-1 und EN 448**
Art.Nr.: ADGIPTGP1080040

Mediumrohr Durchgang: P235TR1
Mediumrohr Abgang: P235TR1
Mantelrohr: PEHD
Dämmdicke: 1x verstärkt
Netzüberwachung: IPS-Cu

Abmessungen:
Verbundmantelrohr - Nennweite: 2x DN 80 - 2x DN 40
Mediumrohr - Außendurchm.: 2x 88,9 mm - 2x 48,3 mm
Mantelrohr - Außendurchmesser: 280 mm - 180 mm

Fabrikat: isoplus oder gleichwertig
Einheit: Stk

**03.12.00.054 Abzweig 90°, gerade, Doppelrohr DN 80/32 (2x88,9/280)-(2x42,4/180), prod. nach DIN EN 15698-1 und EN 448**
Art.Nr.: ADGIPTGP1080032

Mediumrohr Durchgang: P235TR1
Mediumrohr Abgang: P235TR1
Mantelrohr: PEHD
Dämmdicke: 1x verstärkt
Netzüberwachung: IPS-Cu

Abmessungen:
Verbundmantelrohr - Nennweite: 2x DN 80 - 2x DN 32
Mediumrohr - Außendurchm.: 2x 88,9 mm - 2x 42,4 mm
Mantelrohr - Außendurchmesser: 280 mm - 180 mm

Fabrikat: isoplus oder gleichwertig
Einheit: Stk

**03.12.00.055 Abzweig 90°, gerade, Doppelrohr DN 80/25 (2x88,9/280)-(2x33,7/160), prod. nach DIN EN 15698-1 und EN 448**
Art.Nr.: ADGIPTGP1080025

Mediumrohr Durchgang: P235TR1
Mediumrohr Abgang: P235TR1
Mantelrohr: PEHD
Dämmdicke: 1x verstärkt
Netzüberwachung: IPS-Cu

Abmessungen:
Verbundmantelrohr - Nennweite: 2x DN 80 - 2x DN 25
Mediumrohr - Außendurchm.: 2x 88,9 mm - 2x 33,7 mm
Mantelrohr - Außendurchmesser: 280 mm - 160 mm

Fabrikat: isoplus oder gleichwertig
Einheit: Stk

**03.12.00.056 Abzweig 90°, gerade, Doppelrohr DN 80/20 (2x88,9/280)-(2x26,9/140), prod. nach DIN EN 15698-1 und EN 448**
Art.Nr.: ADGIPTGP1080020

Mediumrohr Durchgang: P235TR1
Mediumrohr Abgang: P235TR1
Mantelrohr: PEHD
Dämmdicke: 1x verstärkt
Netzüberwachung: IPS-Cu

Abmessungen:
Verbundmantelrohr - Nennweite: 2x DN 80 - 2x DN 20
Mediumrohr - Außendurchm.: 2x 88,9 mm - 2x 26,9 mm
Mantelrohr - Außendurchmesser: 280 mm - 140 mm

Fabrikat: isoplus oder gleichwertig
Einheit: Stk

**03.12.00.057 Abzweig 90°, gerade, Doppelrohr DN 100/100 (2x114,3/355)-(2x114,3/355), prod. nach DIN EN 15698-1 und EN 448**
Art.Nr.: ADGIPGGP1100100

Mediumrohr Durchgang: P235GH
Mediumrohr Abgang: P235GH
Mantelrohr: PEHD
Dämmdicke: 1x verstärkt
Netzüberwachung: IPS-Cu

Abmessungen:
Verbundmantelrohr - Nennweite: 2x DN 100 - 2x DN 100
Mediumrohr - Außendurchm.: 2x 114,3 mm - 2x 114,3 mm
Mantelrohr - Außendurchmesser: 355 mm - 355 mm

Fabrikat: isoplus oder gleichwertig
Einheit: Stk

**03.12.00.058 Abzweig 90°, gerade, Doppelrohr DN 100/80 (2x114,3/355)-(2x88,9/280), prod. nach DIN EN 15698-1 und EN 448**
Art.Nr.: ADGIPGGP1100080

Mediumrohr Durchgang: P235GH
Mediumrohr Abgang: P235GH
Mantelrohr: PEHD
Dämmdicke: 1x verstärkt
Netzüberwachung: IPS-Cu

Abmessungen:
Verbundmantelrohr - Nennweite: 2x DN 100 - 2x DN 80
Mediumrohr - Außendurchm.: 2x 114,3 mm - 2x 88,9 mm
Mantelrohr - Außendurchmesser: 355 mm - 280 mm

Fabrikat: isoplus oder gleichwertig
Einheit: Stk

**03.12.00.059 Abzweig 90°, gerade, Doppelrohr DN 100/65 (2x114,3/355)-(2x76,1/250), prod. nach DIN EN 15698-1 und EN 448**
Art.Nr.: ADGIPGGP1100065

Mediumrohr Durchgang: P235GH
Mediumrohr Abgang: P235GH
Mantelrohr: PEHD
Dämmdicke: 1x verstärkt
Netzüberwachung: IPS-Cu

Abmessungen:
Verbundmantelrohr - Nennweite: 2x DN 100 - 2x DN 65
Mediumrohr - Außendurchm.: 2x 114,3 mm - 2x 76,1 mm
Mantelrohr - Außendurchmesser: 355 mm - 250 mm

Fabrikat: isoplus oder gleichwertig
Einheit: Stk

**03.12.00.060 Abzweig 90°, gerade, Doppelrohr DN 100/50 (2x114,3/355)-(2x60,3/225), prod. nach DIN EN 15698-1 und EN 448**
Art.Nr.: ADGIPGGP1100050

Mediumrohr Durchgang: P235GH
Mediumrohr Abgang: P235GH
Mantelrohr: PEHD
Dämmdicke: 1x verstärkt
Netzüberwachung: IPS-Cu

Abmessungen:
Verbundmantelrohr - Nennweite: 2x DN 100 - 2x DN 50
Mediumrohr - Außendurchm.: 2x 114,3 mm - 2x 60,3 mm
Mantelrohr - Außendurchmesser: 355 mm - 225 mm

Fabrikat: isoplus oder gleichwertig
Einheit: Stk

**03.12.00.061 Abzweig 90°, gerade, Doppelrohr DN 100/40 (2x114,3/355)-(2x48,3/180), prod. nach DIN EN 15698-1 und EN 448**
Art.Nr.: ADGIPGGP1100040

Mediumrohr Durchgang: P235GH
Mediumrohr Abgang: P235GH
Mantelrohr: PEHD
Dämmdicke: 1x verstärkt
Netzüberwachung: IPS-Cu

Abmessungen:
Verbundmantelrohr - Nennweite: 2x DN 100 - 2x DN 40
Mediumrohr - Außendurchm.: 2x 114,3 mm - 2x 48,3 mm
Mantelrohr - Außendurchmesser: 355 mm - 180 mm

Fabrikat: isoplus oder gleichwertig
Einheit: Stk

**03.12.00.062 Abzweig 90°, gerade, Doppelrohr DN 100/32 (2x114,3/355)-(2x42,4/180), prod. nach DIN EN 15698-1 und EN 448**
Art.Nr.: ADGIPGGP1100032

Mediumrohr Durchgang: P235GH
Mediumrohr Abgang: P235GH
Mantelrohr: PEHD
Dämmdicke: 1x verstärkt
Netzüberwachung: IPS-Cu

Abmessungen:
Verbundmantelrohr - Nennweite: 2x DN 100 - 2x DN 32
Mediumrohr - Außendurchm.: 2x 114,3 mm - 2x 42,4 mm
Mantelrohr - Außendurchmesser: 355 mm - 180 mm

Fabrikat: isoplus oder gleichwertig
Einheit: Stk

**03.12.00.063 Abzweig 90°, gerade, Doppelrohr DN 100/25 (2x114,3/355)-(2x33,7/160), prod. nach DIN EN 15698-1 und EN 448**
Art.Nr.: ADGIPGGP1100025

Mediumrohr Durchgang: P235GH
Mediumrohr Abgang: P235GH
Mantelrohr: PEHD
Dämmdicke: 1x verstärkt
Netzüberwachung: IPS-Cu

Abmessungen:
Verbundmantelrohr - Nennweite: 2x DN 100 - 2x DN 25
Mediumrohr - Außendurchm.: 2x 114,3 mm - 2x 33,7 mm
Mantelrohr - Außendurchmesser: 355 mm - 160 mm

Fabrikat: isoplus oder gleichwertig
Einheit: Stk

**03.12.00.064 Abzweig 90°, gerade, Doppelrohr DN 100/20 (2x114,3/355)-(2x26,9/140), prod. nach DIN EN 15698-1 und EN 448**
Art.Nr.: ADGIPGGP1100020

Mediumrohr Durchgang: P235GH
Mediumrohr Abgang: P235GH
Mantelrohr: PEHD
Dämmdicke: 1x verstärkt
Netzüberwachung: IPS-Cu

Abmessungen:
Verbundmantelrohr - Nennweite: 2x DN 100 - 2x DN 20
Mediumrohr - Außendurchm.: 2x 114,3 mm - 2x 26,9 mm
Mantelrohr - Außendurchmesser: 355 mm - 140 mm

Fabrikat: isoplus oder gleichwertig
Einheit: Stk

**03.12.00.065 Abzweig 90°, gerade, Doppelrohr DN 100/80 (2x114,3/355)-(2x88,9/280), prod. nach DIN EN 15698-1 und EN 448**
Art.Nr.: ADGIPTGP1100080

Mediumrohr Durchgang: P235GH
Mediumrohr Abgang: P235TR1
Mantelrohr: PEHD
Dämmdicke: 1x verstärkt
Netzüberwachung: IPS-Cu

Abmessungen:
Verbundmantelrohr - Nennweite: 2x DN 100 - 2x DN 80
Mediumrohr - Außendurchm.: 2x 114,3 mm - 2x 88,9 mm
Mantelrohr - Außendurchmesser: 355 mm - 280 mm

Fabrikat: isoplus oder gleichwertig
Einheit: Stk

**03.12.00.066 Abzweig 90°, gerade, Doppelrohr DN 100/65 (2x114,3/355)-(2x76,1/250), prod. nach DIN EN 15698-1 und EN 448**
Art.Nr.: ADGIPTGP1100065

Mediumrohr Durchgang: P235GH
Mediumrohr Abgang: P235TR1
Mantelrohr: PEHD
Dämmdicke: 1x verstärkt
Netzüberwachung: IPS-Cu

Abmessungen:
Verbundmantelrohr - Nennweite: 2x DN 100 - 2x DN 65
Mediumrohr - Außendurchm.: 2x 114,3 mm - 2x 76,1 mm
Mantelrohr - Außendurchmesser: 355 mm - 250 mm

Fabrikat: isoplus oder gleichwertig
Einheit: Stk

**03.12.00.067 Abzweig 90°, gerade, Doppelrohr DN 100/50 (2x114,3/355)-(2x60,3/225), prod. nach DIN EN 15698-1 und EN 448**
Art.Nr.: ADGIPTGP1100050

Mediumrohr Durchgang: P235GH
Mediumrohr Abgang: P235TR1
Mantelrohr: PEHD
Dämmdicke: 1x verstärkt
Netzüberwachung: IPS-Cu

Abmessungen:
Verbundmantelrohr - Nennweite: 2x DN 100 - 2x DN 50
Mediumrohr - Außendurchm.: 2x 114,3 mm - 2x 60,3 mm
Mantelrohr - Außendurchmesser: 355 mm - 225 mm

Fabrikat: isoplus oder gleichwertig
Einheit: Stk

**03.12.00.068 Abzweig 90°, gerade, Doppelrohr DN 100/40 (2x114,3/355)-(2x48,3/180), prod. nach DIN EN 15698-1 und EN 448**
Art.Nr.: ADGIPTGP1100040

Mediumrohr Durchgang: P235GH
Mediumrohr Abgang: P235TR1
Mantelrohr: PEHD
Dämmdicke: 1x verstärkt
Netzüberwachung: IPS-Cu

Abmessungen:
Verbundmantelrohr - Nennweite: 2x DN 100 - 2x DN 40
Mediumrohr - Außendurchm.: 2x 114,3 mm - 2x 48,3 mm
Mantelrohr - Außendurchmesser: 355 mm - 180 mm

Fabrikat: isoplus oder gleichwertig
Einheit: Stk

**03.12.00.069 Abzweig 90°, gerade, Doppelrohr DN 100/32 (2x114,3/355)-(2x42,4/180), prod. nach DIN EN 15698-1 und EN 448**
Art.Nr.: ADGIPTGP1100032

Mediumrohr Durchgang: P235GH
Mediumrohr Abgang: P235TR1
Mantelrohr: PEHD
Dämmdicke: 1x verstärkt
Netzüberwachung: IPS-Cu

Abmessungen:
Verbundmantelrohr - Nennweite: 2x DN 100 - 2x DN 32
Mediumrohr - Außendurchm.: 2x 114,3 mm - 2x 42,4 mm
Mantelrohr - Außendurchmesser: 355 mm - 180 mm

Fabrikat: isoplus oder gleichwertig
Einheit: Stk

**03.12.00.070 Abzweig 90°, gerade, Doppelrohr DN 100/25 (2x114,3/355)-(2x33,7/160), prod. nach DIN EN 15698-1 und EN 448**
Art.Nr.: ADGIPTGP1100025

Mediumrohr Durchgang: P235GH
Mediumrohr Abgang: P235TR1
Mantelrohr: PEHD
Dämmdicke: 1x verstärkt
Netzüberwachung: IPS-Cu

Abmessungen:
Verbundmantelrohr - Nennweite: 2x DN 100 - 2x DN 25
Mediumrohr - Außendurchm.: 2x 114,3 mm - 2x 33,7 mm
Mantelrohr - Außendurchmesser: 355 mm - 160 mm

Fabrikat: isoplus oder gleichwertig
Einheit: Stk

**03.12.00.071 Abzweig 90°, gerade, Doppelrohr DN 100/20 (2x114,3/355)-(2x26,9/140), prod. nach DIN EN 15698-1 und EN 448**
Art.Nr.: ADGIPTGPS100020

Mediumrohr Durchgang: P235GH
Mediumrohr Abgang: P235TR1
Mantelrohr: PEHD
Dämmdicke: 1x verstärkt
Netzüberwachung: IPS-Cu

Abmessungen:
Verbundmantelrohr - Nennweite: 2x DN 100 - 2x DN 20
Mediumrohr - Außendurchm.: 2x 114,3 mm - 2x 26,9 mm
Mantelrohr - Außendurchmesser: 355 mm - 140 mm

Fabrikat: isoplus oder gleichwertig
Einheit: Stk

**03.12.00.072 Abzweig 90°, gerade, Doppelrohr DN 125/125 (2x139,7/450)-(2x139,7/450), prod. nach DIN EN 15698-1 und EN 448**
Art.Nr.: ADGIPGGP1125125

Mediumrohr Durchgang: P235GH
Mediumrohr Abgang: P235GH
Mantelrohr: PEHD
Dämmdicke: 1x verstärkt
Netzüberwachung: IPS-Cu

Abmessungen:
Verbundmantelrohr - Nennweite: 2x DN 125 - 2x DN 125
Mediumrohr - Außendurchm.: 2x 139,7 mm - 2x 139,7 mm
Mantelrohr - Außendurchmesser: 450 mm - 450 mm

Fabrikat: isoplus oder gleichwertig
Einheit: Stk

**03.12.00.073 Abzweig 90°, gerade, Doppelrohr DN 125/100 (2x114,3/450)-(2x114,3/355), prod. nach DIN EN 15698-1 und EN 448**
Art.Nr.: ADGIPGGP1125100

Mediumrohr Durchgang: P235GH
Mediumrohr Abgang: P235GH
Mantelrohr: PEHD
Dämmdicke: 1x verstärkt
Netzüberwachung: IPS-Cu

Abmessungen:
Verbundmantelrohr - Nennweite: 2x DN 125 - 2x DN 100
Mediumrohr - Außendurchm.: 2x 139,7 mm - 2x 114,3 mm
Mantelrohr - Außendurchmesser: 450 mm - 355 mm

Fabrikat: isoplus oder gleichwertig
Einheit: Stk

**03.12.00.074 Abzweig 90°, gerade, Doppelrohr DN 125/80 (2x139,7/450)-(2x88,9/280), prod. nach DIN EN 15698-1 und EN 448**
Art.Nr.: ADGIPGGP1125080

Mediumrohr Durchgang: P235GH
Mediumrohr Abgang: P235GH
Mantelrohr: PEHD
Dämmdicke: 1x verstärkt
Netzüberwachung: IPS-Cu

Abmessungen:
Verbundmantelrohr - Nennweite: 2x DN 125 - 2x DN 80
Mediumrohr - Außendurchm.: 2x 139,7 mm - 2x 88,9 mm
Mantelrohr - Außendurchmesser: 450 mm - 280 mm

Fabrikat: isoplus oder gleichwertig
Einheit: Stk

**03.12.00.075 Abzweig 90°, gerade, Doppelrohr DN 125/65 (2x139,7/450)-(2x76,1/250), prod. nach DIN EN 15698-1 und EN 448**
Art.Nr.: ADGIPGGP1125065

Mediumrohr Durchgang: P235GH
Mediumrohr Abgang: P235GH
Mantelrohr: PEHD
Dämmdicke: 1x verstärkt
Netzüberwachung: IPS-Cu

Abmessungen:
Verbundmantelrohr - Nennweite: 2x DN 125 - 2x DN 65
Mediumrohr - Außendurchm.: 2x 139,7 mm - 2x 76,1 mm
Mantelrohr - Außendurchmesser: 450 mm - 250 mm

Fabrikat: isoplus oder gleichwertig
Einheit: Stk

**03.12.00.076 Abzweig 90°, gerade, Doppelrohr DN 125/50 (2x139,7/450)-(2x60,3/225), prod. nach DIN EN 15698-1 und EN 448**
Art.Nr.: ADGIPGGP1125050

Mediumrohr Durchgang: P235GH
Mediumrohr Abgang: P235GH
Mantelrohr: PEHD
Dämmdicke: 1x verstärkt
Netzüberwachung: IPS-Cu

Abmessungen:
Verbundmantelrohr - Nennweite: 2x DN 125 - 2x DN 50
Mediumrohr - Außendurchm.: 2x 139,7 mm - 2x 60,3 mm
Mantelrohr - Außendurchmesser: 450 mm - 225 mm

Fabrikat: isoplus oder gleichwertig
Einheit: Stk

**03.12.00.077 Abzweig 90°, gerade, Doppelrohr DN 125/40 (2x139,7/450)-(2x48,3/180), prod. nach DIN EN 15698-1 und EN 448**
Art.Nr.: ADGIPGGP1125040

Mediumrohr Durchgang: P235GH
Mediumrohr Abgang: P235GH
Mantelrohr: PEHD
Dämmdicke: 1x verstärkt
Netzüberwachung: IPS-Cu

Abmessungen:
Verbundmantelrohr - Nennweite: 2x DN 125 - 2x DN 40
Mediumrohr - Außendurchm.: 2x 139,7 mm - 2x 48,3 mm
Mantelrohr - Außendurchmesser: 450 mm - 180 mm

Fabrikat: isoplus oder gleichwertig
Einheit: Stk

**03.12.00.078 Abzweig 90°, gerade, Doppelrohr DN 125/32 (2x139,7/450)-(2x42,4/180), prod. nach DIN EN 15698-1 und EN 448**
Art.Nr.: ADGIPGGP1125032

Mediumrohr Durchgang: P235GH
Mediumrohr Abgang: P235GH
Mantelrohr: PEHD
Dämmdicke: 1x verstärkt
Netzüberwachung: IPS-Cu

Abmessungen:
Verbundmantelrohr - Nennweite: 2x DN 125 - 2x DN 32
Mediumrohr - Außendurchmesser: 2x 139,7 mm - 2x 42,4 mm
Mantelrohr - Außendurchmesser: 450 mm - 180 mm

Fabrikat: isoplus oder gleichwertig
Einheit: Stk

**03.12.00.079 Abzweig 90°, gerade, Doppelrohr DN 125/25 (2x139,7/450)-(2x33,7/160), prod. nach DIN EN 15698-1 und EN 448**
Art.Nr.: ADGIPGGP1125025

Mediumrohr Durchgang: P235GH
Mediumrohr Abgang: P235GH
Mantelrohr: PEHD
Dämmdicke: 1x verstärkt
Netzüberwachung: IPS-Cu

Abmessungen:
Verbundmantelrohr - Nennweite: 2x DN 125 - 2x DN 25
Mediumrohr - Außendurchm.: 2x 139,7 mm - 2x 33,7 mm
Mantelrohr - Außendurchmesser: 450 mm - 160 mm

Fabrikat: isoplus oder gleichwertig
Einheit: Stk

**03.12.00.080 Abzweig 90°, gerade, Doppelrohr DN 125/20 (2x139,7/450)-(2x26,9/140), prod. nach DIN EN 15698-1 und EN 448**
Art.Nr.: ADGIPGGP1125020

Mediumrohr Durchgang: P235GH
Mediumrohr Abgang: P235GH
Mantelrohr: PEHD
Dämmdicke: 1x verstärkt
Netzüberwachung: IPS-Cu

Abmessungen:
Verbundmantelrohr - Nennweite: 2x DN 125 - 2x DN 20
Mediumrohr - Außendurchm.: 2x 139,7 mm - 2x 26,9 mm
Mantelrohr - Außendurchmesser: 450 mm - 140 mm

Fabrikat: isoplus oder gleichwertig
Einheit: Stk

**03.12.00.081 Abzweig 90°, gerade, Doppelrohr DN 125/80 (2x139,7/450)-(2x88,9/280), prod. nach DIN EN 15698-1 und EN 448**
Art.Nr.: ADGIPTGP1125080

Mediumrohr Durchgang: P235GH
Mediumrohr Abgang: P235TR1
Mantelrohr: PEHD
Dämmdicke: 1x verstärkt
Netzüberwachung: IPS-Cu

Abmessungen:
Verbundmantelrohr - Nennweite: 2x DN 125 - 2x DN 80
Mediumrohr - Außendurchm.: 2x 139,7 mm - 2x 88,9 mm
Mantelrohr - Außendurchmesser: 450 mm - 280 mm

Fabrikat: isoplus oder gleichwertig
Einheit: Stk

**03.12.00.082 Abzweig 90°, gerade, Doppelrohr DN 125/65 (2x139,7/450)-(2x76,1/250), prod. nach DIN EN 15698-1 und EN 448**
Art.Nr.: ADGIPTGP1125065

Mediumrohr Durchgang: P235GH
Mediumrohr Abgang: P235TR1
Mantelrohr: PEHD
Dämmdicke: 1x verstärkt
Netzüberwachung: IPS-Cu

Abmessungen:
Verbundmantelrohr - Nennweite: 2x DN 125 - 2x DN 65
Mediumrohr - Außendurchm.: 2x 139,7 mm - 2x 76,1 mm
Mantelrohr - Außendurchmesser: 450 mm - 250 mm

Fabrikat: isoplus oder gleichwertig
Einheit: Stk

**03.12.00.083 Abzweig 90°, gerade, Doppelrohr DN 125/50 (2x139,7/450)-(2x60,3/225), prod. nach DIN EN 15698-1 und EN 448**
Art.Nr.: ADGIPTGP1125050

Mediumrohr Durchgang: P235GH
Mediumrohr Abgang: P235TR1
Mantelrohr: PEHD
Dämmdicke: 1x verstärkt
Netzüberwachung: IPS-Cu

Abmessungen:
Verbundmantelrohr - Nennweite: 2x DN 125 - 2x DN 50
Mediumrohr - Außendurchm.: 2x 139,7 mm - 2x 60,3 mm
Mantelrohr - Außendurchmesser: 450 mm - 225 mm

Fabrikat: isoplus oder gleichwertig
Einheit: Stk

**03.12.00.084 Abzweig 90°, gerade, Doppelrohr DN 125/40 (2x139,7/450)-(2x48,3/180), prod. nach DIN EN 15698-1 und EN 448**
Art.Nr.: ADGIPTGP1125040

Mediumrohr Durchgang: P235GH
Mediumrohr Abgang: P235TR1
Mantelrohr: PEHD
Dämmdicke: 1x verstärkt
Netzüberwachung: IPS-Cu

Abmessungen:
Verbundmantelrohr - Nennweite: 2x DN 125 - 2x DN 40
Mediumrohr - Außendurchm.: 2x 139,7 mm - 2x 48,3 mm
Mantelrohr - Außendurchmesser: 450 mm - 180 mm

Fabrikat: isoplus oder gleichwertig
Einheit: Stk

**03.12.00.085 Abzweig 90°, gerade, Doppelrohr DN 125/32 (2x139,7/450)-(2x42,4/180), prod. nach DIN EN 15698-1 und EN 448**
Art.Nr.: ADGIPTGP1125032

Mediumrohr Durchgang: P235GH
Mediumrohr Abgang: P235TR1
Mantelrohr: PEHD
Dämmdicke: 1x verstärkt
Netzüberwachung: IPS-Cu

Abmessungen:
Verbundmantelrohr - Nennweite: 2x DN 125 - 2x DN 32
Mediumrohr - Außendurchmesser: 2x 139,7 mm - 2x 42,4 mm
Mantelrohr - Außendurchmesser: 450 mm - 180 mm

Fabrikat: isoplus oder gleichwertig
Einheit: Stk

**03.12.00.086 Abzweig 90°, gerade, Doppelrohr DN 125/25 (2x139,7/450)-(2x33,7/160), prod. nach DIN EN 15698-1 und EN 448**
Art.Nr.: ADGIPTGP1125025

Mediumrohr Durchgang: P235GH
Mediumrohr Abgang: P235TR1
Mantelrohr: PEHD
Dämmdicke: 1x verstärkt
Netzüberwachung: IPS-Cu

Abmessungen:
Verbundmantelrohr - Nennweite: 2x DN 125 - 2x DN 25
Mediumrohr - Außendurchm.: 2x 139,7 mm - 2x 33,7 mm
Mantelrohr - Außendurchmesser: 450 mm - 160 mm

Fabrikat: isoplus oder gleichwertig
Einheit: Stk

**03.12.00.087 Abzweig 90°, gerade, Doppelrohr DN 125/20 (2x139,7/450)-(2x26,9/140), prod. nach DIN EN 15698-1 und EN 448**
Art.Nr.: ADGIPTGP1125020

Mediumrohr Durchgang: P235GH
Mediumrohr Abgang: P235TR1
Mantelrohr: PEHD
Dämmdicke: 1x verstärkt
Netzüberwachung: IPS-Cu

Abmessungen:
Verbundmantelrohr - Nennweite: 2x DN 125 - 2x DN 20
Mediumrohr - Außendurchm.: 2x 139,7 mm - 2x 26,9 mm
Mantelrohr - Außendurchmesser: 450 mm - 140 mm

Fabrikat: isoplus oder gleichwertig
Einheit: Stk

**03.12.00.088 Abzweig 90°, gerade, Doppelrohr DN 150/150 (2x168,3/500)-(2x168,3/500), prod. nach DIN EN 15698-1 und EN 448**
Art.Nr.: ADGIPGGP1150150

Mediumrohr Durchgang: P235GH
Mediumrohr Abgang: P235GH
Mantelrohr: PEHD
Dämmdicke: 1x verstärkt
Netzüberwachung: IPS-Cu

Abmessungen:
Verbundmantelrohr - Nennweite: 2x DN 150 - 2x DN 150
Mediumrohr - Außendurchm.: 2x 168,3 mm - 2x 168,3 mm
Mantelrohr - Außendurchmesser: 500 mm - 500 mm

Fabrikat: isoplus oder gleichwertig
Einheit: Stk

**03.12.00.089 Abzweig 90°, gerade, Doppelrohr DN 150/125 (2x168,3/500)-(2x139,7/450), prod. nach DIN EN 15698-1 und EN 448**
Art.Nr.: ADGIPGGP1150125

Mediumrohr Durchgang: P235GH
Mediumrohr Abgang: P235GH
Mantelrohr: PEHD
Dämmdicke: 1x verstärkt
Netzüberwachung: IPS-Cu

Abmessungen:
Verbundmantelrohr - Nennweite: 2x DN 150 - 2x DN 125
Mediumrohr - Außendurchm.: 2x 168,3 mm - 2x 139,7 mm
Mantelrohr - Außendurchmesser: 500 mm - 450 mm

Fabrikat: isoplus oder gleichwertig
Einheit: Stk

**03.12.00.090 Abzweig 90°, gerade, Doppelrohr DN 150/100 (2x168,3/500)-(2x114,3/355), prod. nach DIN EN 15698-1 und EN 448**
Art.Nr.: ADGIPGGP1150100

Mediumrohr Durchgang: P235GH
Mediumrohr Abgang: P235GH
Mantelrohr: PEHD
Dämmdicke: 1x verstärkt
Netzüberwachung: IPS-Cu

Abmessungen:
Verbundmantelrohr - Nennweite: 2x DN 150 - 2x DN 100
Mediumrohr - Außendurchm.: 2x 168,3 mm - 2x 114,3 mm
Mantelrohr - Außendurchmesser: 500 mm - 355 mm

Fabrikat: isoplus oder gleichwertig
Einheit: Stk

**03.12.00.091 Abzweig 90°, gerade, Doppelrohr DN 150/80 (2x168,3/500)-(2x88,9/280), prod. nach DIN EN 15698-1 und EN 448**
Art.Nr.: ADGIPGGP1150080

Mediumrohr Durchgang: P235GH
Mediumrohr Abgang: P235GH
Mantelrohr: PEHD
Dämmdicke: 1x verstärkt
Netzüberwachung: IPS-Cu

Abmessungen:
Verbundmantelrohr - Nennweite: 2x DN 150 - 2x DN 80
Mediumrohr - Außendurchm.: 2x 168,3 mm - 2x 88,9 mm
Mantelrohr - Außendurchmesser: 500 mm - 280 mm

Fabrikat: isoplus oder gleichwertig
Einheit: Stk

**03.12.00.092 Abzweig 90°, gerade, Doppelrohr DN 150/65 (2x168,3/500)-(2x76,1/250), prod. nach DIN EN 15698-1 und EN 448**
Art.Nr.: ADGIPGGP1150065

Mediumrohr Durchgang: P235GH
Mediumrohr Abgang: P235GH
Mantelrohr: PEHD
Dämmdicke: 1x verstärkt
Netzüberwachung: IPS-Cu

Abmessungen:
Verbundmantelrohr - Nennweite: 2x DN 150 - 2x DN 65
Mediumrohr - Außendurchm.: 2x 168,3 mm - 2x 76,1 mm
Mantelrohr - Außendurchmesser: 500 mm - 250 mm

Fabrikat: isoplus oder gleichwertig
Einheit: Stk

**03.12.00.093 Abzweig 90°, gerade, Doppelrohr DN 150/50 (2x168,3/500)-(2x60,3/225), prod. nach DIN EN 15698-1 und EN 448**
Art.Nr.: ADGIPGGP1150050

Mediumrohr Durchgang: P235GH
Mediumrohr Abgang: P235GH
Mantelrohr: PEHD
Dämmdicke: 1x verstärkt
Netzüberwachung: IPS-Cu

Abmessungen:
Verbundmantelrohr - Nennweite: 2x DN 150 - 2x DN 50
Mediumrohr - Außendurchm.: 2x 168,3 mm - 2x 60,3 mm
Mantelrohr - Außendurchmesser: 500 mm - 225 mm

Fabrikat: isoplus oder gleichwertig
Einheit: Stk

**03.12.00.094 Abzweig 90°, gerade, Doppelrohr DN 150/40 (2x168,3/500)-(2x48,3/180), prod. nach DIN EN 15698-1 und EN 448**
Art.Nr.: ADGIPGGP1150040

Mediumrohr Durchgang: P235GH
Mediumrohr Abgang: P235GH
Mantelrohr: PEHD
Dämmdicke: 1x verstärkt
Netzüberwachung: IPS-Cu

Abmessungen:
Verbundmantelrohr - Nennweite: 2x DN 150 - 2x DN 40
Mediumrohr - Außendurchm.: 2x 168,3 mm - 2x 48,3 mm
Mantelrohr - Außendurchmesser: 500 mm - 180 mm

Fabrikat: isoplus oder gleichwertig
Einheit: Stk

**03.12.00.095 Abzweig 90°, gerade, Doppelrohr DN 150/32 (2x168,3/500)-(2x42,4/180), prod. nach DIN EN 15698-1 und EN 448**
Art.Nr.: ADGIPGGP1150032

Mediumrohr Durchgang: P235GH
Mediumrohr Abgang: P235GH
Mantelrohr: PEHD
Dämmdicke: 1x verstärkt
Netzüberwachung: IPS-Cu

Abmessungen:
Verbundmantelrohr - Nennweite: 2x DN 150 - 2x DN 32
Mediumrohr - Außendurchm.: 2x 168,3 mm - 2x 42,4 mm
Mantelrohr - Außendurchmesser: 500 mm - 180 mm

Fabrikat: isoplus oder gleichwertig
Einheit: Stk

**03.12.00.096 Abzweig 90°, gerade, Doppelrohr DN 150/25 (2x168,3/500)-(2x33,7/160), prod. nach DIN EN 15698-1 und EN 448**
Art.Nr.: ADGIPGGP1150025

Mediumrohr Durchgang: P235GH
Mediumrohr Abgang: P235GH
Mantelrohr: PEHD
Dämmdicke: 1x verstärkt
Netzüberwachung: IPS-Cu

Abmessungen:
Verbundmantelrohr - Nennweite: 2x DN 150 - 2x DN 25
Mediumrohr - Außendurchm.: 2x 168,3 mm - 2x 33,7 mm
Mantelrohr - Außendurchmesser: 500 mm - 160 mm

Fabrikat: isoplus oder gleichwertig
Einheit: Stk

**03.12.00.097 Abzweig 90°, gerade, Doppelrohr DN 150/20 (2x168,3/500)-(2x26,9/140), prod. nach DIN EN 15698-1 und EN 448**
Art.Nr.: ADGIPGGP1150020

Mediumrohr Durchgang: P235GH
Mediumrohr Abgang: P235GH
Mantelrohr: PEHD
Dämmdicke: 1x verstärkt
Netzüberwachung: IPS-Cu

Abmessungen:
Verbundmantelrohr - Nennweite: 2x DN 150 - 2x DN 20
Mediumrohr - Außendurchm.: 2x 168,3 mm - 2x 26,9 mm
Mantelrohr - Außendurchmesser: 500 mm - 140 mm

Fabrikat: isoplus oder gleichwertig
Einheit: Stk

**03.12.00.098 Abzweig 90°, gerade, Doppelrohr DN 150/80 (2x168,3/500)-(2x88,9/280), prod. nach DIN EN 15698-1 und EN 448**
Art.Nr.: ADGIPTGP1150080

Mediumrohr Durchgang: P235GH
Mediumrohr Abgang: P235TR1
Mantelrohr: PEHD
Dämmdicke: 1x verstärkt
Netzüberwachung: IPS-Cu

Abmessungen:
Verbundmantelrohr - Nennweite: 2x DN 150 - 2x DN 80
Mediumrohr - Außendurchm.: 2x 168,3 mm - 2x 88,9 mm
Mantelrohr - Außendurchmesser: 500 mm - 280 mm

Fabrikat: isoplus oder gleichwertig
Einheit: Stk

**03.12.00.099 Abzweig 90°, gerade, Doppelrohr DN 150/65 (2x168,3/500)-(2x76,1/250), prod. nach DIN EN 15698-1 und EN 448**
Art.Nr.: ADGIPTGP1150065

Mediumrohr Durchgang: P235GH
Mediumrohr Abgang: P235TR1
Mantelrohr: PEHD
Dämmdicke: 1x verstärkt
Netzüberwachung: IPS-Cu

Abmessungen:
Verbundmantelrohr - Nennweite: 2x DN 150 - 2x DN 65
Mediumrohr - Außendurchm.: 2x 168,3 mm - 2x 76,1 mm
Mantelrohr - Außendurchmesser: 500 mm - 250 mm

Fabrikat: isoplus oder gleichwertig
Einheit: Stk

**03.12.00.100 Abzweig 90°, gerade, Doppelrohr DN 150/50 (2x168,3/500)-(2x60,3/225), prod. nach DIN EN 15698-1 und EN 448**
Art.Nr.: ADGIPTGP1150050

Mediumrohr Durchgang: P235GH
Mediumrohr Abgang: P235TR1
Mantelrohr: PEHD
Dämmdicke: 1x verstärkt
Netzüberwachung: IPS-Cu

Abmessungen:
Verbundmantelrohr - Nennweite: 2x DN 150 - 2x DN 50
Mediumrohr - Außendurchm.: 2x 168,3 mm - 2x 60,3 mm
Mantelrohr - Außendurchmesser: 500 mm - 225 mm

Fabrikat: isoplus oder gleichwertig
Einheit: Stk

**03.12.00.101 Abzweig 90°, gerade, Doppelrohr DN 150/40 (2x168,3/500)-(2x48,3/180), prod. nach DIN EN 15698-1 und EN 448**
Art.Nr.: ADGIPTGP1150040

Mediumrohr Durchgang: P235GH
Mediumrohr Abgang: P235TR1
Mantelrohr: PEHD
Dämmdicke: 1x verstärkt
Netzüberwachung: IPS-Cu

Abmessungen:
Verbundmantelrohr - Nennweite: 2x DN 150 - 2x DN 40
Mediumrohr - Außendurchm.: 2x 168,3 mm - 2x 48,3 mm
Mantelrohr - Außendurchmesser: 500 mm - 180 mm

Fabrikat: isoplus oder gleichwertig
Einheit: Stk

**03.12.00.102 Abzweig 90°, gerade, Doppelrohr DN 150/32 (2x168,3/500)-(2x42,4/180), prod. nach DIN EN 15698-1 und EN 448**
Art.Nr.: ADGIPTGP1150032

Mediumrohr Durchgang: P235GH
Mediumrohr Abgang: P235TR1
Mantelrohr: PEHD
Dämmdicke: 1x verstärkt
Netzüberwachung: IPS-Cu

Abmessungen:
Verbundmantelrohr - Nennweite: 2x DN 150 - 2x DN 32
Mediumrohr - Außendurchm.: 2x 168,3 mm - 2x 42,4 mm
Mantelrohr - Außendurchmesser: 500 mm - 180 mm

Fabrikat: isoplus oder gleichwertig
Einheit: Stk

**03.12.00.103 Abzweig 90°, gerade, Doppelrohr DN 150/25 (2x168,3/500)-(2x33,7/160), prod. nach DIN EN 15698-1 und EN 448**
Art.Nr.: ADGIPTGP1150025

Mediumrohr Durchgang: P235GH
Mediumrohr Abgang: P235TR1
Mantelrohr: PEHD
Dämmdicke: 1x verstärkt
Netzüberwachung: IPS-Cu

Abmessungen:
Verbundmantelrohr - Nennweite: 2x DN 150 - 2x DN 25
Mediumrohr - Außendurchm.: 2x 168,3 mm - 2x 33,7 mm
Mantelrohr - Außendurchmesser: 500 mm - 160 mm

Fabrikat: isoplus oder gleichwertig
Einheit: Stk

**03.12.00.104 Abzweig 90°, gerade, Doppelrohr DN 150/20 (2x168,3/500)-(2x26,9/140), prod. nach DIN EN 15698-1 und EN 448**
Art.Nr.: ADGIPTGP1150020

Mediumrohr Durchgang: P235GH
Mediumrohr Abgang: P235TR1
Mantelrohr: PEHD
Dämmdicke: 1x verstärkt
Netzüberwachung: IPS-Cu

Abmessungen:
Verbundmantelrohr - Nennweite: 2x DN 150 - 2x DN 20
Mediumrohr - Außendurchm.: 2x 168,3 mm - 2x 26,9 mm
Mantelrohr - Außendurchmesser: 500 mm - 140 mm

Fabrikat: isoplus oder gleichwertig
Einheit: Stk

**03.12.00.105 Abzweig 90°, gerade, Doppelrohr DN 200/200 (2x219,1/630)-(2x219,1/630), prod. nach DIN EN 15698-1 und EN 448**
Art.Nr.: ADGIPGGP1200200

Mediumrohr Durchgang: P235GH
Mediumrohr Abgang: P235GH
Mantelrohr: PEHD
Dämmdicke: 1x verstärkt
Netzüberwachung: IPS-Cu

Abmessungen:
Verbundmantelrohr - Nennweite: 2x DN 200 - 2x DN 200
Mediumrohr - Außendurchm.: 2x 219,1 mm - 2x 219,1 mm
Mantelrohr - Außendurchmesser: 630 mm - 630 mm

Fabrikat: isoplus oder gleichwertig
Einheit: Stk

**03.12.00.106 Abzweig 90°, gerade, Doppelrohr DN 200/150 (2x219,1/630)-(2x168,3/500), prod. nach DIN EN 15698-1 und EN 448**
Art.Nr.: ADGIPGGP1200150

Mediumrohr Durchgang: P235GH
Mediumrohr Abgang: P235GH
Mantelrohr: PEHD
Dämmdicke: 1x verstärkt
Netzüberwachung: IPS-Cu

Abmessungen:
Verbundmantelrohr - Nennweite: 2x DN 200 - 2x DN 150
Mediumrohr - Außendurchm.: 2x 219,1 mm - 2x 168,3 mm
Mantelrohr - Außendurchmesser: 630 mm - 500 mm

Fabrikat: isoplus oder gleichwertig
Einheit: Stk

**03.12.00.107 Abzweig 90°, gerade, Doppelrohr DN 200/125 (2x219,1/630)-(2x139,7/450), prod. nach DIN EN 15698-1 und EN 448**
Art.Nr.: ADGIPGGP1200125

Mediumrohr Durchgang: P235GH
Mediumrohr Abgang: P235GH
Mantelrohr: PEHD
Dämmdicke: 1x verstärkt
Netzüberwachung: IPS-Cu

Abmessungen:
Verbundmantelrohr - Nennweite: 2x DN 200 - 2x DN 125
Mediumrohr - Außendurchm.: 2x 219,1 mm - 2x 139,7 mm
Mantelrohr - Außendurchmesser: 630 mm - 450 mm

Fabrikat: isoplus oder gleichwertig
Einheit: Stk

**03.12.00.108 Abzweig 90°, gerade, Doppelrohr DN 200/100 (2x219,1/630)-(2x114,3/355), prod. nach DIN EN 15698-1 und EN 448**
Art.Nr.: ADGIPGGP1200100

Mediumrohr Durchgang: P235GH
Mediumrohr Abgang: P235GH
Mantelrohr: PEHD
Dämmdicke: 1x verstärkt
Netzüberwachung: IPS-Cu

Abmessungen:
Verbundmantelrohr - Nennweite: 2x DN 200 - 2x DN 100
Mediumrohr - Außendurchm.: 2x 219,1 mm - 2x 114,3 mm
Mantelrohr - Außendurchmesser: 630 mm - 355 mm

Fabrikat: isoplus oder gleichwertig
Einheit: Stk

**03.12.00.109 Abzweig 90°, gerade, Doppelrohr DN 200/80 (2x219,1/630)-(2x88,9/280), prod. nach DIN EN 15698-1 und EN 448**
Art.Nr.: ADGIPGGP1200080

Mediumrohr Durchgang: P235GH
Mediumrohr Abgang: P235GH
Mantelrohr: PEHD
Dämmdicke: 1x verstärkt
Netzüberwachung: IPS-Cu

Abmessungen:
Verbundmantelrohr - Nennweite: 2x DN 200 - 2x DN 80
Mediumrohr - Außendurchm.: 2x 219,1 mm - 2x 88,9 mm
Mantelrohr - Außendurchmesser: 630 mm - 280 mm

Fabrikat: isoplus oder gleichwertig
Einheit: Stk

**03.12.00.110 Abzweig 90°, gerade, Doppelrohr DN 200/65 (2x219,1/630)-(2x76,1/250), prod. nach DIN EN 15698-1 und EN 448**
Art.Nr.: ADGIPGGP1200065

Mediumrohr Durchgang: P235GH
Mediumrohr Abgang: P235GH
Mantelrohr: PEHD
Dämmdicke: 1x verstärkt
Netzüberwachung: IPS-Cu

Abmessungen:
Verbundmantelrohr - Nennweite: 2x DN 200 - 2x DN 65
Mediumrohr - Außendurchm.: 2x 219,1 mm - 2x 76,1 mm
Mantelrohr - Außendurchmesser: 630 mm - 250 mm

Fabrikat: isoplus oder gleichwertig
Einheit: Stk

**03.12.00.111 Abzweig 90°, gerade, Doppelrohr DN 200/50 (2x219,1/630)-(2x60,3/225), prod. nach DIN EN 15698-1 und EN 448**
Art.Nr.: ADGIPGGP1200050

Mediumrohr Durchgang: P235GH
Mediumrohr Abgang: P235GH
Mantelrohr: PEHD
Dämmdicke: 1x verstärkt
Netzüberwachung: IPS-Cu

Abmessungen:
Verbundmantelrohr - Nennweite: 2x DN 200 - 2x DN 50
Mediumrohr - Außendurchm.: 2x 219,1 mm - 2x 60,3 mm
Mantelrohr - Außendurchmesser: 630 mm - 225 mm

Fabrikat: isoplus oder gleichwertig
Einheit: Stk

**03.12.00.112 Abzweig 90°, gerade, Doppelrohr DN 200/40 (2x219,1/630)-(2x48,3/180), prod. nach DIN EN 15698-1 und EN 448**
Art.Nr.: ADGIPGGP1200040

Mediumrohr Durchgang: P235GH
Mediumrohr Abgang: P235GH
Mantelrohr: PEHD
Dämmdicke: 1x verstärkt
Netzüberwachung: IPS-Cu

Abmessungen:
Verbundmantelrohr - Nennweite: 2x DN 200 - 2x DN 40
Mediumrohr - Außendurchm.: 2x 219,1 mm - 2x 48,3 mm
Mantelrohr - Außendurchmesser: 630 mm - 180 mm

Fabrikat: isoplus oder gleichwertig
Einheit: Stk

**03.12.00.113 Abzweig 90°, gerade, Doppelrohr DN 200/32 (2x219,1/630)-(2x42,4/180), prod. nach DIN EN 15698-1 und EN 448**
Art.Nr.: ADGIPGGP1200032

Mediumrohr Durchgang: P235GH
Mediumrohr Abgang: P235GH
Mantelrohr: PEHD
Dämmdicke: 1x verstärkt
Netzüberwachung: IPS-Cu

Abmessungen:
Verbundmantelrohr - Nennweite: 2x DN 200 - 2x DN 32
Mediumrohr - Außendurchm.: 2x 219,1 mm - 2x 42,4 mm
Mantelrohr - Außendurchmesser: 630 mm - 180 mm

Fabrikat: isoplus oder gleichwertig
Einheit: Stk

**03.12.00.114 Abzweig 90°, gerade, Doppelrohr DN 200/25 (2x219,1/630)-(2x33,7/160), prod. nach DIN EN 15698-1 und EN 448**
Art.Nr.: ADGIPGGP1200025

Mediumrohr Durchgang: P235GH
Mediumrohr Abgang: P235GH
Mantelrohr: PEHD
Dämmdicke: 1x verstärkt
Netzüberwachung: IPS-Cu

Abmessungen:
Verbundmantelrohr - Nennweite: 2x DN 200 - 2x DN 25
Mediumrohr - Außendurchm.: 2x 219,1 mm - 2x 33,7 mm
Mantelrohr - Außendurchmesser: 630 mm - 160 mm

Fabrikat: isoplus oder gleichwertig
Einheit: Stk

**03.12.00.115 Abzweig 90°, gerade, Doppelrohr DN 200/20 (2x219,1/630)-(2x26,9/140), prod. nach DIN EN 15698-1 und EN 448**
Art.Nr.: ADGIPGGP1200020

Mediumrohr Durchgang: P235GH
Mediumrohr Abgang: P235GH
Mantelrohr: PEHD
Dämmdicke: 1x verstärkt
Netzüberwachung: IPS-Cu

Abmessungen:
Verbundmantelrohr - Nennweite: 2x DN 200 - 2x DN 20
Mediumrohr - Außendurchm.: 2x 219,1 mm - 2x 26,9 mm
Mantelrohr - Außendurchmesser: 630 mm - 140 mm

Fabrikat: isoplus oder gleichwertig
Einheit: Stk

**03.12.00.116 Abzweig 90°, gerade, Doppelrohr DN 200/80 (2x219,1/630)-(2x88,9/280), prod. nach DIN EN 15698-1 und EN 448**
Art.Nr.: ADGIPTGP1200080

Mediumrohr Durchgang: P235GH
Mediumrohr Abgang: P235TR1
Mantelrohr: PEHD
Dämmdicke: 1x verstärkt
Netzüberwachung: IPS-Cu

Abmessungen:
Verbundmantelrohr - Nennweite: 2x DN 200 - 2x DN 80
Mediumrohr - Außendurchm.: 2x 219,1 mm - 2x 88,9 mm
Mantelrohr - Außendurchmesser: 630 mm - 280 mm

Fabrikat: isoplus oder gleichwertig
Einheit: Stk

**03.12.00.117 Abzweig 90°, gerade, Doppelrohr DN 200/65 (2x219,1/630)-(2x76,1/250), prod. nach DIN EN 15698-1 und EN 448**
Art.Nr.: ADGIPTGP1200065

Mediumrohr Durchgang: P235GH
Mediumrohr Abgang: P235TR1
Mantelrohr: PEHD
Dämmdicke: 1x verstärkt
Netzüberwachung: IPS-Cu

Abmessungen:
Verbundmantelrohr - Nennweite: 2x DN 200 - 2x DN 65
Mediumrohr - Außendurchm.: 2x 219,1 mm - 2x 76,1 mm
Mantelrohr - Außendurchmesser: 630 mm - 250 mm

Fabrikat: isoplus oder gleichwertig
Einheit: Stk

**03.12.00.118 Abzweig 90°, gerade, Doppelrohr DN 200/50 (2x219,1/630)-(2x60,3/225), prod. nach DIN EN 15698-1 und EN 448**
Art.Nr.: ADGIPTGP1200050

Mediumrohr Durchgang: P235GH
Mediumrohr Abgang: P235TR1
Mantelrohr: PEHD
Dämmdicke: 1x verstärkt
Netzüberwachung: IPS-Cu

Abmessungen:
Verbundmantelrohr - Nennweite: 2x DN 200 - 2x DN 50
Mediumrohr - Außendurchm.: 2x 219,1 mm - 2x 60,3 mm
Mantelrohr - Außendurchmesser: 630 mm - 225 mm

Fabrikat: isoplus oder gleichwertig
Einheit: Stk

**03.12.00.119 Abzweig 90°, gerade, Doppelrohr DN 200/40 (2x219,1/630)-(2x48,3/180), prod. nach DIN EN 15698-1 und EN 448**
Art.Nr.: ADGIPTGP1200040

Mediumrohr Durchgang: P235GH
Mediumrohr Abgang: P235TR1
Mantelrohr: PEHD
Dämmdicke: 1x verstärkt
Netzüberwachung: IPS-Cu

Abmessungen:
Verbundmantelrohr - Nennweite: 2x DN 200 - 2x DN 40
Mediumrohr - Außendurchm.: 2x 219,1 mm - 2x 48,3 mm
Mantelrohr - Außendurchmesser: 630 mm - 180 mm

Fabrikat: isoplus oder gleichwertig
Einheit: Stk

**03.12.00.120 Abzweig 90°, gerade, Doppelrohr DN 200/32 (2x219,1/630)-(2x42,4/180), prod. nach DIN EN 15698-1 und EN 448**
Art.Nr.: ADGIPTGP1200032

Mediumrohr Durchgang: P235GH
Mediumrohr Abgang: P235TR1
Mantelrohr: PEHD
Dämmdicke: 1x verstärkt
Netzüberwachung: IPS-Cu

Abmessungen:
Verbundmantelrohr - Nennweite: 2x DN 200 - 2x DN 32
Mediumrohr - Außendurchm.: 2x 219,1 mm - 2x 42,4 mm
Mantelrohr - Außendurchmesser: 630 mm - 180 mm

Fabrikat: isoplus oder gleichwertig
Einheit: Stk

**03.12.00.121 Abzweig 90°, gerade, Doppelrohr DN 200/25 (2x219,1/630)-(2x33,7/160), prod. nach DIN EN 15698-1 und EN 448**
Art.Nr.: ADGIPTGP1200025

Mediumrohr Durchgang: P235GH
Mediumrohr Abgang: P235TR1
Mantelrohr: PEHD
Dämmdicke: 1x verstärkt
Netzüberwachung: IPS-Cu

Abmessungen:
Verbundmantelrohr - Nennweite: 2x DN 200 - 2x DN 25
Mediumrohr - Außendurchm.: 2x 219,1 mm - 2x 33,7 mm
Mantelrohr - Außendurchmesser: 630 mm - 160 mm

Fabrikat: isoplus oder gleichwertig
Einheit: Stk

**03.12.00.122 Abzweig 90°, gerade, Doppelrohr DN 200/20 (2x219,1/630)-(2x26,9/140), prod. nach DIN EN 15698-1 und EN 448**
Art.Nr.: ADGIPTGP1200020

Mediumrohr Durchgang: P235GH
Mediumrohr Abgang: P235TR1
Mantelrohr: PEHD
Dämmdicke: 1x verstärkt
Netzüberwachung: IPS-Cu

Abmessungen:
Verbundmantelrohr - Nennweite: 2x DN 200 - 2x DN 20
Mediumrohr - Außendurchm.: 2x 219,1 mm - 2x 26,9 mm
Mantelrohr - Außendurchmesser: 630 mm - 140 mm

Fabrikat: isoplus oder gleichwertig
Einheit: Stk

#### 03.13 Doppelrohr - Zwillingsabzweig 90°, gerade, Dämmdicke Standard, Netzüberw. IPS-Cu

**03.13.00.001 Abzweig 90°, gerade, Doppel-/2xEinzelrohr DN 20/20 (2x26,9/125)-2x(26, 9/90), DIN EN 15698-1 und EN 448**
Art.Nr.: AD2IPGGPS020020

Mediumrohr Durchgang: P235GH
Mediumrohr Abgang: P235GH
Mantelrohr: PEHD
Dämmdicke: Standard
Netzüberwachung: IPS-Cu

Abmessungen:
Verbundmantelrohr - Nennweite: 2x DN 20 - 2x DN 20
Mediumrohr - Außendurchm.: 2x 26,9 mm - 2x 26,9 mm
Mantelrohr - Außendurchmesser: 125 mm - 2x 90 mm

Fabrikat: isoplus oder gleichwertig
Einheit: Stk

**03.13.00.002 Abzweig 90°, gerade, Doppel-/2xEinzelrohr DN 20/20 (2x26,9/125)-2x(26, 9/90), DIN EN 15698-1 und EN 448**
Art.Nr.: AD2IPTGPS020020

Mediumrohr Durchgang: P235TR1
Mediumrohr Abgang: P235TR1
Mantelrohr: PEHD
Dämmdicke: Standard
Netzüberwachung: IPS-Cu

Abmessungen:
Verbundmantelrohr - Nennweite: 2x DN 20 - 2x DN 20
Mediumrohr - Außendurchm.: 2x 26,9 mm - 2x 26,9 mm
Mantelrohr - Außendurchmesser: 125 mm - 2x 90 mm

Fabrikat: isoplus oder gleichwertig
Einheit: Stk

**03.13.00.003 Abzweig 90°, gerade, Doppel-/2xEinzelrohr DN 25/25 (2x33,7/140)-2x(33, 7/90), DIN EN 15698-1 und EN 448**
Art.Nr.: AD2IPGGPS025025

Mediumrohr Durchgang: P235GH
Mediumrohr Abgang: P235GH
Mantelrohr: PEHD
Dämmdicke: Standard
Netzüberwachung: IPS-Cu

Abmessungen:
Verbundmantelrohr - Nennweite: 2x DN 25 - 2x DN 25
Mediumrohr - Außendurchm.: 2x 33,7 mm - 2x 33,7 mm
Mantelrohr - Außendurchmesser: 140 mm - 2x 90 mm

Fabrikat: isoplus oder gleichwertig
Einheit: Stk

**03.13.00.004 Abzweig 90°, gerade, Doppel-/2xEinzelrohr DN 25/20 (2x33,7/140)-2x(26, 9/90), DIN EN 15698-1 und EN 448**
Art.Nr.: AD2IPGGPS025020

Mediumrohr Durchgang: P235GH
Mediumrohr Abgang: P235GH
Mantelrohr: PEHD
Dämmdicke: Standard
Netzüberwachung: IPS-Cu

Abmessungen:
Verbundmantelrohr - Nennweite: 2x DN 25 - 2x DN 20
Mediumrohr - Außendurchm.: 2x 33,7 mm - 2x 26,9 mm
Mantelrohr - Außendurchmesser: 140 mm - 2x 90 mm

Fabrikat: isoplus oder gleichwertig
Einheit: Stk

**03.13.00.005 Abzweig 90°, gerade, Doppel-/2xEinzelrohr DN 25/25 (2x33,7/140)-2x(33, 7/90), DIN EN 15698-1 und EN 448**
Art.Nr.: AD2IPTGPS025025

Mediumrohr Durchgang: P235TR1
Mediumrohr Abgang: P235TR1
Mantelrohr: PEHD
Dämmdicke: Standard
Netzüberwachung: IPS-Cu

Abmessungen:
Verbundmantelrohr - Nennweite: 2x DN 25 - 2x DN 25
Mediumrohr - Außendurchm.: 2x 33,7 mm - 2x 33,7 mm
Mantelrohr - Außendurchmesser: 140 mm - 2x 90 mm

Fabrikat: isoplus oder gleichwertig
Einheit: Stk

**03.13.00.006 Abzweig 90°, gerade, Doppel-/2xEinzelrohr DN 25/20 (2x33,7/140)-2x(26, 9/90), DIN EN 15698-1 und EN 448**
Art.Nr.: AD2IPTGPS025020

Mediumrohr Durchgang: P235TR1
Mediumrohr Abgang: P235TR1
Mantelrohr: PEHD
Dämmdicke: Standard
Netzüberwachung: IPS-Cu

Abmessungen:
Verbundmantelrohr - Nennweite: 2x DN 25 - 2x DN 20
Mediumrohr - Außendurchm.: 2x 33,7 mm - 2x 26,9 mm
Mantelrohr - Außendurchmesser: 140 mm - 2x 90 mm

Fabrikat: isoplus oder gleichwertig
Einheit: Stk

**03.13.00.007 Abzweig 90°, gerade, Doppel-/2xEinzelrohr DN 32/32 (2x42,4/160)-2x(42, 4/110), DIN EN 15698-1 und EN 448**
Art.Nr.: AD2IPGGPS032032

Mediumrohr Durchgang: P235GH
Mediumrohr Abgang: P235GH
Mantelrohr: PEHD
Dämmdicke: Standard
Netzüberwachung: IPS-Cu

Abmessungen:
Verbundmantelrohr - Nennweite: 2x DN 32 - 2x DN 32
Mediumrohr - Außendurchm.: 2x 42,4 mm - 2x 42,4 mm
Mantelrohr - Außendurchmesser: 160 mm - 2x 110 mm

Fabrikat: isoplus oder gleichwertig
Einheit: Stk

**03.13.00.008 Abzweig 90°, gerade, Doppel-/2xEinzelrohr DN 32/25 (2x42,4/160)-2x(33, 7/90), DIN EN 15698-1 und EN 448**
Art.Nr.: AD2IPGGPS032025

Mediumrohr Durchgang: P235GH
Mediumrohr Abgang: P235GH
Mantelrohr: PEHD
Dämmdicke: Standard
Netzüberwachung: IPS-Cu

Abmessungen:
Verbundmantelrohr - Nennweite: 2x DN 32 - 2x DN 25
Mediumrohr - Außendurchm.: 2x 42,4 mm - 2x 33,7 mm
Mantelrohr - Außendurchmesser: 160 mm - 2x 90 mm

Fabrikat: isoplus oder gleichwertig
Einheit: Stk

**03.13.00.009 Abzweig 90°, gerade, Doppel-/2xEinzelrohr DN 32/20 (2x42,4/160)-2x(26, 9/90),DIN EN 15698-1 und EN 448**
Art.Nr.: AD2IPGGPS032020

Mediumrohr Durchgang: P235GH
Mediumrohr Abgang: P235GH
Mantelrohr: PEHD
Dämmdicke: Standard
Netzüberwachung: IPS-Cu

Abmessungen:
Verbundmantelrohr - Nennweite: 2x DN 32 - 2x DN 20
Mediumrohr - Außendurchm.: 2x 42,4 mm - 2x 26,9 mm
Mantelrohr - Außendurchmesser: 160 mm - 2x 90 mm

Fabrikat: isoplus oder gleichwertig
Einheit: Stk

**03.13.00.010 Abzweig 90°, gerade, Doppel-/2xEinzelrohr DN 150/50 (2x168,3/450)- 2x(60,3/125), DIN EN 15698-1 und EN 448**
Art.Nr.: AD2IPTGPS150050

Mediumrohr Durchgang: P235GH
Mediumrohr Abgang: P235TR1
Mantelrohr: PEHD
Dämmdicke: Standard
Netzüberwachung: IPS-Cu

Abmessungen:
Verbundmantelrohr - Nennweite: 2x DN 150 - 2x DN 50
Mediumrohr - Außendurchm.: 2x 168,3 mm - 2x 60,3 mm
Mantelrohr - Außendurchmesser: 450 mm - 2x 125 mm

Fabrikat: isoplus oder gleichwertig
Einheit: Stk

**03.13.00.011 Abzweig 90°, gerade, Doppel-/2xEinzelrohr DN 200/65 (2x219,1/560)- 2x(76,1/140), DIN EN 15698-1 und EN 448**
Art.Nr.: AD2IPGGPS200065

Mediumrohr Durchgang: P235GH
Mediumrohr Abgang: P235GH
Mantelrohr: PEHD
Dämmdicke: Standard
Netzüberwachung: IPS-Cu

Abmessungen:
Verbundmantelrohr - Nennweite: 2x DN 200 - 2x DN 65
Mediumrohr - Außendurchm.: 2x 219,1 mm - 2x 76,1 mm
Mantelrohr - Außendurchmesser: 560 mm - 2x 140 mm

Fabrikat: isoplus oder gleichwertig
Einheit: Stk

**03.13.00.012 Abzweig 90°, gerade, Doppel-/2xEinzelrohr DN 200/32 (2x219,1/560)- 2x(42,4/110), DIN EN 15698-1 und EN 448**
Art.Nr.: AD2IPTGPS200032

Mediumrohr Durchgang: P235GH
Mediumrohr Abgang: P235TR1
Mantelrohr: PEHD
Dämmdicke: Standard
Netzüberwachung: IPS-Cu

Abmessungen:
Verbundmantelrohr - Nennweite: 2x DN 200 - 2x DN 32
Mediumrohr - Außendurchm.: 2x 219,1 mm - 2x 42,4 mm
Mantelrohr - Außendurchmesser: 560 mm - 2x 110 mm

Fabrikat: isoplus oder gleichwertig
Einheit: Stk

**03.13.00.013 Abzweig 90°, gerade, Doppel-/2xEinzelrohr DN 40/40 (2x48,3/160)-2x(48, 3/110), DIN EN 15698-1 und EN 448**
Art.Nr.: AD2IPGGPS040040

Mediumrohr Durchgang: P235GH
Mediumrohr Abgang: P235GH
Mantelrohr: PEHD
Dämmdicke: Standard
Netzüberwachung: IPS-Cu

Abmessungen:
Verbundmantelrohr - Nennweite: 2x DN 40 - 2x DN 40
Mediumrohr - Außendurchm.: 2x 48,3 mm - 2x 48,3 mm
Mantelrohr - Außendurchmesser: 160 mm - 2x 110 mm

Fabrikat: isoplus oder gleichwertig
Einheit: Stk

**03.13.00.014 Abzweig 90°, gerade, Doppel-/2xEinzelrohr DN 40/32 (2x48,3/160)-2x(42, 4/110), DIN EN 15698-1 und EN 448**
Art.Nr.: AD2IPGGPS040032

Mediumrohr Durchgang: P235GH
Mediumrohr Abgang: P235GH
Mantelrohr: PEHD
Dämmdicke: Standard
Netzüberwachung: IPS-Cu

Abmessungen:
Verbundmantelrohr - Nennweite: 2x DN 40 - 2x DN 32
Mediumrohr - Außendurchm.: 2x 48,3 mm - 2x 42,4 mm
Mantelrohr - Außendurchmesser: 160 mm - 2x 110 mm

Fabrikat: isoplus oder gleichwertig
Einheit: Stk

**03.13.00.015 Abzweig 90°, gerade, Doppel-/2xEinzelrohr DN 40/25 (2x48,3/160)-2x(33, 7/90), DIN EN 15698-1 und EN 448**
Art.Nr.: AD2IPGGPS040025

Mediumrohr Durchgang: P235GH
Mediumrohr Abgang: P235GH
Mantelrohr: PEHD
Dämmdicke: Standard
Netzüberwachung: IPS-Cu

Abmessungen:
Verbundmantelrohr - Nennweite: 2x DN 40 - 2x DN 25
Mediumrohr - Außendurchm.: 2x 48,3 mm - 2x 33,7 mm
Mantelrohr - Außendurchmesser: 160 mm - 2x 90 mm

Fabrikat: isoplus oder gleichwertig
Einheit: Stk

**03.13.00.016 Abzweig 90°, gerade, Doppel-/2xEinzelrohr DN 40/20 (2x48,3/160)-2x(26, 9/90), DIN EN 15698-1 und EN 448**
Art.Nr.: AD2IPGGPS040020

Mediumrohr Durchgang: P235GH
Mediumrohr Abgang: P235GH
Mantelrohr: PEHD
Dämmdicke: Standard
Netzüberwachung: IPS-Cu

Abmessungen:
Verbundmantelrohr - Nennweite: 2x DN 40 - 2x DN 20
Mediumrohr - Außendurchm.: 2x 48,3 mm - 2x 26,9 mm
Mantelrohr - Außendurchmesser: 160 mm - 2x 90 mm

Fabrikat: isoplus oder gleichwertig
Einheit: Stk

**03.13.00.017 Abzweig 90°, gerade, Doppel-/2xEinzelrohr DN 40/40 (2x48,3/160)-2x(48, 3/110), DIN EN 15698-1 und EN 448**
Art.Nr.: AD2IPTGPS040040

Mediumrohr Durchgang: P235TR1
Mediumrohr Abgang: P235TR1
Mantelrohr: PEHD
Dämmdicke: Standard
Netzüberwachung: IPS-Cu

Abmessungen:
Verbundmantelrohr - Nennweite: 2x DN 40 - 2x DN 40
Mediumrohr - Außendurchm.: 2x 48,3 mm - 2x 48,3 mm
Mantelrohr - Außendurchmesser: 160 mm - 2x 110 mm

Fabrikat: isoplus oder gleichwertig
Einheit: Stk

**03.13.00.018 Abzweig 90°, gerade, Doppel-/2xEinzelrohr DN 40/32 (2x48,3/160)-2x(42, 4/110), DIN EN 15698-1 und EN 448**
Art.Nr.: AD2IPTGPS040032

Mediumrohr Durchgang: P235TR1
Mediumrohr Abgang: P235TR1
Mantelrohr: PEHD
Dämmdicke: Standard
Netzüberwachung: IPS-Cu

Abmessungen:
Verbundmantelrohr - Nennweite: 2x DN 40 - 2x DN 32
Mediumrohr - Außendurchm.: 2x 48,3 mm - 2x 42,4 mm
Mantelrohr - Außendurchmesser: 160 mm - 2x 110 mm

Fabrikat: isoplus oder gleichwertig
Einheit: Stk

**03.13.00.019 Abzweig 90°, gerade, Doppel-/2xEinzelrohr DN 40/25 (2x48,3/160)-2x(33, 7/90), DIN EN 15698-1 und EN 448**
Art.Nr.: AD2IPTGPS040025

Mediumrohr Durchgang: P235TR1
Mediumrohr Abgang: P235TR1
Mantelrohr: PEHD
Dämmdicke: Standard
Netzüberwachung: IPS-Cu

Abmessungen:
Verbundmantelrohr - Nennweite: 2x DN 40 - 2x DN 25
Mediumrohr - Außendurchm.: 2x 48,3 mm - 2x 33,7 mm
Mantelrohr - Außendurchmesser: 160 mm - 2x 90 mm

Fabrikat: isoplus oder gleichwertig
Einheit: Stk

**03.13.00.020 Abzweig 90°, gerade, Doppel-/2xEinzelrohr DN 40/20 (2x48,3/160)-2x(26, 9/90), DIN EN 15698-1 und EN 448**
Art.Nr.: AD2IPTGPS040020

Mediumrohr Durchgang: P235TR1
Mediumrohr Abgang: P235TR1
Mantelrohr: PEHD
Dämmdicke: Standard
Netzüberwachung: IPS-Cu

Abmessungen:
Verbundmantelrohr - Nennweite: 2x DN 40 - 2x DN 20
Mediumrohr - Außendurchm.: 2x 48,3 mm - 2x 26,9 mm
Mantelrohr - Außendurchmesser: 160 mm - 2x 90 mm

Fabrikat: isoplus oder gleichwertig
Einheit: Stk

**03.13.00.021 Abzweig 90°, gerade, Doppel-/2xEinzelrohr DN 50/50 (2x60,3/200)-2x(60, 3/125), DIN EN 15698-1 und EN 448**
Art.Nr.: AD2IPGGPS050050

Mediumrohr Durchgang: P235GH
Mediumrohr Abgang: P235GH
Mantelrohr: PEHD
Dämmdicke: Standard
Netzüberwachung: IPS-Cu

Abmessungen:
Verbundmantelrohr - Nennweite: 2x DN 50 - 2x DN 50
Mediumrohr - Außendurchm.: 2x 60,3 mm - 2x 60,3 mm
Mantelrohr - Außendurchmesser: 200 mm - 2x 125 mm

Fabrikat: isoplus oder gleichwertig
Einheit: Stk

**03.13.00.022 Abzweig 90°, gerade, Doppel-/2xEinzelrohr DN 50/40 (2x60,3/200)-2x(48, 3/110), DIN EN 15698-1 und EN 448**
Art.Nr.: AD2IPGGPS050040

Mediumrohr Durchgang: P235GH
Mediumrohr Abgang: P235GH
Mantelrohr: PEHD
Dämmdicke: Standard
Netzüberwachung: IPS-Cu

Abmessungen:
Verbundmantelrohr - Nennweite: 2x DN 50 - 2x DN 40
Mediumrohr - Außendurchm.: 2x 60,3 mm - 2x 48,3 mm
Mantelrohr - Außendurchmesser: 200 mm - 2x 110 mm

Fabrikat: isoplus oder gleichwertig
Einheit: Stk

**03.13.00.023 Abzweig 90°, gerade, Doppel-/2xEinzelrohr DN 50/32 (2x60,3/200)-2x(42, 4/110), DIN EN 15698-1 und EN 448**
Art.Nr.: AD2IPGGPS050032

Mediumrohr Durchgang: P235GH
Mediumrohr Abgang: P235GH
Mantelrohr: PEHD
Dämmdicke: Standard
Netzüberwachung: IPS-Cu

Abmessungen:
Verbundmantelrohr - Nennweite: 2x DN 50 - 2x DN 32
Mediumrohr - Außendurchm.: 2x 60,3 mm - 2x 42,4 mm
Mantelrohr - Außendurchmesser: 200 mm - 2x 110 mm

Fabrikat: isoplus oder gleichwertig
Einheit: Stk

**03.13.00.024 Abzweig 90°, gerade, Doppel-/2xEinzelrohr DN 50/25 (2x60,3/200)-2x(33, 7/90), DIN EN 15698-1 und EN 448**
Art.Nr.: AD2IPGGPS050025

Mediumrohr Durchgang: P235GH
Mediumrohr Abgang: P235GH
Mantelrohr: PEHD
Dämmdicke: Standard
Netzüberwachung: IPS-Cu

Abmessungen:
Verbundmantelrohr - Nennweite: 2x DN 50 - 2x DN 25
Mediumrohr - Außendurchm.: 2x 60,3 mm - 2x 33,7 mm
Mantelrohr - Außendurchmesser: 200 mm - 2x 90 mm

Fabrikat: isoplus oder gleichwertig
Einheit: Stk

**03.13.00.025 Abzweig 90°, gerade, Doppel-/2xEinzelrohr DN 50/20 (2x60,3/200)-2x(26, 9/90), DIN EN 15698-1 und EN 448**
Art.Nr.: AD2IPGGPS050020

Mediumrohr Durchgang: P235GH
Mediumrohr Abgang: P235GH
Mantelrohr: PEHD
Dämmdicke: Standard
Netzüberwachung: IPS-Cu

Abmessungen:
Verbundmantelrohr - Nennweite: 2x DN 50 - 2x DN 20
Mediumrohr - Außendurchm.: 2x 60,3 mm - 2x 26,9 mm
Mantelrohr - Außendurchmesser: 200 mm - 2x 90 mm

Fabrikat: isoplus oder gleichwertig
Einheit: Stk

**03.13.00.026 Abzweig 90°, gerade, Doppel-/2xEinzelrohr DN 50/50 (2x60,3/200)-2x(60, 3/125), DIN EN 15698-1 und EN 448**
Art.Nr.: AD2IPTGPS050050

Mediumrohr Durchgang: P235TR1
Mediumrohr Abgang: P235TR1
Mantelrohr: PEHD
Dämmdicke: Standard
Netzüberwachung: IPS-Cu

Abmessungen:
Verbundmantelrohr - Nennweite: 2x DN 50 - 2x DN 50
Mediumrohr - Außendurchm.: 2x 60,3 mm - 2x 60,3 mm
Mantelrohr - Außendurchmesser: 200 mm - 2x 125 mm

Fabrikat: isoplus oder gleichwertig
Einheit: Stk

**03.13.00.027 Abzweig 90°, gerade, Doppel-/2xEinzelrohr DN 50/40 (2x60,3/200)-2x(48, 3/110), DIN EN 15698-1 und EN 448**
Art.Nr.: AD2IPTGPS050040

Mediumrohr Durchgang: P235TR1
Mediumrohr Abgang: P235TR1
Mantelrohr: PEHD
Dämmdicke: Standard
Netzüberwachung: IPS-Cu

Abmessungen:
Verbundmantelrohr - Nennweite: 2x DN 50 - 2x DN 40
Mediumrohr - Außendurchm.: 2x 60,3 mm - 2x 48,3 mm
Mantelrohr - Außendurchmesser: 200 mm - 2x 110 mm

Fabrikat: isoplus oder gleichwertig
Einheit: Stk

**03.13.00.028 Abzweig 90°, gerade, Doppel-/2xEinzelrohr DN 50/32 (2x60,3/200)-2x(42, 4/110), DIN EN 15698-1 und EN 448**
Art.Nr.: AD2IPTGPS050032

Mediumrohr Durchgang: P235TR1
Mediumrohr Abgang: P235TR1
Mantelrohr: PEHD
Dämmdicke: Standard
Netzüberwachung: IPS-Cu

Abmessungen:
Verbundmantelrohr - Nennweite: 2x DN 50 - 2x DN 32
Mediumrohr - Außendurchm.: 2x 60,3 mm - 2x 42,4 mm
Mantelrohr - Außendurchmesser: 200 mm - 2x 110 mm

Fabrikat: isoplus oder gleichwertig
Einheit: Stk

**03.13.00.029 Abzweig 90°, gerade, Doppel-/2xEinzelrohr DN 50/25 (2x60,3/200)-2x(33, 7/90), DIN EN 15698-1 und EN 448**
Art.Nr.: AD2IPTGPS050025

Mediumrohr Durchgang: P235TR1
Mediumrohr Abgang: P235TR1
Mantelrohr: PEHD
Dämmdicke: Standard
Netzüberwachung: IPS-Cu

Abmessungen:
Verbundmantelrohr - Nennweite: 2x DN 50 - 2x DN 25
Mediumrohr - Außendurchm.: 2x 60,3 mm - 2x 33,7 mm
Mantelrohr - Außendurchmesser: 200 mm - 2x 90 mm

Fabrikat: isoplus oder gleichwertig
Einheit: Stk

**03.13.00.030 Abzweig 90°, gerade, Doppel-/2xEinzelrohr DN 50/20 (2x60,3/200)-2x(26, 9/90), DIN EN 15698-1 und EN 448**
Art.Nr.: AD2IPTGPS050020

Mediumrohr Durchgang: P235TR1
Mediumrohr Abgang: P235TR1
Mantelrohr: PEHD
Dämmdicke: Standard
Netzüberwachung: IPS-Cu

Abmessungen:
Verbundmantelrohr - Nennweite: 2x DN 50 - 2x DN 20
Mediumrohr - Außendurchm.: 2x 60,3 mm - 2x 26,9 mm
Mantelrohr - Außendurchmesser: 200 mm - 2x 90 mm

Fabrikat: isoplus oder gleichwertig
Einheit: Stk

**03.13.00.031 Abzweig 90°, gerade, Doppel-/2xEinzelrohr DN 65/65 (2x76,1/225)-2x(76, 1/140), DIN EN 15698-1 und EN 448**
Art.Nr.: AD2IPGGPS065065

Mediumrohr Durchgang: P235GH
Mediumrohr Abgang: P235GH
Mantelrohr: PEHD
Dämmdicke: Standard
Netzüberwachung: IPS-Cu

Abmessungen:
Verbundmantelrohr - Nennweite: 2x DN 65 - 2x DN 65
Mediumrohr - Außendurchm.: 2x 76,1 mm - 2x 76,1 mm
Mantelrohr - Außendurchmesser: 225 mm - 2x 140 mm

Fabrikat: isoplus oder gleichwertig
Einheit: Stk

**03.13.00.032 Abzweig 90°, gerade, Doppel-/2xEinzelrohr DN 65/50 (2x76,1/225)-2x(60, 3/125), DIN EN 15698-1 und EN 448**
Art.Nr.: AD2IPGGPS065050

Mediumrohr Durchgang: P235GH
Mediumrohr Abgang: P235GH
Mantelrohr: PEHD
Dämmdicke: Standard
Netzüberwachung: IPS-Cu

Abmessungen:
Verbundmantelrohr - Nennweite: 2x DN 65 - 2x DN 50
Mediumrohr - Außendurchm.: 2x 76,1 mm - 2x 60,3 mm
Mantelrohr - Außendurchmesser: 225 mm - 2x 125 mm

Fabrikat: isoplus oder gleichwertig
Einheit: Stk

**03.13.00.033 Abzweig 90°, gerade, Doppel-/2xEinzelrohr DN 65/40 (2x76,1/225)-2x(48, 3/110), DIN EN 15698-1 und EN 448**
Art.Nr.: AD2IPGGPS065040

Mediumrohr Durchgang: P235GH
Mediumrohr Abgang: P235GH
Mantelrohr: PEHD
Dämmdicke: Standard
Netzüberwachung: IPS-Cu

Abmessungen:
Verbundmantelrohr - Nennweite: 2x DN 65 - 2x DN 40
Mediumrohr - Außendurchm.: 2x 76,1 mm - 2x 48,3 mm
Mantelrohr - Außendurchmesser: 225 mm - 2x 110 mm

Fabrikat: isoplus oder gleichwertig
Einheit: Stk

**03.13.00.034 Abzweig 90°, gerade, Doppel-/2xEinzelrohr DN 65/32 (2x76,1/225)-2x(42, 4/110), DIN EN 15698-1 und EN 448**
Art.Nr.: AD2IPGGPS065032

Mediumrohr Durchgang: P235GH
Mediumrohr Abgang: P235GH
Mantelrohr: PEHD
Dämmdicke: Standard
Netzüberwachung: IPS-Cu

Abmessungen:
Verbundmantelrohr - Nennweite: 2x DN 65 - 2x DN 32
Mediumrohr - Außendurchm.: 2x 76,1 mm - 2x 42,4 mm
Mantelrohr - Außendurchmesser: 225 mm - 2x 110 mm

Fabrikat: isoplus oder gleichwertig
Einheit: Stk

**03.13.00.035 Abzweig 90°, gerade, Doppel-/2xEinzelrohr DN 65/25 (2x76,1/225)-2x(33, 7/90), DIN EN 15698-1 und EN 448**
Art.Nr.: AD2IPGGPS065025

Mediumrohr Durchgang: P235GH
Mediumrohr Abgang: P235GH
Mantelrohr: PEHD
Dämmdicke: Standard
Netzüberwachung: IPS-Cu

Abmessungen:
Verbundmantelrohr - Nennweite: 2x DN 65 - 2x DN 25
Mediumrohr - Außendurchm.: 2x 76,3 mm - 2x 33,7 mm
Mantelrohr - Außendurchmesser: 225 mm - 2x 90 mm

Fabrikat: isoplus oder gleichwertig
Einheit: Stk

**03.13.00.036 Abzweig 90°, gerade, Doppel-/2xEinzelrohr DN 65/20 (2x76,1/225)-2x(26, 9/90), DIN EN 15698-1 und EN 448**
Art.Nr.: AD2IPGGPS065020

Mediumrohr Durchgang: P235GH
Mediumrohr Abgang: P235GH
Mantelrohr: PEHD
Dämmdicke: Standard
Netzüberwachung: IPS-Cu

Abmessungen:
Verbundmantelrohr - Nennweite: 2x DN 65 - 2x DN 20
Mediumrohr - Außendurchm.: 2x 76,3 mm - 2x 26,9 mm
Mantelrohr - Außendurchmesser: 225 mm - 2x 90 mm

Fabrikat: isoplus oder gleichwertig
Einheit: Stk

**03.13.00.037 Abzweig 90°, gerade, Doppel-/2xEinzelrohr DN 65/65 (2x76,1/225)-2x(76, 1/140), DIN EN 15698-1 und EN 448**
Art.Nr.: AD2IPTGPS065065

Mediumrohr Durchgang: P235TR1
Mediumrohr Abgang: P235TR1
Mantelrohr: PEHD
Dämmdicke: Standard
Netzüberwachung: IPS-Cu

Abmessungen:
Verbundmantelrohr - Nennweite: 2x DN 65 - 2x DN 65
Mediumrohr - Außendurchm.: 2x 76,1 mm - 2x 76,1 mm
Mantelrohr - Außendurchmesser: 225 mm - 2x 140 mm

Fabrikat: isoplus oder gleichwertig
Einheit: Stk

**03.13.00.038 Abzweig 90°, gerade, Doppel-/2xEinzelrohr DN 65/50 (2x76,1/225)-2x(60, 3/125), DIN EN 15698-1 und EN 448**
Art.Nr.: AD2IPTGPS065050

Mediumrohr Durchgang: P235TR1
Mediumrohr Abgang: P235TR1
Mantelrohr: PEHD
Dämmdicke: Standard
Netzüberwachung: IPS-Cu

Abmessungen:
Verbundmantelrohr - Nennweite: 2x DN 65 - 2x DN 50
Mediumrohr - Außendurchm.: 2x 76,1 mm - 2x 60,3 mm
Mantelrohr - Außendurchmesser: 225 mm - 2x 125 mm

Fabrikat: isoplus oder gleichwertig
Einheit: Stk

**03.13.00.039 Abzweig 90°, gerade, Doppel-/2xEinzelrohr DN 65/40 (2x76,1/225)-2x(48, 3/110), DIN EN 15698-1 und EN 448**
Art.Nr.: AD2IPTGPS065040

Mediumrohr Durchgang: P235TR1
Mediumrohr Abgang: P235TR1
Mantelrohr: PEHD
Dämmdicke: Standard
Netzüberwachung: IPS-Cu

Abmessungen:
Verbundmantelrohr - Nennweite: 2x DN 65 - 2x DN 40
Mediumrohr - Außendurchm.: 2x 76,1 mm - 2x 48,3 mm
Mantelrohr - Außendurchmesser: 225 mm - 2x 110 mm

Fabrikat: isoplus oder gleichwertig
Einheit: Stk

**03.13.00.040 Abzweig 90°, gerade, Doppel-/2xEinzelrohr DN 65/32 (2x76,1/225)-2x(42, 4/110), DIN EN 15698-1 und EN 448**
Art.Nr.: AD2IPTGPS065032

Mediumrohr Durchgang: P235TR1
Mediumrohr Abgang: P235TR1
Mantelrohr: PEHD
Dämmdicke: Standard
Netzüberwachung: IPS-Cu

Abmessungen:
Verbundmantelrohr - Nennweite: 2x DN 65 - 2x DN 32
Mediumrohr - Außendurchm.: 2x 76,1 mm - 2x 42,4 mm
Mantelrohr - Außendurchmesser: 225 mm - 2x 110 mm

Fabrikat: isoplus oder gleichwertig
Einheit: Stk

**03.13.00.041 Abzweig 90°, gerade, Doppel-/2xEinzelrohr DN 65/25 (2x76,1/225)-2x(33, 7/90), DIN EN 15698-1 und EN 448**
Art.Nr.: AD2IPTGPS065025

Mediumrohr Durchgang: P235TR1
Mediumrohr Abgang: P235TR1
Mantelrohr: PEHD
Dämmdicke: Standard
Netzüberwachung: IPS-Cu

Abmessungen:
Verbundmantelrohr - Nennweite: 2x DN 65 - 2x DN 25
Mediumrohr - Außendurchm.: 2x 76,3 mm - 2x 33,7 mm
Mantelrohr - Außendurchmesser: 225 mm - 2x 90 mm

Fabrikat: isoplus oder gleichwertig
Einheit: Stk

**03.13.00.042 Abzweig 90°, gerade, Doppel-/2xEinzelrohr DN 65/20 (2x76,1/225)-2x(26, 9/90), DIN EN 15698-1 und EN 448**
Art.Nr.: AD2IPTGPS065020

Mediumrohr Durchgang: P235TR1
Mediumrohr Abgang: P235TR1
Mantelrohr: PEHD
Dämmdicke: Standard
Netzüberwachung: IPS-Cu

Abmessungen:
Verbundmantelrohr - Nennweite: 2x DN 65 - 2x DN 20
Mediumrohr - Außendurchm.: 2x 76,3 mm - 2x 26,9 mm
Mantelrohr - Außendurchmesser: 225 mm - 2x 90 mm

Fabrikat: isoplus oder gleichwertig
Einheit: Stk

**03.13.00.043 Abzweig 90°, gerade, Doppel-/2xEinzelrohr DN 80/80 (2x88,9/250)-2x(88, 9/160), DIN EN 15698-1 und EN 448**
Art.Nr.: AD2IPGGPS080080

Mediumrohr Durchgang: P235GH
Mediumrohr Abgang: P235GH
Mantelrohr: PEHD
Dämmdicke: Standard
Netzüberwachung: IPS-Cu

Abmessungen:
Verbundmantelrohr - Nennweite: 2x DN 80 - 2x DN 80
Mediumrohr - Außendurchm.: 2x 88,9 mm - 2x 88,9 mm
Mantelrohr - Außendurchmesser: 250 mm - 2x 160 mm

Fabrikat: isoplus oder gleichwertig
Einheit: Stk

**03.13.00.044 Abzweig 90°, gerade, Doppel-/2xEinzelrohr DN 80/65 (2x88,9/250)-2x(76, 1/140), DIN EN 15698-1 und EN 448**
Art.Nr.: AD2IPGGPS080065

Mediumrohr Durchgang: P235GH
Mediumrohr Abgang: P235GH
Mantelrohr: PEHD
Dämmdicke: Standard
Netzüberwachung: IPS-Cu

Abmessungen:
Verbundmantelrohr - Nennweite: 2x DN 80 - 2x DN 65
Mediumrohr - Außendurchm.: 2x 88,9 mm - 2x 76,1 mm
Mantelrohr - Außendurchmesser: 250 mm - 2x 140 mm

Fabrikat: isoplus oder gleichwertig
Einheit: Stk

**03.13.00.045 Abzweig 90°, gerade, Doppel-/2xEinzelrohr DN 80/50 (2x88,9/250)-2x(60, 3/125), DIN EN 15698-1 und EN 448**
Art.Nr.: AD2IPGGPS080050

Mediumrohr Durchgang: P235GH
Mediumrohr Abgang: P235GH
Mantelrohr: PEHD
Dämmdicke: Standard
Netzüberwachung: IPS-Cu

Abmessungen:
Verbundmantelrohr - Nennweite: 2x DN 80 - 2x DN 50
Mediumrohr - Außendurchm.: 2x 88,9 mm - 2x 60,3 mm
Mantelrohr - Außendurchmesser: 250 mm - 2x 125 mm

Fabrikat: isoplus oder gleichwertig
Einheit: Stk

**03.13.00.046 Abzweig 90°, gerade, Doppel-/2xEinzelrohr DN 80/40 (2x88,9/250)-2x(48, 3/110), DIN EN 15698-1 und EN 448**
Art.Nr.: AD2IPGGPS080040

Mediumrohr Durchgang: P235GH
Mediumrohr Abgang: P235GH
Mantelrohr: PEHD
Dämmdicke: Standard
Netzüberwachung: IPS-Cu

Abmessungen:
Verbundmantelrohr - Nennweite: 2x DN 80 - 2x DN 40
Mediumrohr - Außendurchm.: 2x 88,9 mm - 2x 48,3 mm
Mantelrohr - Außendurchmesser: 250 mm - 2x 110 mm

Fabrikat: isoplus oder gleichwertig
Einheit: Stk

**03.13.00.047 Abzweig 90°, gerade, Doppel-/2xEinzelrohr DN 80/32 (2x88,9/250)-2x(42, 4/110), DIN EN 15698-1 und EN 448**
Art.Nr.: AD2IPGGPS080032

Mediumrohr Durchgang: P235GH
Mediumrohr Abgang: P235GH
Mantelrohr: PEHD
Dämmdicke: Standard
Netzüberwachung: IPS-Cu

Abmessungen:
Verbundmantelrohr - Nennweite: 2x DN 80 - 2x DN 32
Mediumrohr - Außendurchm.: 2x 88,9 mm - 2x 42,4 mm
Mantelrohr - Außendurchmesser: 250 mm - 2x 110 mm

Fabrikat: isoplus oder gleichwertig
Einheit: Stk

**03.13.00.048 Abzweig 90°, gerade, Doppel-/2xEinzelrohr DN 80/25 (2x88,9/250)-2x(33, 7/90), DIN EN 15698-1 und EN 448**
Art.Nr.: AD2IPGGPS080025

Mediumrohr Durchgang: P235GH
Mediumrohr Abgang: P235GH
Mantelrohr: PEHD
Dämmdicke: Standard
Netzüberwachung: IPS-Cu

Abmessungen:
Verbundmantelrohr - Nennweite: 2x DN 80 - 2x DN 25
Mediumrohr - Außendurchm.: 2x 88,9 mm - 2x 33,7 mm
Mantelrohr - Außendurchmesser: 250 mm - 2x 90 mm

Fabrikat: isoplus oder gleichwertig
Einheit: Stk

**03.13.00.049 Abzweig 90°, gerade, Doppel-/2xEinzelrohr DN 80/20 (2x88,9/250)-2x(26, 9/90), DIN EN 15698-1 und EN 448**
Art.Nr.: AD2IPGGPS080020

Mediumrohr Durchgang: P235GH
Mediumrohr Abgang: P235GH
Mantelrohr: PEHD
Dämmdicke: Standard
Netzüberwachung: IPS-Cu

Abmessungen:
Verbundmantelrohr - Nennweite: 2x DN 80 - 2x DN 20
Mediumrohr - Außendurchm.: 2x 88,9 mm - 2x 26,9 mm
Mantelrohr - Außendurchmesser: 250 mm - 2x 90 mm

Fabrikat: isoplus oder gleichwertig
Einheit: Stk

**03.13.00.050 Abzweig 90°, gerade, Doppel-/2xEinzelrohr DN 80/80 (2x88,9/250)-2x(88, 9/160), DIN EN 15698-1 und EN 448**
Art.Nr.: AD2IPTGPS080080

Mediumrohr Durchgang: P235TR1
Mediumrohr Abgang: P235TR1
Mantelrohr: PEHD
Dämmdicke: Standard
Netzüberwachung: IPS-Cu

Abmessungen:
Verbundmantelrohr - Nennweite: 2x DN 80 - 2x DN 80
Mediumrohr - Außendurchm.: 2x 88,9 mm - 2x 88,9 mm
Mantelrohr - Außendurchmesser: 250 mm - 2x 160 mm

Fabrikat: isoplus oder gleichwertig
Einheit: Stk

**03.13.00.051 Abzweig 90°, gerade, Doppel-/2xEinzelrohr DN 80/65 (2x88,9/250)-2x(76, 1/140), DIN EN 15698-1 und EN 448**
Art.Nr.: AD2IPTGPS080065

Mediumrohr Durchgang: P235TR1
Mediumrohr Abgang: P235TR1
Mantelrohr: PEHD
Dämmdicke: Standard
Netzüberwachung: IPS-Cu

Abmessungen:
Verbundmantelrohr - Nennweite: 2x DN 80 - 2x DN 65
Mediumrohr - Außendurchm.: 2x 88,9 mm - 2x 76,1 mm
Mantelrohr - Außendurchmesser: 250 mm - 2x 140 mm

Fabrikat: isoplus oder gleichwertig
Einheit: Stk

**03.13.00.052 Abzweig 90°, gerade, Doppel-/2xEinzelrohr DN 80/50 (2x88,9/250)-2x(60, 3/125), DIN EN 15698-1 und EN 448**
Art.Nr.: AD2IPTGPS080050

Mediumrohr Durchgang: P235TR1
Mediumrohr Abgang: P235TR1
Mantelrohr: PEHD
Dämmdicke: Standard
Netzüberwachung: IPS-Cu

Abmessungen:
Verbundmantelrohr - Nennweite: 2x DN 80 - 2x DN 50
Mediumrohr - Außendurchm.: 2x 88,9 mm - 2x 60,3 mm
Mantelrohr - Außendurchmesser: 250 mm - 2x 125 mm

Fabrikat: isoplus oder gleichwertig
Einheit: Stk

**03.13.00.053 Abzweig 90°, gerade, Doppel-/2xEinzelrohr DN 80/40 (2x88,9/250)-2x(48, 3/110), DIN EN 15698-1 und EN 448**
Art.Nr.: AD2IPTGPS080040

Mediumrohr Durchgang: P235TR1
Mediumrohr Abgang: P235TR1
Mantelrohr: PEHD
Dämmdicke: Standard
Netzüberwachung: IPS-Cu

Abmessungen:
Verbundmantelrohr - Nennweite: 2x DN 80 - 2x DN 40
Mediumrohr - Außendurchm.: 2x 88,9 mm - 2x 48,3 mm
Mantelrohr - Außendurchmesser: 250 mm - 2x 110 mm

Fabrikat: isoplus oder gleichwertig
Einheit: Stk

**03.13.00.054 Abzweig 90°, gerade, Doppel-/2xEinzelrohr DN 80/32 (2x88,9/250)-2x(42, 4/110), DIN EN 15698-1 und EN 448**
Art.Nr.: AD2IPTGPS080032

Mediumrohr Durchgang: P235TR1
Mediumrohr Abgang: P235TR1
Mantelrohr: PEHD
Dämmdicke: Standard
Netzüberwachung: IPS-Cu

Abmessungen:
Verbundmantelrohr - Nennweite: 2x DN 80 - 2x DN 32
Mediumrohr - Außendurchm.: 2x 88,9 mm - 2x 42,4 mm
Mantelrohr - Außendurchmesser: 250 mm - 2x 110 mm

Fabrikat: isoplus oder gleichwertig
Einheit: Stk

**03.13.00.055 Abzweig 90°, gerade, Doppel-/2xEinzelrohr DN 80/25 (2x88,9/250)-2x(33, 7/90), DIN EN 15698-1 und EN 448**
Art.Nr.: AD2IPTGPS080025

Mediumrohr Durchgang: P235TR1
Mediumrohr Abgang: P235TR1
Mantelrohr: PEHD
Dämmdicke: Standard
Netzüberwachung: IPS-Cu

Abmessungen:
Verbundmantelrohr - Nennweite: 2x DN 80 - 2x DN 25
Mediumrohr - Außendurchm.: 2x 88,9 mm - 2x 33,7 mm
Mantelrohr - Außendurchmesser: 250 mm - 2x 90 mm

Fabrikat: isoplus oder gleichwertig
Einheit: Stk

**03.13.00.056 Abzweig 90°, gerade, Doppel-/2xEinzelrohr DN 80/20 (2x88,9/250)-2x(26, 9/90), DIN EN 15698-1 und EN 448**
Art.Nr.: AD2IPTGPS080020

Mediumrohr Durchgang: P235TR1
Mediumrohr Abgang: P235TR1
Mantelrohr: PEHD
Dämmdicke: Standard
Netzüberwachung: IPS-Cu

Abmessungen:
Verbundmantelrohr - Nennweite: 2x DN 80 - 2x DN 20
Mediumrohr - Außendurchm.: 2x 88,9 mm - 2x 26,9 mm
Mantelrohr - Außendurchmesser: 250 mm - 2x 90 mm

Fabrikat: isoplus oder gleichwertig
Einheit: Stk

**03.13.00.057 Abzweig 90°, gerade, Doppel-/2xEinzelrohr DN 100/100 (2x114,3/315)- 2x(114,3/200), DIN EN 15698-1 und EN 448**
Art.Nr.: AD2IPGGPS100100

Mediumrohr Durchgang: P235GH
Mediumrohr Abgang: P235GH
Mantelrohr: PEHD
Dämmdicke: Standard
Netzüberwachung: IPS-Cu

Abmessungen:
Verbundmantelrohr - Nennweite: 2x DN 100 - 2x DN 100
Mediumrohr - Außendurchm.: 2x 114,3 mm - 2x 114,3 mm
Mantelrohr - Außendurchmesser: 315 mm - 2x 200 mm

Fabrikat: isoplus oder gleichwertig
Einheit: Stk

**03.13.00.058 Abzweig 90°, gerade, Doppel-/2xEinzelrohr DN 100/80 (2x114,3/315)- 2x(88,9/160), DIN EN 15698-1 und EN 448**
Art.Nr.: AD2IPGGPS100080

Mediumrohr Durchgang: P235GH
Mediumrohr Abgang: P235GH
Mantelrohr: PEHD
Dämmdicke: Standard
Netzüberwachung: IPS-Cu

Abmessungen:
Verbundmantelrohr - Nennweite: 2x DN 100 - 2x DN 80
Mediumrohr - Außendurchm.: 2x 114,3 mm - 2x 88,9 mm
Mantelrohr - Außendurchmesser: 315 mm - 2x 160 mm

Fabrikat: isoplus oder gleichwertig
Einheit: Stk

**03.13.00.059 Abzweig 90°, gerade, Doppel-/2xEinzelrohr DN 100/65 (2x114,3/315)- 2x(76,1/140), DIN EN 15698-1 und EN 448**
Art.Nr.: AD2IPGGPS100065

Mediumrohr Durchgang: P235GH
Mediumrohr Abgang: P235GH
Mantelrohr: PEHD
Dämmdicke: Standard
Netzüberwachung: IPS-Cu

Abmessungen:
Verbundmantelrohr - Nennweite: 2x DN 100 - 2x DN 65
Mediumrohr - Außendurchm.: 2x 114,3 mm - 2x 76,1 mm
Mantelrohr - Außendurchmesser: 315 mm - 2x 140 mm

Fabrikat: isoplus oder gleichwertig
Einheit: Stk

**03.13.00.060 Abzweig 90°, gerade, Doppel-/2xEinzelrohr DN 100/50 (2x114,3/315)- 2x(60,3/125), DIN EN 15698-1 und EN 448**
Art.Nr.: AD2IPGGPS100050

Mediumrohr Durchgang: P235GH
Mediumrohr Abgang: P235GH
Mantelrohr: PEHD
Dämmdicke: Standard
Netzüberwachung: IPS-Cu

Abmessungen:
Verbundmantelrohr - Nennweite: 2x DN 100 - 2x DN 50
Mediumrohr - Außendurchm.: 2x 114,3 mm - 2x 60,3 mm
Mantelrohr - Außendurchmesser: 315 mm - 2x 125 mm

Fabrikat: isoplus oder gleichwertig
Einheit: Stk

**03.13.00.061 Abzweig 90°, gerade, Doppel-/2xEinzelrohr DN 100/40 (2x114,3/315)- 2x(48,3/110), DIN EN 15698-1 und EN 448**
Art.Nr.: AD2IPGGPS100040

Mediumrohr Durchgang: P235GH
Mediumrohr Abgang: P235GH
Mantelrohr: PEHD
Dämmdicke: Standard
Netzüberwachung: IPS-Cu

Abmessungen:
Verbundmantelrohr - Nennweite: 2x DN 100 - 2x DN 40
Mediumrohr - Außendurchm.: 2x 114,3 mm - 2x 48,3 mm
Mantelrohr - Außendurchmesser: 315 mm - 2x 110 mm

Fabrikat: isoplus oder gleichwertig
Einheit: Stk

**03.13.00.062 Abzweig 90°, gerade, Doppel-/2xEinzelrohr DN 100/32 (2x114,3/315)- 2x(42,4/110), DIN EN 15698-1 und EN 448**
Art.Nr.: AD2IPGGPS100032

Mediumrohr Durchgang: P235GH
Mediumrohr Abgang: P235GH
Mantelrohr: PEHD
Dämmdicke: Standard
Netzüberwachung: IPS-Cu

Abmessungen:
Verbundmantelrohr - Nennweite: 2x DN 100 - 2x DN 32
Mediumrohr - Außendurchm.: 2x 114,3 mm - 2x 42,4 mm
Mantelrohr - Außendurchmesser: 315 mm - 2x 110 mm

Fabrikat: isoplus oder gleichwertig
Einheit: Stk

**03.13.00.063 Abzweig 90°, gerade, Doppel-/2xEinzelrohr DN 100/25 (2x114,3/315)- 2x(33,7/90), DIN EN 15698-1 und EN 448**
Art.Nr.: AD2IPGGPS100025

Mediumrohr Durchgang: P235GH
Mediumrohr Abgang: P235GH
Mantelrohr: PEHD
Dämmdicke: Standard
Netzüberwachung: IPS-Cu

Abmessungen:
Verbundmantelrohr - Nennweite: 2x DN 100 - 2x DN 25
Mediumrohr - Außendurchm.: 2x 114,3 mm - 2x 33,7 mm
Mantelrohr - Außendurchmesser: 315 mm - 2x 90 mm

Fabrikat: isoplus oder gleichwertig
Einheit: Stk

**03.13.00.064 Abzweig 90°, gerade, Doppel-/2xEinzelrohr DN 100/20 (2x114,3/315)- 2x(26,9/90), DIN EN 15698-1 und EN 448**
Art.Nr.: AD2IPGGPS100020

Mediumrohr Durchgang: P235GH
Mediumrohr Abgang: P235GH
Mantelrohr: PEHD
Dämmdicke: Standard
Netzüberwachung: IPS-Cu

Abmessungen:
Verbundmantelrohr - Nennweite: 2x DN 100 - 2x DN 20
Mediumrohr - Außendurchm.: 2x 114,3 mm - 2x 26,9 mm
Mantelrohr - Außendurchmesser: 315 mm - 2x 90 mm

Fabrikat: isoplus oder gleichwertig
Einheit: Stk

**03.13.00.065 Abzweig 90°, gerade, Doppel-/2xEinzelrohr DN 100/80 (2x114,3/315)- 2x(88,9/160), DIN EN 15698-1 und EN 448**
Art.Nr.: AD2IPTGPS100080

Mediumrohr Durchgang: P235GH
Mediumrohr Abgang: P235TR1
Mantelrohr: PEHD
Dämmdicke: Standard
Netzüberwachung: IPS-Cu

Abmessungen:
Verbundmantelrohr - Nennweite: 2x DN 100 - 2x DN 80
Mediumrohr - Außendurchm.: 2x 114,3 mm - 2x 88,9 mm
Mantelrohr - Außendurchmesser: 315 mm - 2x 160 mm

Fabrikat: isoplus oder gleichwertig
Einheit: Stk

**03.13.00.066 Abzweig 90°, gerade, Doppel-/2xEinzelrohr DN 100/65 (2x114,3/315)- 2x(76,1/140), DIN EN 15698-1 und EN 448**
Art.Nr.: AD2IPTGPS100065

Mediumrohr Durchgang: P235GH
Mediumrohr Abgang: P235TR1
Mantelrohr: PEHD
Dämmdicke: Standard
Netzüberwachung: IPS-Cu

Abmessungen:
Verbundmantelrohr - Nennweite: 2x DN 100 - 2x DN 65
Mediumrohr - Außendurchm.: 2x 114,3 mm - 2x 76,1 mm
Mantelrohr - Außendurchmesser: 315 mm - 2x 140 mm

Fabrikat: isoplus oder gleichwertig
Einheit: Stk

**03.13.00.067 Abzweig 90°, gerade, Doppel-/2xEinzelrohr DN 100/50 (2x114,3/315)- 2x(60,3/125), DIN EN 15698-1 und EN 448**
Art.Nr.: AD2IPTGPS100050

Mediumrohr Durchgang: P235GH
Mediumrohr Abgang: P235TR1
Mantelrohr: PEHD
Dämmdicke: Standard
Netzüberwachung: IPS-Cu

Abmessungen:
Verbundmantelrohr - Nennweite: 2x DN 100 - 2x DN 50
Mediumrohr - Außendurchm.: 2x 114,3 mm - 2x 60,3 mm
Mantelrohr - Außendurchmesser: 315 mm - 2x 125 mm

Fabrikat: isoplus oder gleichwertig
Einheit: Stk

**03.13.00.068 Abzweig 90°, gerade, Doppel-/2xEinzelrohr DN 100/40 (2x114,3/315)- 2x(48,3/110), DIN EN 15698-1 und EN 448**
Art.Nr.: AD2IPTGPS100040

Mediumrohr Durchgang: P235GH
Mediumrohr Abgang: P235TR1
Mantelrohr: PEHD
Dämmdicke: Standard
Netzüberwachung: IPS-Cu

Abmessungen:
Verbundmantelrohr - Nennweite: 2x DN 100 - 2x DN 40
Mediumrohr - Außendurchm.: 2x 114,3 mm - 2x 48,3 mm
Mantelrohr - Außendurchmesser: 315 mm - 2x 110 mm

Fabrikat: isoplus oder gleichwertig
Einheit: Stk

**03.13.00.069 Abzweig 90°, gerade, Doppel-/2xEinzelrohr DN 100/32 (2x114,3/315)- 2x(42,4/110), DIN EN 15698-1 und EN 448**
Art.Nr.: AD2IPTGPS100032

Mediumrohr Durchgang: P235GH
Mediumrohr Abgang: P235TR1
Mantelrohr: PEHD
Dämmdicke: Standard
Netzüberwachung: IPS-Cu

Abmessungen:
Verbundmantelrohr - Nennweite: 2x DN 100 - 2x DN 32
Mediumrohr - Außendurchm.: 2x 114,3 mm - 2x 42,4 mm
Mantelrohr - Außendurchmesser: 315 mm - 2x 110 mm

Fabrikat: isoplus oder gleichwertig
Einheit: Stk

**03.13.00.070 Abzweig 90°, gerade, Doppel-/2xEinzelrohr DN 100/25 (2x114,3/315)- 2x(33,7/90), DIN EN 15698-1 und EN 448**
Art.Nr.: AD2IPTGPS100025

Mediumrohr Durchgang: P235GH
Mediumrohr Abgang: P235TR1
Mantelrohr: PEHD
Dämmdicke: Standard
Netzüberwachung: IPS-Cu

Abmessungen:
Verbundmantelrohr - Nennweite: 2x DN 100 - 2x DN 25
Mediumrohr - Außendurchm.: 2x 114,3 mm - 2x 33,7 mm
Mantelrohr - Außendurchmesser: 315 mm - 2x 90 mm

Fabrikat: isoplus oder gleichwertig
Einheit: Stk

**03.13.00.071 Abzweig 90°, gerade, Doppel-/2xEinzelrohr DN 100/20 (2x114,3/315)- 2x(26,9/90), DIN EN 15698-1 und EN 448**
Art.Nr.: AD2IPTGPS100020

Mediumrohr Durchgang: P235GH
Mediumrohr Abgang: P235TR1
Mantelrohr: PEHD
Dämmdicke: Standard
Netzüberwachung: IPS-Cu

Abmessungen:
Verbundmantelrohr - Nennweite: 2x DN 100 - 2x DN 20
Mediumrohr - Außendurchm.: 2x 114,3 mm - 2x 26,9 mm
Mantelrohr - Außendurchmesser: 315 mm - 2x 90 mm

Fabrikat: isoplus oder gleichwertig
Einheit: Stk

**03.13.00.072 Abzweig 90°, gerade, Doppel-/2xEinzelrohr DN 125/125 (2x139,7/400)- 2x(139,7/225), DIN EN 15698-1 und EN 448**
Art.Nr.: AD2IPGGPS125125

Mediumrohr Durchgang: P235GH
Mediumrohr Abgang: P235GH
Mantelrohr: PEHD
Dämmdicke: Standard
Netzüberwachung: IPS-Cu

Abmessungen:
Verbundmantelrohr - Nennweite: 2x DN 125 - 2x DN 125
Mediumrohr - Außendurchm.: 2x 139,7 mm - 2x 139,7 mm
Mantelrohr - Außendurchmesser: 400 mm - 2x 225 mm

Fabrikat: isoplus oder gleichwertig
Einheit: Stk

**03.13.00.073 Abzweig 90°, gerade, Doppel-/2xEinzelrohr DN 125/100 (2x114,3/400)- 2x(114,3/200), DIN EN 15698-1 und EN 448**
Art.Nr.: AD2IPGGPS125100

Mediumrohr Durchgang: P235GH
Mediumrohr Abgang: P235GH
Mantelrohr: PEHD
Dämmdicke: Standard
Netzüberwachung: IPS-Cu

Abmessungen:
Verbundmantelrohr - Nennweite: 2x DN 125 - 2x DN 100
Mediumrohr - Außendurchm.: 2x 139,7 mm - 2x 114,3 mm
Mantelrohr - Außendurchmesser: 400 mm - 2x 200 mm

Fabrikat: isoplus oder gleichwertig
Einheit: Stk

**03.13.00.074 Abzweig 90°, gerade, Doppel-/2xEinzelrohr DN 125/80 (2x139,7/400)- 2x(88,9/160), DIN EN 15698-1 und EN 448**
Art.Nr.: AD2IPGGPS125080

Mediumrohr Durchgang: P235GH
Mediumrohr Abgang: P235GH
Mantelrohr: PEHD
Dämmdicke: Standard
Netzüberwachung: IPS-Cu

Abmessungen:
Verbundmantelrohr - Nennweite: 2x DN 125 - 2x DN 80
Mediumrohr - Außendurchm.: 2x 139,7 mm - 2x 88,9 mm
Mantelrohr - Außendurchmesser: 400 mm - 2x 160 mm

Fabrikat: isoplus oder gleichwertig
Einheit: Stk

**03.13.00.075 Abzweig 90°, gerade, Doppel-/2xEinzelrohr DN 125/65 (2x139,7/400)- 2x(76,1/140), DIN EN 15698-1 und EN 448**
Art.Nr.: AD2IPGGPS125065

Mediumrohr Durchgang: P235GH
Mediumrohr Abgang: P235GH
Mantelrohr: PEHD
Dämmdicke: Standard
Netzüberwachung: IPS-Cu

Abmessungen:
Verbundmantelrohr - Nennweite: 2x DN 125 - 2x DN 65
Mediumrohr - Außendurchm.: 2x 139,7 mm - 2x 76,1 mm
Mantelrohr - Außendurchmesser: 400 mm - 2x 140 mm

Fabrikat: isoplus oder gleichwertig
Einheit: Stk

**03.13.00.076 Abzweig 90°, gerade, Doppel-/2xEinzelrohr DN 125/50 (2x139,7/400)- 2x(60,3/125), DIN EN 15698-1 und EN 448**
Art.Nr.: AD2IPGGPS125050

Mediumrohr Durchgang: P235GH
Mediumrohr Abgang: P235GH
Mantelrohr: PEHD
Dämmdicke: Standard
Netzüberwachung: IPS-Cu

Abmessungen:
Verbundmantelrohr - Nennweite: 2x DN 125 - 2x DN 50
Mediumrohr - Außendurchm.: 2x 139,7 mm - 2x 60,3 mm
Mantelrohr - Außendurchmesser: 400 mm - 2x 125 mm

Fabrikat: isoplus oder gleichwertig
Einheit: Stk

**03.13.00.077 Abzweig 90°, gerade, Doppel-/2xEinzelrohr DN 125/40 (2x139,7/400)- 2x(48,3/110), DIN EN 15698-1 und EN 448**
Art.Nr.: AD2IPGGPS125040

Mediumrohr Durchgang: P235GH
Mediumrohr Abgang: P235GH
Mantelrohr: PEHD
Dämmdicke: Standard
Netzüberwachung: IPS-Cu

Abmessungen:
Verbundmantelrohr - Nennweite: 2x DN 125 - 2x DN 40
Mediumrohr - Außendurchm.: 2x 139,7 mm - 2x 48,3 mm
Mantelrohr - Außendurchmesser: 400 mm - 2x 110 mm

Fabrikat: isoplus oder gleichwertig
Einheit: Stk

**03.13.00.078 Abzweig 90°, gerade, Doppel-/2xEinzelrohr DN 125/32 (2x139,7/400)- 2x(42,4/110), DIN EN 15698-1 und EN 448**
Art.Nr.: AD2IPGGPS125032

Mediumrohr Durchgang: P235GH
Mediumrohr Abgang: P235GH
Mantelrohr: PEHD
Dämmdicke: Standard
Netzüberwachung: IPS-Cu

Abmessungen:
Verbundmantelrohr - Nennweite: 2x DN 125 - 2x DN 32
Mediumrohr - Außendurchmesser: 2x 139,7 mm - 2x 42,4 mm
Mantelrohr - Außendurchmesser: 400 mm - 2x 110 mm

Fabrikat: isoplus oder gleichwertig
Einheit: Stk

**03.13.00.079 Abzweig 90°, gerade, Doppel-/2xEinzelrohr DN 125/25 (2x139,7/400)- 2x(33,7/90), DIN EN 15698-1 und EN 448**
Art.Nr.: AD2IPGGPS125025

Mediumrohr Durchgang: P235GH
Mediumrohr Abgang: P235GH
Mantelrohr: PEHD
Dämmdicke: Standard
Netzüberwachung: IPS-Cu

Abmessungen:
Verbundmantelrohr - Nennweite: 2x DN 125 - 2x DN 25
Mediumrohr - Außendurchm.: 2x 139,7 mm - 2x 33,7 mm
Mantelrohr - Außendurchmesser: 400 mm - 2x 90 mm

Fabrikat: isoplus oder gleichwertig
Einheit: Stk

**03.13.00.080 Abzweig 90°, gerade, Doppel-/2xEinzelrohr DN 125/20 (2x139,7/400)- 2x(26,9/90), DIN EN 15698-1 und EN 448**
Art.Nr.: AD2IPGGPS125020

Mediumrohr Durchgang: P235GH
Mediumrohr Abgang: P235GH
Mantelrohr: PEHD
Dämmdicke: Standard
Netzüberwachung: IPS-Cu

Abmessungen:
Verbundmantelrohr - Nennweite: 2x DN 125 - 2x DN 20
Mediumrohr - Außendurchm.: 2x 139,7 mm - 2x 26,9 mm
Mantelrohr - Außendurchmesser: 400 mm - 2x 90 mm

Fabrikat: isoplus oder gleichwertig
Einheit: Stk

**03.13.00.081 Abzweig 90°, gerade, Doppel-/2xEinzelrohr DN 125/80 (2x139,7/400)- 2x(88,9/160), DIN EN 15698-1 und EN 448**
Art.Nr.: AD2IPTGPS125080

Mediumrohr Durchgang: P235GH
Mediumrohr Abgang: P235TR1
Mantelrohr: PEHD
Dämmdicke: Standard
Netzüberwachung: IPS-Cu

Abmessungen:
Verbundmantelrohr - Nennweite: 2x DN 125 - 2x DN 80
Mediumrohr - Außendurchm.: 2x 139,7 mm - 2x 88,9 mm
Mantelrohr - Außendurchmesser: 400 mm - 2x 160 mm

Fabrikat: isoplus oder gleichwertig
Einheit: Stk

**03.13.00.082 Abzweig 90°, gerade, Doppel-/2xEinzelrohr DN 125/65 (2x139,7/400)- 2x(76,1/140), DIN EN 15698-1 und EN 448**
Art.Nr.: AD2IPTGPS125065

Mediumrohr Durchgang: P235GH
Mediumrohr Abgang: P235TR1
Mantelrohr: PEHD
Dämmdicke: Standard
Netzüberwachung: IPS-Cu

Abmessungen:
Verbundmantelrohr - Nennweite: 2x DN 125 - 2x DN 65
Mediumrohr - Außendurchm.: 2x 139,7 mm - 2x 76,1 mm
Mantelrohr - Außendurchmesser: 400 mm - 2x 140 mm

Fabrikat: isoplus oder gleichwertig
Einheit: Stk

**03.13.00.083 Abzweig 90°, gerade, Doppel-/2xEinzelrohr DN 125/50 (2x139,7/400)- 2x(60,3/125), DIN EN 15698-1 und EN 448**
Art.Nr.: AD2IPTGPS125050

Mediumrohr Durchgang: P235GH
Mediumrohr Abgang: P235TR1
Mantelrohr: PEHD
Dämmdicke: Standard
Netzüberwachung: IPS-Cu

Abmessungen:
Verbundmantelrohr - Nennweite: 2x DN 125 - 2x DN 50
Mediumrohr - Außendurchm.: 2x 139,7 mm - 2x 60,3 mm
Mantelrohr - Außendurchmesser: 400 mm - 2x 125 mm

Fabrikat: isoplus oder gleichwertig
Einheit: Stk

**03.13.00.084 Abzweig 90°, gerade, Doppel-/2xEinzelrohr DN 125/40 (2x139,7/400)- 2x(48,3/110), DIN EN 15698-1 und EN 448**
Art.Nr.: AD2IPTGPS125040

Mediumrohr Durchgang: P235GH
Mediumrohr Abgang: P235TR1
Mantelrohr: PEHD
Dämmdicke: Standard
Netzüberwachung: IPS-Cu

Abmessungen:
Verbundmantelrohr - Nennweite: 2x DN 125 - 2x DN 40
Mediumrohr - Außendurchm.: 2x 139,7 mm - 2x 48,3 mm
Mantelrohr - Außendurchmesser: 400 mm - 2x 110 mm

Fabrikat: isoplus oder gleichwertig
Einheit: Stk

**03.13.00.085 Abzweig 90°, gerade, Doppel-/2xEinzelrohr DN 125/32 (2x139,7/400)- 2x(42,4/110), DIN EN 15698-1 und EN 448**
Art.Nr.: AD2IPTGPS125032

Mediumrohr Durchgang: P235GH
Mediumrohr Abgang: P235TR1
Mantelrohr: PEHD
Dämmdicke: Standard
Netzüberwachung: IPS-Cu

Abmessungen:
Verbundmantelrohr - Nennweite: 2x DN 125 - 2x DN 32
Mediumrohr - Außendurchmesser: 2x 139,7 mm - 2x 42,4 mm
Mantelrohr - Außendurchmesser: 400 mm - 2x 110 mm

Fabrikat: isoplus oder gleichwertig
Einheit: Stk

**03.13.00.086 Abzweig 90°, gerade, Doppel-/2xEinzelrohr DN 125/25 (2x139,7/400)- 2x(33,7/90), DIN EN 15698-1 und EN 448**
Art.Nr.: AD2IPTGPS125025

Mediumrohr Durchgang: P235GH
Mediumrohr Abgang: P235TR1
Mantelrohr: PEHD
Dämmdicke: Standard
Netzüberwachung: IPS-Cu

Abmessungen:
Verbundmantelrohr - Nennweite: 2x DN 125 - 2x DN 25
Mediumrohr - Außendurchm.: 2x 139,7 mm - 2x 33,7 mm
Mantelrohr - Außendurchmesser: 400 mm - 2x 90 mm

Fabrikat: isoplus oder gleichwertig
Einheit: Stk

**03.13.00.087 Abzweig 90°, gerade, Doppel-/2xEinzelrohr DN 125/20 (2x139,7/400)- 2x(26,9/90), DIN EN 15698-1 und EN 448**
Art.Nr.: AD2IPTGPS125020

Mediumrohr Durchgang: P235GH
Mediumrohr Abgang: P235TR1
Mantelrohr: PEHD
Dämmdicke: Standard
Netzüberwachung: IPS-Cu

Abmessungen:
Verbundmantelrohr - Nennweite: 2x DN 125 - 2x DN 20
Mediumrohr - Außendurchm.: 2x 139,7 mm - 2x 26,9 mm
Mantelrohr - Außendurchmesser: 400 mm - 2x 90 mm

Fabrikat: isoplus oder gleichwertig
Einheit: Stk

**03.13.00.088 Abzweig 90°, gerade, Doppel-/2xEinzelrohr DN 150/150 (2x168,3/450)- 2x(168,3/250), DIN EN 15698-1 und EN 448**
Art.Nr.: AD2IPGGPS150150

Mediumrohr Durchgang: P235GH
Mediumrohr Abgang: P235GH
Mantelrohr: PEHD
Dämmdicke: Standard
Netzüberwachung: IPS-Cu

Abmessungen:
Verbundmantelrohr - Nennweite: 2x DN 150 - 2x DN 150
Mediumrohr - Außendurchm.: 2x 168,3 mm - 2x 168,3 mm
Mantelrohr - Außendurchmesser: 450 mm - 2x 250 mm

Fabrikat: isoplus oder gleichwertig
Einheit: Stk

**03.13.00.089 Abzweig 90°, gerade, Doppel-/2xEinzelrohr DN 150/125 (2x168,3/450)- 2x(139,7/225), DIN EN 15698-1 und EN 448**
Art.Nr.: AD2IPGGPS150125

Mediumrohr Durchgang: P235GH
Mediumrohr Abgang: P235GH
Mantelrohr: PEHD
Dämmdicke: Standard
Netzüberwachung: IPS-Cu

Abmessungen:
Verbundmantelrohr - Nennweite: 2x DN 150 - 2x DN 125
Mediumrohr - Außendurchm.: 2x 168,3 mm - 2x 139,7 mm
Mantelrohr - Außendurchmesser: 450 mm - 2x 225 mm

Fabrikat: isoplus oder gleichwertig
Einheit: Stk

**03.13.00.090 Abzweig 90°, gerade, Doppel-/2xEinzelrohr DN 150/100 (2x168,3/450)- 2x(114,3/200), DIN EN 15698-1 und EN 448**
Art.Nr.: AD2IPGGPS150100

Mediumrohr Durchgang: P235GH
Mediumrohr Abgang: P235GH
Mantelrohr: PEHD
Dämmdicke: Standard
Netzüberwachung: IPS-Cu

Abmessungen:
Verbundmantelrohr - Nennweite: 2x DN 150 - 2x DN 100
Mediumrohr - Außendurchm.: 2x 168,3 mm - 2x 114,3 mm
Mantelrohr - Außendurchmesser: 450 mm - 2x 200 mm

Fabrikat: isoplus oder gleichwertig
Einheit: Stk

**03.13.00.091 Abzweig 90°, gerade, Doppel-/2xEinzelrohr DN 150/80 (2x168,3/450)- 2x(88,9/160), DIN EN 15698-1 und EN 448**
Art.Nr.: AD2IPGGPS150080

Mediumrohr Durchgang: P235GH
Mediumrohr Abgang: P235GH
Mantelrohr: PEHD
Dämmdicke: Standard
Netzüberwachung: IPS-Cu

Abmessungen:
Verbundmantelrohr - Nennweite: 2x DN 150 - 2x DN 80
Mediumrohr - Außendurchm.: 2x 168,3 mm - 2x 88,9 mm
Mantelrohr - Außendurchmesser: 450 mm - 2x 160 mm

Fabrikat: isoplus oder gleichwertig
Einheit: Stk

**03.13.00.092 Abzweig 90°, gerade, Doppel-/2xEinzelrohr DN 150/65 (2x168,3/450)- 2x(76,1/140), DIN EN 15698-1 und EN 448**
Art.Nr.: AD2IPGGPS150065

Mediumrohr Durchgang: P235GH
Mediumrohr Abgang: P235GH
Mantelrohr: PEHD
Dämmdicke: Standard
Netzüberwachung: IPS-Cu

Abmessungen:
Verbundmantelrohr - Nennweite: 2x DN 150 - 2x DN 65
Mediumrohr - Außendurchm.: 2x 168,3 mm - 2x 76,1 mm
Mantelrohr - Außendurchmesser: 450 mm - 2x 140 mm

Fabrikat: isoplus oder gleichwertig
Einheit: Stk

**03.13.00.093 Abzweig 90°, gerade, Doppel-/2xEinzelrohr DN 150/50 (2x168,3/450)- 2x(60,3/125), DIN EN 15698-1 und EN 448**
Art.Nr.: AD2IPGGPS150050

Mediumrohr Durchgang: P235GH
Mediumrohr Abgang: P235GH
Mantelrohr: PEHD
Dämmdicke: Standard
Netzüberwachung: IPS-Cu

Abmessungen:
Verbundmantelrohr - Nennweite: 2x DN 150 - 2x DN 50
Mediumrohr - Außendurchm.: 2x 168,3 mm - 2x 60,3 mm
Mantelrohr - Außendurchmesser: 450 mm - 2x 125 mm

Fabrikat: isoplus oder gleichwertig
Einheit: Stk

**03.13.00.094 Abzweig 90°, gerade, Doppel-/2xEinzelrohr DN 150/40 (2x168,3/450)- 2x(48,3/110), DIN EN 15698-1 und EN 448**
Art.Nr.: AD2IPGGPS150040

Mediumrohr Durchgang: P235GH
Mediumrohr Abgang: P235GH
Mantelrohr: PEHD
Dämmdicke: Standard
Netzüberwachung: IPS-Cu

Abmessungen:
Verbundmantelrohr - Nennweite: 2x DN 150 - 2x DN 40
Mediumrohr - Außendurchm.: 2x 168,3 mm - 2x 48,3 mm
Mantelrohr - Außendurchmesser: 450 mm - 2x 110 mm

Fabrikat: isoplus oder gleichwertig
Einheit: Stk

**03.13.00.095 Abzweig 90°, gerade, Doppel-/2xEinzelrohr DN 150/32 (2x168,3/450)- 2x(42,4/110), DIN EN 15698-1 und EN 448**
Art.Nr.: AD2IPGGPS150032

Mediumrohr Durchgang: P235GH
Mediumrohr Abgang: P235GH
Mantelrohr: PEHD
Dämmdicke: Standard
Netzüberwachung: IPS-Cu

Abmessungen:
Verbundmantelrohr - Nennweite: 2x DN 150 - 2x DN 32
Mediumrohr - Außendurchm.: 2x 168,3 mm - 2x 42,4 mm
Mantelrohr - Außendurchmesser: 450 mm - 2x 110 mm

Fabrikat: isoplus oder gleichwertig
Einheit: Stk

**03.13.00.096 Abzweig 90°, gerade, Doppel-/2xEinzelrohr DN 150/25 (2x168,3/450)- 2x(33,7/90), DIN EN 15698-1 und EN 448**
Art.Nr.: AD2IPGGPS150025

Mediumrohr Durchgang: P235GH
Mediumrohr Abgang: P235GH
Mantelrohr: PEHD
Dämmdicke: Standard
Netzüberwachung: IPS-Cu

Abmessungen:
Verbundmantelrohr - Nennweite: 2x DN 150 - 2x DN 25
Mediumrohr - Außendurchm.: 2x 168,3 mm - 2x 33,7 mm
Mantelrohr - Außendurchmesser: 450 mm - 2x 90 mm

Fabrikat: isoplus oder gleichwertig
Einheit: Stk

**03.13.00.097 Abzweig 90°, gerade, Doppel-/2xEinzelrohr DN 150/20 (2x168,3/450)- 2x(26,9/90), DIN EN 15698-1 und EN 448**
Art.Nr.: AD2IPGGPS150020

Mediumrohr Durchgang: P235GH
Mediumrohr Abgang: P235GH
Mantelrohr: PEHD
Dämmdicke: Standard
Netzüberwachung: IPS-Cu

Abmessungen:
Verbundmantelrohr - Nennweite: 2x DN 150 - 2x DN 20
Mediumrohr - Außendurchm.: 2x 168,3 mm - 2x 26,9 mm
Mantelrohr - Außendurchmesser: 450 mm - 2x 90 mm

Fabrikat: isoplus oder gleichwertig
Einheit: Stk

**03.13.00.098 Abzweig 90°, gerade, Doppel-/2xEinzelrohr DN 150/80 (2x168,3/450)- 2x(88,9/160), DIN EN 15698-1 und EN 448**
Art.Nr.: AD2IPTGPS150080

Mediumrohr Durchgang: P235GH
Mediumrohr Abgang: P235TR1
Mantelrohr: PEHD
Dämmdicke: Standard
Netzüberwachung: IPS-Cu

Abmessungen:
Verbundmantelrohr - Nennweite: 2x DN 150 - 2x DN 80
Mediumrohr - Außendurchm.: 2x 168,3 mm - 2x 88,9 mm
Mantelrohr - Außendurchmesser: 450 mm - 2x 160 mm

Fabrikat: isoplus oder gleichwertig
Einheit: Stk

**03.13.00.099 Abzweig 90°, gerade, Doppel-/2xEinzelrohr DN 150/65 (2x168,3/450)- 2x(76,1/140), DIN EN 15698-1 und EN 448**
Art.Nr.: AD2IPTGPS150065

Mediumrohr Durchgang: P235GH
Mediumrohr Abgang: P235TR1
Mantelrohr: PEHD
Dämmdicke: Standard
Netzüberwachung: IPS-Cu

Abmessungen:
Verbundmantelrohr - Nennweite: 2x DN 150 - 2x DN 65
Mediumrohr - Außendurchm.: 2x 168,3 mm - 2x 76,1 mm
Mantelrohr - Außendurchmesser: 450 mm - 2x 140 mm

Fabrikat: isoplus oder gleichwertig
Einheit: Stk

**03.13.00.100 Abzweig 90°, gerade, Doppel-/2xEinzelrohr DN 150/50 (2x168,3/450)- 2x(60,3/125), DIN EN 15698-1 und EN 448**
Art.Nr.: AD2IPTGPS150050

Mediumrohr Durchgang: P235GH
Mediumrohr Abgang: P235TR1
Mantelrohr: PEHD
Dämmdicke: Standard
Netzüberwachung: IPS-Cu

Abmessungen:
Verbundmantelrohr - Nennweite: 2x DN 150 - 2x DN 50
Mediumrohr - Außendurchm.: 2x 168,3 mm - 2x 60,3 mm
Mantelrohr - Außendurchmesser: 450 mm - 2x 125 mm

Fabrikat: isoplus oder gleichwertig
Einheit: Stk

**03.13.00.101 Abzweig 90°, gerade, Doppel-/2xEinzelrohr DN 150/40 (2x168,3/450)- 2x(48,3/110), DIN EN 15698-1 und EN 448**
Art.Nr.: AD2IPTGPS150040

Mediumrohr Durchgang: P235GH
Mediumrohr Abgang: P235TR1
Mantelrohr: PEHD
Dämmdicke: Standard
Netzüberwachung: IPS-Cu

Abmessungen:
Verbundmantelrohr - Nennweite: 2x DN 150 - 2x DN 40
Mediumrohr - Außendurchm.: 2x 168,3 mm - 2x 48,3 mm
Mantelrohr - Außendurchmesser: 450 mm - 2x 110 mm

Fabrikat: isoplus oder gleichwertig
Einheit: Stk

**03.13.00.102 Abzweig 90°, gerade, Doppel-/2xEinzelrohr DN 150/32 (2x168,3/450)- 2x(42,4/110), DIN EN 15698-1 und EN 448**
Art.Nr.: AD2IPTGPS150032

Mediumrohr Durchgang: P235GH
Mediumrohr Abgang: P235TR1
Mantelrohr: PEHD
Dämmdicke: Standard
Netzüberwachung: IPS-Cu

Abmessungen:
Verbundmantelrohr - Nennweite: 2x DN 150 - 2x DN 32
Mediumrohr - Außendurchm.: 2x 168,3 mm - 2x 42,4 mm
Mantelrohr - Außendurchmesser: 450 mm - 2x 110 mm

Fabrikat: isoplus oder gleichwertig
Einheit: Stk

**03.13.00.103 Abzweig 90°, gerade, Doppel-/2xEinzelrohr DN 150/25 (2x168,3/450)- 2x(33,7/90), DIN EN 15698-1 und EN 448**
Art.Nr.: AD2IPTGPS150025

Mediumrohr Durchgang: P235GH
Mediumrohr Abgang: P235TR1
Mantelrohr: PEHD
Dämmdicke: Standard
Netzüberwachung: IPS-Cu

Abmessungen:
Verbundmantelrohr - Nennweite: 2x DN 150 - 2x DN 25
Mediumrohr - Außendurchm.: 2x 168,3 mm - 2x 33,7 mm
Mantelrohr - Außendurchmesser: 450 mm - 2x 90 mm

Fabrikat: isoplus oder gleichwertig
Einheit: Stk

**03.13.00.104 Abzweig 90°, gerade, Doppel-/2xEinzelrohr DN 150/20 (2x168,3/450)- 2x(26,9/90), DIN EN 15698-1 und EN 448**
Art.Nr.: AD2IPTGPS150020

Mediumrohr Durchgang: P235GH
Mediumrohr Abgang: P235TR1
Mantelrohr: PEHD
Dämmdicke: Standard
Netzüberwachung: IPS-Cu

Abmessungen:
Verbundmantelrohr - Nennweite: 2x DN 150 - 2x DN 20
Mediumrohr - Außendurchm.: 2x 168,3 mm - 2x 26,9 mm
Mantelrohr - Außendurchmesser: 450 mm - 2x 90 mm

Fabrikat: isoplus oder gleichwertig
Einheit: Stk

**03.13.00.105 Abzweig 90°, gerade, Doppel-/2xEinzelrohr DN 200/200 (2x219,1/560)- 2x(219,1/315), DIN EN 15698-1 und EN 448**
Art.Nr.: AD2IPGGPS200200

Mediumrohr Durchgang: P235GH
Mediumrohr Abgang: P235GH
Mantelrohr: PEHD
Dämmdicke: Standard
Netzüberwachung: IPS-Cu

Abmessungen:
Verbundmantelrohr - Nennweite: 2x DN 200 - 2x DN 200
Mediumrohr - Außendurchm.: 2x 219,1 mm - 2x 219,1 mm
Mantelrohr - Außendurchmesser: 560 mm - 2x 315 mm

Fabrikat: isoplus oder gleichwertig
Einheit: Stk

**03.13.00.106 Abzweig 90°, gerade, Doppel-/2xEinzelrohr DN 200/150 (2x219,1/560)- 2x(168,3/250), DIN EN 15698-1 und EN 448**
Art.Nr.: AD2IPGGPS200150

Mediumrohr Durchgang: P235GH
Mediumrohr Abgang: P235GH
Mantelrohr: PEHD
Dämmdicke: Standard
Netzüberwachung: IPS-Cu

Abmessungen:
Verbundmantelrohr - Nennweite: 2x DN 200 - 2x DN 150
Mediumrohr - Außendurchm.: 2x 219,1 mm - 2x 168,3 mm
Mantelrohr - Außendurchmesser: 560 mm - 2x 250 mm

Fabrikat: isoplus oder gleichwertig
Einheit: Stk

**03.13.00.107 Abzweig 90°, gerade, Doppel-/2xEinzelrohr DN 200/125 (2x219,1/560)- 2x(139,7/225), DIN EN 15698-1 und EN 448**
Art.Nr.: AD2IPGGPS200125

Mediumrohr Durchgang: P235GH
Mediumrohr Abgang: P235GH
Mantelrohr: PEHD
Dämmdicke: Standard
Netzüberwachung: IPS-Cu

Abmessungen:
Verbundmantelrohr - Nennweite: 2x DN 200 - 2x DN 125
Mediumrohr - Außendurchm.: 2x 219,1 mm - 2x 139,7 mm
Mantelrohr - Außendurchmesser: 560 mm - 2x 225 mm

Fabrikat: isoplus oder gleichwertig
Einheit: Stk

**03.13.00.108 Abzweig 90°, gerade, Doppel-/2xEinzelrohr DN 200/100 (2x219,1/560)- 2x(114,3/200), DIN EN 15698-1 und EN 448**
Art.Nr.: AD2IPGGPS200100

Mediumrohr Durchgang: P235GH
Mediumrohr Abgang: P235GH
Mantelrohr: PEHD
Dämmdicke: Standard
Netzüberwachung: IPS-Cu

Abmessungen:
Verbundmantelrohr - Nennweite: 2x DN 200 - 2x DN 100
Mediumrohr - Außendurchm.: 2x 219,1 mm - 2x 114,3 mm
Mantelrohr - Außendurchmesser: 560 mm - 2x 200 mm

Fabrikat: isoplus oder gleichwertig
Einheit: Stk

**03.13.00.109 Abzweig 90°, gerade, Doppel-/2xEinzelrohr DN 200/80 (2x219,1/560)- 2x(88,9/160), DIN EN 15698-1 und EN 448**
Art.Nr.: AD2IPGGPS200080

Mediumrohr Durchgang: P235GH
Mediumrohr Abgang: P235GH
Mantelrohr: PEHD
Dämmdicke: Standard
Netzüberwachung: IPS-Cu

Abmessungen:
Verbundmantelrohr - Nennweite: 2x DN 200 - 2x DN 80
Mediumrohr - Außendurchm.: 2x 219,1 mm - 2x 88,9 mm
Mantelrohr - Außendurchmesser: 560 mm - 2x 160 mm

Fabrikat: isoplus oder gleichwertig
Einheit: Stk

**03.13.00.110 Abzweig 90°, gerade, Doppel-/2xEinzelrohr DN 200/65 (2x219,1/560)- 2x(76,1/140), DIN EN 15698-1 und EN 448**
Art.Nr.: AD2IPGGPS200065

Mediumrohr Durchgang: P235GH
Mediumrohr Abgang: P235GH
Mantelrohr: PEHD
Dämmdicke: Standard
Netzüberwachung: IPS-Cu

Abmessungen:
Verbundmantelrohr - Nennweite: 2x DN 200 - 2x DN 65
Mediumrohr - Außendurchm.: 2x 219,1 mm - 2x 76,1 mm
Mantelrohr - Außendurchmesser: 560 mm - 2x 140 mm

Fabrikat: isoplus oder gleichwertig
Einheit: Stk

**03.13.00.111 Abzweig 90°, gerade, Doppel-/2xEinzelrohr DN 200/50 (2x219,1/560)- 2x(60,3/125), DIN EN 15698-1 und EN 448**
Art.Nr.: AD2IPGGPS200050

Mediumrohr Durchgang: P235GH
Mediumrohr Abgang: P235GH
Mantelrohr: PEHD
Dämmdicke: Standard
Netzüberwachung: IPS-Cu

Abmessungen:
Verbundmantelrohr - Nennweite: 2x DN 200 - 2x DN 50
Mediumrohr - Außendurchm.: 2x 219,1 mm - 2x 60,3 mm
Mantelrohr - Außendurchmesser: 560 mm - 2x 125 mm

Fabrikat: isoplus oder gleichwertig
Einheit: Stk

**03.13.00.112 Abzweig 90°, gerade, Doppel-/2xEinzelrohr DN 200/40 (2x219,1/560)- 2x(48,3/110), DIN EN 15698-1 und EN 448**
Art.Nr.: AD2IPGGPS200040

Mediumrohr Durchgang: P235GH
Mediumrohr Abgang: P235GH
Mantelrohr: PEHD
Dämmdicke: Standard
Netzüberwachung: IPS-Cu

Abmessungen:
Verbundmantelrohr - Nennweite: 2x DN 200 - 2x DN 40
Mediumrohr - Außendurchm.: 2x 219,1 mm - 2x 48,3 mm
Mantelrohr - Außendurchmesser: 560 mm - 2x 110 mm

Fabrikat: isoplus oder gleichwertig
Einheit: Stk

**03.13.00.113 Abzweig 90°, gerade, Doppel-/2xEinzelrohr DN 200/32 (2x219,1/560)- 2x(42,4/110), DIN EN 15698-1 und EN 448**
Art.Nr.: AD2IPGGPS200032

Mediumrohr Durchgang: P235GH
Mediumrohr Abgang: P235GH
Mantelrohr: PEHD
Dämmdicke: Standard
Netzüberwachung: IPS-Cu

Abmessungen:
Verbundmantelrohr - Nennweite: 2x DN 200 - 2x DN 32
Mediumrohr - Außendurchm.: 2x 219,1 mm - 2x 42,4 mm
Mantelrohr - Außendurchmesser: 560 mm - 2x 110 mm

Fabrikat: isoplus oder gleichwertig
Einheit: Stk

**03.13.00.114 Abzweig 90°, gerade, Doppel-/2xEinzelrohr DN 200/25 (2x219,1/560)- 2x(33,7/90), DIN EN 15698-1 und EN 448**
Art.Nr.: AD2IPGGPS200025

Mediumrohr Durchgang: P235GH
Mediumrohr Abgang: P235GH
Mantelrohr: PEHD
Dämmdicke: Standard
Netzüberwachung: IPS-Cu

Abmessungen:
Verbundmantelrohr - Nennweite: 2x DN 200 - 2x DN 25
Mediumrohr - Außendurchm.: 2x 219,1 mm - 2x 33,7 mm
Mantelrohr - Außendurchmesser: 560 mm - 2x 90 mm

Fabrikat: isoplus oder gleichwertig
Einheit: Stk

**03.13.00.115 Abzweig 90°, gerade, Doppel-/2xEinzelrohr DN 200/20 (2x219,1/560)- 2x(26,9/90), DIN EN 15698-1 und EN 448**
Art.Nr.: AD2IPGGPS200020

Mediumrohr Durchgang: P235GH
Mediumrohr Abgang: P235GH
Mantelrohr: PEHD
Dämmdicke: Standard
Netzüberwachung: IPS-Cu

Abmessungen:
Verbundmantelrohr - Nennweite: 2x DN 200 - 2x DN 20
Mediumrohr - Außendurchm.: 2x 219,1 mm - 2x 26,9 mm
Mantelrohr - Außendurchmesser: 560 mm - 2x 90 mm

Fabrikat: isoplus oder gleichwertig
Einheit: Stk

**03.13.00.116 Abzweig 90°, gerade, Doppel-/2xEinzelrohr DN 200/80 (2x219,1/560)- 2x(88,9/160), DIN EN 15698-1 und EN 448**
Art.Nr.: AD2IPTGPS200080

Mediumrohr Durchgang: P235GH
Mediumrohr Abgang: P235TR1
Mantelrohr: PEHD
Dämmdicke: Standard
Netzüberwachung: IPS-Cu

Abmessungen:
Verbundmantelrohr - Nennweite: 2x DN 200 - 2x DN 80
Mediumrohr - Außendurchm.: 2x 219,1 mm - 2x 88,9 mm
Mantelrohr - Außendurchmesser: 560 mm - 2x 160 mm

Fabrikat: isoplus oder gleichwertig
Einheit: Stk

**03.13.00.117 Abzweig 90°, gerade, Doppel-/2xEinzelrohr DN 200/65 (2x219,1/560)- 2x(76,1/140), DIN EN 15698-1 und EN 448**
Art.Nr.: AD2IPTGPS200065

Mediumrohr Durchgang: P235GH
Mediumrohr Abgang: P235TR1
Mantelrohr: PEHD
Dämmdicke: Standard
Netzüberwachung: IPS-Cu

Abmessungen:
Verbundmantelrohr - Nennweite: 2x DN 200 - 2x DN 65
Mediumrohr - Außendurchm.: 2x 219,1 mm - 2x 76,1 mm
Mantelrohr - Außendurchmesser: 560 mm - 2x 140 mm

Fabrikat: isoplus oder gleichwertig
Einheit: Stk

**03.13.00.118 Abzweig 90°, gerade, Doppel-/2xEinzelrohr DN 200/50 (2x219,1/560)- 2x(60,3/125), DIN EN 15698-1 und EN 448**
Art.Nr.: AD2IPTGPS200050

Mediumrohr Durchgang: P235GH
Mediumrohr Abgang: P235TR1
Mantelrohr: PEHD
Dämmdicke: Standard
Netzüberwachung: IPS-Cu

Abmessungen:
Verbundmantelrohr - Nennweite: 2x DN 200 - 2x DN 50
Mediumrohr - Außendurchm.: 2x 219,1 mm - 2x 60,3 mm
Mantelrohr - Außendurchmesser: 560 mm - 2x 125 mm

Fabrikat: isoplus oder gleichwertig
Einheit: Stk

**03.13.00.119 Abzweig 90°, gerade, Doppel-/2xEinzelrohr DN 200/40 (2x219,1/560)- 2x(48,3/110), DIN EN 15698-1 und EN 448**
Art.Nr.: AD2IPTGPS200040

Mediumrohr Durchgang: P235GH
Mediumrohr Abgang: P235TR1
Mantelrohr: PEHD
Dämmdicke: Standard
Netzüberwachung: IPS-Cu

Abmessungen:
Verbundmantelrohr - Nennweite: 2x DN 200 - 2x DN 40
Mediumrohr - Außendurchm.: 2x 219,1 mm - 2x 48,3 mm
Mantelrohr - Außendurchmesser: 560 mm - 2x 110 mm

Fabrikat: isoplus oder gleichwertig
Einheit: Stk

**03.13.00.120 Abzweig 90°, gerade, Doppel-/2xEinzelrohr DN 200/32 (2x219,1/560)- 2x(42,4/110), DIN EN 15698-1 und EN 448**
Art.Nr.: AD2IPTGPS200032

Mediumrohr Durchgang: P235GH
Mediumrohr Abgang: P235TR1
Mantelrohr: PEHD
Dämmdicke: Standard
Netzüberwachung: IPS-Cu

Abmessungen:
Verbundmantelrohr - Nennweite: 2x DN 200 - 2x DN 32
Mediumrohr - Außendurchm.: 2x 219,1 mm - 2x 42,4 mm
Mantelrohr - Außendurchmesser: 560 mm - 2x 110 mm

Fabrikat: isoplus oder gleichwertig
Einheit: Stk

**03.13.00.121 Abzweig 90°, gerade, Doppel-/2xEinzelrohr DN 200/25 (2x219,1/560)- 2x(33,7/90), DIN EN 15698-1 und EN 448**
Art.Nr.: AD2IPTGPS200025

Mediumrohr Durchgang: P235GH
Mediumrohr Abgang: P235TR1
Mantelrohr: PEHD
Dämmdicke: Standard
Netzüberwachung: IPS-Cu

Abmessungen:
Verbundmantelrohr - Nennweite: 2x DN 200 - 2x DN 25
Mediumrohr - Außendurchm.: 2x 219,1 mm - 2x 33,7 mm
Mantelrohr - Außendurchmesser: 560 mm - 2x 90 mm

Fabrikat: isoplus oder gleichwertig
Einheit: Stk

**03.13.00.122 Abzweig 90°, gerade, Doppel-/2xEinzelrohr DN 200/20 (2x219,1/560)- 2x(26,9/90), DIN EN 15698-1 und EN 448**
Art.Nr.: AD2IPTGPS200020

Mediumrohr Durchgang: P235GH
Mediumrohr Abgang: P235TR1
Mantelrohr: PEHD
Dämmdicke: Standard
Netzüberwachung: IPS-Cu

Abmessungen:
Verbundmantelrohr - Nennweite: 2x DN 200 - 2x DN 20
Mediumrohr - Außendurchm.: 2x 219,1 mm - 2x 26,9 mm
Mantelrohr - Außendurchmesser: 560 mm - 2x 90 mm

Fabrikat: isoplus oder gleichwertig
Einheit: Stk

#### 03.14 Doppelrohr - Zwillingsabzweig 90°, gerade, Dämmdicke 1x verstärkt, Netzüberw. IPS-Cu

**03.14.00.001 Abzweig 90°, gerade, Doppel-/2xEinzelrohr DN 20/20 (2x26,9/140)-2x(26, 9/110), DIN EN 15698-1 und EN 448**
Art.Nr.: AD2IPGGP1020020

Mediumrohr Durchgang: P235GH
Mediumrohr Abgang: P235GH
Mantelrohr: PEHD
Dämmdicke: 1x verstärkt
Netzüberwachung: IPS-Cu

Abmessungen:
Verbundmantelrohr - Nennweite: 2x DN 20 - 2x DN 20
Mediumrohr - Außendurchm.: 2x 26,9 mm - 2x 26,9 mm
Mantelrohr - Außendurchmesser: 140 mm - 2x 110 mm

Fabrikat: isoplus oder gleichwertig
Einheit: Stk

**03.14.00.002 Abzweig 90°, gerade, Doppel-/2xEinzelrohr DN 20/20 (2x26,9/140)-2x(26, 9/110), DIN EN 15698-1 und EN 448**
Art.Nr.: AD2IPTGP1020020

Mediumrohr Durchgang: P235TR1
Mediumrohr Abgang: P235TR1
Mantelrohr: PEHD
Dämmdicke: 1x verstärkt
Netzüberwachung: IPS-Cu

Abmessungen:
Verbundmantelrohr - Nennweite: 2x DN 20 - 2x DN 20
Mediumrohr - Außendurchm.: 2x 26,9 mm - 2x 26,9 mm
Mantelrohr - Außendurchmesser: 140 mm - 2x 110 mm

Fabrikat: isoplus oder gleichwertig
Einheit: Stk

**03.14.00.003 Abzweig 90°, gerade, Doppel-/2xEinzelrohr DN 25/25 (2x33,7/160)-2x(33, 7/110), DIN EN 15698-1 und EN 448**
Art.Nr.: AD2IPGGP1025025

Mediumrohr Durchgang: P235GH
Mediumrohr Abgang: P235GH
Mantelrohr: PEHD
Dämmdicke: 1x verstärkt
Netzüberwachung: IPS-Cu

Abmessungen:
Verbundmantelrohr - Nennweite: 2x DN 25 - 2x DN 25
Mediumrohr - Außendurchm.: 2x 33,7 mm - 2x 33,7 mm
Mantelrohr - Außendurchmesser: 160 mm - 2x 110 mm

Fabrikat: isoplus oder gleichwertig
Einheit: Stk

**03.14.00.004 Abzweig 90°, gerade, Doppel-/2xEinzelrohr DN 25/20 (2x33,7/160)-2x(26, 9/110), DIN EN 15698-1 und EN 448**
Art.Nr.: AD2IPGGP1025020

Mediumrohr Durchgang: P235GH
Mediumrohr Abgang: P235GH
Mantelrohr: PEHD
Dämmdicke: 1x verstärkt
Netzüberwachung: IPS-Cu

Abmessungen:
Verbundmantelrohr - Nennweite: 2x DN 25 - 2x DN 20
Mediumrohr - Außendurchm.: 2x 33,7 mm - 2x 26,9 mm
Mantelrohr - Außendurchmesser: 160 mm - 2x 110 mm

Fabrikat: isoplus oder gleichwertig
Einheit: Stk

**03.14.00.005 Abzweig 90°, gerade, Doppel-/2xEinzelrohr DN 25/25 (2x33,7/160)-2x(33, 7/110), DIN EN 15698-1 und EN 448**
Art.Nr.: AD2IPTGP1025025

Mediumrohr Durchgang: P235TR1
Mediumrohr Abgang: P235TR1
Mantelrohr: PEHD
Dämmdicke: 1x verstärkt
Netzüberwachung: IPS-Cu

Abmessungen:
Verbundmantelrohr - Nennweite: 2x DN 25 - 2x DN 25
Mediumrohr - Außendurchm.: 2x 33,7 mm - 2x 33,7 mm
Mantelrohr - Außendurchmesser: 160 mm - 2x 110 mm

Fabrikat: isoplus oder gleichwertig
Einheit: Stk

**03.14.00.006 Abzweig 90°, gerade, Doppel-/2xEinzelrohr DN 25/20 (2x33,7/160)-2x(26, 9/110), DIN EN 15698-1 und EN 448**
Art.Nr.: AD2IPTGP1025020

Mediumrohr Durchgang: P235TR1
Mediumrohr Abgang: P235TR1
Mantelrohr: PEHD
Dämmdicke: 1x verstärkt
Netzüberwachung: IPS-Cu

Abmessungen:
Verbundmantelrohr - Nennweite: 2x DN 25 - 2x DN 20
Mediumrohr - Außendurchm.: 2x 33,7 mm - 2x 26,9 mm
Mantelrohr - Außendurchmesser: 160 mm - 2x 110 mm

Fabrikat: isoplus oder gleichwertig
Einheit: Stk

**03.14.00.007 Abzweig 90°, gerade, Doppel-/2xEinzelrohr DN 32/32 (2x42,4/180)-2x(42, 4/125), DIN EN 15698-1 und EN 448**
Art.Nr.: AD2IPGGP1032032

Mediumrohr Durchgang: P235GH
Mediumrohr Abgang: P235GH
Mantelrohr: PEHD
Dämmdicke: 1x verstärkt
Netzüberwachung: IPS-Cu

Abmessungen:
Verbundmantelrohr - Nennweite: 2x DN 32 - 2x DN 32
Mediumrohr - Außendurchm.: 2x 42,4 mm - 2x 42,4 mm
Mantelrohr - Außendurchmesser: 180 mm - 2x 125 mm

Fabrikat: isoplus oder gleichwertig
Einheit: Stk

**03.14.00.008 Abzweig 90°, gerade, Doppel-/2xEinzelrohr DN 32/25 (2x42,4/180)-2x(33, 7/110), DIN EN 15698-1 und EN 448**
Art.Nr.: AD2IPGGP1032025

Mediumrohr Durchgang: P235GH
Mediumrohr Abgang: P235GH
Mantelrohr: PEHD
Dämmdicke: 1x verstärkt
Netzüberwachung: IPS-Cu

Abmessungen:
Verbundmantelrohr - Nennweite: 2x DN 32 - 2x DN 25
Mediumrohr - Außendurchm.: 2x 42,4 mm - 2x 33,7 mm
Mantelrohr - Außendurchmesser: 180 mm - 2x 110 mm

Fabrikat: isoplus oder gleichwertig
Einheit: Stk

**03.14.00.009 Abzweig 90°, gerade, Doppel-/2xEinzelrohr DN 32/20 (2x42,4/180)-2x(26, 9/110),DIN EN 15698-1 und EN 448**
Art.Nr.: AD2IPGGP1032020

Mediumrohr Durchgang: P235GH
Mediumrohr Abgang: P235GH
Mantelrohr: PEHD
Dämmdicke: 1x verstärkt
Netzüberwachung: IPS-Cu

Abmessungen:
Verbundmantelrohr - Nennweite: 2x DN 32 - 2x DN 20
Mediumrohr - Außendurchm.: 2x 42,4 mm - 2x 26,9 mm
Mantelrohr - Außendurchmesser: 180 mm - 2x 110 mm

Fabrikat: isoplus oder gleichwertig
Einheit: Stk

**03.14.00.010 Abzweig 90°, gerade, Doppel-/2xEinzelrohr DN 150/50 (2x168,3/500)- 2x(60,3/140), DIN EN 15698-1 und EN 448**
Art.Nr.: AD2IPTGP1150050

Mediumrohr Durchgang: P235GH
Mediumrohr Abgang: P235TR1
Mantelrohr: PEHD
Dämmdicke: 1x verstärkt
Netzüberwachung: IPS-Cu

Abmessungen:
Verbundmantelrohr - Nennweite: 2x DN 150 - 2x DN 50
Mediumrohr - Außendurchm.: 2x 168,3 mm - 2x 60,3 mm
Mantelrohr - Außendurchmesser: 500 mm - 2x 140 mm

Fabrikat: isoplus oder gleichwertig
Einheit: Stk

**03.14.00.011 Abzweig 90°, gerade, Doppel-/2xEinzelrohr DN 200/65 (2x219,1/630)- 2x(76,1/160), DIN EN 15698-1 und EN 448**
Art.Nr.: AD2IPGGP1200065

Mediumrohr Durchgang: P235GH
Mediumrohr Abgang: P235GH
Mantelrohr: PEHD
Dämmdicke: 1x verstärkt
Netzüberwachung: IPS-Cu

Abmessungen:
Verbundmantelrohr - Nennweite: 2x DN 200 - 2x DN 65
Mediumrohr - Außendurchm.: 2x 219,1 mm - 2x 76,1 mm
Mantelrohr - Außendurchmesser: 630 mm - 2x 160 mm

Fabrikat: isoplus oder gleichwertig
Einheit: Stk

**03.14.00.012 Abzweig 90°, gerade, Doppel-/2xEinzelrohr DN 200/32 (2x219,1/630)- 2x(42,4/125), DIN EN 15698-1 und EN 448**
Art.Nr.: AD2IPTGP1200032

Mediumrohr Durchgang: P235GH
Mediumrohr Abgang: P235TR1
Mantelrohr: PEHD
Dämmdicke: 1x verstärkt
Netzüberwachung: IPS-Cu

Abmessungen:
Verbundmantelrohr - Nennweite: 2x DN 200 - 2x DN 32
Mediumrohr - Außendurchm.: 2x 219,1 mm - 2x 42,4 mm
Mantelrohr - Außendurchmesser: 630 mm - 2x 125 mm

Fabrikat: isoplus oder gleichwertig
Einheit: Stk

**03.14.00.013 Abzweig 90°, gerade, Doppel-/2xEinzelrohr DN 40/40 (2x48,3/180)-2x(48, 3/125), DIN EN 15698-1 und EN 448**
Art.Nr.: AD2IPGGP1040040

Mediumrohr Durchgang: P235GH
Mediumrohr Abgang: P235GH
Mantelrohr: PEHD
Dämmdicke: 1x verstärkt
Netzüberwachung: IPS-Cu

Abmessungen:
Verbundmantelrohr - Nennweite: 2x DN 40 - 2x DN 40
Mediumrohr - Außendurchm.: 2x 48,3 mm - 2x 48,3 mm
Mantelrohr - Außendurchmesser: 180 mm - 2x 125 mm

Fabrikat: isoplus oder gleichwertig
Einheit: Stk

**03.14.00.014 Abzweig 90°, gerade, Doppel-/2xEinzelrohr DN 40/32 (2x48,3/180)-2x(42, 4/125), DIN EN 15698-1 und EN 448**
Art.Nr.: AD2IPGGP1040032

Mediumrohr Durchgang: P235GH
Mediumrohr Abgang: P235GH
Mantelrohr: PEHD
Dämmdicke: 1x verstärkt
Netzüberwachung: IPS-Cu

Abmessungen:
Verbundmantelrohr - Nennweite: 2x DN 40 - 2x DN 32
Mediumrohr - Außendurchm.: 2x 48,3 mm - 2x 42,4 mm
Mantelrohr - Außendurchmesser: 180 mm - 2x 125 mm

Fabrikat: isoplus oder gleichwertig
Einheit: Stk

**03.14.00.015 Abzweig 90°, gerade, Doppel-/2xEinzelrohr DN 40/25 (2x48,3/180)-2x(33, 7/110), DIN EN 15698-1 und EN 448**
Art.Nr.: AD2IPGGP1040025

Mediumrohr Durchgang: P235GH
Mediumrohr Abgang: P235GH
Mantelrohr: PEHD
Dämmdicke: 1x verstärkt
Netzüberwachung: IPS-Cu

Abmessungen:
Verbundmantelrohr - Nennweite: 2x DN 40 - 2x DN 25
Mediumrohr - Außendurchm.: 2x 48,3 mm - 2x 33,7 mm
Mantelrohr - Außendurchmesser: 180 mm - 2x 110 mm

Fabrikat: isoplus oder gleichwertig
Einheit: Stk

**03.14.00.016 Abzweig 90°, gerade, Doppel-/2xEinzelrohr DN 40/20 (2x48,3/180)-2x(26, 9/110), DIN EN 15698-1 und EN 448**
Art.Nr.: AD2IPGGP1040020

Mediumrohr Durchgang: P235GH
Mediumrohr Abgang: P235GH
Mantelrohr: PEHD
Dämmdicke: 1x verstärkt
Netzüberwachung: IPS-Cu

Abmessungen:
Verbundmantelrohr - Nennweite: 2x DN 40 - 2x DN 20
Mediumrohr - Außendurchm.: 2x 48,3 mm - 2x 26,9 mm
Mantelrohr - Außendurchmesser: 180 mm - 2x 110 mm

Fabrikat: isoplus oder gleichwertig
Einheit: Stk

**03.14.00.017 Abzweig 90°, gerade, Doppel-/2xEinzelrohr DN 40/40 (2x48,3/180)-2x(48, 3/125), DIN EN 15698-1 und EN 448**
Art.Nr.: AD2IPTGP1040040

Mediumrohr Durchgang: P235TR1
Mediumrohr Abgang: P235TR1
Mantelrohr: PEHD
Dämmdicke: 1x verstärkt
Netzüberwachung: IPS-Cu

Abmessungen:
Verbundmantelrohr - Nennweite: 2x DN 40 - 2x DN 40
Mediumrohr - Außendurchm.: 2x 48,3 mm - 2x 48,3 mm
Mantelrohr - Außendurchmesser: 180 mm - 2x 125 mm

Fabrikat: isoplus oder gleichwertig
Einheit: Stk

**03.14.00.018 Abzweig 90°, gerade, Doppel-/2xEinzelrohr DN 40/32 (2x48,3/180)-2x(42, 4/125), DIN EN 15698-1 und EN 448**
Art.Nr.: AD2IPTGP1040032

Mediumrohr Durchgang: P235TR1
Mediumrohr Abgang: P235TR1
Mantelrohr: PEHD
Dämmdicke: 1x verstärkt
Netzüberwachung: IPS-Cu

Abmessungen:
Verbundmantelrohr - Nennweite: 2x DN 40 - 2x DN 32
Mediumrohr - Außendurchm.: 2x 48,3 mm - 2x 42,4 mm
Mantelrohr - Außendurchmesser: 180 mm - 2x 125 mm

Fabrikat: isoplus oder gleichwertig
Einheit: Stk

**03.14.00.019 Abzweig 90°, gerade, Doppel-/2xEinzelrohr DN 40/25 (2x48,3/180)-2x(33, 7/110), DIN EN 15698-1 und EN 448**
Art.Nr.: AD2IPTGP1040025

Mediumrohr Durchgang: P235TR1
Mediumrohr Abgang: P235TR1
Mantelrohr: PEHD
Dämmdicke: 1x verstärkt
Netzüberwachung: IPS-Cu

Abmessungen:
Verbundmantelrohr - Nennweite: 2x DN 40 - 2x DN 25
Mediumrohr - Außendurchm.: 2x 48,3 mm - 2x 33,7 mm
Mantelrohr - Außendurchmesser: 180 mm - 2x 110 mm

Fabrikat: isoplus oder gleichwertig
Einheit: Stk

**03.14.00.020 Abzweig 90°, gerade, Doppel-/2xEinzelrohr DN 40/20 (2x48,3/180)-2x(26, 9/110), DIN EN 15698-1 und EN 448**
Art.Nr.: AD2IPTGP1040020

Mediumrohr Durchgang: P235TR1
Mediumrohr Abgang: P235TR1
Mantelrohr: PEHD
Dämmdicke: 1x verstärkt
Netzüberwachung: IPS-Cu

Abmessungen:
Verbundmantelrohr - Nennweite: 2x DN 40 - 2x DN 20
Mediumrohr - Außendurchm.: 2x 48,3 mm - 2x 26,9 mm
Mantelrohr - Außendurchmesser: 180 mm - 2x 110 mm

Fabrikat: isoplus oder gleichwertig
Einheit: Stk

**03.14.00.021 Abzweig 90°, gerade, Doppel-/2xEinzelrohr DN 50/50 (2x60,3/225)-2x(60, 3/140), DIN EN 15698-1 und EN 448**
Art.Nr.: AD2IPGGP1050050

Mediumrohr Durchgang: P235GH
Mediumrohr Abgang: P235GH
Mantelrohr: PEHD
Dämmdicke: 1x verstärkt
Netzüberwachung: IPS-Cu

Abmessungen:
Verbundmantelrohr - Nennweite: 2x DN 50 - 2x DN 50
Mediumrohr - Außendurchm.: 2x 60,3 mm - 2x 60,3 mm
Mantelrohr - Außendurchmesser: 225 mm - 2x 140 mm

Fabrikat: isoplus oder gleichwertig
Einheit: Stk

**03.14.00.022 Abzweig 90°, gerade, Doppel-/2xEinzelrohr DN 50/40 (2x60,3/225)-2x(48, 3/125), DIN EN 15698-1 und EN 448**
Art.Nr.: AD2IPGGP1050040

Mediumrohr Durchgang: P235GH
Mediumrohr Abgang: P235GH
Mantelrohr: PEHD
Dämmdicke: 1x verstärkt
Netzüberwachung: IPS-Cu

Abmessungen:
Verbundmantelrohr - Nennweite: 2x DN 50 - 2x DN 40
Mediumrohr - Außendurchm.: 2x 60,3 mm - 2x 48,3 mm
Mantelrohr - Außendurchmesser: 225 mm - 2x 125 mm

Fabrikat: isoplus oder gleichwertig
Einheit: Stk

**03.14.00.023 Abzweig 90°, gerade, Doppel-/2xEinzelrohr DN 50/32 (2x60,3/225)-2x(42, 4/125), DIN EN 15698-1 und EN 448**
Art.Nr.: AD2IPGGP1050032

Mediumrohr Durchgang: P235GH
Mediumrohr Abgang: P235GH
Mantelrohr: PEHD
Dämmdicke: 1x verstärkt
Netzüberwachung: IPS-Cu

Abmessungen:
Verbundmantelrohr - Nennweite: 2x DN 50 - 2x DN 32
Mediumrohr - Außendurchm.: 2x 60,3 mm - 2x 42,4 mm
Mantelrohr - Außendurchmesser: 225 mm - 2x 125 mm

Fabrikat: isoplus oder gleichwertig
Einheit: Stk

**03.14.00.024 Abzweig 90°, gerade, Doppel-/2xEinzelrohr DN 50/25 (2x60,3/225)-2x(33, 7/110), DIN EN 15698-1 und EN 448**
Art.Nr.: AD2IPGGP1050025

Mediumrohr Durchgang: P235GH
Mediumrohr Abgang: P235GH
Mantelrohr: PEHD
Dämmdicke: 1x verstärkt
Netzüberwachung: IPS-Cu

Abmessungen:
Verbundmantelrohr - Nennweite: 2x DN 50 - 2x DN 25
Mediumrohr - Außendurchm.: 2x 60,3 mm - 2x 33,7 mm
Mantelrohr - Außendurchmesser: 225 mm - 2x 110 mm

Fabrikat: isoplus oder gleichwertig
Einheit: Stk

**03.14.00.025 Abzweig 90°, gerade, Doppel-/2xEinzelrohr DN 50/20 (2x60,3/225)-2x(26, 9/110), DIN EN 15698-1 und EN 448**
Art.Nr.: AD2IPGGP1050020

Mediumrohr Durchgang: P235GH
Mediumrohr Abgang: P235GH
Mantelrohr: PEHD
Dämmdicke: 1x verstärkt
Netzüberwachung: IPS-Cu

Abmessungen:
Verbundmantelrohr - Nennweite: 2x DN 50 - 2x DN 20
Mediumrohr - Außendurchm.: 2x 60,3 mm - 2x 26,9 mm
Mantelrohr - Außendurchmesser: 225 mm - 2x 110 mm

Fabrikat: isoplus oder gleichwertig
Einheit: Stk

**03.14.00.026 Abzweig 90°, gerade, Doppel-/2xEinzelrohr DN 50/50 (2x60,3/225)-2x(60, 3/140), DIN EN 15698-1 und EN 448**
Art.Nr.: AD2IPTGP1050050

Mediumrohr Durchgang: P235TR1
Mediumrohr Abgang: P235TR1
Mantelrohr: PEHD
Dämmdicke: 1x verstärkt
Netzüberwachung: IPS-Cu

Abmessungen:
Verbundmantelrohr - Nennweite: 2x DN 50 - 2x DN 50
Mediumrohr - Außendurchm.: 2x 60,3 mm - 2x 60,3 mm
Mantelrohr - Außendurchmesser: 225 mm - 2x 140 mm

Fabrikat: isoplus oder gleichwertig
Einheit: Stk

**03.14.00.027 Abzweig 90°, gerade, Doppel-/2xEinzelrohr DN 50/40 (2x60,3/225)-2x(48, 3/125), DIN EN 15698-1 und EN 448**
Art.Nr.: AD2IPTGP1050040

Mediumrohr Durchgang: P235TR1
Mediumrohr Abgang: P235TR1
Mantelrohr: PEHD
Dämmdicke: 1x verstärkt
Netzüberwachung: IPS-Cu

Abmessungen:
Verbundmantelrohr - Nennweite: 2x DN 50 - 2x DN 40
Mediumrohr - Außendurchm.: 2x 60,3 mm - 2x 48,3 mm
Mantelrohr - Außendurchmesser: 225 mm - 2x 125 mm

Fabrikat: isoplus oder gleichwertig
Einheit: Stk

**03.14.00.028 Abzweig 90°, gerade, Doppel-/2xEinzelrohr DN 50/32 (2x60,3/225)-2x(42, 4/125), DIN EN 15698-1 und EN 448**
Art.Nr.: AD2IPTGP1050032

Mediumrohr Durchgang: P235TR1
Mediumrohr Abgang: P235TR1
Mantelrohr: PEHD
Dämmdicke: 1x verstärkt
Netzüberwachung: IPS-Cu

Abmessungen:
Verbundmantelrohr - Nennweite: 2x DN 50 - 2x DN 32
Mediumrohr - Außendurchm.: 2x 60,3 mm - 2x 42,4 mm
Mantelrohr - Außendurchmesser: 225 mm - 2x 125 mm

Fabrikat: isoplus oder gleichwertig
Einheit: Stk

**03.14.00.029 Abzweig 90°, gerade, Doppel-/2xEinzelrohr DN 50/25 (2x60,3/225)-2x(33, 7/110), DIN EN 15698-1 und EN 448**
Art.Nr.: AD2IPTGP1050025

Mediumrohr Durchgang: P235TR1
Mediumrohr Abgang: P235TR1
Mantelrohr: PEHD
Dämmdicke: 1x verstärkt
Netzüberwachung: IPS-Cu

Abmessungen:
Verbundmantelrohr - Nennweite: 2x DN 50 - 2x DN 25
Mediumrohr - Außendurchm.: 2x 60,3 mm - 2x 33,7 mm
Mantelrohr - Außendurchmesser: 225 mm - 2x 110 mm

Fabrikat: isoplus oder gleichwertig
Einheit: Stk

**03.14.00.030 Abzweig 90°, gerade, Doppel-/2xEinzelrohr DN 50/20 (2x60,3/225)-2x(26, 9/110), DIN EN 15698-1 und EN 448**
Art.Nr.: AD2IPTGP1050020

Mediumrohr Durchgang: P235TR1
Mediumrohr Abgang: P235TR1
Mantelrohr: PEHD
Dämmdicke: 1x verstärkt
Netzüberwachung: IPS-Cu

Abmessungen:
Verbundmantelrohr - Nennweite: 2x DN 50 - 2x DN 20
Mediumrohr - Außendurchm.: 2x 60,3 mm - 2x 26,9 mm
Mantelrohr - Außendurchmesser: 225 mm - 2x 110 mm

Fabrikat: isoplus oder gleichwertig
Einheit: Stk

**03.14.00.031 Abzweig 90°, gerade, Doppel-/2xEinzelrohr DN 65/65 (2x76,1/250)-2x(76, 1/160), DIN EN 15698-1 und EN 448**
Art.Nr.: AD2IPGGP1065065

Mediumrohr Durchgang: P235GH
Mediumrohr Abgang: P235GH
Mantelrohr: PEHD
Dämmdicke: 1x verstärkt
Netzüberwachung: IPS-Cu

Abmessungen:
Verbundmantelrohr - Nennweite: 2x DN 65 - 2x DN 65
Mediumrohr - Außendurchm.: 2x 76,1 mm - 2x 76,1 mm
Mantelrohr - Außendurchmesser: 250 mm - 2x 160 mm

Fabrikat: isoplus oder gleichwertig
Einheit: Stk

**03.14.00.032 Abzweig 90°, gerade, Doppel-/2xEinzelrohr DN 65/50 (2x76,1/250)-2x(60, 3/140), DIN EN 15698-1 und EN 448**
Art.Nr.: AD2IPGGP1065050

Mediumrohr Durchgang: P235GH
Mediumrohr Abgang: P235GH
Mantelrohr: PEHD
Dämmdicke: 1x verstärkt
Netzüberwachung: IPS-Cu

Abmessungen:
Verbundmantelrohr - Nennweite: 2x DN 65 - 2x DN 50
Mediumrohr - Außendurchm.: 2x 76,1 mm - 2x 60,3 mm
Mantelrohr - Außendurchmesser: 250 mm - 2x 140 mm

Fabrikat: isoplus oder gleichwertig
Einheit: Stk

**03.14.00.033 Abzweig 90°, gerade, Doppel-/2xEinzelrohr DN 65/40 (2x76,1/250)-2x(48, 3/125), DIN EN 15698-1 und EN 448**
Art.Nr.: AD2IPGGP1065040

Mediumrohr Durchgang: P235GH
Mediumrohr Abgang: P235GH
Mantelrohr: PEHD
Dämmdicke: 1x verstärkt
Netzüberwachung: IPS-Cu

Abmessungen:
Verbundmantelrohr - Nennweite: 2x DN 65 - 2x DN 40
Mediumrohr - Außendurchm.: 2x 76,1 mm - 2x 48,3 mm
Mantelrohr - Außendurchmesser: 250 mm - 2x 125 mm

Fabrikat: isoplus oder gleichwertig
Einheit: Stk

**03.14.00.034 Abzweig 90°, gerade, Doppel-/2xEinzelrohr DN 65/32 (2x76,1/250)-2x(42, 4/125), DIN EN 15698-1 und EN 448**
Art.Nr.: AD2IPGGP1065032

Mediumrohr Durchgang: P235GH
Mediumrohr Abgang: P235GH
Mantelrohr: PEHD
Dämmdicke: 1x verstärkt
Netzüberwachung: IPS-Cu

Abmessungen:
Verbundmantelrohr - Nennweite: 2x DN 65 - 2x DN 32
Mediumrohr - Außendurchm.: 2x 76,1 mm - 2x 42,4 mm
Mantelrohr - Außendurchmesser: 250 mm - 2x 125 mm

Fabrikat: isoplus oder gleichwertig
Einheit: Stk

**03.14.00.035 Abzweig 90°, gerade, Doppel-/2xEinzelrohr DN 65/25 (2x76,1/250)-2x(33, 7/110), DIN EN 15698-1 und EN 448**
Art.Nr.: AD2IPGGP1065025

Mediumrohr Durchgang: P235GH
Mediumrohr Abgang: P235GH
Mantelrohr: PEHD
Dämmdicke: 1x verstärkt
Netzüberwachung: IPS-Cu

Abmessungen:
Verbundmantelrohr - Nennweite: 2x DN 65 - 2x DN 25
Mediumrohr - Außendurchm.: 2x 76,3 mm - 2x 33,7 mm
Mantelrohr - Außendurchmesser: 250 mm - 2x 110 mm

Fabrikat: isoplus oder gleichwertig
Einheit: Stk

**03.14.00.036 Abzweig 90°, gerade, Doppel-/2xEinzelrohr DN 65/20 (2x76,1/250)-2x(26, 9/110), DIN EN 15698-1 und EN 448**
Art.Nr.: AD2IPGGP1065020

Mediumrohr Durchgang: P235GH
Mediumrohr Abgang: P235GH
Mantelrohr: PEHD
Dämmdicke: 1x verstärkt
Netzüberwachung: IPS-Cu

Abmessungen:
Verbundmantelrohr - Nennweite: 2x DN 65 - 2x DN 20
Mediumrohr - Außendurchm.: 2x 76,3 mm - 2x 26,9 mm
Mantelrohr - Außendurchmesser: 250 mm - 2x 110 mm

Fabrikat: isoplus oder gleichwertig
Einheit: Stk

**03.14.00.037 Abzweig 90°, gerade, Doppel-/2xEinzelrohr DN 65/65 (2x76,1/250)-2x(76, 1/160), DIN EN 15698-1 und EN 448**
Art.Nr.: AD2IPTGP1065065

Mediumrohr Durchgang: P235TR1
Mediumrohr Abgang: P235TR1
Mantelrohr: PEHD
Dämmdicke: 1x verstärkt
Netzüberwachung: IPS-Cu

Abmessungen:
Verbundmantelrohr - Nennweite: 2x DN 65 - 2x DN 65
Mediumrohr - Außendurchm.: 2x 76,1 mm - 2x 76,1 mm
Mantelrohr - Außendurchmesser: 250 mm - 2x 160 mm

Fabrikat: isoplus oder gleichwertig
Einheit: Stk

**03.14.00.038 Abzweig 90°, gerade, Doppel-/2xEinzelrohr DN 65/50 (2x76,1/250)-2x(60, 3/140), DIN EN 15698-1 und EN 448**
Art.Nr.: AD2IPTGP1065050

Mediumrohr Durchgang: P235TR1
Mediumrohr Abgang: P235TR1
Mantelrohr: PEHD
Dämmdicke: 1x verstärkt
Netzüberwachung: IPS-Cu

Abmessungen:
Verbundmantelrohr - Nennweite: 2x DN 65 - 2x DN 50
Mediumrohr - Außendurchm.: 2x 76,1 mm - 2x 60,3 mm
Mantelrohr - Außendurchmesser: 250 mm - 2x 140 mm

Fabrikat: isoplus oder gleichwertig
Einheit: Stk

**03.14.00.039 Abzweig 90°, gerade, Doppel-/2xEinzelrohr DN 65/40 (2x76,1/250)-2x(48, 3/125), DIN EN 15698-1 und EN 448**
Art.Nr.: AD2IPTGP1065040

Mediumrohr Durchgang: P235TR1
Mediumrohr Abgang: P235TR1
Mantelrohr: PEHD
Dämmdicke: 1x verstärkt
Netzüberwachung: IPS-Cu

Abmessungen:
Verbundmantelrohr - Nennweite: 2x DN 65 - 2x DN 40
Mediumrohr - Außendurchm.: 2x 76,1 mm - 2x 48,3 mm
Mantelrohr - Außendurchmesser: 250 mm - 2x 125 mm

Fabrikat: isoplus oder gleichwertig
Einheit: Stk

**03.14.00.040 Abzweig 90°, gerade, Doppel-/2xEinzelrohr DN 65/32 (2x76,1/250)-2x(42, 4/125), DIN EN 15698-1 und EN 448**
Art.Nr.: AD2IPTGP1065032

Mediumrohr Durchgang: P235TR1
Mediumrohr Abgang: P235TR1
Mantelrohr: PEHD
Dämmdicke: 1x verstärkt
Netzüberwachung: IPS-Cu

Abmessungen:
Verbundmantelrohr - Nennweite: 2x DN 65 - 2x DN 32
Mediumrohr - Außendurchm.: 2x 76,1 mm - 2x 42,4 mm
Mantelrohr - Außendurchmesser: 250 mm - 2x 125 mm

Fabrikat: isoplus oder gleichwertig
Einheit: Stk

**03.14.00.041 Abzweig 90°, gerade, Doppel-/2xEinzelrohr DN 65/25 (2x76,1/250)-2x(33, 7/110), DIN EN 15698-1 und EN 448**
Art.Nr.: AD2IPTGP1065025

Mediumrohr Durchgang: P235TR1
Mediumrohr Abgang: P235TR1
Mantelrohr: PEHD
Dämmdicke: 1x verstärkt
Netzüberwachung: IPS-Cu

Abmessungen:
Verbundmantelrohr - Nennweite: 2x DN 65 - 2x DN 25
Mediumrohr - Außendurchm.: 2x 76,3 mm - 2x 33,7 mm
Mantelrohr - Außendurchmesser: 250 mm - 2x 110 mm

Fabrikat: isoplus oder gleichwertig
Einheit: Stk

**03.14.00.042 Abzweig 90°, gerade, Doppel-/2xEinzelrohr DN 65/20 (2x76,1/250)-2x(26, 9/110), DIN EN 15698-1 und EN 448**
Art.Nr.: AD2IPTGP1065020

Mediumrohr Durchgang: P235TR1
Mediumrohr Abgang: P235TR1
Mantelrohr: PEHD
Dämmdicke: 1x verstärkt
Netzüberwachung: IPS-Cu

Abmessungen:
Verbundmantelrohr - Nennweite: 2x DN 65 - 2x DN 20
Mediumrohr - Außendurchm.: 2x 76,3 mm - 2x 26,9 mm
Mantelrohr - Außendurchmesser: 250 mm - 2x 110 mm

Fabrikat: isoplus oder gleichwertig
Einheit: Stk

**03.14.00.043 Abzweig 90°, gerade, Doppel-/2xEinzelrohr DN 80/80 (2x88,9/280)-2x(88, 9/180), DIN EN 15698-1 und EN 448**
Art.Nr.: AD2IPGGP1080080

Mediumrohr Durchgang: P235GH
Mediumrohr Abgang: P235GH
Mantelrohr: PEHD
Dämmdicke: 1x verstärkt
Netzüberwachung: IPS-Cu

Abmessungen:
Verbundmantelrohr - Nennweite: 2x DN 80 - 2x DN 80
Mediumrohr - Außendurchm.: 2x 88,9 mm - 2x 88,9 mm
Mantelrohr - Außendurchmesser: 280 mm - 2x 180 mm

Fabrikat: isoplus oder gleichwertig
Einheit: Stk

**03.14.00.044 Abzweig 90°, gerade, Doppel-/2xEinzelrohr DN 80/65 (2x88,9/280)-2x(76, 1/160), DIN EN 15698-1 und EN 448**
Art.Nr.: AD2IPGGP1080065

Mediumrohr Durchgang: P235GH
Mediumrohr Abgang: P235GH
Mantelrohr: PEHD
Dämmdicke: 1x verstärkt
Netzüberwachung: IPS-Cu

Abmessungen:
Verbundmantelrohr - Nennweite: 2x DN 80 - 2x DN 65
Mediumrohr - Außendurchm.: 2x 88,9 mm - 2x 76,1 mm
Mantelrohr - Außendurchmesser: 280 mm - 2x 160 mm

Fabrikat: isoplus oder gleichwertig
Einheit: Stk

**03.14.00.045 Abzweig 90°, gerade, Doppel-/2xEinzelrohr DN 80/50 (2x88,9/280)-2x(60, 3/140), DIN EN 15698-1 und EN 448**
Art.Nr.: AD2IPGGP1080050

Mediumrohr Durchgang: P235GH
Mediumrohr Abgang: P235GH
Mantelrohr: PEHD
Dämmdicke: 1x verstärkt
Netzüberwachung: IPS-Cu

Abmessungen:
Verbundmantelrohr - Nennweite: 2x DN 80 - 2x DN 50
Mediumrohr - Außendurchm.: 2x 88,9 mm - 2x 60,3 mm
Mantelrohr - Außendurchmesser: 280 mm - 2x 140 mm

Fabrikat: isoplus oder gleichwertig
Einheit: Stk

**03.14.00.046 Abzweig 90°, gerade, Doppel-/2xEinzelrohr DN 80/40 (2x88,9/280)-2x(48, 3/125), DIN EN 15698-1 und EN 448**
Art.Nr.: AD2IPGGP1080040

Mediumrohr Durchgang: P235GH
Mediumrohr Abgang: P235GH
Mantelrohr: PEHD
Dämmdicke: 1x verstärkt
Netzüberwachung: IPS-Cu

Abmessungen:
Verbundmantelrohr - Nennweite: 2x DN 80 - 2x DN 40
Mediumrohr - Außendurchm.: 2x 88,9 mm - 2x 48,3 mm
Mantelrohr - Außendurchmesser: 280 mm - 2x 125 mm

Fabrikat: isoplus oder gleichwertig
Einheit: Stk

**03.14.00.047 Abzweig 90°, gerade, Doppel-/2xEinzelrohr DN 80/32 (2x88,9/280)-2x(42, 4/125), DIN EN 15698-1 und EN 448**
Art.Nr.: AD2IPGGP1080032

Mediumrohr Durchgang: P235GH
Mediumrohr Abgang: P235GH
Mantelrohr: PEHD
Dämmdicke: 1x verstärkt
Netzüberwachung: IPS-Cu

Abmessungen:
Verbundmantelrohr - Nennweite: 2x DN 80 - 2x DN 32
Mediumrohr - Außendurchm.: 2x 88,9 mm - 2x 42,4 mm
Mantelrohr - Außendurchmesser: 280 mm - 2x 125 mm

Fabrikat: isoplus oder gleichwertig
Einheit: Stk

**03.14.00.048 Abzweig 90°, gerade, Doppel-/2xEinzelrohr DN 80/25 (2x88,9/280)-2x(33, 7/110), DIN EN 15698-1 und EN 448**
Art.Nr.: AD2IPGGP1080025

Mediumrohr Durchgang: P235GH
Mediumrohr Abgang: P235GH
Mantelrohr: PEHD
Dämmdicke: 1x verstärkt
Netzüberwachung: IPS-Cu

Abmessungen:
Verbundmantelrohr - Nennweite: 2x DN 80 - 2x DN 25
Mediumrohr - Außendurchm.: 2x 88,9 mm - 2x 33,7 mm
Mantelrohr - Außendurchmesser: 280 mm - 2x 110 mm

Fabrikat: isoplus oder gleichwertig
Einheit: Stk

**03.14.00.049 Abzweig 90°, gerade, Doppel-/2xEinzelrohr DN 80/20 (2x88,9/280)-2x(26, 9/110), DIN EN 15698-1 und EN 448**
Art.Nr.: AD2IPGGP1080020

Mediumrohr Durchgang: P235GH
Mediumrohr Abgang: P235GH
Mantelrohr: PEHD
Dämmdicke: 1x verstärkt
Netzüberwachung: IPS-Cu

Abmessungen:
Verbundmantelrohr - Nennweite: 2x DN 80 - 2x DN 20
Mediumrohr - Außendurchm.: 2x 88,9 mm - 2x 26,9 mm
Mantelrohr - Außendurchmesser: 280 mm - 2x 110 mm

Fabrikat: isoplus oder gleichwertig
Einheit: Stk

**03.14.00.050 Abzweig 90°, gerade, Doppel-/2xEinzelrohr DN 80/80 (2x88,9/280)-2x(88, 9/180), DIN EN 15698-1 und EN 448**
Art.Nr.: AD2IPTGP1080080

Mediumrohr Durchgang: P235TR1
Mediumrohr Abgang: P235TR1
Mantelrohr: PEHD
Dämmdicke: 1x verstärkt
Netzüberwachung: IPS-Cu

Abmessungen:
Verbundmantelrohr - Nennweite: 2x DN 80 - 2x DN 80
Mediumrohr - Außendurchm.: 2x 88,9 mm - 2x 88,9 mm
Mantelrohr - Außendurchmesser: 280 mm - 2x 180 mm

Fabrikat: isoplus oder gleichwertig
Einheit: Stk

**03.14.00.051 Abzweig 90°, gerade, Doppel-/2xEinzelrohr DN 80/65 (2x88,9/280)-2x(76, 1/160), DIN EN 15698-1 und EN 448**
Art.Nr.: AD2IPTGP1080065

Mediumrohr Durchgang: P235TR1
Mediumrohr Abgang: P235TR1
Mantelrohr: PEHD
Dämmdicke: 1x verstärkt
Netzüberwachung: IPS-Cu

Abmessungen:
Verbundmantelrohr - Nennweite: 2x DN 80 - 2x DN 65
Mediumrohr - Außendurchm.: 2x 88,9 mm - 2x 76,1 mm
Mantelrohr - Außendurchmesser: 280 mm - 2x 160 mm

Fabrikat: isoplus oder gleichwertig
Einheit: Stk

**03.14.00.052 Abzweig 90°, gerade, Doppel-/2xEinzelrohr DN 80/50 (2x88,9/280)-2x(60, 3/140), DIN EN 15698-1 und EN 448**
Art.Nr.: AD2IPTGP1080050

Mediumrohr Durchgang: P235TR1
Mediumrohr Abgang: P235TR1
Mantelrohr: PEHD
Dämmdicke: 1x verstärkt
Netzüberwachung: IPS-Cu

Abmessungen:
Verbundmantelrohr - Nennweite: 2x DN 80 - 2x DN 50
Mediumrohr - Außendurchm.: 2x 88,9 mm - 2x 60,3 mm
Mantelrohr - Außendurchmesser: 280 mm - 2x 140 mm

Fabrikat: isoplus oder gleichwertig
Einheit: Stk

**03.14.00.053 Abzweig 90°, gerade, Doppel-/2xEinzelrohr DN 80/40 (2x88,9/280)-2x(48, 3/125), DIN EN 15698-1 und EN 448**
Art.Nr.: AD2IPTGP1080040

Mediumrohr Durchgang: P235TR1
Mediumrohr Abgang: P235TR1
Mantelrohr: PEHD
Dämmdicke: 1x verstärkt
Netzüberwachung: IPS-Cu

Abmessungen:
Verbundmantelrohr - Nennweite: 2x DN 80 - 2x DN 40
Mediumrohr - Außendurchm.: 2x 88,9 mm - 2x 48,3 mm
Mantelrohr - Außendurchmesser: 280 mm - 2x 125 mm

Fabrikat: isoplus oder gleichwertig
Einheit: Stk

**03.14.00.054 Abzweig 90°, gerade, Doppel-/2xEinzelrohr DN 80/32 (2x88,9/280)-2x(42, 4/125), DIN EN 15698-1 und EN 448**
Art.Nr.: AD2IPTGP1080032

Mediumrohr Durchgang: P235TR1
Mediumrohr Abgang: P235TR1
Mantelrohr: PEHD
Dämmdicke: 1x verstärkt
Netzüberwachung: IPS-Cu

Abmessungen:
Verbundmantelrohr - Nennweite: 2x DN 80 - 2x DN 32
Mediumrohr - Außendurchm.: 2x 88,9 mm - 2x 42,4 mm
Mantelrohr - Außendurchmesser: 280 mm - 2x 125 mm

Fabrikat: isoplus oder gleichwertig
Einheit: Stk

**03.14.00.055 Abzweig 90°, gerade, Doppel-/2xEinzelrohr DN 80/25 (2x88,9/280)-2x(33, 7/110), DIN EN 15698-1 und EN 448**
Art.Nr.: AD2IPTGP1080025

Mediumrohr Durchgang: P235TR1
Mediumrohr Abgang: P235TR1
Mantelrohr: PEHD
Dämmdicke: 1x verstärkt
Netzüberwachung: IPS-Cu

Abmessungen:
Verbundmantelrohr - Nennweite: 2x DN 80 - 2x DN 25
Mediumrohr - Außendurchm.: 2x 88,9 mm - 2x 33,7 mm
Mantelrohr - Außendurchmesser: 280 mm - 2x 110 mm

Fabrikat: isoplus oder gleichwertig
Einheit: Stk

**03.14.00.056 Abzweig 90°, gerade, Doppel-/2xEinzelrohr DN 80/20 (2x88,9/280)-2x(26, 9/110), DIN EN 15698-1 und EN 448**
Art.Nr.: AD2IPTGP1080020

Mediumrohr Durchgang: P235TR1
Mediumrohr Abgang: P235TR1
Mantelrohr: PEHD
Dämmdicke: 1x verstärkt
Netzüberwachung: IPS-Cu

Abmessungen:
Verbundmantelrohr - Nennweite: 2x DN 80 - 2x DN 20
Mediumrohr - Außendurchm.: 2x 88,9 mm - 2x 26,9 mm
Mantelrohr - Außendurchmesser: 280 mm - 2x 110 mm

Fabrikat: isoplus oder gleichwertig
Einheit: Stk

**03.14.00.057 Abzweig 90°, gerade, Doppel-/2xEinzelrohr DN 100/100 (2x114,3/355)- 2x(114,3/225), DIN EN 15698-1 und EN 448**
Art.Nr.: AD2IPGGP1100100

Mediumrohr Durchgang: P235GH
Mediumrohr Abgang: P235GH
Mantelrohr: PEHD
Dämmdicke: 1x verstärkt
Netzüberwachung: IPS-Cu

Abmessungen:
Verbundmantelrohr - Nennweite: 2x DN 100 - 2x DN 100
Mediumrohr - Außendurchm.: 2x 114,3 mm - 2x 114,3 mm
Mantelrohr - Außendurchmesser: 355 mm - 2x 225 mm

Fabrikat: isoplus oder gleichwertig
Einheit: Stk

**03.14.00.058 Abzweig 90°, gerade, Doppel-/2xEinzelrohr DN 100/80 (2x114,3/355)- 2x(88,9/180), DIN EN 15698-1 und EN 448**
Art.Nr.: AD2IPGGP1100080

Mediumrohr Durchgang: P235GH
Mediumrohr Abgang: P235GH
Mantelrohr: PEHD
Dämmdicke: 1x verstärkt
Netzüberwachung: IPS-Cu

Abmessungen:
Verbundmantelrohr - Nennweite: 2x DN 100 - 2x DN 80
Mediumrohr - Außendurchm.: 2x 114,3 mm - 2x 88,9 mm
Mantelrohr - Außendurchmesser: 355 mm - 2x 180 mm

Fabrikat: isoplus oder gleichwertig
Einheit: Stk

**03.14.00.059 Abzweig 90°, gerade, Doppel-/2xEinzelrohr DN 100/65 (2x114,3/355)- 2x(76,1/160), DIN EN 15698-1 und EN 448**
Art.Nr.: AD2IPGGP1100065

Mediumrohr Durchgang: P235GH
Mediumrohr Abgang: P235GH
Mantelrohr: PEHD
Dämmdicke: 1x verstärkt
Netzüberwachung: IPS-Cu

Abmessungen:
Verbundmantelrohr - Nennweite: 2x DN 100 - 2x DN 65
Mediumrohr - Außendurchm.: 2x 114,3 mm - 2x 76,1 mm
Mantelrohr - Außendurchmesser: 355 mm - 2x 160 mm

Fabrikat: isoplus oder gleichwertig
Einheit: Stk

**03.14.00.060 Abzweig 90°, gerade, Doppel-/2xEinzelrohr DN 100/50 (2x114,3/355)- 2x(60,3/140), DIN EN 15698-1 und EN 448**
Art.Nr.: AD2IPGGP1100050

Mediumrohr Durchgang: P235GH
Mediumrohr Abgang: P235GH
Mantelrohr: PEHD
Dämmdicke: 1x verstärkt
Netzüberwachung: IPS-Cu

Abmessungen:
Verbundmantelrohr - Nennweite: 2x DN 100 - 2x DN 50
Mediumrohr - Außendurchm.: 2x 114,3 mm - 2x 60,3 mm
Mantelrohr - Außendurchmesser: 355 mm - 2x 140 mm

Fabrikat: isoplus oder gleichwertig
Einheit: Stk

**03.14.00.061 Abzweig 90°, gerade, Doppel-/2xEinzelrohr DN 100/40 (2x114,3/355)- 2x(48,3/125), DIN EN 15698-1 und EN 448**
Art.Nr.: AD2IPGGP1100040

Mediumrohr Durchgang: P235GH
Mediumrohr Abgang: P235GH
Mantelrohr: PEHD
Dämmdicke: 1x verstärkt
Netzüberwachung: IPS-Cu

Abmessungen:
Verbundmantelrohr - Nennweite: 2x DN 100 - 2x DN 40
Mediumrohr - Außendurchm.: 2x 114,3 mm - 2x 48,3 mm
Mantelrohr - Außendurchmesser: 355 mm - 2x 125 mm

Fabrikat: isoplus oder gleichwertig
Einheit: Stk

**03.14.00.062 Abzweig 90°, gerade, Doppel-/2xEinzelrohr DN 100/32 (2x114,3/355)- 2x(42,4/125), DIN EN 15698-1 und EN 448**
Art.Nr.: AD2IPGGP1100032

Mediumrohr Durchgang: P235GH
Mediumrohr Abgang: P235GH
Mantelrohr: PEHD
Dämmdicke: 1x verstärkt
Netzüberwachung: IPS-Cu

Abmessungen:
Verbundmantelrohr - Nennweite: 2x DN 100 - 2x DN 32
Mediumrohr - Außendurchm.: 2x 114,3 mm - 2x 42,4 mm
Mantelrohr - Außendurchmesser: 355 mm - 2x 125 mm

Fabrikat: isoplus oder gleichwertig
Einheit: Stk

**03.14.00.063 Abzweig 90°, gerade, Doppel-/2xEinzelrohr DN 100/25 (2x114,3/355)- 2x(33,7/110), DIN EN 15698-1 und EN 448**
Art.Nr.: AD2IPGGP1100025

Mediumrohr Durchgang: P235GH
Mediumrohr Abgang: P235GH
Mantelrohr: PEHD
Dämmdicke: 1x verstärkt
Netzüberwachung: IPS-Cu

Abmessungen:
Verbundmantelrohr - Nennweite: 2x DN 100 - 2x DN 25
Mediumrohr - Außendurchm.: 2x 114,3 mm - 2x 33,7 mm
Mantelrohr - Außendurchmesser: 355 mm - 2x 110 mm

Fabrikat: isoplus oder gleichwertig
Einheit: Stk

**03.14.00.064 Abzweig 90°, gerade, Doppel-/2xEinzelrohr DN 100/20 (2x114,3/355)- 2x(26,9/110), DIN EN 15698-1 und EN 448**
Art.Nr.: AD2IPGGP1100020

Mediumrohr Durchgang: P235GH
Mediumrohr Abgang: P235GH
Mantelrohr: PEHD
Dämmdicke: 1x verstärkt
Netzüberwachung: IPS-Cu

Abmessungen:
Verbundmantelrohr - Nennweite: 2x DN 100 - 2x DN 20
Mediumrohr - Außendurchm.: 2x 114,3 mm - 2x 26,9 mm
Mantelrohr - Außendurchmesser: 355 mm - 2x 110 mm

Fabrikat: isoplus oder gleichwertig
Einheit: Stk

**03.14.00.065 Abzweig 90°, gerade, Doppel-/2xEinzelrohr DN 100/80 (2x114,3/355)- 2x(88,9/180), DIN EN 15698-1 und EN 448**
Art.Nr.: AD2IPTGP1100080

Mediumrohr Durchgang: P235GH
Mediumrohr Abgang: P235TR1
Mantelrohr: PEHD
Dämmdicke: 1x verstärkt
Netzüberwachung: IPS-Cu

Abmessungen:
Verbundmantelrohr - Nennweite: 2x DN 100 - 2x DN 80
Mediumrohr - Außendurchm.: 2x 114,3 mm - 2x 88,9 mm
Mantelrohr - Außendurchmesser: 355 mm - 2x 180 mm

Fabrikat: isoplus oder gleichwertig
Einheit: Stk

**03.14.00.066 Abzweig 90°, gerade, Doppel-/2xEinzelrohr DN 100/65 (2x114,3/355)- 2x(76,1/160), DIN EN 15698-1 und EN 448**
Art.Nr.: AD2IPTGP1100065

Mediumrohr Durchgang: P235GH
Mediumrohr Abgang: P235TR1
Mantelrohr: PEHD
Dämmdicke: 1x verstärkt
Netzüberwachung: IPS-Cu

Abmessungen:
Verbundmantelrohr - Nennweite: 2x DN 100 - 2x DN 65
Mediumrohr - Außendurchm.: 2x 114,3 mm - 2x 76,1 mm
Mantelrohr - Außendurchmesser: 355 mm - 2x 160 mm

Fabrikat: isoplus oder gleichwertig
Einheit: Stk

**03.14.00.067 Abzweig 90°, gerade, Doppel-/2xEinzelrohr DN 100/50 (2x114,3/355)- 2x(60,3/140), DIN EN 15698-1 und EN 448**
Art.Nr.: AD2IPTGP1100050

Mediumrohr Durchgang: P235GH
Mediumrohr Abgang: P235TR1
Mantelrohr: PEHD
Dämmdicke: 1x verstärkt
Netzüberwachung: IPS-Cu

Abmessungen:
Verbundmantelrohr - Nennweite: 2x DN 100 - 2x DN 50
Mediumrohr - Außendurchm.: 2x 114,3 mm - 2x 60,3 mm
Mantelrohr - Außendurchmesser: 355 mm - 2x 140 mm

Fabrikat: isoplus oder gleichwertig
Einheit: Stk

**03.14.00.068 Abzweig 90°, gerade, Doppel-/2xEinzelrohr DN 100/40 (2x114,3/355)- 2x(48,3/125), DIN EN 15698-1 und EN 448**
Art.Nr.: AD2IPTGP1100040

Mediumrohr Durchgang: P235GH
Mediumrohr Abgang: P235TR1
Mantelrohr: PEHD
Dämmdicke: 1x verstärkt
Netzüberwachung: IPS-Cu

Abmessungen:
Verbundmantelrohr - Nennweite: 2x DN 100 - 2x DN 40
Mediumrohr - Außendurchm.: 2x 114,3 mm - 2x 48,3 mm
Mantelrohr - Außendurchmesser: 355 mm - 2x 125 mm

Fabrikat: isoplus oder gleichwertig
Einheit: Stk

**03.14.00.069 Abzweig 90°, gerade, Doppel-/2xEinzelrohr DN 100/32 (2x114,3/355)- 2x(42,4/125), DIN EN 15698-1 und EN 448**
Art.Nr.: AD2IPTGP1100032

Mediumrohr Durchgang: P235GH
Mediumrohr Abgang: P235TR1
Mantelrohr: PEHD
Dämmdicke: 1x verstärkt
Netzüberwachung: IPS-Cu

Abmessungen:
Verbundmantelrohr - Nennweite: 2x DN 100 - 2x DN 32
Mediumrohr - Außendurchm.: 2x 114,3 mm - 2x 42,4 mm
Mantelrohr - Außendurchmesser: 355 mm - 2x 125 mm

Fabrikat: isoplus oder gleichwertig
Einheit: Stk

**03.14.00.070 Abzweig 90°, gerade, Doppel-/2xEinzelrohr DN 100/25 (2x114,3/355)- 2x(33,7/110), DIN EN 15698-1 und EN 448**
Art.Nr.: AD2IPTGP1100025

Mediumrohr Durchgang: P235GH
Mediumrohr Abgang: P235TR1
Mantelrohr: PEHD
Dämmdicke: 1x verstärkt
Netzüberwachung: IPS-Cu

Abmessungen:
Verbundmantelrohr - Nennweite: 2x DN 100 - 2x DN 25
Mediumrohr - Außendurchm.: 2x 114,3 mm - 2x 33,7 mm
Mantelrohr - Außendurchmesser: 355 mm - 2x 110 mm

Fabrikat: isoplus oder gleichwertig
Einheit: Stk

**03.14.00.071 Abzweig 90°, gerade, Doppel-/2xEinzelrohr DN 100/20 (2x114,3/355)- 2x(26,9/110), DIN EN 15698-1 und EN 448**
Art.Nr.: AD2IPTGP1100020

Mediumrohr Durchgang: P235GH
Mediumrohr Abgang: P235TR1
Mantelrohr: PEHD
Dämmdicke: 1x verstärkt
Netzüberwachung: IPS-Cu

Abmessungen:
Verbundmantelrohr - Nennweite: 2x DN 100 - 2x DN 20
Mediumrohr - Außendurchm.: 2x 114,3 mm - 2x 26,9 mm
Mantelrohr - Außendurchmesser: 355 mm - 2x 110 mm

Fabrikat: isoplus oder gleichwertig
Einheit: Stk

**03.14.00.072 Abzweig 90°, gerade, Doppel-/2xEinzelrohr DN 125/125 (2x139,7/450)- 2x(139,7/250), DIN EN 15698-1 und EN 448**
Art.Nr.: AD2IPGGP1125125

Mediumrohr Durchgang: P235GH
Mediumrohr Abgang: P235GH
Mantelrohr: PEHD
Dämmdicke: 1x verstärkt
Netzüberwachung: IPS-Cu

Abmessungen:
Verbundmantelrohr - Nennweite: 2x DN 125 - 2x DN 125
Mediumrohr - Außendurchm.: 2x 139,7 mm - 2x 139,7 mm
Mantelrohr - Außendurchmesser: 450 mm - 2x 250 mm

Fabrikat: isoplus oder gleichwertig
Einheit: Stk

**03.14.00.073 Abzweig 90°, gerade, Doppel-/2xEinzelrohr DN 125/100 (2x114,3/450)- 2x(114,3/225), DIN EN 15698-1 und EN 448**
Art.Nr.: AD2IPGGP1125100

Mediumrohr Durchgang: P235GH
Mediumrohr Abgang: P235GH
Mantelrohr: PEHD
Dämmdicke: 1x verstärkt
Netzüberwachung: IPS-Cu

Abmessungen:
Verbundmantelrohr - Nennweite: 2x DN 125 - 2x DN 100
Mediumrohr - Außendurchm.: 2x 139,7 mm - 2x 114,3 mm
Mantelrohr - Außendurchmesser: 450 mm - 2x 225 mm

Fabrikat: isoplus oder gleichwertig
Einheit: Stk

**03.14.00.074 Abzweig 90°, gerade, Doppel-/2xEinzelrohr DN 125/80 (2x139,7/450)- 2x(88,9/180), DIN EN 15698-1 und EN 448**
Art.Nr.: AD2IPGGP1125080

Mediumrohr Durchgang: P235GH
Mediumrohr Abgang: P235GH
Mantelrohr: PEHD
Dämmdicke: 1x verstärkt
Netzüberwachung: IPS-Cu

Abmessungen:
Verbundmantelrohr - Nennweite: 2x DN 125 - 2x DN 80
Mediumrohr - Außendurchm.: 2x 139,7 mm - 2x 88,9 mm
Mantelrohr - Außendurchmesser: 450 mm - 2x 180 mm

Fabrikat: isoplus oder gleichwertig
Einheit: Stk

**03.14.00.075 Abzweig 90°, gerade, Doppel-/2xEinzelrohr DN 125/65 (2x139,7/450)- 2x(76,1/160), DIN EN 15698-1 und EN 448**
Art.Nr.: AD2IPGGP1125065

Mediumrohr Durchgang: P235GH
Mediumrohr Abgang: P235GH
Mantelrohr: PEHD
Dämmdicke: 1x verstärkt
Netzüberwachung: IPS-Cu

Abmessungen:
Verbundmantelrohr - Nennweite: 2x DN 125 - 2x DN 65
Mediumrohr - Außendurchm.: 2x 139,7 mm - 2x 76,1 mm
Mantelrohr - Außendurchmesser: 450 mm - 2x 160 mm

Fabrikat: isoplus oder gleichwertig
Einheit: Stk

**03.14.00.076 Abzweig 90°, gerade, Doppel-/2xEinzelrohr DN 125/50 (2x139,7/450)- 2x(60,3/140), DIN EN 15698-1 und EN 448**
Art.Nr.: AD2IPGGP1125050

Mediumrohr Durchgang: P235GH
Mediumrohr Abgang: P235GH
Mantelrohr: PEHD
Dämmdicke: 1x verstärkt
Netzüberwachung: IPS-Cu

Abmessungen:
Verbundmantelrohr - Nennweite: 2x DN 125 - 2x DN 50
Mediumrohr - Außendurchm.: 2x 139,7 mm - 2x 60,3 mm
Mantelrohr - Außendurchmesser: 450 mm - 2x 140 mm

Fabrikat: isoplus oder gleichwertig
Einheit: Stk

**03.14.00.077 Abzweig 90°, gerade, Doppel-/2xEinzelrohr DN 125/40 (2x139,7/450)- 2x(48,3/125), DIN EN 15698-1 und EN 448**
Art.Nr.: AD2IPGGP1125040

Mediumrohr Durchgang: P235GH
Mediumrohr Abgang: P235GH
Mantelrohr: PEHD
Dämmdicke: 1x verstärkt
Netzüberwachung: IPS-Cu

Abmessungen:
Verbundmantelrohr - Nennweite: 2x DN 125 - 2x DN 40
Mediumrohr - Außendurchm.: 2x 139,7 mm - 2x 48,3 mm
Mantelrohr - Außendurchmesser: 450 mm - 2x 125 mm

Fabrikat: isoplus oder gleichwertig
Einheit: Stk

**03.14.00.078 Abzweig 90°, gerade, Doppel-/2xEinzelrohr DN 125/32 (2x139,7/450)- 2x(42,4/125), DIN EN 15698-1 und EN 448**
Art.Nr.: AD2IPGGP1125032

Mediumrohr Durchgang: P235GH
Mediumrohr Abgang: P235GH
Mantelrohr: PEHD
Dämmdicke: 1x verstärkt
Netzüberwachung: IPS-Cu

Abmessungen:
Verbundmantelrohr - Nennweite: 2x DN 125 - 2x DN 32
Mediumrohr - Außendurchmesser: 2x 139,7 mm - 2x 42,4 mm
Mantelrohr - Außendurchmesser: 450 mm - 2x 125 mm

Fabrikat: isoplus oder gleichwertig
Einheit: Stk

**03.14.00.079 Abzweig 90°, gerade, Doppel-/2xEinzelrohr DN 125/25 (2x139,7/450)- 2x(33,7/110), DIN EN 15698-1 und EN 448**
Art.Nr.: AD2IPGGP1125025

Mediumrohr Durchgang: P235GH
Mediumrohr Abgang: P235GH
Mantelrohr: PEHD
Dämmdicke: 1x verstärkt
Netzüberwachung: IPS-Cu

Abmessungen:
Verbundmantelrohr - Nennweite: 2x DN 125 - 2x DN 25
Mediumrohr - Außendurchm.: 2x 139,7 mm - 2x 33,7 mm
Mantelrohr - Außendurchmesser: 450 mm - 2x 110 mm

Fabrikat: isoplus oder gleichwertig
Einheit: Stk

**03.14.00.080 Abzweig 90°, gerade, Doppel-/2xEinzelrohr DN 125/20 (2x139,7/450)- 2x(26,9/110), DIN EN 15698-1 und EN 448**
Art.Nr.: AD2IPGGP1125020

Mediumrohr Durchgang: P235GH
Mediumrohr Abgang: P235GH
Mantelrohr: PEHD
Dämmdicke: 1x verstärkt
Netzüberwachung: IPS-Cu

Abmessungen:
Verbundmantelrohr - Nennweite: 2x DN 125 - 2x DN 20
Mediumrohr - Außendurchm.: 2x 139,7 mm - 2x 26,9 mm
Mantelrohr - Außendurchmesser: 450 mm - 2x 110 mm

Fabrikat: isoplus oder gleichwertig
Einheit: Stk

**03.14.00.081 Abzweig 90°, gerade, Doppel-/2xEinzelrohr DN 125/80 (2x139,7/450)- 2x(88,9/180), DIN EN 15698-1 und EN 448**
Art.Nr.: AD2IPTGP1125080

Mediumrohr Durchgang: P235GH
Mediumrohr Abgang: P235TR1
Mantelrohr: PEHD
Dämmdicke: 1x verstärkt
Netzüberwachung: IPS-Cu

Abmessungen:
Verbundmantelrohr - Nennweite: 2x DN 125 - 2x DN 80
Mediumrohr - Außendurchm.: 2x 139,7 mm - 2x 88,9 mm
Mantelrohr - Außendurchmesser: 450 mm - 2x 180 mm

Fabrikat: isoplus oder gleichwertig
Einheit: Stk

**03.14.00.082 Abzweig 90°, gerade, Doppel-/2xEinzelrohr DN 125/65 (2x139,7/450)- 2x(76,1/160), DIN EN 15698-1 und EN 448**
Art.Nr.: AD2IPTGP1125065

Mediumrohr Durchgang: P235GH
Mediumrohr Abgang: P235TR1
Mantelrohr: PEHD
Dämmdicke: 1x verstärkt
Netzüberwachung: IPS-Cu

Abmessungen:
Verbundmantelrohr - Nennweite: 2x DN 125 - 2x DN 65
Mediumrohr - Außendurchm.: 2x 139,7 mm - 2x 76,1 mm
Mantelrohr - Außendurchmesser: 450 mm - 2x 160 mm

Fabrikat: isoplus oder gleichwertig
Einheit: Stk

**03.14.00.083 Abzweig 90°, gerade, Doppel-/2xEinzelrohr DN 125/50 (2x139,7/450)- 2x(60,3/140), DIN EN 15698-1 und EN 448**
Art.Nr.: AD2IPTGP1125050

Mediumrohr Durchgang: P235GH
Mediumrohr Abgang: P235TR1
Mantelrohr: PEHD
Dämmdicke: 1x verstärkt
Netzüberwachung: IPS-Cu

Abmessungen:
Verbundmantelrohr - Nennweite: 2x DN 125 - 2x DN 50
Mediumrohr - Außendurchm.: 2x 139,7 mm - 2x 60,3 mm
Mantelrohr - Außendurchmesser: 450 mm - 2x 140 mm

Fabrikat: isoplus oder gleichwertig
Einheit: Stk

**03.14.00.084 Abzweig 90°, gerade, Doppel-/2xEinzelrohr DN 125/40 (2x139,7/450)- 2x(48,3/125), DIN EN 15698-1 und EN 448**
Art.Nr.: AD2IPTGP1125040

Mediumrohr Durchgang: P235GH
Mediumrohr Abgang: P235TR1
Mantelrohr: PEHD
Dämmdicke: 1x verstärkt
Netzüberwachung: IPS-Cu

Abmessungen:
Verbundmantelrohr - Nennweite: 2x DN 125 - 2x DN 40
Mediumrohr - Außendurchm.: 2x 139,7 mm - 2x 48,3 mm
Mantelrohr - Außendurchmesser: 450 mm - 2x 125 mm

Fabrikat: isoplus oder gleichwertig
Einheit: Stk

**03.14.00.085 Abzweig 90°, gerade, Doppel-/2xEinzelrohr DN 125/32 (2x139,7/450)- 2x(42,4/125), DIN EN 15698-1 und EN 448**
Art.Nr.: AD2IPTGP1125032

Mediumrohr Durchgang: P235GH
Mediumrohr Abgang: P235TR1
Mantelrohr: PEHD
Dämmdicke: 1x verstärkt
Netzüberwachung: IPS-Cu

Abmessungen:
Verbundmantelrohr - Nennweite: 2x DN 125 - 2x DN 32
Mediumrohr - Außendurchmesser: 2x 139,7 mm - 2x 42,4 mm
Mantelrohr - Außendurchmesser: 450 mm - 2x 125 mm

Fabrikat: isoplus oder gleichwertig
Einheit: Stk

**03.14.00.086 Abzweig 90°, gerade, Doppel-/2xEinzelrohr DN 125/25 (2x139,7/450)- 2x(33,7/110), DIN EN 15698-1 und EN 448**
Art.Nr.: AD2IPTGP1125025

Mediumrohr Durchgang: P235GH
Mediumrohr Abgang: P235TR1
Mantelrohr: PEHD
Dämmdicke: 1x verstärkt
Netzüberwachung: IPS-Cu

Abmessungen:
Verbundmantelrohr - Nennweite: 2x DN 125 - 2x DN 25
Mediumrohr - Außendurchm.: 2x 139,7 mm - 2x 33,7 mm
Mantelrohr - Außendurchmesser: 450 mm - 2x 110 mm

Fabrikat: isoplus oder gleichwertig
Einheit: Stk

**03.14.00.087 Abzweig 90°, gerade, Doppel-/2xEinzelrohr DN 125/20 (2x139,7/450)- 2x(26,9/110), DIN EN 15698-1 und EN 448**
Art.Nr.: AD2IPTGP1125020

Mediumrohr Durchgang: P235GH
Mediumrohr Abgang: P235TR1
Mantelrohr: PEHD
Dämmdicke: 1x verstärkt
Netzüberwachung: IPS-Cu

Abmessungen:
Verbundmantelrohr - Nennweite: 2x DN 125 - 2x DN 20
Mediumrohr - Außendurchm.: 2x 139,7 mm - 2x 26,9 mm
Mantelrohr - Außendurchmesser: 450 mm - 2x 110 mm

Fabrikat: isoplus oder gleichwertig
Einheit: Stk

**03.14.00.088 Abzweig 90°, gerade, Doppel-/2xEinzelrohr DN 150/150 (2x168,3/500)- 2x(168,3/280), DIN EN 15698-1 und EN 448**
Art.Nr.: AD2IPGGP1150150

Mediumrohr Durchgang: P235GH
Mediumrohr Abgang: P235GH
Mantelrohr: PEHD
Dämmdicke: 1x verstärkt
Netzüberwachung: IPS-Cu

Abmessungen:
Verbundmantelrohr - Nennweite: 2x DN 150 - 2x DN 150
Mediumrohr - Außendurchm.: 2x 168,3 mm - 2x 168,3 mm
Mantelrohr - Außendurchmesser: 500 mm - 2x 280 mm

Fabrikat: isoplus oder gleichwertig
Einheit: Stk

**03.14.00.089 Abzweig 90°, gerade, Doppel-/2xEinzelrohr DN 150/125 (2x168,3/500)- 2x(139,7/250), DIN EN 15698-1 und EN 448**
Art.Nr.: AD2IPGGP1150125

Mediumrohr Durchgang: P235GH
Mediumrohr Abgang: P235GH
Mantelrohr: PEHD
Dämmdicke: 1x verstärkt
Netzüberwachung: IPS-Cu

Abmessungen:
Verbundmantelrohr - Nennweite: 2x DN 150 - 2x DN 125
Mediumrohr - Außendurchm.: 2x 168,3 mm - 2x 139,7 mm
Mantelrohr - Außendurchmesser: 500 mm - 2x 250 mm

Fabrikat: isoplus oder gleichwertig
Einheit: Stk

**03.14.00.090 Abzweig 90°, gerade, Doppel-/2xEinzelrohr DN 150/100 (2x168,3/500)- 2x(114,3/225), DIN EN 15698-1 und EN 448**
Art.Nr.: AD2IPGGP1150100

Mediumrohr Durchgang: P235GH
Mediumrohr Abgang: P235GH
Mantelrohr: PEHD
Dämmdicke: 1x verstärkt
Netzüberwachung: IPS-Cu

Abmessungen:
Verbundmantelrohr - Nennweite: 2x DN 150 - 2x DN 100
Mediumrohr - Außendurchm.: 2x 168,3 mm - 2x 114,3 mm
Mantelrohr - Außendurchmesser: 500 mm - 2x 225 mm

Fabrikat: isoplus oder gleichwertig
Einheit: Stk

**03.14.00.091 Abzweig 90°, gerade, Doppel-/2xEinzelrohr DN 150/80 (2x168,3/500)- 2x(88,9/180), DIN EN 15698-1 und EN 448**
Art.Nr.: AD2IPGGP1150080

Mediumrohr Durchgang: P235GH
Mediumrohr Abgang: P235GH
Mantelrohr: PEHD
Dämmdicke: 1x verstärkt
Netzüberwachung: IPS-Cu

Abmessungen:
Verbundmantelrohr - Nennweite: 2x DN 150 - 2x DN 80
Mediumrohr - Außendurchm.: 2x 168,3 mm - 2x 88,9 mm
Mantelrohr - Außendurchmesser: 500 mm - 2x 180 mm

Fabrikat: isoplus oder gleichwertig
Einheit: Stk

**03.14.00.092 Abzweig 90°, gerade, Doppel-/2xEinzelrohr DN 150/65 (2x168,3/500)- 2x(76,1/160), DIN EN 15698-1 und EN 448**
Art.Nr.: AD2IPGGP1150065

Mediumrohr Durchgang: P235GH
Mediumrohr Abgang: P235GH
Mantelrohr: PEHD
Dämmdicke: 1x verstärkt
Netzüberwachung: IPS-Cu

Abmessungen:
Verbundmantelrohr - Nennweite: 2x DN 150 - 2x DN 65
Mediumrohr - Außendurchm.: 2x 168,3 mm - 2x 76,1 mm
Mantelrohr - Außendurchmesser: 500 mm - 2x 160 mm

Fabrikat: isoplus oder gleichwertig
Einheit: Stk

**03.14.00.093 Abzweig 90°, gerade, Doppel-/2xEinzelrohr DN 150/50 (2x168,3/500)- 2x(60,3/140), DIN EN 15698-1 und EN 448**
Art.Nr.: AD2IPGGP1150050

Mediumrohr Durchgang: P235GH
Mediumrohr Abgang: P235GH
Mantelrohr: PEHD
Dämmdicke: 1x verstärkt
Netzüberwachung: IPS-Cu

Abmessungen:
Verbundmantelrohr - Nennweite: 2x DN 150 - 2x DN 50
Mediumrohr - Außendurchm.: 2x 168,3 mm - 2x 60,3 mm
Mantelrohr - Außendurchmesser: 500 mm - 2x 140 mm

Fabrikat: isoplus oder gleichwertig
Einheit: Stk

**03.14.00.094 Abzweig 90°, gerade, Doppel-/2xEinzelrohr DN 150/40 (2x168,3/500)- 2x(48,3/125), DIN EN 15698-1 und EN 448**
Art.Nr.: AD2IPGGP1150040

Mediumrohr Durchgang: P235GH
Mediumrohr Abgang: P235GH
Mantelrohr: PEHD
Dämmdicke: 1x verstärkt
Netzüberwachung: IPS-Cu

Abmessungen:
Verbundmantelrohr - Nennweite: 2x DN 150 - 2x DN 40
Mediumrohr - Außendurchm.: 2x 168,3 mm - 2x 48,3 mm
Mantelrohr - Außendurchmesser: 500 mm - 2x 125 mm

Fabrikat: isoplus oder gleichwertig
Einheit: Stk

**03.14.00.095 Abzweig 90°, gerade, Doppel-/2xEinzelrohr DN 150/32 (2x168,3/500)- 2x(42,4/125), DIN EN 15698-1 und EN 448**
Art.Nr.: AD2IPGGP1150032

Mediumrohr Durchgang: P235GH
Mediumrohr Abgang: P235GH
Mantelrohr: PEHD
Dämmdicke: 1x verstärkt
Netzüberwachung: IPS-Cu

Abmessungen:
Verbundmantelrohr - Nennweite: 2x DN 150 - 2x DN 32
Mediumrohr - Außendurchm.: 2x 168,3 mm - 2x 42,4 mm
Mantelrohr - Außendurchmesser: 500 mm - 2x 125 mm

Fabrikat: isoplus oder gleichwertig
Einheit: Stk

**03.14.00.096 Abzweig 90°, gerade, Doppel-/2xEinzelrohr DN 150/25 (2x168,3/500)- 2x(33,7/110), DIN EN 15698-1 und EN 448**
Art.Nr.: AD2IPGGP1150025

Mediumrohr Durchgang: P235GH
Mediumrohr Abgang: P235GH
Mantelrohr: PEHD
Dämmdicke: 1x verstärkt
Netzüberwachung: IPS-Cu

Abmessungen:
Verbundmantelrohr - Nennweite: 2x DN 150 - 2x DN 25
Mediumrohr - Außendurchm.: 2x 168,3 mm - 2x 33,7 mm
Mantelrohr - Außendurchmesser: 500 mm - 2x 110 mm

Fabrikat: isoplus oder gleichwertig
Einheit: Stk

**03.14.00.097 Abzweig 90°, gerade, Doppel-/2xEinzelrohr DN 150/20 (2x168,3/500)- 2x(26,9/110), DIN EN 15698-1 und EN 448**
Art.Nr.: AD2IPGGP1150020

Mediumrohr Durchgang: P235GH
Mediumrohr Abgang: P235GH
Mantelrohr: PEHD
Dämmdicke: 1x verstärkt
Netzüberwachung: IPS-Cu

Abmessungen:
Verbundmantelrohr - Nennweite: 2x DN 150 - 2x DN 20
Mediumrohr - Außendurchm.: 2x 168,3 mm - 2x 26,9 mm
Mantelrohr - Außendurchmesser: 500 mm - 2x 110 mm

Fabrikat: isoplus oder gleichwertig
Einheit: Stk

**03.14.00.098 Abzweig 90°, gerade, Doppel-/2xEinzelrohr DN 150/80 (2x168,3/500)- 2x(88,9/180), DIN EN 15698-1 und EN 448**
Art.Nr.: AD2IPTGP1150080

Mediumrohr Durchgang: P235GH
Mediumrohr Abgang: P235TR1
Mantelrohr: PEHD
Dämmdicke: 1x verstärkt
Netzüberwachung: IPS-Cu

Abmessungen:
Verbundmantelrohr - Nennweite: 2x DN 150 - 2x DN 80
Mediumrohr - Außendurchm.: 2x 168,3 mm - 2x 88,9 mm
Mantelrohr - Außendurchmesser: 500 mm - 2x 180 mm

Fabrikat: isoplus oder gleichwertig
Einheit: Stk

**03.14.00.099 Abzweig 90°, gerade, Doppel-/2xEinzelrohr DN 150/65 (2x168,3/500)- 2x(76,1/160), DIN EN 15698-1 und EN 448**
Art.Nr.: AD2IPTGP1150065

Mediumrohr Durchgang: P235GH
Mediumrohr Abgang: P235TR1
Mantelrohr: PEHD
Dämmdicke: 1x verstärkt
Netzüberwachung: IPS-Cu

Abmessungen:
Verbundmantelrohr - Nennweite: 2x DN 150 - 2x DN 65
Mediumrohr - Außendurchm.: 2x 168,3 mm - 2x 76,1 mm
Mantelrohr - Außendurchmesser: 500 mm - 2x 160 mm

Fabrikat: isoplus oder gleichwertig
Einheit: Stk

**03.14.00.100 Abzweig 90°, gerade, Doppel-/2xEinzelrohr DN 150/50 (2x168,3/500)- 2x(60,3/140), DIN EN 15698-1 und EN 448**
Art.Nr.: AD2IPTGP1150050

Mediumrohr Durchgang: P235GH
Mediumrohr Abgang: P235TR1
Mantelrohr: PEHD
Dämmdicke: 1x verstärkt
Netzüberwachung: IPS-Cu

Abmessungen:
Verbundmantelrohr - Nennweite: 2x DN 150 - 2x DN 50
Mediumrohr - Außendurchm.: 2x 168,3 mm - 2x 60,3 mm
Mantelrohr - Außendurchmesser: 500 mm - 2x 140 mm

Fabrikat: isoplus oder gleichwertig
Einheit: Stk

**03.14.00.101 Abzweig 90°, gerade, Doppel-/2xEinzelrohr DN 150/40 (2x168,3/500)- 2x(48,3/125), DIN EN 15698-1 und EN 448**
Art.Nr.: AD2IPTGP1150040

Mediumrohr Durchgang: P235GH
Mediumrohr Abgang: P235TR1
Mantelrohr: PEHD
Dämmdicke: 1x verstärkt
Netzüberwachung: IPS-Cu

Abmessungen:
Verbundmantelrohr - Nennweite: 2x DN 150 - 2x DN 40
Mediumrohr - Außendurchm.: 2x 168,3 mm - 2x 48,3 mm
Mantelrohr - Außendurchmesser: 500 mm - 2x 125 mm

Fabrikat: isoplus oder gleichwertig
Einheit: Stk

**03.14.00.102 Abzweig 90°, gerade, Doppel-/2xEinzelrohr DN 150/32 (2x168,3/500)- 2x(42,4/125), DIN EN 15698-1 und EN 448**
Art.Nr.: AD2IPTGP1150032

Mediumrohr Durchgang: P235GH
Mediumrohr Abgang: P235TR1
Mantelrohr: PEHD
Dämmdicke: 1x verstärkt
Netzüberwachung: IPS-Cu

Abmessungen:
Verbundmantelrohr - Nennweite: 2x DN 150 - 2x DN 32
Mediumrohr - Außendurchm.: 2x 168,3 mm - 2x 42,4 mm
Mantelrohr - Außendurchmesser: 500 mm - 2x 125 mm

Fabrikat: isoplus oder gleichwertig
Einheit: Stk

**03.14.00.103 Abzweig 90°, gerade, Doppel-/2xEinzelrohr DN 150/25 (2x168,3/500)- 2x(33,7/110), DIN EN 15698-1 und EN 448**
Art.Nr.: AD2IPTGP1150025

Mediumrohr Durchgang: P235GH
Mediumrohr Abgang: P235TR1
Mantelrohr: PEHD
Dämmdicke: 1x verstärkt
Netzüberwachung: IPS-Cu

Abmessungen:
Verbundmantelrohr - Nennweite: 2x DN 150 - 2x DN 25
Mediumrohr - Außendurchm.: 2x 168,3 mm - 2x 33,7 mm
Mantelrohr - Außendurchmesser: 500 mm - 2x 110 mm

Fabrikat: isoplus oder gleichwertig
Einheit: Stk

**03.14.00.104 Abzweig 90°, gerade, Doppel-/2xEinzelrohr DN 150/20 (2x168,3/500)- 2x(26,9/110), DIN EN 15698-1 und EN 448**
Art.Nr.: AD2IPTGP1150020

Mediumrohr Durchgang: P235GH
Mediumrohr Abgang: P235TR1
Mantelrohr: PEHD
Dämmdicke: 1x verstärkt
Netzüberwachung: IPS-Cu

Abmessungen:
Verbundmantelrohr - Nennweite: 2x DN 150 - 2x DN 20
Mediumrohr - Außendurchm.: 2x 168,3 mm - 2x 26,9 mm
Mantelrohr - Außendurchmesser: 500 mm - 2x 110 mm

Fabrikat: isoplus oder gleichwertig
Einheit: Stk

**03.14.00.105 Abzweig 90°, gerade, Doppel-/2xEinzelrohr DN 200/200 (2x219,1/630)- 2x(219,1/355), DIN EN 15698-1 und EN 448**
Art.Nr.: AD2IPGGP1200200

Mediumrohr Durchgang: P235GH
Mediumrohr Abgang: P235GH
Mantelrohr: PEHD
Dämmdicke: 1x verstärkt
Netzüberwachung: IPS-Cu

Abmessungen:
Verbundmantelrohr - Nennweite: 2x DN 200 - 2x DN 200
Mediumrohr - Außendurchm.: 2x 219,1 mm - 2x 219,1 mm
Mantelrohr - Außendurchmesser: 630 mm - 2x 355 mm

Fabrikat: isoplus oder gleichwertig
Einheit: Stk

**03.14.00.106 Abzweig 90°, gerade, Doppel-/2xEinzelrohr DN 200/150 (2x219,1/630)- 2x(168,3/280), DIN EN 15698-1 und EN 448**
Art.Nr.: AD2IPGGP1200150

Mediumrohr Durchgang: P235GH
Mediumrohr Abgang: P235GH
Mantelrohr: PEHD
Dämmdicke: 1x verstärkt
Netzüberwachung: IPS-Cu

Abmessungen:
Verbundmantelrohr - Nennweite: 2x DN 200 - 2x DN 150
Mediumrohr - Außendurchm.: 2x 219,1 mm - 2x 168,3 mm
Mantelrohr - Außendurchmesser: 630 mm - 2x 280 mm

Fabrikat: isoplus oder gleichwertig
Einheit: Stk

**03.14.00.107 Abzweig 90°, gerade, Doppel-/2xEinzelrohr DN 200/125 (2x219,1/630)- 2x(139,7/250), DIN EN 15698-1 und EN 448**
Art.Nr.: AD2IPGGP1200125

Mediumrohr Durchgang: P235GH
Mediumrohr Abgang: P235GH
Mantelrohr: PEHD
Dämmdicke: 1x verstärkt
Netzüberwachung: IPS-Cu

Abmessungen:
Verbundmantelrohr - Nennweite: 2x DN 200 - 2x DN 125
Mediumrohr - Außendurchm.: 2x 219,1 mm - 2x 139,7 mm
Mantelrohr - Außendurchmesser: 630 mm - 2x 250 mm

Fabrikat: isoplus oder gleichwertig
Einheit: Stk

**03.14.00.108 Abzweig 90°, gerade, Doppel-/2xEinzelrohr DN 200/100 (2x219,1/630)- 2x(114,3/225), DIN EN 15698-1 und EN 448**
Art.Nr.: AD2IPGGP1200100

Mediumrohr Durchgang: P235GH
Mediumrohr Abgang: P235GH
Mantelrohr: PEHD
Dämmdicke: 1x verstärkt
Netzüberwachung: IPS-Cu

Abmessungen:
Verbundmantelrohr - Nennweite: 2x DN 200 - 2x DN 100
Mediumrohr - Außendurchm.: 2x 219,1 mm - 2x 114,3 mm
Mantelrohr - Außendurchmesser: 630 mm - 2x 225 mm

Fabrikat: isoplus oder gleichwertig
Einheit: Stk

**03.14.00.109 Abzweig 90°, gerade, Doppel-/2xEinzelrohr DN 200/80 (2x219,1/630)- 2x(88,9/180), DIN EN 15698-1 und EN 448**
Art.Nr.: AD2IPGGP1200080

Mediumrohr Durchgang: P235GH
Mediumrohr Abgang: P235GH
Mantelrohr: PEHD
Dämmdicke: 1x verstärkt
Netzüberwachung: IPS-Cu

Abmessungen:
Verbundmantelrohr - Nennweite: 2x DN 200 - 2x DN 80
Mediumrohr - Außendurchm.: 2x 219,1 mm - 2x 88,9 mm
Mantelrohr - Außendurchmesser: 630 mm - 2x 180 mm

Fabrikat: isoplus oder gleichwertig
Einheit: Stk

**03.14.00.110 Abzweig 90°, gerade, Doppel-/2xEinzelrohr DN 200/65 (2x219,1/630)- 2x(76,1/160), DIN EN 15698-1 und EN 448**
Art.Nr.: AD2IPGGP1200065

Mediumrohr Durchgang: P235GH
Mediumrohr Abgang: P235GH
Mantelrohr: PEHD
Dämmdicke: 1x verstärkt
Netzüberwachung: IPS-Cu

Abmessungen:
Verbundmantelrohr - Nennweite: 2x DN 200 - 2x DN 65
Mediumrohr - Außendurchm.: 2x 219,1 mm - 2x 76,1 mm
Mantelrohr - Außendurchmesser: 630 mm - 2x 160 mm

Fabrikat: isoplus oder gleichwertig
Einheit: Stk

**03.14.00.111 Abzweig 90°, gerade, Doppel-/2xEinzelrohr DN 200/50 (2x219,1/630)- 2x(60,3/140), DIN EN 15698-1 und EN 448**
Art.Nr.: AD2IPGGP1200050

Mediumrohr Durchgang: P235GH
Mediumrohr Abgang: P235GH
Mantelrohr: PEHD
Dämmdicke: 1x verstärkt
Netzüberwachung: IPS-Cu

Abmessungen:
Verbundmantelrohr - Nennweite: 2x DN 200 - 2x DN 50
Mediumrohr - Außendurchm.: 2x 219,1 mm - 2x 60,3 mm
Mantelrohr - Außendurchmesser: 630 mm - 2x 140 mm

Fabrikat: isoplus oder gleichwertig
Einheit: Stk

**03.14.00.112 Abzweig 90°, gerade, Doppel-/2xEinzelrohr DN 200/40 (2x219,1/630)- 2x(48,3/125), DIN EN 15698-1 und EN 448**
Art.Nr.: AD2IPGGP1200040

Mediumrohr Durchgang: P235GH
Mediumrohr Abgang: P235GH
Mantelrohr: PEHD
Dämmdicke: 1x verstärkt
Netzüberwachung: IPS-Cu

Abmessungen:
Verbundmantelrohr - Nennweite: 2x DN 200 - 2x DN 40
Mediumrohr - Außendurchm.: 2x 219,1 mm - 2x 48,3 mm
Mantelrohr - Außendurchmesser: 630 mm - 2x 125 mm

Fabrikat: isoplus oder gleichwertig
Einheit: Stk

**03.14.00.113 Abzweig 90°, gerade, Doppel-/2xEinzelrohr DN 200/32 (2x219,1/630)- 2x(42,4/125), DIN EN 15698-1 und EN 448**
Art.Nr.: AD2IPGGP1200032

Mediumrohr Durchgang: P235GH
Mediumrohr Abgang: P235GH
Mantelrohr: PEHD
Dämmdicke: 1x verstärkt
Netzüberwachung: IPS-Cu

Abmessungen:
Verbundmantelrohr - Nennweite: 2x DN 200 - 2x DN 32
Mediumrohr - Außendurchm.: 2x 219,1 mm - 2x 42,4 mm
Mantelrohr - Außendurchmesser: 630 mm - 2x 125 mm

Fabrikat: isoplus oder gleichwertig
Einheit: Stk

**03.14.00.114 Abzweig 90°, gerade, Doppel-/2xEinzelrohr DN 200/25 (2x219,1/630)- 2x(33,7/110), DIN EN 15698-1 und EN 448**
Art.Nr.: AD2IPGGP1200025

Mediumrohr Durchgang: P235GH
Mediumrohr Abgang: P235GH
Mantelrohr: PEHD
Dämmdicke: 1x verstärkt
Netzüberwachung: IPS-Cu

Abmessungen:
Verbundmantelrohr - Nennweite: 2x DN 200 - 2x DN 25
Mediumrohr - Außendurchm.: 2x 219,1 mm - 2x 33,7 mm
Mantelrohr - Außendurchmesser: 630 mm - 2x 110 mm

Fabrikat: isoplus oder gleichwertig
Einheit: Stk

**03.14.00.115 Abzweig 90°, gerade, Doppel-/2xEinzelrohr DN 200/20 (2x219,1/630)- 2x(26,9/110), DIN EN 15698-1 und EN 448**
Art.Nr.: AD2IPGGP1200020

Mediumrohr Durchgang: P235GH
Mediumrohr Abgang: P235GH
Mantelrohr: PEHD
Dämmdicke: 1x verstärkt
Netzüberwachung: IPS-Cu

Abmessungen:
Verbundmantelrohr - Nennweite: 2x DN 200 - 2x DN 20
Mediumrohr - Außendurchm.: 2x 219,1 mm - 2x 26,9 mm
Mantelrohr - Außendurchmesser: 630 mm - 2x 110 mm

Fabrikat: isoplus oder gleichwertig
Einheit: Stk

**03.14.00.116 Abzweig 90°, gerade, Doppel-/2xEinzelrohr DN 200/80 (2x219,1/630)- 2x(88,9/180), DIN EN 15698-1 und EN 448**
Art.Nr.: AD2IPTGP1200080

Mediumrohr Durchgang: P235GH
Mediumrohr Abgang: P235TR1
Mantelrohr: PEHD
Dämmdicke: 1x verstärkt
Netzüberwachung: IPS-Cu

Abmessungen:
Verbundmantelrohr - Nennweite: 2x DN 200 - 2x DN 80
Mediumrohr - Außendurchm.: 2x 219,1 mm - 2x 88,9 mm
Mantelrohr - Außendurchmesser: 630 mm - 2x 180 mm

Fabrikat: isoplus oder gleichwertig
Einheit: Stk

**03.14.00.117 Abzweig 90°, gerade, Doppel-/2xEinzelrohr DN 200/65 (2x219,1/630)- 2x(76,1/160), DIN EN 15698-1 und EN 448**
Art.Nr.: AD2IPTGP1200065

Mediumrohr Durchgang: P235GH
Mediumrohr Abgang: P235TR1
Mantelrohr: PEHD
Dämmdicke: 1x verstärkt
Netzüberwachung: IPS-Cu

Abmessungen:
Verbundmantelrohr - Nennweite: 2x DN 200 - 2x DN 65
Mediumrohr - Außendurchm.: 2x 219,1 mm - 2x 76,1 mm
Mantelrohr - Außendurchmesser: 630 mm - 2x 160 mm

Fabrikat: isoplus oder gleichwertig
Einheit: Stk

**03.14.00.118 Abzweig 90°, gerade, Doppel-/2xEinzelrohr DN 200/50 (2x219,1/630)- 2x(60,3/140), DIN EN 15698-1 und EN 448**
Art.Nr.: AD2IPTGP1200050

Mediumrohr Durchgang: P235GH
Mediumrohr Abgang: P235TR1
Mantelrohr: PEHD
Dämmdicke: 1x verstärkt
Netzüberwachung: IPS-Cu

Abmessungen:
Verbundmantelrohr - Nennweite: 2x DN 200 - 2x DN 50
Mediumrohr - Außendurchm.: 2x 219,1 mm - 2x 60,3 mm
Mantelrohr - Außendurchmesser: 630 mm - 2x 140 mm

Fabrikat: isoplus oder gleichwertig
Einheit: Stk

**03.14.00.119 Abzweig 90°, gerade, Doppel-/2xEinzelrohr DN 200/40 (2x219,1/630)- 2x(48,3/125), DIN EN 15698-1 und EN 448**
Art.Nr.: AD2IPTGP1200040

Mediumrohr Durchgang: P235GH
Mediumrohr Abgang: P235TR1
Mantelrohr: PEHD
Dämmdicke: 1x verstärkt
Netzüberwachung: IPS-Cu

Abmessungen:
Verbundmantelrohr - Nennweite: 2x DN 200 - 2x DN 40
Mediumrohr - Außendurchm.: 2x 219,1 mm - 2x 48,3 mm
Mantelrohr - Außendurchmesser: 630 mm - 2x 125 mm

Fabrikat: isoplus oder gleichwertig
Einheit: Stk

**03.14.00.120 Abzweig 90°, gerade, Doppel-/2xEinzelrohr DN 200/32 (2x219,1/630)- 2x(42,4/125), DIN EN 15698-1 und EN 448**
Art.Nr.: AD2IPTGP1200032

Mediumrohr Durchgang: P235GH
Mediumrohr Abgang: P235TR1
Mantelrohr: PEHD
Dämmdicke: 1x verstärkt
Netzüberwachung: IPS-Cu

Abmessungen:
Verbundmantelrohr - Nennweite: 2x DN 200 - 2x DN 32
Mediumrohr - Außendurchm.: 2x 219,1 mm - 2x 42,4 mm
Mantelrohr - Außendurchmesser: 630 mm - 2x 125 mm

Fabrikat: isoplus oder gleichwertig
Einheit: Stk

**03.14.00.121 Abzweig 90°, gerade, Doppel-/2xEinzelrohr DN 200/25 (2x219,1/630)- 2x(33,7/110), DIN EN 15698-1 und EN 448**
Art.Nr.: AD2IPTGP1200025

Mediumrohr Durchgang: P235GH
Mediumrohr Abgang: P235TR1
Mantelrohr: PEHD
Dämmdicke: 1x verstärkt
Netzüberwachung: IPS-Cu

Abmessungen:
Verbundmantelrohr - Nennweite: 2x DN 200 - 2x DN 25
Mediumrohr - Außendurchm.: 2x 219,1 mm - 2x 33,7 mm
Mantelrohr - Außendurchmesser: 630 mm - 2x 110 mm

Fabrikat: isoplus oder gleichwertig
Einheit: Stk

**03.14.00.122 Abzweig 90°, gerade, Doppel-/2xEinzelrohr DN 200/20 (2x219,1/630)- 2x(26,9/110), DIN EN 15698-1 und EN 448**
Art.Nr.: AD2IPTGP1200020

Mediumrohr Durchgang: P235GH
Mediumrohr Abgang: P235TR1
Mantelrohr: PEHD
Dämmdicke: 1x verstärkt
Netzüberwachung: IPS-Cu

Abmessungen:
Verbundmantelrohr - Nennweite: 2x DN 200 - 2x DN 20
Mediumrohr - Außendurchm.: 2x 219,1 mm - 2x 26,9 mm
Mantelrohr - Außendurchmesser: 630 mm - 2x 110 mm

Fabrikat: isoplus oder gleichwertig
Einheit: Stk

*Hinweis*
Entleerung / Entlüftung, Verbund, Wärmedämmung und
Mantelrohrqualität wie vor beschrieben.
Im senkrechten Abgang für die ELE / ELÜ (h = 500 mm)
ist ein Kugelhahn eingeschäumt, Nennweite nach
isoplus-Standard mit werkseitig montierter Endkappe und
verzinkten Rohrende mit Außengewindeanschluss.

Mediumrohr mit passender Wandstärke zu den Rohrstangen.

Ab Wandstärke > 3,2 mm mit Schweißnahtvorbereitung
durch 30° abgeschrägte Enden nach DIN EN ISO 9692-1.

Liefern und montieren.

#### 03.15 Entleerung / Entlüftung, Dämmdicke Standard, Netzüberw. IPS-Cu

**03.15.00.001 ELE/ELÜ Doppel-/2xEinzelrohr DN 25/2xDN25 (2x33,7/140)-2x(33,7/90), AG-Anschluß, DIN EN 15698-1, DIN EN 448**
Art.Nr.: ELDIPGGPS025025

Mediumrohr Durchgang: P235GH
Mediumrohr Abgang: P235GH
Mantelrohr: PEHD
Dämmdicke: Standard
Netzüberwachung: IPS-Cu

Abmessungen:
Verbundmantelrohr - Nennweite: 2x DN 25 - 2x DN 25
Mediumrohr - Außendurchmesser: 2x 33,7 mm - 2x 33,7 mm
Mantelrohr - Außendurchmesser: 140 mm - 2x 90 mm

Fabrikat: isoplus oder gleichwertig
Einheit: Stk

**03.15.00.002 ELE/ELÜ Doppel-/2xEinzelrohr DN 25/2xDN25 (2x33,7/140)-2x(33,7/90), AG-Anschluß, DIN EN 15698-1, DIN EN 448**
Art.Nr.: ELDIPTGPS025025

Mediumrohr Durchgang: P235TR1
Mediumrohr Abgang: P235TR1
Mantelrohr: PEHD
Dämmdicke: Standard
Netzüberwachung: IPS-Cu

Abmessungen:
Verbundmantelrohr - Nennweite: 2x DN 25 - 2x DN 25
Mediumrohr - Außendurchmesser: 2x 33,7 mm - 2x 33,7 mm
Mantelrohr - Außendurchmesser: 140 mm - 2x 90 mm

Fabrikat: isoplus oder gleichwertig
Einheit: Stk

**03.15.00.003 ELE/ELÜ Doppel-/2xEinzelrohr DN 32/2xDN25 (2x42,4/160)-2x(33,7/90), AG-Anschluß, DIN EN 15698-1, DIN EN 448**
Art.Nr.: ELDIPGGPS032025

Mediumrohr Durchgang: P235GH
Mediumrohr Abgang: P235GH
Mantelrohr: PEHD
Dämmdicke: Standard
Netzüberwachung: IPS-Cu

Abmessungen:
Verbundmantelrohr - Nennweite: 2x DN 32 - 2x DN 25
Mediumrohr - Außendurchmesser: 2x 42,4 mm - 2x 33,7 mm
Mantelrohr - Außendurchmesser: 160 mm - 2x 90 mm

Fabrikat: isoplus oder gleichwertig
Einheit: Stk

**03.15.00.004 ELE/ELÜ Doppel-/2xEinzelrohr DN 32/2xDN25 (2x42,4/160)-2x(33,7/90), AG-Anschluß, DIN EN 15698-1, DIN EN 448**
Art.Nr.: ELDIPTGPS032025

Mediumrohr Durchgang: P235TR1
Mediumrohr Abgang: P235TR1
Mantelrohr: PEHD
Dämmdicke: Standard
Netzüberwachung: IPS-Cu

Abmessungen:
Verbundmantelrohr - Nennweite: 2x DN 32 - 2x DN 25
Mediumrohr - Außendurchmesser: 2x 42,4 mm - 2x 33,7 mm
Mantelrohr - Außendurchmesser: 160 mm - 2x 90 mm

Fabrikat: isoplus oder gleichwertig
Einheit: Stk

**03.15.00.005 ELE/ELÜ Doppel-/2xEinzelrohr DN 40/2xDN25 (2x42,4/160)-2x(33,7/90), AG-Anschluß, DIN EN 15698-1, DIN EN 448**
Art.Nr.: ELDIPGGPS040025

Mediumrohr Durchgang: P235GH
Mediumrohr Abgang: P235GH
Mantelrohr: PEHD
Dämmdicke: Standard
Netzüberwachung: IPS-Cu

Abmessungen:
Verbundmantelrohr - Nennweite: 2x DN 40 - 2x DN 25
Mediumrohr - Außendurchmesser: 2x 48,3 mm - 2x 33,7 mm
Mantelrohr - Außendurchmesser: 160 mm - 2x 90 mm

Fabrikat: isoplus oder gleichwertig
Einheit: Stk

**03.15.00.006 ELE/ELÜ Doppel-/2xEinzelrohr DN 40/2xDN25 (2x42,4/160)-2x(33,7/90), AG-Anschluß, DIN EN 15698-1, DIN EN 448**
Art.Nr.: ELDIPTGPS040025

Mediumrohr Durchgang: P235TR1
Mediumrohr Abgang: P235TR1
Mantelrohr: PEHD
Dämmdicke: Standard
Netzüberwachung: IPS-Cu

Abmessungen:
Verbundmantelrohr - Nennweite: 2x DN 40 - 2x DN 25
Mediumrohr - Außendurchmesser: 2x 48,3 mm - 2x 33,7 mm
Mantelrohr - Außendurchmesser: 160 mm - 2x 90 mm

Fabrikat: isoplus oder gleichwertig
Einheit: Stk

**03.15.00.007 ELE/ELÜ Doppel-/2xEinzelrohr DN 50/2xDN25 (2x60,3/200)-2x(33,7/90), AG-Anschluß, DIN EN 15698-1, DIN EN 448**
Art.Nr.: ELDIPGGPS050025

Mediumrohr Durchgang: P235GH
Mediumrohr Abgang: P235GH
Mantelrohr: PEHD
Dämmdicke: Standard
Netzüberwachung: IPS-Cu

Abmessungen:
Verbundmantelrohr - Nennweite: 2x DN 50 - 2x DN 25
Mediumrohr - Außendurchmesser: 2x 60,3 mm - 2x 33,7 mm
Mantelrohr - Außendurchmesser: 200 mm - 2x 90 mm

Fabrikat: isoplus oder gleichwertig
Einheit: Stk

**03.15.00.008 ELE/ELÜ Doppel-/2xEinzelrohr DN 50/2xDN25 (2x60,3/200)-2x(33,7/90), AG-Anschluß, DIN EN 15698-1, DIN EN 448**
Art.Nr.: ELDIPTGPS050025

Mediumrohr Durchgang: P235TR1
Mediumrohr Abgang: P235TR1
Mantelrohr: PEHD
Dämmdicke: Standard
Netzüberwachung: IPS-Cu

Abmessungen:
Verbundmantelrohr - Nennweite: 2x DN 50 - 2x DN 25
Mediumrohr - Außendurchmesser: 2x 60,3 mm - 2x 33,7 mm
Mantelrohr - Außendurchmesser: 200 mm - 2x 90 mm

Fabrikat: isoplus oder gleichwertig
Einheit: Stk

**03.15.00.009 ELE/ELÜ Doppel-/2xEinzelrohr DN 65/2xDN25 (2x76,1/225)-2x(33,7/90), AG-Anschluß, DIN EN 15698-1, DIN EN 448**
Art.Nr.: ELDIPGGPS065025

Mediumrohr Durchgang: P235GH
Mediumrohr Abgang: P235GH
Mantelrohr: PEHD
Dämmdicke: Standard
Netzüberwachung: IPS-Cu

Abmessungen:
Verbundmantelrohr - Nennweite: 2x DN 65 - 2x DN 25
Mediumrohr - Außendurchmesser: 2x 76,1 mm - 2x 33,7 mm
Mantelrohr - Außendurchmesser: 225 mm - 2x 90 mm

Fabrikat: isoplus oder gleichwertig
Einheit: Stk

**03.15.00.010 ELE/ELÜ Doppel-/2xEinzelrohr DN 65/2xDN25 (2x76,1/225)-2x(33,7/90), AG-Anschluß, DIN EN 15698-1, DIN EN 448**
Art.Nr.: ELDIPTGPS065025

Mediumrohr Durchgang: P235TR1
Mediumrohr Abgang: P235TR1
Mantelrohr: PEHD
Dämmdicke: Standard
Netzüberwachung: IPS-Cu

Abmessungen:
Verbundmantelrohr - Nennweite: 2x DN 65 - 2x DN 25
Mediumrohr - Außendurchmesser: 2x 76,1 mm - 2x 33,7 mm
Mantelrohr - Außendurchmesser: 225 mm - 2x 90 mm

Fabrikat: isoplus oder gleichwertig
Einheit: Stk

**03.15.00.011 ELE/ELÜ Doppel-/2xEinzelrohr DN 80/2xDN25 (2x88,9/250)-2x(33,7/90), AG-Anschluß, DIN EN 15698-1, DIN EN 448**
Art.Nr.: ELDIPGGPS080025

Mediumrohr Durchgang: P235GH
Mediumrohr Abgang: P235GH
Mantelrohr: PEHD
Dämmdicke: Standard
Netzüberwachung: IPS-Cu

Abmessungen:
Verbundmantelrohr - Nennweite: 2x DN 80 - 2x DN 25
Mediumrohr - Außendurchmesser: 2x 88,9 mm - 2x 33,7 mm
Mantelrohr - Außendurchmesser: 250 mm - 2x 90 mm

Fabrikat: isoplus oder gleichwertig
Einheit: Stk

**03.15.00.012 ELE/ELÜ Doppel-/2xEinzelrohr DN 80/2xDN25 (2x88,9/250)-2x(33,7/90), AG-Anschluß, DIN EN 15698-1, DIN EN 448**
Art.Nr.: ELDIPTGPS080025

Mediumrohr Durchgang: P235TR1
Mediumrohr Abgang: P235TR1
Mantelrohr: PEHD
Dämmdicke: Standard
Netzüberwachung: IPS-Cu

Abmessungen:
Verbundmantelrohr - Nennweite: 2x DN 80 - 2x DN 25
Mediumrohr - Außendurchmesser: 2x 88,9 mm - 2x 33,7 mm
Mantelrohr - Außendurchmesser: 250 mm - 2x 90 mm

Fabrikat: isoplus oder gleichwertig
Einheit: Stk

**03.15.00.013 ELE/ELÜ Doppel-/2xEinzelrohr DN 100/2xDN25 (2x114,3/315)-2x(33,7/90), AG-Anschluß, DIN EN 15698-1, DIN EN 448**
Art.Nr.: ELDIPGGPS100025

Mediumrohr Durchgang: P235GH
Mediumrohr Abgang: P235GH
Mantelrohr: PEHD
Dämmdicke: Standard
Netzüberwachung: IPS-Cu

Abmessungen:
Verbundmantelrohr - Nennweite: 2x DN 100 - 2x DN 25
Mediumrohr - Außendurchmesser: 2x 114,3 mm - 2x 33,7 mm
Mantelrohr - Außendurchmesser: 315 mm - 2x 90 mm

Fabrikat: isoplus oder gleichwertig
Einheit: Stk

**03.15.00.014 ELE/ELÜ Doppel-/2xEinzelrohr DN 100/2xDN25 (2x114,3/315)-2x(33,7/90), AG-Anschluß, DIN EN 15698-1, DIN EN 448**
Art.Nr.: ELDIPTGPS100025

Mediumrohr Durchgang: P235GH
Mediumrohr Abgang: P235TR1
Mantelrohr: PEHD
Dämmdicke: Standard
Netzüberwachung: IPS-Cu

Abmessungen:
Verbundmantelrohr - Nennweite: 2x DN 100 - 2x DN 25
Mediumrohr - Außendurchmesser: 2x 114,3 mm - 2x 33,7 mm
Mantelrohr - Außendurchmesser: 315 mm - 2x 90 mm

Fabrikat: isoplus oder gleichwertig
Einheit: Stk

**03.15.00.015 ELE/ELÜ Doppel-/2xEinzelrohr DN 125/2xDN25 (2x139,7/400)-2x(33,7/90), AG-Anschluß, DIN EN 15698-1, DIN EN 448**
Art.Nr.: ELDIPGGPS125025

Mediumrohr Durchgang: P235GH
Mediumrohr Abgang: P235GH
Mantelrohr: PEHD
Dämmdicke: Standard
Netzüberwachung: IPS-Cu

Abmessungen:
Verbundmantelrohr - Nennweite: 2x DN 125 - 2x DN 25
Mediumrohr - Außendurchmesser: 2x 139,7 mm - 2x 33,7 mm
Mantelrohr - Außendurchmesser: 400 mm - 2x 90 mm

Fabrikat: isoplus oder gleichwertig
Einheit: Stk

**03.15.00.016 ELE/ELÜ Doppel-/2xEinzelrohr DN 125/2xDN25 (2x139,7/400)-2x(33,7/90), AG-Anschluß, DIN EN 15698-1, DIN EN 448**
Art.Nr.: ELDIPTGPS125025

Mediumrohr Durchgang: P235GH
Mediumrohr Abgang: P235TR1
Mantelrohr: PEHD
Dämmdicke: Standard
Netzüberwachung: IPS-Cu

Abmessungen:
Verbundmantelrohr - Nennweite: 2x DN 125 - 2x DN 25
Mediumrohr - Außendurchmesser: 2x 139,7 mm - 2x 33,7 mm
Mantelrohr - Außendurchmesser: 400 mm - 2x 90 mm

Fabrikat: isoplus oder gleichwertig
Einheit: Stk

**03.15.00.017 ELE/ELÜ Doppel-/2xEinzelrohr DN 150/2xDN25 (2x168,3/450)-2x(33,7/90), AG-Anschluß, DIN EN 15698-1, DIN EN 448**
Art.Nr.: ELDIPGGPS150025

Mediumrohr Durchgang: P235GH
Mediumrohr Abgang: P235GH
Mantelrohr: PEHD
Dämmdicke: Standard
Netzüberwachung: IPS-Cu

Abmessungen:
Verbundmantelrohr - Nennweite: 2x DN 150 - 2x DN 25
Mediumrohr - Außendurchmesser: 2x 168,3 mm - 2x 33,7 mm
Mantelrohr - Außendurchmesser: 450 mm - 2x 90 mm

Fabrikat: isoplus oder gleichwertig
Einheit: Stk

**03.15.00.018 ELE/ELÜ Doppel-/2xEinzelrohr DN 150/2xDN25 (2x168,3/450)-2x(33,7/90), AG-Anschluß, DIN EN 15698-1, DIN EN 448**
Art.Nr.: ELDIPTGPS150025

Mediumrohr Durchgang: P235GH
Mediumrohr Abgang: P235TR1
Mantelrohr: PEHD
Dämmdicke: Standard
Netzüberwachung: IPS-Cu

Abmessungen:
Verbundmantelrohr - Nennweite: 2x DN 150 - 2x DN 25
Mediumrohr - Außendurchmesser: 2x 168,3 mm - 2x 33,7 mm
Mantelrohr - Außendurchmesser: 450 mm - 2x 90 mm

Fabrikat: isoplus oder gleichwertig
Einheit: Stk

**03.15.00.019 ELE/ELÜ Doppel-/2xEinzelrohr DN 200/2xDN25 (2x219,1/560)-2x(33,7/90), AG-Anschluß, DIN EN 15698-1, DIN EN 448**
Art.Nr.: ELDIPGGPS200025

Mediumrohr Durchgang: P235GH
Mediumrohr Abgang: P235GH
Mantelrohr: PEHD
Dämmdicke: Standard
Netzüberwachung: IPS-Cu

Abmessungen:
Verbundmantelrohr - Nennweite: 2x DN 200 - 2x DN 25
Mediumrohr - Außendurchmesser: 2x 219,1 mm - 2x 33,7 mm
Mantelrohr - Außendurchmesser: 560 mm - 2x 90 mm

Fabrikat: isoplus oder gleichwertig
Einheit: Stk

**03.15.00.020 ELE/ELÜ Doppel-/2xEinzelrohr DN 200/2xDN25 (2x219,1/560)-2x(33,7/90), AG-Anschluß, DIN EN 15698-1, DIN EN 448**
Art.Nr.: ELDIPTGPS200025

Mediumrohr Durchgang: P235GH
Mediumrohr Abgang: P235TR1
Mantelrohr: PEHD
Dämmdicke: Standard
Netzüberwachung: IPS-Cu

Abmessungen:
Verbundmantelrohr - Nennweite: 2x DN 200 - 2x DN 25
Mediumrohr - Außendurchmesser: 2x 219,1 mm - 2x 33,7 mm
Mantelrohr - Außendurchmesser: 560 mm - 2x 90 mm

Fabrikat: isoplus oder gleichwertig
Einheit: Stk

#### 03.16 Entleerung / Entlüftung, Dämmdicke 1x verstärkt, Netzüberw. IPS-Cu

**03.16.00.001 ELE/ELÜ Doppel-/2xEinzelrohr DN 25/2xDN25 (2x33,7/160)-2x(33,7/90), AG-Anschluß, DIN EN 15698-1, DIN EN 448**
Art.Nr.: ELDIPGGP1025025

Mediumrohr Durchgang: P235GH
Mediumrohr Abgang: P235GH
Mantelrohr: PEHD
Dämmdicke: 1x verstärkt
Netzüberwachung: IPS-Cu

Abmessungen:
Verbundmantelrohr - Nennweite: 2x DN 25 - 2x DN 25
Mediumrohr - Außendurchmesser: 2x 33,7 mm - 2x 33,7 mm
Mantelrohr - Außendurchmesser: 160 mm - 2x 90 mm

Fabrikat: isoplus oder gleichwertig
Einheit: Stk

**03.16.00.002 ELE/ELÜ Doppel-/2xEinzelrohr DN 25/2xDN25 (2x33,7/160)-2x(33,7/90), AG-Anschluß, DIN EN 15698-1, DIN EN 448**
Art.Nr.: ELDIPTGP1025025

Mediumrohr Durchgang: P235TR1
Mediumrohr Abgang: P235TR1
Mantelrohr: PEHD
Dämmdicke: 1x verstärkt
Netzüberwachung: IPS-Cu

Abmessungen:
Verbundmantelrohr - Nennweite: 2x DN 25 - 2x DN 25
Mediumrohr - Außendurchmesser: 2x 33,7 mm - 2x 33,7 mm
Mantelrohr - Außendurchmesser: 160 mm - 2x 90 mm

Fabrikat: isoplus oder gleichwertig
Einheit: Stk

**03.16.00.003 ELE/ELÜ Doppel-/2xEinzelrohr DN 32/2xDN25 (2x42,4/180)-2x(33,7/90), AG-Anschluß, DIN EN 15698-1, DIN EN 448**
Art.Nr.: ELDIPGGP1032025

Mediumrohr Durchgang: P235GH
Mediumrohr Abgang: P235GH
Mantelrohr: PEHD
Dämmdicke: 1x verstärkt
Netzüberwachung: IPS-Cu

Abmessungen:
Verbundmantelrohr - Nennweite: 2x DN 32 - 2x DN 25
Mediumrohr - Außendurchmesser: 2x 42,4 mm - 2x 33,7 mm
Mantelrohr - Außendurchmesser: 180 mm - 2x 90 mm

Fabrikat: isoplus oder gleichwertig
Einheit: Stk

**03.16.00.004 ELE/ELÜ Doppel-/2xEinzelrohr DN 32/2xDN25 (2x42,4/180)-2x(33,7/90), AG-Anschluß, DIN EN 15698-1, DIN EN 448**
Art.Nr.: ELDIPTGP1032025

Mediumrohr Durchgang: P235TR1
Mediumrohr Abgang: P235TR1
Mantelrohr: PEHD
Dämmdicke: 1x verstärkt
Netzüberwachung: IPS-Cu

Abmessungen:
Verbundmantelrohr - Nennweite: 2x DN 32 - 2x DN 25
Mediumrohr - Außendurchmesser: 2x 42,4 mm - 2x 33,7 mm
Mantelrohr - Außendurchmesser: 180 mm - 2x 90 mm

Fabrikat: isoplus oder gleichwertig
Einheit: Stk

**03.16.00.005 ELE/ELÜ Doppel-/2xEinzelrohr DN 40/2xDN25 (2x42,4/180)-2x(33,7/90), AG-Anschluß, DIN EN 15698-1, DIN EN 448**
Art.Nr.: ELDIPGGP1040025

Mediumrohr Durchgang: P235GH
Mediumrohr Abgang: P235GH
Mantelrohr: PEHD
Dämmdicke: 1x verstärkt
Netzüberwachung: IPS-Cu

Abmessungen:
Verbundmantelrohr - Nennweite: 2x DN 40 - 2x DN 25
Mediumrohr - Außendurchmesser: 2x 48,3 mm - 2x 33,7 mm
Mantelrohr - Außendurchmesser: 180 mm - 2x 90 mm

Fabrikat: isoplus oder gleichwertig
Einheit: Stk

**03.16.00.006 ELE/ELÜ Doppel-/2xEinzelrohr DN 40/2xDN25 (2x42,4/180)-2x(33,7/90), AG-Anschluß, DIN EN 15698-1, DIN EN 448**
Art.Nr.: ELDIPTGP1040025

Mediumrohr Durchgang: P235TR1
Mediumrohr Abgang: P235TR1
Mantelrohr: PEHD
Dämmdicke: 1x verstärkt
Netzüberwachung: IPS-Cu

Abmessungen:
Verbundmantelrohr - Nennweite: 2x DN 40 - 2x DN 25
Mediumrohr - Außendurchmesser: 2x 48,3 mm - 2x 33,7 mm
Mantelrohr - Außendurchmesser: 180 mm - 2x 90 mm

Fabrikat: isoplus oder gleichwertig
Einheit: Stk

**03.16.00.007 ELE/ELÜ Doppel-/2xEinzelrohr DN 50/2xDN25 (2x60,3/225)-2x(33,7/90), AG-Anschluß, DIN EN 15698-1, DIN EN 448**
Art.Nr.: ELDIPGGP1050025

Mediumrohr Durchgang: P235GH
Mediumrohr Abgang: P235GH
Mantelrohr: PEHD
Dämmdicke: 1x verstärkt
Netzüberwachung: IPS-Cu

Abmessungen:
Verbundmantelrohr - Nennweite: 2x DN 50 - 2x DN 25
Mediumrohr - Außendurchmesser: 2x 60,3 mm - 2x 33,7 mm
Mantelrohr - Außendurchmesser: 225 mm - 2x 90 mm

Fabrikat: isoplus oder gleichwertig
Einheit: Stk

**03.16.00.008 ELE/ELÜ Doppel-/2xEinzelrohr DN 50/2xDN25 (2x60,3/225)-2x(33,7/90), AG-Anschluß, DIN EN 15698-1, DIN EN 448**
Art.Nr.: ELDIPTGP1050025

Mediumrohr Durchgang: P235TR1
Mediumrohr Abgang: P235TR1
Mantelrohr: PEHD
Dämmdicke: 1x verstärkt
Netzüberwachung: IPS-Cu

Abmessungen:
Verbundmantelrohr - Nennweite: 2x DN 50 - 2x DN 25
Mediumrohr - Außendurchmesser: 2x 60,3 mm - 2x 33,7 mm
Mantelrohr - Außendurchmesser: 225 mm - 2x 90 mm

Fabrikat: isoplus oder gleichwertig
Einheit: Stk

**03.16.00.009 ELE/ELÜ Doppel-/2xEinzelrohr DN 65/2xDN25 (2x76,1/250)-2x(33,7/90), AG-Anschluß, DIN EN 15698-1, DIN EN 448**
Art.Nr.: ELDIPGGP1065025

Mediumrohr Durchgang: P235GH
Mediumrohr Abgang: P235GH
Mantelrohr: PEHD
Dämmdicke: 1x verstärkt
Netzüberwachung: IPS-Cu

Abmessungen:
Verbundmantelrohr - Nennweite: 2x DN 65 - 2x DN 25
Mediumrohr - Außendurchmesser: 2x 76,1 mm - 2x 33,7 mm
Mantelrohr - Außendurchmesser: 250 mm - 2x 90 mm

Fabrikat: isoplus oder gleichwertig
Einheit: Stk

**03.16.00.010 ELE/ELÜ Doppel-/2xEinzelrohr DN 65/2xDN25 (2x76,1/250)-2x(33,7/90), AG-Anschluß, DIN EN 15698-1, DIN EN 448**
Art.Nr.: ELDIPTGP1065025

Mediumrohr Durchgang: P235TR1
Mediumrohr Abgang: P235TR1
Mantelrohr: PEHD
Dämmdicke: 1x verstärkt
Netzüberwachung: IPS-Cu

Abmessungen:
Verbundmantelrohr - Nennweite: 2x DN 65 - 2x DN 25
Mediumrohr - Außendurchmesser: 2x 76,1 mm - 2x 33,7 mm
Mantelrohr - Außendurchmesser: 250 mm - 2x 90 mm

Fabrikat: isoplus oder gleichwertig
Einheit: Stk

**03.16.00.011 ELE/ELÜ Doppel-/2xEinzelrohr DN 80/2xDN25 (2x88,9/280)-2x(33,7/90), AG-Anschluß, DIN EN 15698-1, DIN EN 448**
Art.Nr.: ELDIPGGP1080025

Mediumrohr Durchgang: P235GH
Mediumrohr Abgang: P235GH
Mantelrohr: PEHD
Dämmdicke: 1x verstärkt
Netzüberwachung: IPS-Cu

Abmessungen:
Verbundmantelrohr - Nennweite: 2x DN 80 - 2x DN 25
Mediumrohr - Außendurchmesser: 2x 88,9 mm - 2x 33,7 mm
Mantelrohr - Außendurchmesser: 280 mm - 2x 90 mm

Fabrikat: isoplus oder gleichwertig
Einheit: Stk

**03.16.00.012 ELE/ELÜ Doppel-/2xEinzelrohr DN 80/2xDN25 (2x88,9/280)-2x(33,7/90), AG-Anschluß, DIN EN 15698-1, DIN EN 448**
Art.Nr.: ELDIPTGP1080025

Mediumrohr Durchgang: P235TR1
Mediumrohr Abgang: P235TR1
Mantelrohr: PEHD
Dämmdicke: 1x verstärkt
Netzüberwachung: IPS-Cu

Abmessungen:
Verbundmantelrohr - Nennweite: 2x DN 80 - 2x DN 25
Mediumrohr - Außendurchmesser: 2x 88,9 mm - 2x 33,7 mm
Mantelrohr - Außendurchmesser: 280 mm - 2x 90 mm

Fabrikat: isoplus oder gleichwertig
Einheit: Stk

**03.16.00.013 ELE/ELÜ Doppel-/2xEinzelrohr DN 100/2xDN25 (2x114,3/355)-2x(33,7/90), AG-Anschluß, DIN EN 15698-1, DIN EN 448**
Art.Nr.: ELDIPGGP1100025

Mediumrohr Durchgang: P235GH
Mediumrohr Abgang: P235GH
Mantelrohr: PEHD
Dämmdicke: 1x verstärkt
Netzüberwachung: IPS-Cu

Abmessungen:
Verbundmantelrohr - Nennweite: 2x DN 100 - 2x DN 25
Mediumrohr - Außendurchmesser: 2x 114,3 mm - 2x 33,7 mm
Mantelrohr - Außendurchmesser: 355 mm - 2x 90 mm

Fabrikat: isoplus oder gleichwertig
Einheit: Stk

**03.16.00.014 ELE/ELÜ Doppel-/2xEinzelrohr DN 100/2xDN25 (2x114,3/355)-2x(33,7/90), AG-Anschluß, DIN EN 15698-1, DIN EN 448**
Art.Nr.: ELDIPTGP1100025

Mediumrohr Durchgang: P235GH
Mediumrohr Abgang: P235TR1
Mantelrohr: PEHD
Dämmdicke: 1x verstärkt
Netzüberwachung: IPS-Cu

Abmessungen:
Verbundmantelrohr - Nennweite: 2x DN 100 - 2x DN 25
Mediumrohr - Außendurchmesser: 2x 114,3 mm - 2x 33,7 mm
Mantelrohr - Außendurchmesser: 355 mm - 2x 90 mm

Fabrikat: isoplus oder gleichwertig
Einheit: Stk

**03.16.00.015 ELE/ELÜ Doppel-/2xEinzelrohr DN 125/2xDN25 (2x139,7/450)-2x(33,7/90), AG-Anschluß, DIN EN 15698-1, DIN EN 448**
Art.Nr.: ELDIPGGP1125025

Mediumrohr Durchgang: P235GH
Mediumrohr Abgang: P235GH
Mantelrohr: PEHD
Dämmdicke: 1x verstärkt
Netzüberwachung: IPS-Cu

Abmessungen:
Verbundmantelrohr - Nennweite: 2x DN 125 - 2x DN 25
Mediumrohr - Außendurchmesser: 2x 139,7 mm - 2x 33,7 mm
Mantelrohr - Außendurchmesser: 450 mm - 2x 90 mm

Fabrikat: isoplus oder gleichwertig
Einheit: Stk

**03.16.00.016 ELE/ELÜ Doppel-/2xEinzelrohr DN 125/2xDN25 (2x139,7/450)-2x(33,7/90), AG-Anschluß, DIN EN 15698-1, DIN EN 448**
Art.Nr.: ELDIPTGP1125025

Mediumrohr Durchgang: P235GH
Mediumrohr Abgang: P235TR1
Mantelrohr: PEHD
Dämmdicke: 1x verstärkt
Netzüberwachung: IPS-Cu

Abmessungen:
Verbundmantelrohr - Nennweite: 2x DN 125 - 2x DN 25
Mediumrohr - Außendurchmesser: 2x 139,7 mm - 2x 33,7 mm
Mantelrohr - Außendurchmesser: 450 mm - 2x 90 mm

Fabrikat: isoplus oder gleichwertig
Einheit: Stk

**03.16.00.017 ELE/ELÜ Doppel-/2xEinzelrohr DN 150/2xDN25 (2x168,3/500)-2x(33,7/90), AG-Anschluß, DIN EN 15698-1, DIN EN 448**
Art.Nr.: ELDIPGGP1150025

Mediumrohr Durchgang: P235GH
Mediumrohr Abgang: P235GH
Mantelrohr: PEHD
Dämmdicke: 1x verstärkt
Netzüberwachung: IPS-Cu

Abmessungen:
Verbundmantelrohr - Nennweite: 2x DN 150 - 2x DN 25
Mediumrohr - Außendurchmesser: 2x 168,3 mm - 2x 33,7 mm
Mantelrohr - Außendurchmesser: 500 mm - 2x 90 mm

Fabrikat: isoplus oder gleichwertig
Einheit: Stk

**03.16.00.018 ELE/ELÜ Doppel-/2xEinzelrohr DN 150/2xDN25 (2x168,3/500)-2x(33,7/90), AG-Anschluß, DIN EN 15698-1, DIN EN 448**
Art.Nr.: ELDIPTGP1150025

Mediumrohr Durchgang: P235GH
Mediumrohr Abgang: P235TR1
Mantelrohr: PEHD
Dämmdicke: 1x verstärkt
Netzüberwachung: IPS-Cu

Abmessungen:
Verbundmantelrohr - Nennweite: 2x DN 150 - 2x DN 25
Mediumrohr - Außendurchmesser: 2x 168,3 mm - 2x 33,7 mm
Mantelrohr - Außendurchmesser: 500 mm - 2x 90 mm

Fabrikat: isoplus oder gleichwertig
Einheit: Stk

**03.16.00.019 ELE/ELÜ Doppel-/2xEinzelrohr DN 200/2xDN25 (2x219,1/630)-2x(33,7/90), AG-Anschluß, DIN EN 15698-1, DIN EN 448**
Art.Nr.: ELDIPGGP1200025

Mediumrohr Durchgang: P235GH
Mediumrohr Abgang: P235GH
Mantelrohr: PEHD
Dämmdicke: 1x verstärkt
Netzüberwachung: IPS-Cu

Abmessungen:
Verbundmantelrohr - Nennweite: 2x DN 200 - 2x DN 25
Mediumrohr - Außendurchmesser: 2x 219,1 mm - 2x 33,7 mm
Mantelrohr - Außendurchmesser: 630 mm - 2x 90 mm

Fabrikat: isoplus oder gleichwertig
Einheit: Stk

**03.16.00.020 ELE/ELÜ Doppel-/2xEinzelrohr DN 200/2xDN25 (2x219,1/630)-2x(33,7/90), AG-Anschluß, DIN EN 15698-1, DIN EN 448**
Art.Nr.: ELDIPTGP1200025

Mediumrohr Durchgang: P235GH
Mediumrohr Abgang: P235TR1
Mantelrohr: PEHD
Dämmdicke: 1x verstärkt
Netzüberwachung: IPS-Cu

Abmessungen:
Verbundmantelrohr - Nennweite: 2x DN 200 - 2x DN 25
Mediumrohr - Außendurchmesser: 2x 219,1 mm - 2x 33,7 mm
Mantelrohr - Außendurchmesser: 630 mm - 2x 90 mm

Fabrikat: isoplus oder gleichwertig
Einheit: Stk

*Hinweis*
Reduzierstück, Verbund, Wärmedämmung Mantel- und
Mediumrohrqualität wie vor beschrieben.
Als Mediumrohrreduzierung wird grundsätzlich ein
exzentrisches Stahlteil nach DIN EN 10253-2 mit
angeschweißten Rohrstutzen verwendet.

Ab Wandstärke > 3,2 mm mit Schweißnahtvorbereitung
durch 30° abgeschrägte Enden nach DIN EN ISO 9692-1.

Liefern und montieren.

#### 03.17 Reduzierstück, Dämmdicke Standard, Netzüberw. IPS-Cu

**03.17.00.001 Reduzierstück Doppelrohr DN 25/20(2x33,7/140)-(2x26,9/125), inkl. IPS, DIN EN 15698-1 und EN 448**
Art.Nr.: RSDIPGGPS025020

Mediumrohr: P235GH
Mantelrohr: PEHD
Dämmdicke: Standard
Netzüberwachung: IPS-Cu

Abmessungen:
Verbundmantelrohr - Nennweite: 2x DN 25 - 2x DN 20
Mediumrohr - Außendurchm.: 2x 33,7 mm - 2x 26,9 mm
Mantelrohr - Außendurchmesser: 140 mm - 125 mm

Fabrikat: isoplus oder gleichwertig
Einheit: Stk

**03.17.00.002 Reduzierstück Doppelrohr DN 25/20(2x33,7/140)-(2x26,9/125), inkl. IPS, DIN EN 15698-1 und EN 448**
Art.Nr.: RSDIPTGPS025020

Mediumrohr: P235TR1
Mantelrohr: PEHD
Dämmdicke: Standard
Netzüberwachung: IPS-Cu

Abmessungen:
Verbundmantelrohr - Nennweite: 2x DN 25 - 2x DN 20
Mediumrohr - Außendurchm.: 2x 33,7 mm - 2x 26,9 mm
Mantelrohr - Außendurchmesser: 140 mm - 125 mm

Fabrikat: isoplus oder gleichwertig
Einheit: Stk

**03.17.00.003 Reduzierstück Doppelrohr DN 32/25(2x42,4/160)-(2x33,7/140), inkl. IPS, DIN EN 15698-1 und EN 448**
Art.Nr.: RSDIPGGPS032025

Mediumrohr: P235GH
Mantelrohr: PEHD
Dämmdicke: Standard
Netzüberwachung: IPS-Cu

Abmessungen:
Verbundmantelrohr - Nennweite: 2x DN 32 - 2x DN 25
Mediumrohr - Außendurchm.: 2x 42,4 mm - 2x 33,7 mm
Mantelrohr - Außendurchmesser: 160 mm - 140 mm

Fabrikat: isoplus oder gleichwertig
Einheit: Stk

**03.17.00.004 Reduzierstück Doppelrohr DN 32/20(2x42,4/160)-(2x26,9/125), inkl. IPS, DIN EN 15698-1 und EN 448**
Art.Nr.: RSDIPGGPS032020

Mediumrohr: P235GH
Mantelrohr: PEHD
Dämmdicke: Standard
Netzüberwachung: IPS-Cu

Abmessungen:
Verbundmantelrohr - Nennweite: 2x DN 32 - 2x DN 20
Mediumrohr - Außendurchm.: 2x 42,4 mm - 2x 26,9 mm
Mantelrohr - Außendurchmesser: 160 mm - 125 mm

Fabrikat: isoplus oder gleichwertig
Einheit: Stk

**03.17.00.005 Reduzierstück Doppelrohr DN 32/25(2x42,4/160)-(2x33,7/140), inkl. IPS, DIN EN 15698-1 und EN 448**
Art.Nr.: RSDIPTGPS032025

Mediumrohr: P235TR1
Mantelrohr: PEHD
Dämmdicke: Standard
Netzüberwachung: IPS-Cu

Abmessungen:
Verbundmantelrohr - Nennweite: 2x DN 32 - 2x DN 25
Mediumrohr - Außendurchm.: 2x 42,4 mm - 2x 33,7 mm
Mantelrohr - Außendurchmesser: 160 mm - 140 mm

Fabrikat: isoplus oder gleichwertig
Einheit: Stk

**03.17.00.006 Reduzierstück Doppelrohr DN 32/20(2x42,4/160)-(2x26,9/125), inkl. IPS, DIN EN 15698-1 und EN 448**
Art.Nr.: RSDIPTGPS032020

Mediumrohr: P235TR1
Mantelrohr: PEHD
Dämmdicke: Standard
Netzüberwachung: IPS-Cu

Abmessungen:
Verbundmantelrohr - Nennweite: 2x DN 32 - 2x DN 20
Mediumrohr - Außendurchm.: 2x 42,4 mm - 2x 26,9 mm
Mantelrohr - Außendurchmesser: 160 mm - 125 mm

Fabrikat: isoplus oder gleichwertig
Einheit: Stk

**03.17.00.007 Reduzierstück Doppelrohr DN 40/32(2x48,3/160)-(2x42,4/160), inkl. IPS, DIN EN 15698-1 und EN 448**
Art.Nr.: RSDIPGGPS040032

Mediumrohr: P235GH
Mantelrohr: PEHD
Dämmdicke: Standard
Netzüberwachung: IPS-Cu

Abmessungen:
Verbundmantelrohr - Nennweite: 2x DN 40 - 2x DN 32
Mediumrohr - Außendurchm.: 2x 48,3 mm - 2x 42,4 mm
Mantelrohr - Außendurchmesser: 160 mm - 160 mm

Fabrikat: isoplus oder gleichwertig
Einheit: Stk

**03.17.00.008 Reduzierstück Doppelrohr DN 40/25(2x48,3/160)-(2x33,7/140), inkl. IPS, DIN EN 15698-1 und EN 448**
Art.Nr.: RSDIPGGPS040025

Mediumrohr: P235GH
Mantelrohr: PEHD
Dämmdicke: Standard
Netzüberwachung: IPS-Cu

Abmessungen:
Verbundmantelrohr - Nennweite: 2x DN 40 - 2x DN 25
Mediumrohr - Außendurchm.: 2x 48,3 mm - 2x 33,7 mm
Mantelrohr - Außendurchmesser: 160 mm - 140 mm

Fabrikat: isoplus oder gleichwertig
Einheit: Stk

**03.17.00.009 Reduzierstück Doppelrohr DN 40/32(2x48,3/160)-(2x42,4/160), inkl. IPS, DIN EN 15698-1 und EN 448**
Art.Nr.: RSDIPTGPS040032

Mediumrohr: P235TR1
Mantelrohr: PEHD
Dämmdicke: Standard
Netzüberwachung: IPS-Cu

Abmessungen:
Verbundmantelrohr - Nennweite: 2x DN 40 - 2x DN 32
Mediumrohr - Außendurchm.: 2x 48,3 mm - 2x 42,4 mm
Mantelrohr - Außendurchmesser: 160 mm - 160 mm

Fabrikat: isoplus oder gleichwertig
Einheit: Stk

**03.17.00.010 Reduzierstück Doppelrohr DN 40/25(2x48,3/160)-(2x33,7/140), inkl. IPS, DIN EN 15698-1 und EN 448**
Art.Nr.: RSDIPTGPS040025

Mediumrohr: P235TR1
Mantelrohr: PEHD
Dämmdicke: Standard
Netzüberwachung: IPS-Cu

Abmessungen:
Verbundmantelrohr - Nennweite: 2x DN 40 - 2x DN 25
Mediumrohr - Außendurchm.: 2x 48,3 mm - 2x 33,7 mm
Mantelrohr - Außendurchmesser: 160 mm - 140 mm

Fabrikat: isoplus oder gleichwertig
Einheit: Stk

**03.17.00.011 Reduzierstück Doppelrohr DN 50/40(2x60,3/200)-(2x48,3/160), inkl. IPS, DIN EN 15698-1 und EN 448**
Art.Nr.: RSDIPGGPS050040

Mediumrohr: P235GH
Mantelrohr: PEHD
Dämmdicke: Standard
Netzüberwachung: IPS-Cu

Abmessungen:
Verbundmantelrohr - Nennweite: 2x DN 50 - 2x DN 40
Mediumrohr - Außendurchm.: 2x 60,3 mm - 2x 48,3 mm
Mantelrohr - Außendurchmesser: 200 mm - 160 mm

Fabrikat: isoplus oder gleichwertig
Einheit: Stk

**03.17.00.012 Reduzierstück Doppelrohr DN 50/32(2x60,3/200)-(2x42,4/160), inkl. IPS, DIN EN 15698-1 und EN 448**
Art.Nr.: RSDIPGGPS050032

Mediumrohr: P235GH
Mantelrohr: PEHD
Dämmdicke: Standard
Netzüberwachung: IPS-Cu

Abmessungen:
Verbundmantelrohr - Nennweite: 2x DN 50 - 2x DN 32
Mediumrohr - Außendurchm.: 2x 60,3 mm - 2x 42,4 mm
Mantelrohr - Außendurchmesser: 200 mm - 160 mm

Fabrikat: isoplus oder gleichwertig
Einheit: Stk

**03.17.00.013 Reduzierstück Doppelrohr DN 50/40(2x60,3/200)-(2x48,3/160), inkl. IPS, DIN EN 15698-1 und EN 448**
Art.Nr.: RSDIPTGPS050040

Mediumrohr: P235TR1
Mantelrohr: PEHD
Dämmdicke: Standard
Netzüberwachung: IPS-Cu

Abmessungen:
Verbundmantelrohr - Nennweite: 2x DN 50 - 2x DN 40
Mediumrohr - Außendurchm.: 2x 60,3 mm - 2x 48,3 mm
Mantelrohr - Außendurchmesser: 200 mm - 160 mm

Fabrikat: isoplus oder gleichwertig
Einheit: Stk

**03.17.00.014 Reduzierstück Doppelrohr DN 50/32(2x60,3/200)-(2x42,4/160), inkl. IPS, DIN EN 15698-1 und EN 448**
Art.Nr.: RSDIPTGPS050032

Mediumrohr: P235TR1
Mantelrohr: PEHD
Dämmdicke: Standard
Netzüberwachung: IPS-Cu

Abmessungen:
Verbundmantelrohr - Nennweite: 2x DN 50 - 2x DN 32
Mediumrohr - Außendurchm.: 2x 60,3 mm - 2x 42,4 mm
Mantelrohr - Außendurchmesser: 200 mm - 160 mm

Fabrikat: isoplus oder gleichwertig
Einheit: Stk

**03.17.00.015 Reduzierstück Doppelrohr DN 65/50(2x76,1/225)-(2x60,3/200), inkl. IPS, DIN EN 15698-1 und EN 448**
Art.Nr.: RSDIPGGPS065050

Mediumrohr: P235GH
Mantelrohr: PEHD
Dämmdicke: Standard
Netzüberwachung: IPS-Cu

Abmessungen:
Verbundmantelrohr - Nennweite: 2x DN 65 - 2x DN 50
Mediumrohr - Außendurchm.: 2x 76,1 mm - 2x 60,3 mm
Mantelrohr - Außendurchmesser: 225 mm - 200 mm

Fabrikat: isoplus oder gleichwertig
Einheit: Stk

**03.17.00.016 Reduzierstück Doppelrohr DN 65/40(2x76,1/225)-(2x48,3/160), inkl. IPS, DIN EN 15698-1 und EN 448**
Art.Nr.: RSDIPGGPS065040

Mediumrohr: P235GH
Mantelrohr: PEHD
Dämmdicke: Standard
Netzüberwachung: IPS-Cu

Abmessungen:
Verbundmantelrohr - Nennweite: 2x DN 65 - 2x DN 40
Mediumrohr - Außendurchm.: 2x 76,1 mm - 2x 48,3 mm
Mantelrohr - Außendurchmesser: 225 mm - 160 mm

Fabrikat: isoplus oder gleichwertig
Einheit: Stk

**03.17.00.017 Reduzierstück Doppelrohr DN 65/50(2x76,1/225)-(2x60,3/200), inkl. IPS, DIN EN 15698-1 und EN 448**
Art.Nr.: RSDIPTGPS065050

Mediumrohr: P235TR1
Mantelrohr: PEHD
Dämmdicke: Standard
Netzüberwachung: IPS-Cu

Abmessungen:
Verbundmantelrohr - Nennweite: 2x DN 65 - 2x DN 50
Mediumrohr - Außendurchm.: 2x 76,1 mm - 2x 60,3 mm
Mantelrohr - Außendurchmesser: 225 mm - 200 mm

Fabrikat: isoplus oder gleichwertig
Einheit: Stk

**03.17.00.018 Reduzierstück Doppelrohr DN 65/40(2x76,1/225)-(2x48,3/160), inkl. IPS, DIN EN 15698-1 und EN 448**
Art.Nr.: RSDIPTGPS065040

Mediumrohr: P235TR1
Mantelrohr: PEHD
Dämmdicke: Standard
Netzüberwachung: IPS-Cu

Abmessungen:
Verbundmantelrohr - Nennweite: 2x DN 65 - 2x DN 40
Mediumrohr - Außendurchm.: 2x 76,1 mm - 2x 48,3 mm
Mantelrohr - Außendurchmesser: 225 mm - 160 mm

Fabrikat: isoplus oder gleichwertig
Einheit: Stk

**03.17.00.019 Reduzierstück Doppelrohr DN 80/65(2x88,9/250)-(2x76,1/225), inkl. IPS, DIN EN 15698-1 und EN 448**
Art.Nr.: RSDIPGGPS080065

Mediumrohr: P235GH
Mantelrohr: PEHD
Dämmdicke: Standard
Netzüberwachung: IPS-Cu

Abmessungen:
Verbundmantelrohr - Nennweite: 2x DN 80 - 2x DN 65
Mediumrohr - Außendurchm.: 2x 88,9 mm - 2x 76,1 mm
Mantelrohr - Außendurchmesser: 250 mm - 225 mm

Fabrikat: isoplus oder gleichwertig
Einheit: Stk

**03.17.00.020 Reduzierstück Doppelrohr DN 80/50(2x88,9/250)-(2x60,3/200), inkl. IPS, DIN EN 15698-1 und EN 448**
Art.Nr.: RSDIPGGPS080050

Mediumrohr: P235GH
Mantelrohr: PEHD
Dämmdicke: Standard
Netzüberwachung: IPS-Cu

Abmessungen:
Verbundmantelrohr - Nennweite: 2x DN 80 - 2x DN 50
Mediumrohr - Außendurchm.: 2x 88,9 mm - 2x 60,3 mm
Mantelrohr - Außendurchmesser: 250 mm - 200 mm

Fabrikat: isoplus oder gleichwertig
Einheit: Stk

**03.17.00.021 Reduzierstück Doppelrohr DN 80/65(2x88,9/250)-(2x76,1/225), inkl. IPS, DIN EN 15698-1 und EN 448**
Art.Nr.: RSDIPTGPS080065

Mediumrohr: P235TR1
Mantelrohr: PEHD
Dämmdicke: Standard
Netzüberwachung: IPS-Cu

Abmessungen:
Verbundmantelrohr - Nennweite: 2x DN 80 - 2x DN 65
Mediumrohr - Außendurchm.: 2x 88,9 mm - 2x 76,1 mm
Mantelrohr - Außendurchmesser: 250 mm - 225 mm

Fabrikat: isoplus oder gleichwertig
Einheit: Stk

**03.17.00.022 Reduzierstück Doppelrohr DN 80/50(2x88,9/250)-(2x60,3/200), inkl. IPS, DIN EN 15698-1 und EN 448**
Art.Nr.: RSDIPTGPS080050

Mediumrohr: P235TR1
Mantelrohr: PEHD
Dämmdicke: Standard
Netzüberwachung: IPS-Cu

Abmessungen:
Verbundmantelrohr - Nennweite: 2x DN 80 - 2x DN 50
Mediumrohr - Außendurchm.: 2x 88,9 mm - 2x 60,3 mm
Mantelrohr - Außendurchmesser: 250 mm - 200 mm

Fabrikat: isoplus oder gleichwertig
Einheit: Stk

**03.17.00.023 Reduzierstück Doppelrohr DN 100/80(2x114,3/315)-(2x88,9/250), inkl. IPS, DIN EN 15698-1 und EN 448**
Art.Nr.: RSDIPGGPS100080

Mediumrohr: P235GH
Mantelrohr: PEHD
Dämmdicke: Standard
Netzüberwachung: IPS-Cu

Abmessungen:
Verbundmantelrohr - Nennweite: 2x DN 100 - 2x DN 80
Mediumrohr - Außendurchm.: 2x 114,3 mm - 2x 88,9 mm
Mantelrohr - Außendurchmesser: 315 mm - 250 mm

Fabrikat: isoplus oder gleichwertig
Einheit: Stk

**03.17.00.024 Reduzierstück Doppelrohr DN 100/65(2x114,3/315)-(2x76,1/225), inkl. IPS, DIN EN 15698-1 und EN 448**
Art.Nr.: RSDIPGGPS100065

Mediumrohr: P235GH
Mantelrohr: PEHD
Dämmdicke: Standard
Netzüberwachung: IPS-Cu

Abmessungen:
Verbundmantelrohr - Nennweite: 2x DN 100 - 2x DN 65
Mediumrohr - Außendurchm.: 2x 114,3 mm - 2x 76,1 mm
Mantelrohr - Außendurchmesser: 315 mm - 225 mm

Fabrikat: isoplus oder gleichwertig
Einheit: Stk

**03.17.00.025 Reduzierstück Doppelrohr DN 100/80(2x114,3/315)-(2x88,9/250), inkl. IPS, DIN EN 15698-1 und EN 448**
Art.Nr.: RSDIPTGPS100080

Mediumrohr: P235GH / P235TR1
Mantelrohr: PEHD
Dämmdicke: Standard
Netzüberwachung: IPS-Cu

Abmessungen:
Verbundmantelrohr - Nennweite: 2x DN 100 - 2x DN 80
Mediumrohr - Außendurchm.: 2x 114,3 mm - 2x 88,9 mm
Mantelrohr - Außendurchmesser: 315 mm - 250 mm

Fabrikat: isoplus oder gleichwertig
Einheit: Stk

**03.17.00.026 Reduzierstück Doppelrohr DN 100/65(2x114,3/315)-(2x76,1/225), inkl. IPS, DIN EN 15698-1 und EN 448**
Art.Nr.: RSDIPTGPS100065

Mediumrohr: P235GH / P235TR1
Mantelrohr: PEHD
Dämmdicke: Standard
Netzüberwachung: IPS-Cu

Abmessungen:
Verbundmantelrohr - Nennweite: 2x DN 100 - 2x DN 65
Mediumrohr - Außendurchm.: 2x 114,3 mm - 2x 76,1 mm
Mantelrohr - Außendurchmesser: 315 mm - 225 mm

Fabrikat: isoplus oder gleichwertig
Einheit: Stk

**03.17.00.027 Reduzierstück Doppelrohr DN 125/100(2x139,7/400)-(2x114,3/315), inkl. IPS, DIN EN 15698-1 und EN 448**
Art.Nr.: RSDIPGGPS125100

Mediumrohr: P235GH
Mantelrohr: PEHD
Dämmdicke: Standard
Netzüberwachung: IPS-Cu

Abmessungen:
Verbundmantelrohr - Nennweite: 2x DN 125 - 2x DN 100
Mediumrohr - Außendurchm.: 2x 139,7 mm - 2x 114,3 mm
Mantelrohr - Außendurchmesser: 400 mm - 315 mm

Fabrikat: isoplus oder gleichwertig
Einheit: Stk

**03.17.00.028 Reduzierstück Doppelrohr DN 125/80(2x139,7/400)-(2x88,9/250), inkl. IPS, DIN EN 15698-1 und EN 448**
Art.Nr.: RSDIPGGPS125080

Mediumrohr: P235GH
Mantelrohr: PEHD
Dämmdicke: Standard
Netzüberwachung: IPS-Cu

Abmessungen:
Verbundmantelrohr - Nennweite: 2x DN 125 - 2x DN 80
Mediumrohr - Außendurchm.: 2x 139,7 mm - 2x 88,9 mm
Mantelrohr - Außendurchmesser: 400 mm - 250 mm

Fabrikat: isoplus oder gleichwertig
Einheit: Stk

**03.17.00.029 Reduzierstück Doppelrohr DN 125/80(2x139,7/400)-(2x88,9/250), inkl. IPS, DIN EN 15698-1 und EN 448**
Art.Nr.: RSDIPTGPS125080

Mediumrohr: P235GH / P235TR1
Mantelrohr: PEHD
Dämmdicke: Standard
Netzüberwachung: IPS-Cu

Abmessungen:
Verbundmantelrohr - Nennweite: 2x DN 125 - 2x DN 80
Mediumrohr - Außendurchm.: 2x 139,7 mm - 2x 88,9 mm
Mantelrohr - Außendurchmesser: 400 mm - 250 mm

Fabrikat: isoplus oder gleichwertig
Einheit: Stk

**03.17.00.030 Reduzierstück Doppelrohr DN 150/125(2x168,3/450)-(2x139,7/400), inkl. IPS, DIN EN 15698-1 und EN 448**
Art.Nr.: RSDIPGGPS150125

Mediumrohr: P235GH
Mantelrohr: PEHD
Dämmdicke: Standard
Netzüberwachung: IPS-Cu

Abmessungen:
Verbundmantelrohr - Nennweite: 2x DN 150 - 2x DN 125
Mediumrohr - Außendurchm.: 2x 168,3 mm - 2x 139,7 mm
Mantelrohr - Außendurchmesser: 450 mm - 400 mm

Fabrikat: isoplus oder gleichwertig
Einheit: Stk

**03.17.00.031 Reduzierstück Doppelrohr DN 150/100(2x168,3/450)-(2x114,3/315), inkl. IPS, DIN EN 15698-1 und EN 448**
Art.Nr.: RSDIPGGPS150100

Mediumrohr: P235GH
Mantelrohr: PEHD
Dämmdicke: Standard
Netzüberwachung: IPS-Cu

Abmessungen:
Verbundmantelrohr - Nennweite: 2x DN 150 - 2x DN 100
Mediumrohr - Außendurchm.: 2x 168,3 mm - 2x 114,3 mm
Mantelrohr - Außendurchmesser: 450 mm - 315 mm

Fabrikat: isoplus oder gleichwertig
Einheit: Stk

**03.17.00.032 Reduzierstück Doppelrohr DN 200/150(2x219,1/560)-(2x168,3/450), inkl. IPS, DIN EN 15698-1 und EN 448**
Art.Nr.: RSDIPGGPS200150

Mediumrohr: P235GH
Mantelrohr: PEHD
Dämmdicke: Standard
Netzüberwachung: IPS-Cu

Abmessungen:
Verbundmantelrohr - Nennweite: 2x DN 200 - 2x DN 150
Mediumrohr - Außendurchm.: 2x 219,1 mm - 2x 168,3 mm
Mantelrohr - Außendurchmesser: 560 mm - 450 mm

Fabrikat: isoplus oder gleichwertig
Einheit: Stk

**03.17.00.033 Reduzierstück Doppelrohr DN 200/125(2x219,1/560)-(2x139,7/400), inkl. IPS, DIN EN 15698-1 und EN 448**
Art.Nr.: RSDIPGGPS200125

Mediumrohr: P235GH
Mantelrohr: PEHD
Dämmdicke: Standard
Netzüberwachung: IPS-Cu

Abmessungen:
Verbundmantelrohr - Nennweite: 2x DN 200 - 2x DN 125
Mediumrohr - Außendurchm.: 2x 219,1 mm - 2x 139,7 mm
Mantelrohr - Außendurchmesser: 560 mm - 400 mm

Fabrikat: isoplus oder gleichwertig
Einheit: Stk

#### 03.18 Reduzierstück, Dämmdicke 1x verstärkt, Netzüberw. IPS-Cu

**03.18.00.001 Reduzierstück Doppelrohr DN 25/20(2x33,7/160)-(2x26,9/140), inkl. IPS, DIN EN 15698-1 und EN 448**
Art.Nr.: RSDIPGGP1025020

Mediumrohr: P235GH
Mantelrohr: PEHD
Dämmdicke: 1x verstärkt
Netzüberwachung: IPS-Cu

Abmessungen:
Verbundmantelrohr - Nennweite: 2x DN 25 - 2x DN 20
Mediumrohr - Außendurchm.: 2x 33,7 mm - 2x 26,9 mm
Mantelrohr - Außendurchmesser: 160 mm - 140 mm

Fabrikat: isoplus oder gleichwertig
Einheit: Stk

**03.18.00.002 Reduzierstück Doppelrohr DN 25/20(2x33,7/160)-(2x26,9/140), inkl. IPS, DIN EN 15698-1 und EN 448**
Art.Nr.: RSDIPTGP1025020

Mediumrohr: P235TR1
Mantelrohr: PEHD
Dämmdicke: 1x verstärkt
Netzüberwachung: IPS-Cu

Abmessungen:
Verbundmantelrohr - Nennweite: 2x DN 25 - 2x DN 20
Mediumrohr - Außendurchm.: 2x 33,7 mm - 2x 26,9 mm
Mantelrohr - Außendurchmesser: 160 mm - 140 mm

Fabrikat: isoplus oder gleichwertig
Einheit: Stk

**03.18.00.003 Reduzierstück Doppelrohr DN 32/25(2x42,4/180)-(2x33,7/160), inkl. IPS, DIN EN 15698-1 und EN 448**
Art.Nr.: RSDIPGGP1032025

Mediumrohr: P235GH
Mantelrohr: PEHD
Dämmdicke: 1x verstärkt
Netzüberwachung: IPS-Cu

Abmessungen:
Verbundmantelrohr - Nennweite: 2x DN 32 - 2x DN 25
Mediumrohr - Außendurchm.: 2x 42,4 mm - 2x 33,7 mm
Mantelrohr - Außendurchmesser: 180 mm - 160 mm

Fabrikat: isoplus oder gleichwertig
Einheit: Stk

**03.18.00.004 Reduzierstück Doppelrohr DN 32/20(2x42,4/180)-(2x26,9/140), inkl. IPS, DIN EN 15698-1 und EN 448**
Art.Nr.: RSDIPGGP1032020

Mediumrohr: P235GH
Mantelrohr: PEHD
Dämmdicke: 1x verstärkt
Netzüberwachung: IPS-Cu

Abmessungen:
Verbundmantelrohr - Nennweite: 2x DN 32 - 2x DN 20
Mediumrohr - Außendurchm.: 2x 42,4 mm - 2x 26,9 mm
Mantelrohr - Außendurchmesser: 180 mm - 140 mm

Fabrikat: isoplus oder gleichwertig
Einheit: Stk

**03.18.00.005 Reduzierstück Doppelrohr DN 32/25(2x42,4/180)-(2x33,7/160), inkl. IPS, DIN EN 15698-1 und EN 448**
Art.Nr.: RSDIPTGP1032025

Mediumrohr: P235TR1
Mantelrohr: PEHD
Dämmdicke: 1x verstärkt
Netzüberwachung: IPS-Cu

Abmessungen:
Verbundmantelrohr - Nennweite: 2x DN 32 - 2x DN 25
Mediumrohr - Außendurchm.: 2x 42,4 mm - 2x 33,7 mm
Mantelrohr - Außendurchmesser: 180 mm - 160 mm

Fabrikat: isoplus oder gleichwertig
Einheit: Stk

**03.18.00.006 Reduzierstück Doppelrohr DN 32/20(2x42,4/180)-(2x26,9/140), inkl. IPS, DIN EN 15698-1 und EN 448**
Art.Nr.: RSDIPTGP1032020

Mediumrohr: P235TR1
Mantelrohr: PEHD
Dämmdicke: 1x verstärkt
Netzüberwachung: IPS-Cu

Abmessungen:
Verbundmantelrohr - Nennweite: 2x DN 32 - 2x DN 20
Mediumrohr - Außendurchm.: 2x 42,4 mm - 2x 26,9 mm
Mantelrohr - Außendurchmesser: 180 mm - 140 mm

Fabrikat: isoplus oder gleichwertig
Einheit: Stk

**03.18.00.007 Reduzierstück Doppelrohr DN 40/32(2x48,3/180)-(2x42,4/180), inkl. IPS, DIN EN 15698-1 und EN 448**
Art.Nr.: RSDIPGGP1040032

Mediumrohr: P235GH
Mantelrohr: PEHD
Dämmdicke: 1x verstärkt
Netzüberwachung: IPS-Cu

Abmessungen:
Verbundmantelrohr - Nennweite: 2x DN 40 - 2x DN 32
Mediumrohr - Außendurchm.: 2x 48,3 mm - 2x 42,4 mm
Mantelrohr - Außendurchmesser: 180 mm - 180 mm

Fabrikat: isoplus oder gleichwertig
Einheit: Stk

**03.18.00.008 Reduzierstück Doppelrohr DN 40/25(2x48,3/180)-(2x33,7/160), inkl. IPS, DIN EN 15698-1 und EN 448**
Art.Nr.: RSDIPGGP1040025

Mediumrohr: P235GH
Mantelrohr: PEHD
Dämmdicke: 1x verstärkt
Netzüberwachung: IPS-Cu

Abmessungen:
Verbundmantelrohr - Nennweite: 2x DN 40 - 2x DN 25
Mediumrohr - Außendurchm.: 2x 48,3 mm - 2x 33,7 mm
Mantelrohr - Außendurchmesser: 180 mm - 160 mm

Fabrikat: isoplus oder gleichwertig
Einheit: Stk

**03.18.00.009 Reduzierstück Doppelrohr DN 40/32(2x48,3/180)-(2x42,4/180), inkl. IPS, DIN EN 15698-1 und EN 448**
Art.Nr.: RSDIPTGP1040032

Mediumrohr: P235TR1
Mantelrohr: PEHD
Dämmdicke: 1x verstärkt
Netzüberwachung: IPS-Cu

Abmessungen:
Verbundmantelrohr - Nennweite: 2x DN 40 - 2x DN 32
Mediumrohr - Außendurchm.: 2x 48,3 mm - 2x 42,4 mm
Mantelrohr - Außendurchmesser: 180 mm - 180 mm

Fabrikat: isoplus oder gleichwertig
Einheit: Stk

**03.18.00.010 Reduzierstück Doppelrohr DN 40/25(2x48,3/180)-(2x33,7/160), inkl. IPS, DIN EN 15698-1 und EN 448**
Art.Nr.: RSDIPTGP1040025

Mediumrohr: P235TR1
Mantelrohr: PEHD
Dämmdicke: 1x verstärkt
Netzüberwachung: IPS-Cu

Abmessungen:
Verbundmantelrohr - Nennweite: 2x DN 40 - 2x DN 25
Mediumrohr - Außendurchm.: 2x 48,3 mm - 2x 33,7 mm
Mantelrohr - Außendurchmesser: 180 mm - 160 mm

Fabrikat: isoplus oder gleichwertig
Einheit: Stk

**03.18.00.011 Reduzierstück Doppelrohr DN 50/40(2x60,3/225)-(2x48,3/180), inkl. IPS, DIN EN 15698-1 und EN 448**
Art.Nr.: RSDIPGGP1050040

Mediumrohr: P235GH
Mantelrohr: PEHD
Dämmdicke: 1x verstärkt
Netzüberwachung: IPS-Cu

Abmessungen:
Verbundmantelrohr - Nennweite: 2x DN 50 - 2x DN 40
Mediumrohr - Außendurchm.: 2x 60,3 mm - 2x 48,3 mm
Mantelrohr - Außendurchmesser: 225 mm - 180 mm

Fabrikat: isoplus oder gleichwertig
Einheit: Stk

**03.18.00.012 Reduzierstück Doppelrohr DN 50/32(2x60,3/225)-(2x42,4/180), inkl. IPS, DIN EN 15698-1 und EN 448**
Art.Nr.: RSDIPGGP1050032

Mediumrohr: P235GH
Mantelrohr: PEHD
Dämmdicke: 1x verstärkt
Netzüberwachung: IPS-Cu

Abmessungen:
Verbundmantelrohr - Nennweite: 2x DN 50 - 2x DN 32
Mediumrohr - Außendurchm.: 2x 60,3 mm - 2x 42,4 mm
Mantelrohr - Außendurchmesser: 225 mm - 180 mm

Fabrikat: isoplus oder gleichwertig
Einheit: Stk

**03.18.00.013 Reduzierstück Doppelrohr DN 50/40(2x60,3/225)-(2x48,3/180), inkl. IPS, DIN EN 15698-1 und EN 448**
Art.Nr.: RSDIPTGP1050040

Mediumrohr: P235TR1
Mantelrohr: PEHD
Dämmdicke: 1x verstärkt
Netzüberwachung: IPS-Cu

Abmessungen:
Verbundmantelrohr - Nennweite: 2x DN 50 - 2x DN 40
Mediumrohr - Außendurchm.: 2x 60,3 mm - 2x 48,3 mm
Mantelrohr - Außendurchmesser: 225 mm - 180 mm

Fabrikat: isoplus oder gleichwertig
Einheit: Stk

**03.18.00.014 Reduzierstück Doppelrohr DN 50/32(2x60,3/225)-(2x42,4/180), inkl. IPS, DIN EN 15698-1 und EN 448**
Art.Nr.: RSDIPTGP1050032

Mediumrohr: P235TR1
Mantelrohr: PEHD
Dämmdicke: 1x verstärkt
Netzüberwachung: IPS-Cu

Abmessungen:
Verbundmantelrohr - Nennweite: 2x DN 50 - 2x DN 32
Mediumrohr - Außendurchm.: 2x 60,3 mm - 2x 42,4 mm
Mantelrohr - Außendurchmesser: 225 mm - 180 mm

Fabrikat: isoplus oder gleichwertig
Einheit: Stk

**03.18.00.015 Reduzierstück Doppelrohr DN 65/50(2x76,1/250)-(2x60,3/225), inkl. IPS, DIN EN 15698-1 und EN 448**
Art.Nr.: RSDIPGGP1065050

Mediumrohr: P235GH
Mantelrohr: PEHD
Dämmdicke: 1x verstärkt
Netzüberwachung: IPS-Cu

Abmessungen:
Verbundmantelrohr - Nennweite: 2x DN 65 - 2x DN 50
Mediumrohr - Außendurchm.: 2x 76,1 mm - 2x 60,3 mm
Mantelrohr - Außendurchmesser: 250 mm - 225 mm

Fabrikat: isoplus oder gleichwertig
Einheit: Stk

**03.18.00.016 Reduzierstück Doppelrohr DN 65/40(2x76,1/250)-(2x48,3/180), inkl. IPS, DIN EN 15698-1 und EN 448**
Art.Nr.: RSDIPGGP1065040

Mediumrohr: P235GH
Mantelrohr: PEHD
Dämmdicke: 1x verstärkt
Netzüberwachung: IPS-Cu

Abmessungen:
Verbundmantelrohr - Nennweite: 2x DN 65 - 2x DN 40
Mediumrohr - Außendurchm.: 2x 76,1 mm - 2x 48,3 mm
Mantelrohr - Außendurchmesser: 250 mm - 180 mm

Fabrikat: isoplus oder gleichwertig
Einheit: Stk

**03.18.00.017 Reduzierstück Doppelrohr DN 65/50(2x76,1/250)-(2x60,3/225), inkl. IPS, DIN EN 15698-1 und EN 448**
Art.Nr.: RSDIPTGP1065050

Mediumrohr: P235TR1
Mantelrohr: PEHD
Dämmdicke: 1x verstärkt
Netzüberwachung: IPS-Cu

Abmessungen:
Verbundmantelrohr - Nennweite: 2x DN 65 - 2x DN 50
Mediumrohr - Außendurchm.: 2x 76,1 mm - 2x 60,3 mm
Mantelrohr - Außendurchmesser: 250 mm - 225 mm

Fabrikat: isoplus oder gleichwertig
Einheit: Stk

**03.18.00.018 Reduzierstück Doppelrohr DN 65/40(2x76,1/250)-(2x48,3/180), inkl. IPS, DIN EN 15698-1 und EN 448**
Art.Nr.: RSDIPTGP1065040

Mediumrohr: P235TR1
Mantelrohr: PEHD
Dämmdicke: 1x verstärkt
Netzüberwachung: IPS-Cu

Abmessungen:
Verbundmantelrohr - Nennweite: 2x DN 65 - 2x DN 40
Mediumrohr - Außendurchm.: 2x 76,1 mm - 2x 48,3 mm
Mantelrohr - Außendurchmesser: 250 mm - 180 mm

Fabrikat: isoplus oder gleichwertig
Einheit: Stk

**03.18.00.019 Reduzierstück Doppelrohr DN 80/65(2x88,9/280)-(2x76,1/250), inkl. IPS, DIN EN 15698-1 und EN 448**
Art.Nr.: RSDIPGGP1080065

Mediumrohr: P235GH
Mantelrohr: PEHD
Dämmdicke: 1x verstärkt
Netzüberwachung: IPS-Cu

Abmessungen:
Verbundmantelrohr - Nennweite: 2x DN 80 - 2x DN 65
Mediumrohr - Außendurchm.: 2x 88,9 mm - 2x 76,1 mm
Mantelrohr - Außendurchmesser: 280 mm - 250 mm

Fabrikat: isoplus oder gleichwertig
Einheit: Stk

**03.18.00.020 Reduzierstück Doppelrohr DN 80/50(2x88,9/280)-(2x60,3/225), inkl. IPS, DIN EN 15698-1 und EN 448**
Art.Nr.: RSDIPGGP1080050

Mediumrohr: P235GH
Mantelrohr: PEHD
Dämmdicke: 1x verstärkt
Netzüberwachung: IPS-Cu

Abmessungen:
Verbundmantelrohr - Nennweite: 2x DN 80 - 2x DN 50
Mediumrohr - Außendurchm.: 2x 88,9 mm - 2x 60,3 mm
Mantelrohr - Außendurchmesser: 280 mm - 225 mm

Fabrikat: isoplus oder gleichwertig
Einheit: Stk

**03.18.00.021 Reduzierstück Doppelrohr DN 80/65(2x88,9/280)-(2x76,1/250), inkl. IPS, DIN EN 15698-1 und EN 448**
Art.Nr.: RSDIPTGP1080065

Mediumrohr: P235TR1
Mantelrohr: PEHD
Dämmdicke: 1x verstärkt
Netzüberwachung: IPS-Cu

Abmessungen:
Verbundmantelrohr - Nennweite: 2x DN 80 - 2x DN 65
Mediumrohr - Außendurchm.: 2x 88,9 mm - 2x 76,1 mm
Mantelrohr - Außendurchmesser: 280 mm - 250 mm

Fabrikat: isoplus oder gleichwertig
Einheit: Stk

**03.18.00.022 Reduzierstück Doppelrohr DN 80/50(2x88,9/280)-(2x60,3/225), inkl. IPS, DIN EN 15698-1 und EN 448**
Art.Nr.: RSDIPTGP1080050

Mediumrohr: P235TR1
Mantelrohr: PEHD
Dämmdicke: 1x verstärkt
Netzüberwachung: IPS-Cu

Abmessungen:
Verbundmantelrohr - Nennweite: 2x DN 80 - 2x DN 50
Mediumrohr - Außendurchm.: 2x 88,9 mm - 2x 60,3 mm
Mantelrohr - Außendurchmesser: 280 mm - 225 mm

Fabrikat: isoplus oder gleichwertig
Einheit: Stk

**03.18.00.023 Reduzierstück Doppelrohr DN 100/80(2x114,3/355)-(2x88,9/280), inkl. IPS, DIN EN 15698-1 und EN 448**
Art.Nr.: RSDIPGGP1100080

Mediumrohr: P235GH
Mantelrohr: PEHD
Dämmdicke: 1x verstärkt
Netzüberwachung: IPS-Cu

Abmessungen:
Verbundmantelrohr - Nennweite: 2x DN 100 - 2x DN 80
Mediumrohr - Außendurchm.: 2x 114,3 mm - 2x 88,9 mm
Mantelrohr - Außendurchmesser: 355 mm - 280 mm

Fabrikat: isoplus oder gleichwertig
Einheit: Stk

**03.18.00.024 Reduzierstück Doppelrohr DN 100/65(2x114,3/355)-(2x76,1/250), inkl. IPS, DIN EN 15698-1 und EN 448**
Art.Nr.: RSDIPGGP1100065

Mediumrohr: P235GH
Mantelrohr: PEHD
Dämmdicke: 1x verstärkt
Netzüberwachung: IPS-Cu

Abmessungen:
Verbundmantelrohr - Nennweite: 2x DN 100 - 2x DN 65
Mediumrohr - Außendurchm.: 2x 114,3 mm - 2x 76,1 mm
Mantelrohr - Außendurchmesser: 355 mm - 250 mm

Fabrikat: isoplus oder gleichwertig
Einheit: Stk

**03.18.00.025 Reduzierstück Doppelrohr DN 100/80(2x114,3/355)-(2x88,9/280), inkl. IPS, DIN EN 15698-1 und EN 448**
Art.Nr.: RSDIPTGP1100080

Mediumrohr: P235GH / P235TR1
Mantelrohr: PEHD
Dämmdicke: 1x verstärkt
Netzüberwachung: IPS-Cu

Abmessungen:
Verbundmantelrohr - Nennweite: 2x DN 100 - 2x DN 80
Mediumrohr - Außendurchm.: 2x 114,3 mm - 2x 88,9 mm
Mantelrohr - Außendurchmesser: 355 mm - 280 mm

Fabrikat: isoplus oder gleichwertig
Einheit: Stk

**03.18.00.026 Reduzierstück Doppelrohr DN 100/65(2x114,3/355)-(2x76,1/250), inkl. IPS, DIN EN 15698-1 und EN 448**
Art.Nr.: RSDIPTGP1100065

Mediumrohr: P235GH / P235TR1
Mantelrohr: PEHD
Dämmdicke: 1x verstärkt
Netzüberwachung: IPS-Cu

Abmessungen:
Verbundmantelrohr - Nennweite: 2x DN 100 - 2x DN 65
Mediumrohr - Außendurchm.: 2x 114,3 mm - 2x 76,1 mm
Mantelrohr - Außendurchmesser: 355 mm - 250 mm

Fabrikat: isoplus oder gleichwertig
Einheit: Stk

**03.18.00.027 Reduzierstück Doppelrohr DN 125/100(2x139,7/450)-(2x114,3/355), inkl. IPS, DIN EN 15698-1 und EN 448**
Art.Nr.: RSDIPGGP1125100

Mediumrohr: P235GH
Mantelrohr: PEHD
Dämmdicke: 1x verstärkt
Netzüberwachung: IPS-Cu

Abmessungen:
Verbundmantelrohr - Nennweite: 2x DN 125 - 2x DN 100
Mediumrohr - Außendurchm.: 2x 139,7 mm - 2x 114,3 mm
Mantelrohr - Außendurchmesser: 450 mm - 355 mm

Fabrikat: isoplus oder gleichwertig
Einheit: Stk

**03.18.00.028 Reduzierstück Doppelrohr DN 125/80(2x139,7/450)-(2x88,9/280), inkl. IPS, DIN EN 15698-1 und EN 448**
Art.Nr.: RSDIPGGP1125080

Mediumrohr: P235GH
Mantelrohr: PEHD
Dämmdicke: 1x verstärkt
Netzüberwachung: IPS-Cu

Abmessungen:
Verbundmantelrohr - Nennweite: 2x DN 125 - 2x DN 80
Mediumrohr - Außendurchm.: 2x 139,7 mm - 2x 88,9 mm
Mantelrohr - Außendurchmesser: 450 mm - 280 mm

Fabrikat: isoplus oder gleichwertig
Einheit: Stk

**03.18.00.029 Reduzierstück Doppelrohr DN 125/80(2x139,7/450)-(2x88,9/280), inkl. IPS, DIN EN 15698-1 und EN 448**
Art.Nr.: RSDIPTGP1125080

Mediumrohr: P235GH / P235TR1
Mantelrohr: PEHD
Dämmdicke: 1x verstärkt
Netzüberwachung: IPS-Cu

Abmessungen:
Verbundmantelrohr - Nennweite: 2x DN 125 - 2x DN 80
Mediumrohr - Außendurchm.: 2x 139,7 mm - 2x 88,9 mm
Mantelrohr - Außendurchmesser: 450 mm - 280 mm

Fabrikat: isoplus oder gleichwertig
Einheit: Stk

**03.18.00.030 Reduzierstück Doppelrohr DN 150/125(2x168,3/500)-(2x139,7/450), inkl. IPS, DIN EN 15698-1 und EN 448**
Art.Nr.: RSDIPGGP1150125

Mediumrohr: P235GH
Mantelrohr: PEHD
Dämmdicke: 1x verstärkt
Netzüberwachung: IPS-Cu

Abmessungen:
Verbundmantelrohr - Nennweite: 2x DN 150 - 2x DN 125
Mediumrohr - Außendurchm.: 2x 168,3 mm - 2x 139,7 mm
Mantelrohr - Außendurchmesser: 500 mm - 450 mm

Fabrikat: isoplus oder gleichwertig
Einheit: Stk

**03.18.00.031 Reduzierstück Doppelrohr DN 150/100(2x168,3/500)-(2x114,3/355), inkl. IPS, DIN EN 15698-1 und EN 448**
Art.Nr.: RSDIPGGP1150100

Mediumrohr: P235GH
Mantelrohr: PEHD
Dämmdicke: 1x verstärkt
Netzüberwachung: IPS-Cu

Abmessungen:
Verbundmantelrohr - Nennweite: 2x DN 150 - 2x DN 100
Mediumrohr - Außendurchm.: 2x 168,3 mm - 2x 114,3 mm
Mantelrohr - Außendurchmesser: 500 mm - 355 mm

Fabrikat: isoplus oder gleichwertig
Einheit: Stk

**03.18.00.032 Reduzierstück Doppelrohr DN 200/150(2x219,1/630)-(2x168,3/500), inkl. IPS, DIN EN 15698-1 und EN 448**
Art.Nr.: RSDIPGGP1200150

Mediumrohr: P235GH
Mantelrohr: PEHD
Dämmdicke: 1x verstärkt
Netzüberwachung: IPS-Cu

Abmessungen:
Verbundmantelrohr - Nennweite: 2x DN 200 - 2x DN 150
Mediumrohr - Außendurchm.: 2x 219,1 mm - 2x 168,3 mm
Mantelrohr - Außendurchmesser: 560 mm - 450 mm

Fabrikat: isoplus oder gleichwertig
Einheit: Stk

**03.18.00.033 Reduzierstück Doppelrohr DN 200/125(2x219,1/630)-(2x139,7/450), inkl. IPS, DIN EN 15698-1 und EN 448**
Art.Nr.: RSDIPGGP1200125

Mediumrohr: P235GH
Mantelrohr: PEHD
Dämmdicke: 1x verstärkt
Netzüberwachung: IPS-Cu

Abmessungen:
Verbundmantelrohr - Nennweite: 2x DN 200 - 2x DN 125
Mediumrohr - Außendurchm.: 2x 219,1 mm - 2x 139,7 mm
Mantelrohr - Außendurchmesser: 560 mm - 400 mm

Fabrikat: isoplus oder gleichwertig
Einheit: Stk

*Hinweis*
Hosenrohr, Verbund, Wärmedämmung Mantel- und
Mediumrohrqualität wie vor beschrieben, zum Übergang
von Doppelrohr auf zwei Einzelrohre.
Bei der Montage ist auf die Einbaulage sowie die Achs-
bzw. Abstandsmaße zu achten.

Ab Wandstärke > 3,2 mm mit Schweißnahtvorbereitung
durch 30° abgeschrägte Enden nach DIN EN ISO 9692-1.

Liefern und montieren.

#### 03.19 Hosenrohr Typ I, Dämmdicke Standard, Netzüberw. IPS-Cu

**03.19.00.001 Hosenrohr Typ I Doppelrohr DN 20/2xDN 20 (2x26,9/125)-2x(26,9/90), DIN EN 15698-1 und EN 448**
Art.Nr.: HRD1IPGGPS020020

Mediumrohr: P235GH
Mantelrohr: PEHD
Dämmdicke: Standard
Netzüberwachung: IPS-Cu

Abmessungen:
Verbundmantelrohr - Nennweite: 2x DN 20 - 2x DN 20
Mediumrohr - Außendurchm.: 2x 26,9 mm - 2x 26,9 mm
Mantelrohr - Außendurchmesser: 125 mm - 2x 90 mm

Fabrikat: isoplus oder gleichwertig
Einheit: Stk

**03.19.00.002 Hosenrohr Typ I Doppelrohr DN 20/2xDN20 (2x26,9/125)-2x(26,9/90), DIN EN 15698-1 und EN 448**
Art.Nr.: HRD1IPTGPS020020

Mediumrohr: P235TR1
Mantelrohr: PEHD
Dämmdicke: Standard
Netzüberwachung: IPS-Cu

Abmessungen:
Verbundmantelrohr - Nennweite: 2x DN 20 - 2x DN 20
Mediumrohr - Außendurchm.: 2x 26,9 mm - 2x 26,9 mm
Mantelrohr - Außendurchmesser: 125 mm - 2x 90 mm

Fabrikat: isoplus oder gleichwertig
Einheit: Stk

**03.19.00.003 Hosenrohr Typ I Doppelrohr DN 25/2xDN25 (2x33,7/140)-2x(33,7/90), DIN EN 15698-1 und EN 448**
Art.Nr.: HRD1IPGGPS025025

Mediumrohr: P235GH
Mantelrohr: PEHD
Dämmdicke: Standard
Netzüberwachung: IPS-Cu

Abmessungen:
Verbundmantelrohr - Nennweite: 2x DN 25 - 2x DN 25
Mediumrohr - Außendurchm.: 2x 33,7 mm - 2x 33,7 mm
Mantelrohr - Außendurchmesser: 140 mm - 2x 90 mm

Fabrikat: isoplus oder gleichwertig
Einheit: Stk

**03.19.00.004 Hosenrohr Typ I Doppelrohr DN 25/2xDN25 (2x33,7/140)-2x(33,7/90), DIN EN 15698-1 und EN 448**
Art.Nr.: HRD1IPTGPS025025

Mediumrohr: P235TR1
Mantelrohr: PEHD
Dämmdicke: Standard
Netzüberwachung: IPS-Cu

Abmessungen:
Verbundmantelrohr - Nennweite: 2x DN 25 - 2x DN 25
Mediumrohr - Außendurchm.: 2x 33,7 mm - 2x 33,7 mm
Mantelrohr - Außendurchmesser: 140 mm - 2x 90 mm

Fabrikat: isoplus oder gleichwertig
Einheit: Stk

**03.19.00.005 Hosenrohr Typ I Doppelrohr DN 32/2xDN32 (2x42,4/160)-2x(42,4/110), DIN EN 15698-1 und EN 448**
Art.Nr.: HRD1IPGGPS032032

Mediumrohr: P235GH
Mantelrohr: PEHD
Dämmdicke: Standard
Netzüberwachung: IPS-Cu

Abmessungen:
Verbundmantelrohr - Nennweite: 2x DN 32 - 2x DN 32
Mediumrohr - Außendurchm.: 2x 42,4 mm - 2x 42,4 mm
Mantelrohr - Außendurchmesser: 160 mm - 2x 110 mm

Fabrikat: isoplus oder gleichwertig
Einheit: Stk

**03.19.00.006 Hosenrohr Typ I Doppelrohr DN 32/2xDN32 (2x42,4/160)-2x(42,4/110), DIN EN 15698-1 und EN 448**
Art.Nr.: HRD1IPTGPS032032

Mediumrohr: P235TR1
Mantelrohr: PEHD
Dämmdicke: Standard
Netzüberwachung: IPS-Cu

Abmessungen:
Verbundmantelrohr - Nennweite: 2x DN 32 - 2x DN 32
Mediumrohr - Außendurchm.: 2x 42,4 mm - 2x 42,4 mm
Mantelrohr - Außendurchmesser: 160 mm - 2x 110 mm

Fabrikat: isoplus oder gleichwertig
Einheit: Stk

**03.19.00.007 Hosenrohr Typ I Doppelrohr DN 40/2xDN40 (2x48,3/160)-2x(48,3/110), DIN EN 15698-1 und EN 448**
Art.Nr.: HRD1IPGGPS040040

Mediumrohr: P235GH
Mantelrohr: PEHD
Dämmdicke: Standard
Netzüberwachung: IPS-Cu

Abmessungen:
Verbundmantelrohr - Nennweite: 2x DN 40 - 2x DN 40
Mediumrohr - Außendurchm.: 2x 48,3 mm - 2x 48,3 mm
Mantelrohr - Außendurchmesser: 160 mm - 2x 110 mm

Fabrikat: isoplus oder gleichwertig
Einheit: Stk

**03.19.00.008 Hosenrohr Typ I Doppelrohr DN 40/2xDN40 (2x48,3/160)-2x(48,3/110), DIN EN 15698-1 und EN 448**
Art.Nr.: HRD1IPTGPS040040

Mediumrohr: P235TR1
Mantelrohr: PEHD
Dämmdicke: Standard
Netzüberwachung: IPS-Cu

Abmessungen:
Verbundmantelrohr - Nennweite: 2x DN 40 - 2x DN 40
Mediumrohr - Außendurchm.: 2x 48,3 mm - 2x 48,3 mm
Mantelrohr - Außendurchmesser: 160 mm - 2x 110 mm

Fabrikat: isoplus oder gleichwertig
Einheit: Stk

**03.19.00.009 Hosenrohr Typ I Doppelrohr DN 50/2xDN50 (2x60,3/200)-2x(60,3/125), DIN EN 15698-1 und EN 448**
Art.Nr.: HRD1IPGGPS050050

Mediumrohr: P235GH
Mantelrohr: PEHD
Dämmdicke: Standard
Netzüberwachung: IPS-Cu

Abmessungen:
Verbundmantelrohr - Nennweite: 2x DN 50 - 2x DN 50
Mediumrohr - Außendurchm.: 2x 60,3 mm - 2x 60,3 mm
Mantelrohr - Außendurchmesser: 200 mm - 2x 125 mm

Fabrikat: isoplus oder gleichwertig
Einheit: Stk

**03.19.00.010 Hosenrohr Typ I Doppelrohr DN 50/2xDN50 (2x60,3/200)-2x(60,3/125), DIN EN 15698-1 und EN 448**
Art.Nr.: HRD1IPTGPS050050

Mediumrohr: P235TR1
Mantelrohr: PEHD
Dämmdicke: Standard
Netzüberwachung: IPS-Cu

Abmessungen:
Verbundmantelrohr - Nennweite: 2x DN 50 - 2x DN 50
Mediumrohr - Außendurchm.: 2x 60,3 mm - 2x 60,3 mm
Mantelrohr - Außendurchmesser: 200 mm - 2x 125 mm

Fabrikat: isoplus oder gleichwertig
Einheit: Stk

**03.19.00.011 Hosenrohr Typ I Doppelrohr DN 65/2xDN65 (2x76,1/225)-2x(76,1/140), DIN EN 15698-1 und EN 448**
Art.Nr.: HRD1IPGGPS065065

Mediumrohr: P235GH
Mantelrohr: PEHD
Dämmdicke: Standard
Netzüberwachung: IPS-Cu

Abmessungen:
Verbundmantelrohr - Nennweite: 2x DN 65 - 2x DN 65
Mediumrohr - Außendurchm.: 2x 76,1 mm - 2x 76,1 mm
Mantelrohr - Außendurchmesser: 225 mm - 2x 140 mm

Fabrikat: isoplus oder gleichwertig
Einheit: Stk

**03.19.00.012 Hosenrohr Typ I Doppelrohr DN 65/2xDN65 (2x76,1/225)-2x(76,1/140), DIN EN 15698-1 und EN 448**
Art.Nr.: HRD1IPTGPS065065

Mediumrohr: P235TR1
Mantelrohr: PEHD
Dämmdicke: Standard
Netzüberwachung: IPS-Cu

Abmessungen:
Verbundmantelrohr - Nennweite: 2x DN 65 - 2x DN 65
Mediumrohr - Außendurchm.: 2x 76,1 mm - 2x 76,1 mm
Mantelrohr - Außendurchmesser: 225 mm - 2x 140 mm

Fabrikat: isoplus oder gleichwertig
Einheit: Stk

**03.19.00.013 Hosenrohr Typ I Doppelrohr DN 80/2xDN80 (2x88,9/250)-2x(88,9/160), DIN EN 15698-1 und EN 448**
Art.Nr.: HRD1IPGGPS080080

Mediumrohr: P235GH
Mantelrohr: PEHD
Dämmdicke: Standard
Netzüberwachung: IPS-Cu

Abmessungen:
Verbundmantelrohr - Nennweite: 2x DN 80 - 2x DN 80
Mediumrohr - Außendurchm.: 2x 88,9 mm - 2x 88,9 mm
Mantelrohr - Außendurchmesser: 250 mm - 2x 160 mm

Fabrikat: isoplus oder gleichwertig
Einheit: Stk

**03.19.00.014 Hosenrohr Typ I Doppelrohr DN 80/2xDN80 (2x88,9/250)-2x(88,9/160), DIN EN 15698-1 und EN 448**
Art.Nr.: HRD1IPTGPS080080

Mediumrohr: P235TR1
Mantelrohr: PEHD
Dämmdicke: Standard
Netzüberwachung: IPS-Cu

Abmessungen:
Verbundmantelrohr - Nennweite: 2x DN 80 - 2x DN 80
Mediumrohr - Außendurchm.: 2x 88,9 mm - 2x 88,9 mm
Mantelrohr - Außendurchmesser: 250 mm - 2x 160 mm

Fabrikat: isoplus oder gleichwertig
Einheit: Stk

**03.19.00.015 Hosenrohr Typ I Doppelrohr DN 100/2xDN100 (2x114,3/315)-2x(114,3/200), DIN EN 15698-1 und EN 448**
Art.Nr.: HRD1IPGGPS100100

Mediumrohr: P235GH
Mantelrohr: PEHD
Dämmdicke: Standard
Netzüberwachung: IPS-Cu

Abmessungen:
Verbundmantelrohr - Nennweite: 2x DN 100 - 2x DN 100
Mediumrohr - Außendurchm.: 2x 114,3 mm - 2x 114,3 mm
Mantelrohr - Außendurchmesser: 315 mm - 2x 200 mm

Fabrikat: isoplus oder gleichwertig
Einheit: Stk

**03.19.00.016 Hosenrohr Typ I Doppelrohr DN 125/2xDN125 (2x139,7/400)-2x(139,7/225), DIN EN 15698-1 und EN 448**
Art.Nr.: HRD1IPGGPS125125

Mediumrohr: P235GH
Mantelrohr: PEHD
Dämmdicke: Standard
Netzüberwachung: IPS-Cu

Abmessungen:
Verbundmantelrohr - Nennweite: 2x DN 125 - 2x DN 125
Mediumrohr - Außendurchm.: 2x 139,7 mm - 2x 139,7 mm
Mantelrohr - Außendurchmesser: 400 mm - 2x 225 mm

Fabrikat: isoplus oder gleichwertig
Einheit: Stk

**03.19.00.017 Hosenrohr Typ I Doppelrohr DN 150/2xDN150 (2x168,3/450)-2x(168,3/250), DIN EN 15698-1 und EN 448**
Art.Nr.: HRD1IPGGPS150150

Mediumrohr: P235GH
Mantelrohr: PEHD
Dämmdicke: Standard
Netzüberwachung: IPS-Cu

Abmessungen:
Verbundmantelrohr - Nennweite: 2x DN 150 - 2x DN 150
Mediumrohr - Außendurchm.: 2x 168,3 mm - 2x 168,3 mm
Mantelrohr - Außendurchmesser: 450 mm - 2x 250 mm

Fabrikat: isoplus oder gleichwertig
Einheit: Stk

**03.19.00.018 Hosenrohr Typ I Doppelrohr DN 200/2xDN200 (2x219,1/560)-2x(219,1/315), DIN EN 15698-1 und EN 448**
Art.Nr.: HRD1IPGGPS200200

Mediumrohr: P235GH
Mantelrohr: PEHD
Dämmdicke: Standard
Netzüberwachung: IPS-Cu

Abmessungen:
Verbundmantelrohr - Nennweite: 2x DN 200 - 2x DN 200
Mediumrohr - Außendurchm.: 2x 219,1 mm - 2x 219,1 mm
Mantelrohr - Außendurchmesser: 560 mm - 2x 315 mm

Fabrikat: isoplus oder gleichwertig
Einheit: Stk

#### 03.20 Hosenrohr Typ I, Dämmdicke 1x verstärkt, Netzüberw. IPS-Cu

**03.20.00.001 Hosenrohr Typ I Doppelrohr DN 20/2xDN 20 (2x26,9/140)-2x(26,9/110), DIN EN 15698-1 und EN 448**
Art.Nr.: HRD1IPGGP1020020

Mediumrohr: P235GH
Mantelrohr: PEHD
Dämmdicke: 1x verstärkt
Netzüberwachung: IPS-Cu

Abmessungen:
Verbundmantelrohr - Nennweite: 2x DN 20 - 2x DN 20
Mediumrohr - Außendurchm.: 2x 26,9 mm - 2x 26,9 mm
Mantelrohr - Außendurchmesser: 140 mm - 2x 110 mm

Fabrikat: isoplus oder gleichwertig
Einheit: Stk

**03.20.00.002 Hosenrohr Typ I Doppelrohr DN 20/2xDN20 (2x26,9/140)-2x(26,9/110), DIN EN 15698-1 und EN 448**
Art.Nr.: HRD1IPTGP1020020

Mediumrohr: P235TR1
Mantelrohr: PEHD
Dämmdicke: 1x verstärkt
Netzüberwachung: IPS-Cu

Abmessungen:
Verbundmantelrohr - Nennweite: 2x DN 20 - 2x DN 20
Mediumrohr - Außendurchm.: 2x 26,9 mm - 2x 26,9 mm
Mantelrohr - Außendurchmesser: 140 mm - 2x 110 mm

Fabrikat: isoplus oder gleichwertig
Einheit: Stk

**03.20.00.003 Hosenrohr Typ I Doppelrohr DN 25/2xDN25 (2x33,7/160)-2x(33,7/110), DIN EN 15698-1 und EN 448**
Art.Nr.: HRD1IPGGP1025025

Mediumrohr: P235GH
Mantelrohr: PEHD
Dämmdicke: 1x verstärkt
Netzüberwachung: IPS-Cu

Abmessungen:
Verbundmantelrohr - Nennweite: 2x DN 25 - 2x DN 25
Mediumrohr - Außendurchm.: 2x 33,7 mm - 2x 33,7 mm
Mantelrohr - Außendurchmesser: 160 mm - 2x 110 mm

Fabrikat: isoplus oder gleichwertig
Einheit: Stk

**03.20.00.004 Hosenrohr Typ I Doppelrohr DN 25/2xDN25 (2x33,7/160)-2x(33,7/110), DIN EN 15698-1 und EN 448**
Art.Nr.: HRD1IPTGP1025025

Mediumrohr: P235TR1
Mantelrohr: PEHD
Dämmdicke: 1x verstärkt
Netzüberwachung: IPS-Cu

Abmessungen:
Verbundmantelrohr - Nennweite: 2x DN 25 - 2x DN 25
Mediumrohr - Außendurchm.: 2x 33,7 mm - 2x 33,7 mm
Mantelrohr - Außendurchmesser: 160 mm - 2x 110 mm

Fabrikat: isoplus oder gleichwertig
Einheit: Stk

**03.20.00.005 Hosenrohr Typ I Doppelrohr DN 32/2xDN32 (2x42,4/180)-2x(42,4/125), DIN EN 15698-1 und EN 448**
Art.Nr.: HRD1IPGGP1032032

Mediumrohr: P235GH
Mantelrohr: PEHD
Dämmdicke: 1x verstärkt
Netzüberwachung: IPS-Cu

Abmessungen:
Verbundmantelrohr - Nennweite: 2x DN 32 - 2x DN 32
Mediumrohr - Außendurchm.: 2x 42,4 mm - 2x 42,4 mm
Mantelrohr - Außendurchmesser: 180 mm - 2x 125 mm

Fabrikat: isoplus oder gleichwertig
Einheit: Stk

**03.20.00.006 Hosenrohr Typ I Doppelrohr DN 32/2xDN32 (2x42,4/180)-2x(42,4/125), DIN EN 15698-1 und EN 448**
Art.Nr.: HRD1IPTGP1032032

Mediumrohr: P235TR1
Mantelrohr: PEHD
Dämmdicke: 1x verstärkt
Netzüberwachung: IPS-Cu

Abmessungen:
Verbundmantelrohr - Nennweite: 2x DN 32 - 2x DN 32
Mediumrohr - Außendurchm.: 2x 42,4 mm - 2x 42,4 mm
Mantelrohr - Außendurchmesser: 180 mm - 2x 125 mm

Fabrikat: isoplus oder gleichwertig
Einheit: Stk

**03.20.00.007 Hosenrohr Typ I Doppelrohr DN 40/2xDN40 (2x48,3/180)-2x(48,3/125), DIN EN 15698-1 und EN 448**
Art.Nr.: HRD1IPGGP1040040

Mediumrohr: P235GH
Mantelrohr: PEHD
Dämmdicke: 1x verstärkt
Netzüberwachung: IPS-Cu

Abmessungen:
Verbundmantelrohr - Nennweite: 2x DN 40 - 2x DN 40
Mediumrohr - Außendurchm.: 2x 48,3 mm - 2x 48,3 mm
Mantelrohr - Außendurchmesser: 180 mm - 2x 125 mm

Fabrikat: isoplus oder gleichwertig
Einheit: Stk

**03.20.00.008 Hosenrohr Typ I Doppelrohr DN 40/2xDN40 (2x48,3/180)-2x(48,3/125), DIN EN 15698-1 und EN 448**
Art.Nr.: HRD1IPTGP1040040

Mediumrohr: P235TR1
Mantelrohr: PEHD
Dämmdicke: 1x verstärkt
Netzüberwachung: IPS-Cu

Abmessungen:
Verbundmantelrohr - Nennweite: 2x DN 40 - 2x DN 40
Mediumrohr - Außendurchm.: 2x 48,3 mm - 2x 48,3 mm
Mantelrohr - Außendurchmesser: 180 mm - 2x 125 mm

Fabrikat: isoplus oder gleichwertig
Einheit: Stk

**03.20.00.009 Hosenrohr Typ I Doppelrohr DN 50/2xDN50 (2x60,3/225)-2x(60,3/140), DIN EN 15698-1 und EN 448**
Art.Nr.: HRD1IPGGP1050050

Mediumrohr: P235GH
Mantelrohr: PEHD
Dämmdicke: 1x verstärkt
Netzüberwachung: IPS-Cu

Abmessungen:
Verbundmantelrohr - Nennweite: 2x DN 50 - 2x DN 50
Mediumrohr - Außendurchm.: 2x 60,3 mm - 2x 60,3 mm
Mantelrohr - Außendurchmesser: 225 mm - 2x 140 mm

Fabrikat: isoplus oder gleichwertig
Einheit: Stk

**03.20.00.010 Hosenrohr Typ I Doppelrohr DN 50/2xDN50 (2x60,3/225)-2x(60,3/140), DIN EN 15698-1 und EN 448**
Art.Nr.: HRD1IPTGP1050050

Mediumrohr: P235TR1
Mantelrohr: PEHD
Dämmdicke: 1x verstärkt
Netzüberwachung: IPS-Cu

Abmessungen:
Verbundmantelrohr - Nennweite: 2x DN 50 - 2x DN 50
Mediumrohr - Außendurchm.: 2x 60,3 mm - 2x 60,3 mm
Mantelrohr - Außendurchmesser: 225 mm - 2x 140 mm

Fabrikat: isoplus oder gleichwertig
Einheit: Stk

**03.20.00.011 Hosenrohr Typ I Doppelrohr DN 65/2xDN65 (2x76,1/250)-2x(76,1/160), DIN EN 15698-1 und EN 448**
Art.Nr.: HRD1IPGGP1065065

Mediumrohr: P235GH
Mantelrohr: PEHD
Dämmdicke: 1x verstärkt
Netzüberwachung: IPS-Cu

Abmessungen:
Verbundmantelrohr - Nennweite: 2x DN 65 - 2x DN 65
Mediumrohr - Außendurchm.: 2x 76,1 mm - 2x 76,1 mm
Mantelrohr - Außendurchmesser: 250 mm - 2x 160 mm

Fabrikat: isoplus oder gleichwertig
Einheit: Stk

**03.20.00.012 Hosenrohr Typ I Doppelrohr DN 65/2xDN65 (2x76,1/250)-2x(76,1/160), DIN EN 15698-1 und EN 448**
Art.Nr.: HRD1IPTGP1065065

Mediumrohr: P235TR1
Mantelrohr: PEHD
Dämmdicke: 1x verstärkt
Netzüberwachung: IPS-Cu

Abmessungen:
Verbundmantelrohr - Nennweite: 2x DN 65 - 2x DN 65
Mediumrohr - Außendurchm.: 2x 76,1 mm - 2x 76,1 mm
Mantelrohr - Außendurchmesser: 250 mm - 2x 160 mm

Fabrikat: isoplus oder gleichwertig
Einheit: Stk

**03.20.00.013 Hosenrohr Typ I Doppelrohr DN 80/2xDN80 (2x88,9/280)-2x(88,9/180), DIN EN 15698-1 und EN 448**
Art.Nr.: HRD1IPGGP1080080

Mediumrohr: P235GH
Mantelrohr: PEHD
Dämmdicke: 1x verstärkt
Netzüberwachung: IPS-Cu

Abmessungen:
Verbundmantelrohr - Nennweite: 2x DN 80 - 2x DN 80
Mediumrohr - Außendurchm.: 2x 88,9 mm - 2x 88,9 mm
Mantelrohr - Außendurchmesser: 280 mm - 2x 180 mm

Fabrikat: isoplus oder gleichwertig
Einheit: Stk

**03.20.00.014 Hosenrohr Typ I Doppelrohr DN 80/2xDN80 (2x88,9/280)-2x(88,9/180), DIN EN 15698-1 und EN 448**
Art.Nr.: HRD1IPTGP1080080

Mediumrohr: P235TR1
Mantelrohr: PEHD
Dämmdicke: 1x verstärkt
Netzüberwachung: IPS-Cu

Abmessungen:
Verbundmantelrohr - Nennweite: 2x DN 80 - 2x DN 80
Mediumrohr - Außendurchm.: 2x 88,9 mm - 2x 88,9 mm
Mantelrohr - Außendurchmesser: 280 mm - 2x 180 mm

Fabrikat: isoplus oder gleichwertig
Einheit: Stk

**03.20.00.015 Hosenrohr Typ I Doppelrohr DN 100/2xDN100 (2x114,3/355)-2x(114,3/225), DIN EN 15698-1 und EN 448**
Art.Nr.: HRD1IPGGP1100100

Mediumrohr: P235GH
Mantelrohr: PEHD
Dämmdicke: 1x verstärkt
Netzüberwachung: IPS-Cu

Abmessungen:
Verbundmantelrohr - Nennweite: 2x DN 100 - 2x DN 100
Mediumrohr - Außendurchm.: 2x 114,3 mm - 2x 114,3 mm
Mantelrohr - Außendurchmesser: 355 mm - 2x 225 mm

Fabrikat: isoplus oder gleichwertig
Einheit: Stk

**03.20.00.016 Hosenrohr Typ I Doppelrohr DN 125/2xDN125 (2x139,7/450)-2x(139,7/250), DIN EN 15698-1 und EN 448**
Art.Nr.: HRD1IPGGP1125125

Mediumrohr: P235GH
Mantelrohr: PEHD
Dämmdicke: 1x verstärkt
Netzüberwachung: IPS-Cu

Abmessungen:
Verbundmantelrohr - Nennweite: 2x DN 125 - 2x DN 125
Mediumrohr - Außendurchm.: 2x 139,7 mm - 2x 139,7 mm
Mantelrohr - Außendurchmesser: 450 mm - 2x 250 mm

Fabrikat: isoplus oder gleichwertig
Einheit: Stk

**03.20.00.017 Hosenrohr Typ I Doppelrohr DN 150/2xDN150 (2x168,3/500)-2x(168,3/280), DIN EN 15698-1 und EN 448**
Art.Nr.: HRD1IPGGP1150150

Mediumrohr: P235GH
Mantelrohr: PEHD
Dämmdicke: 1x verstärkt
Netzüberwachung: IPS-Cu

Abmessungen:
Verbundmantelrohr - Nennweite: 2x DN 150 - 2x DN 150
Mediumrohr - Außendurchm.: 2x 168,3 mm - 2x 168,3 mm
Mantelrohr - Außendurchmesser: 500 mm - 2x 280 mm

Fabrikat: isoplus oder gleichwertig
Einheit: Stk

**03.20.00.018 Hosenrohr Typ I Doppelrohr DN 200/2xDN200 (2x219,1/630)-2x(219,1/355), DIN EN 15698-1 und EN 448**
Art.Nr.: HRD1IPGGP1200200

Mediumrohr: P235GH
Mantelrohr: PEHD
Dämmdicke: 1x verstärkt
Netzüberwachung: IPS-Cu

Abmessungen:
Verbundmantelrohr - Nennweite: 2x DN 200 - 2x DN 200
Mediumrohr - Außendurchm.: 2x 219,1 mm - 2x 219,1 mm
Mantelrohr - Außendurchmesser: 630 mm - 2x 355 mm

Fabrikat: isoplus oder gleichwertig
Einheit: Stk

#### 03.21 Hosenrohr Typ II, Dämmdicke Standard, Netzüberw. IPS-Cu

**03.21.00.001 Hosenrohr Typ II Doppelrohr DN 20/2xDN 20 (2x26,9/125)-2x(26,9/90), DIN EN 15698-1 und EN 448**
Art.Nr.: HRD2IPGGPS020020

Mediumrohr: P235GH
Mantelrohr: PEHD
Dämmdicke: Standard
Netzüberwachung: IPS-Cu

Abmessungen:
Verbundmantelrohr - Nennweite: 2x DN 20 - 2x DN 20
Mediumrohr - Außendurchm.: 2x 26,9 mm - 2x 26,9 mm
Mantelrohr - Außendurchmesser: 125 mm - 2x 90 mm

Fabrikat: isoplus oder gleichwertig
Einheit: Stk

**03.21.00.002 Hosenrohr Typ II Doppelrohr DN 20/2xDN20 (2x26,9/125)-2x(26,9/90), DIN EN 15698-1 und EN 448**
Art.Nr.: HRD2IPTGPS020020

Mediumrohr: P235TR1
Mantelrohr: PEHD
Dämmdicke: Standard
Netzüberwachung: IPS-Cu

Abmessungen:
Verbundmantelrohr - Nennweite: 2x DN 20 - 2x DN 20
Mediumrohr - Außendurchm.: 2x 26,9 mm - 2x 26,9 mm
Mantelrohr - Außendurchmesser: 125 mm - 2x 90 mm

Fabrikat: isoplus oder gleichwertig
Einheit: Stk

**03.21.00.003 Hosenrohr Typ II Doppelrohr DN 25/2xDN25 (2x33,7/140)-2x(33,7/90), DIN EN 15698-1 und EN 448**
Art.Nr.: HRD2IPGGPS025025

Mediumrohr: P235GH
Mantelrohr: PEHD
Dämmdicke: Standard
Netzüberwachung: IPS-Cu

Abmessungen:
Verbundmantelrohr - Nennweite: 2x DN 25 - 2x DN 25
Mediumrohr - Außendurchm.: 2x 33,7 mm - 2x 33,7 mm
Mantelrohr - Außendurchmesser: 140 mm - 2x 90 mm

Fabrikat: isoplus oder gleichwertig
Einheit: Stk

**03.21.00.004 Hosenrohr Typ II Doppelrohr DN 25/2xDN25 (2x33,7/140)-2x(33,7/90), DIN EN 15698-1 und EN 448**
Art.Nr.: HRD2IPTGPS025025

Mediumrohr: P235TR1
Mantelrohr: PEHD
Dämmdicke: Standard
Netzüberwachung: IPS-Cu

Abmessungen:
Verbundmantelrohr - Nennweite: 2x DN 25 - 2x DN 25
Mediumrohr - Außendurchm.: 2x 33,7 mm - 2x 33,7 mm
Mantelrohr - Außendurchmesser: 140 mm - 2x 90 mm

Fabrikat: isoplus oder gleichwertig
Einheit: Stk

**03.21.00.005 Hosenrohr Typ II Doppelrohr DN 32/2xDN32 (2x42,4/160)-2x(42,4/110), DIN EN 15698-1 und EN 448**
Art.Nr.: HRD2IPGGPS032032

Mediumrohr: P235GH
Mantelrohr: PEHD
Dämmdicke: Standard
Netzüberwachung: IPS-Cu

Abmessungen:
Verbundmantelrohr - Nennweite: 2x DN 32 - 2x DN 32
Mediumrohr - Außendurchm.: 2x 42,4 mm - 2x 42,4 mm
Mantelrohr - Außendurchmesser: 160 mm - 2x 110 mm

Fabrikat: isoplus oder gleichwertig
Einheit: Stk

**03.21.00.006 Hosenrohr Typ II Doppelrohr DN 32/2xDN32 (2x42,4/160)-2x(42,4/110), DIN EN 15698-1 und EN 448**
Art.Nr.: HRD2IPTGPS032032

Mediumrohr: P235TR1
Mantelrohr: PEHD
Dämmdicke: Standard
Netzüberwachung: IPS-Cu

Abmessungen:
Verbundmantelrohr - Nennweite: 2x DN 32 - 2x DN 32
Mediumrohr - Außendurchm.: 2x 42,4 mm - 2x 42,4 mm
Mantelrohr - Außendurchmesser: 160 mm - 2x 110 mm

Fabrikat: isoplus oder gleichwertig
Einheit: Stk

**03.21.00.007 Hosenrohr Typ II Doppelrohr DN 40/2xDN40 (2x48,3/160)-2x(48,3/110), DIN EN 15698-1 und EN 448**
Art.Nr.: HRD2IPGGPS040040

Mediumrohr: P235GH
Mantelrohr: PEHD
Dämmdicke: Standard
Netzüberwachung: IPS-Cu

Abmessungen:
Verbundmantelrohr - Nennweite: 2x DN 40 - 2x DN 40
Mediumrohr - Außendurchm.: 2x 48,3 mm - 2x 48,3 mm
Mantelrohr - Außendurchmesser: 160 mm - 2x 110 mm

Fabrikat: isoplus oder gleichwertig
Einheit: Stk

**03.21.00.008 Hosenrohr Typ II Doppelrohr DN 40/2xDN40 (2x48,3/160)-2x(48,3/110), DIN EN 15698-1 und EN 448**
Art.Nr.: HRD2IPTGPS040040

Mediumrohr: P235TR1
Mantelrohr: PEHD
Dämmdicke: Standard
Netzüberwachung: IPS-Cu

Abmessungen:
Verbundmantelrohr - Nennweite: 2x DN 40 - 2x DN 40
Mediumrohr - Außendurchm.: 2x 48,3 mm - 2x 48,3 mm
Mantelrohr - Außendurchmesser: 160 mm - 2x 110 mm

Fabrikat: isoplus oder gleichwertig
Einheit: Stk

**03.21.00.009 Hosenrohr Typ II Doppelrohr DN 50/2xDN50 (2x60,3/200)-2x(60,3/125), DIN EN 15698-1 und EN 448**
Art.Nr.: HRD2IPGGPS050050

Mediumrohr: P235GH
Mantelrohr: PEHD
Dämmdicke: Standard
Netzüberwachung: IPS-Cu

Abmessungen:
Verbundmantelrohr - Nennweite: 2x DN 50 - 2x DN 50
Mediumrohr - Außendurchm.: 2x 60,3 mm - 2x 60,3 mm
Mantelrohr - Außendurchmesser: 200 mm - 2x 125 mm

Fabrikat: isoplus oder gleichwertig
Einheit: Stk

**03.21.00.010 Hosenrohr Typ II Doppelrohr DN 50/2xDN50 (2x60,3/200)-2x(60,3/125), DIN EN 15698-1 und EN 448**
Art.Nr.: HRD2IPTGPS050050

Mediumrohr: P235TR1
Mantelrohr: PEHD
Dämmdicke: Standard
Netzüberwachung: IPS-Cu

Abmessungen:
Verbundmantelrohr - Nennweite: 2x DN 50 - 2x DN 50
Mediumrohr - Außendurchm.: 2x 60,3 mm - 2x 60,3 mm
Mantelrohr - Außendurchmesser: 200 mm - 2x 125 mm

Fabrikat: isoplus oder gleichwertig
Einheit: Stk

**03.21.00.011 Hosenrohr Typ II Doppelrohr DN 65/2xDN65 (2x76,1/225)-2x(76,1/140), DIN EN 15698-1 und EN 448**
Art.Nr.: HRD2IPGGPS065065

Mediumrohr: P235GH
Mantelrohr: PEHD
Dämmdicke: Standard
Netzüberwachung: IPS-Cu

Abmessungen:
Verbundmantelrohr - Nennweite: 2x DN 65 - 2x DN 65
Mediumrohr - Außendurchm.: 2x 76,1 mm - 2x 76,1 mm
Mantelrohr - Außendurchmesser: 225 mm - 2x 140 mm

Fabrikat: isoplus oder gleichwertig
Einheit: Stk

**03.21.00.012 Hosenrohr Typ II Doppelrohr DN 65/2xDN65 (2x76,1/225)-2x(76,1/140), DIN EN 15698-1 und EN 448**
Art.Nr.: HRD2IPTGPS065065

Mediumrohr: P235TR1
Mantelrohr: PEHD
Dämmdicke: Standard
Netzüberwachung: IPS-Cu

Abmessungen:
Verbundmantelrohr - Nennweite: 2x DN 65 - 2x DN 65
Mediumrohr - Außendurchm.: 2x 76,1 mm - 2x 76,1 mm
Mantelrohr - Außendurchmesser: 225 mm - 2x 140 mm

Fabrikat: isoplus oder gleichwertig
Einheit: Stk

**03.21.00.013 Hosenrohr Typ II Doppelrohr DN 80/2xDN80 (2x88,9/250)-2x(88,9/160), DIN EN 15698-1 und EN 448**
Art.Nr.: HRD2IPGGPS080080

Mediumrohr: P235GH
Mantelrohr: PEHD
Dämmdicke: Standard
Netzüberwachung: IPS-Cu

Abmessungen:
Verbundmantelrohr - Nennweite: 2x DN 80 - 2x DN 80
Mediumrohr - Außendurchm.: 2x 88,9 mm - 2x 88,9 mm
Mantelrohr - Außendurchmesser: 250 mm - 2x 160 mm

Fabrikat: isoplus oder gleichwertig
Einheit: Stk

**03.21.00.014 Hosenrohr Typ II Doppelrohr DN 80/2xDN80 (2x88,9/250)-2x(88,9/160), DIN EN 15698-1 und EN 448**
Art.Nr.: HRD2IPTGPS080080

Mediumrohr: P235TR1
Mantelrohr: PEHD
Dämmdicke: Standard
Netzüberwachung: IPS-Cu

Abmessungen:
Verbundmantelrohr - Nennweite: 2x DN 80 - 2x DN 80
Mediumrohr - Außendurchm.: 2x 88,9 mm - 2x 88,9 mm
Mantelrohr - Außendurchmesser: 250 mm - 2x 160 mm

Fabrikat: isoplus oder gleichwertig
Einheit: Stk

**03.21.00.015 Hosenrohr Typ II Doppelrohr DN 100/2xDN100 (2x114,3/315)-2x(114,3/200), DIN EN 15698-1 und EN 448**
Art.Nr.: HRD2IPGGPS100100

Mediumrohr: P235GH
Mantelrohr: PEHD
Dämmdicke: Standard
Netzüberwachung: IPS-Cu

Abmessungen:
Verbundmantelrohr - Nennweite: 2x DN 100 - 2x DN 100
Mediumrohr - Außendurchm.: 2x 114,3 mm - 2x 114,3 mm
Mantelrohr - Außendurchmesser: 315 mm - 2x 200 mm

Fabrikat: isoplus oder gleichwertig
Einheit: Stk

**03.21.00.016 Hosenrohr Typ II Doppelrohr DN 125/2xDN125 (2x139,7/400)-2x(139,7/225), DIN EN 15698-1 und EN 448**
Art.Nr.: HRD2IPGGPS125125

Mediumrohr: P235GH
Mantelrohr: PEHD
Dämmdicke: Standard
Netzüberwachung: IPS-Cu

Abmessungen:
Verbundmantelrohr - Nennweite: 2x DN 125 - 2x DN 125
Mediumrohr - Außendurchm.: 2x 139,7 mm - 2x 139,7 mm
Mantelrohr - Außendurchmesser: 400 mm - 2x 225 mm

Fabrikat: isoplus oder gleichwertig
Einheit: Stk

**03.21.00.017 Hosenrohr Typ II Doppelrohr DN 150/2xDN150 (2x168,3/450)-2x(168,3/250), DIN EN 15698-1 und EN 448**
Art.Nr.: HRD2IPGGPS150150

Mediumrohr: P235GH
Mantelrohr: PEHD
Dämmdicke: Standard
Netzüberwachung: IPS-Cu

Abmessungen:
Verbundmantelrohr - Nennweite: 2x DN 150 - 2x DN 150
Mediumrohr - Außendurchm.: 2x 168,3 mm - 2x 168,3 mm
Mantelrohr - Außendurchmesser: 450 mm - 2x 250 mm

Fabrikat: isoplus oder gleichwertig
Einheit: Stk

**03.21.00.018 Hosenrohr Typ II Doppelrohr DN 200/2xDN200 (2x219,1/560)-2x(219,1/315), DIN EN 15698-1 und EN 448**
Art.Nr.: HRD2IPGGPS200200

Mediumrohr: P235GH
Mantelrohr: PEHD
Dämmdicke: Standard
Netzüberwachung: IPS-Cu

Abmessungen:
Verbundmantelrohr - Nennweite: 2x DN 200 - 2x DN 200
Mediumrohr - Außendurchm.: 2x 219,1 mm - 2x 219,1 mm
Mantelrohr - Außendurchmesser: 560 mm - 2x 315 mm

Fabrikat: isoplus oder gleichwertig
Einheit: Stk

#### 03.22 Hosenrohr Typ II, Dämmdicke 1x verstärkt, Netzüberw. IPS-Cu

**03.22.00.001 Hosenrohr Typ II Doppelrohr DN 20/2xDN 20 (2x26,9/140)-2x(26,9/110), DIN EN 15698-1 und EN 448**
Art.Nr.: HRD2IPGGP1020020

Mediumrohr: P235GH
Mantelrohr: PEHD
Dämmdicke: 1x verstärkt
Netzüberwachung: IPS-Cu

Abmessungen:
Verbundmantelrohr - Nennweite: 2x DN 20 - 2x DN 20
Mediumrohr - Außendurchm.: 2x 26,9 mm - 2x 26,9 mm
Mantelrohr - Außendurchmesser: 140 mm - 2x 110 mm

Fabrikat: isoplus oder gleichwertig
Einheit: Stk

**03.22.00.002 Hosenrohr Typ II Doppelrohr DN 20/2xDN20 (2x26,9/140)-2x(26,9/110), DIN EN 15698-1 und EN 448**
Art.Nr.: HRD2IPTGP1020020

Mediumrohr: P235TR1
Mantelrohr: PEHD
Dämmdicke: 1x verstärkt
Netzüberwachung: IPS-Cu

Abmessungen:
Verbundmantelrohr - Nennweite: 2x DN 20 - 2x DN 20
Mediumrohr - Außendurchm.: 2x 26,9 mm - 2x 26,9 mm
Mantelrohr - Außendurchmesser: 140 mm - 2x 110 mm

Fabrikat: isoplus oder gleichwertig
Einheit: Stk

**03.22.00.003 Hosenrohr Typ II Doppelrohr DN 25/2xDN25 (2x33,7/160)-2x(33,7/110), DIN EN 15698-1 und EN 448**
Art.Nr.: HRD2IPGGP1025025

Mediumrohr: P235GH
Mantelrohr: PEHD
Dämmdicke: 1x verstärkt
Netzüberwachung: IPS-Cu

Abmessungen:
Verbundmantelrohr - Nennweite: 2x DN 25 - 2x DN 25
Mediumrohr - Außendurchm.: 2x 33,7 mm - 2x 33,7 mm
Mantelrohr - Außendurchmesser: 160 mm - 2x 110 mm

Fabrikat: isoplus oder gleichwertig
Einheit: Stk

**03.22.00.004 Hosenrohr Typ II Doppelrohr DN 25/2xDN25 (2x33,7/160)-2x(33,7/110), DIN EN 15698-1 und EN 448**
Art.Nr.: HRD2IPTGP1025025

Mediumrohr: P235TR1
Mantelrohr: PEHD
Dämmdicke: 1x verstärkt
Netzüberwachung: IPS-Cu

Abmessungen:
Verbundmantelrohr - Nennweite: 2x DN 25 - 2x DN 25
Mediumrohr - Außendurchm.: 2x 33,7 mm - 2x 33,7 mm
Mantelrohr - Außendurchmesser: 160 mm - 2x 110 mm

Fabrikat: isoplus oder gleichwertig
Einheit: Stk

**03.22.00.005 Hosenrohr Typ II Doppelrohr DN 32/2xDN32 (2x42,4/180)-2x(42,4/125), DIN EN 15698-1 und EN 448**
Art.Nr.: HRD2IPGGP1032032

Mediumrohr: P235GH
Mantelrohr: PEHD
Dämmdicke: 1x verstärkt
Netzüberwachung: IPS-Cu

Abmessungen:
Verbundmantelrohr - Nennweite: 2x DN 32 - 2x DN 32
Mediumrohr - Außendurchm.: 2x 42,4 mm - 2x 42,4 mm
Mantelrohr - Außendurchmesser: 180 mm - 2x 125 mm

Fabrikat: isoplus oder gleichwertig
Einheit: Stk

**03.22.00.006 Hosenrohr Typ II Doppelrohr DN 32/2xDN32 (2x42,4/180)-2x(42,4/125), DIN EN 15698-1 und EN 448**
Art.Nr.: HRD2IPTGP1032032

Mediumrohr: P235TR1
Mantelrohr: PEHD
Dämmdicke: 1x verstärkt
Netzüberwachung: IPS-Cu

Abmessungen:
Verbundmantelrohr - Nennweite: 2x DN 32 - 2x DN 32
Mediumrohr - Außendurchm.: 2x 42,4 mm - 2x 42,4 mm
Mantelrohr - Außendurchmesser: 180 mm - 2x 125 mm

Fabrikat: isoplus oder gleichwertig
Einheit: Stk

**03.22.00.007 Hosenrohr Typ II Doppelrohr DN 40/2xDN40 (2x48,3/180)-2x(48,3/125), DIN EN 15698-1 und EN 448**
Art.Nr.: HRD2IPGGP1040040

Mediumrohr: P235GH
Mantelrohr: PEHD
Dämmdicke: 1x verstärkt
Netzüberwachung: IPS-Cu

Abmessungen:
Verbundmantelrohr - Nennweite: 2x DN 40 - 2x DN 40
Mediumrohr - Außendurchm.: 2x 48,3 mm - 2x 48,3 mm
Mantelrohr - Außendurchmesser: 180 mm - 2x 125 mm

Fabrikat: isoplus oder gleichwertig
Einheit: Stk

**03.22.00.008 Hosenrohr Typ II Doppelrohr DN 40/2xDN40 (2x48,3/180)-2x(48,3/125), DIN EN 15698-1 und EN 448**
Art.Nr.: HRD2IPTGP1040040

Mediumrohr: P235TR1
Mantelrohr: PEHD
Dämmdicke: 1x verstärkt
Netzüberwachung: IPS-Cu

Abmessungen:
Verbundmantelrohr - Nennweite: 2x DN 40 - 2x DN 40
Mediumrohr - Außendurchm.: 2x 48,3 mm - 2x 48,3 mm
Mantelrohr - Außendurchmesser: 180 mm - 2x 125 mm

Fabrikat: isoplus oder gleichwertig
Einheit: Stk

**03.22.00.009 Hosenrohr Typ II Doppelrohr DN 50/2xDN50 (2x60,3/225)-2x(60,3/140), DIN EN 15698-1 und EN 448**
Art.Nr.: HRD2IPGGP1050050

Mediumrohr: P235GH
Mantelrohr: PEHD
Dämmdicke: 1x verstärkt
Netzüberwachung: IPS-Cu

Abmessungen:
Verbundmantelrohr - Nennweite: 2x DN 50 - 2x DN 50
Mediumrohr - Außendurchm.: 2x 60,3 mm - 2x 60,3 mm
Mantelrohr - Außendurchmesser: 225 mm - 2x 140 mm

Fabrikat: isoplus oder gleichwertig
Einheit: Stk

**03.22.00.010 Hosenrohr Typ II Doppelrohr DN 50/2xDN50 (2x60,3/225)-2x(60,3/140), DIN EN 15698-1 und EN 448**
Art.Nr.: HRD2IPTGP1050050

Mediumrohr: P235TR1
Mantelrohr: PEHD
Dämmdicke: 1x verstärkt
Netzüberwachung: IPS-Cu

Abmessungen:
Verbundmantelrohr - Nennweite: 2x DN 50 - 2x DN 50
Mediumrohr - Außendurchm.: 2x 60,3 mm - 2x 60,3 mm
Mantelrohr - Außendurchmesser: 225 mm - 2x 140 mm

Fabrikat: isoplus oder gleichwertig
Einheit: Stk

**03.22.00.011 Hosenrohr Typ II Doppelrohr DN 65/2xDN65 (2x76,1/250)-2x(76,1/160), DIN EN 15698-1 und EN 448**
Art.Nr.: HRD2IPGGP1065065

Mediumrohr: P235GH
Mantelrohr: PEHD
Dämmdicke: 1x verstärkt
Netzüberwachung: IPS-Cu

Abmessungen:
Verbundmantelrohr - Nennweite: 2x DN 65 - 2x DN 65
Mediumrohr - Außendurchm.: 2x 76,1 mm - 2x 76,1 mm
Mantelrohr - Außendurchmesser: 250 mm - 2x 160 mm

Fabrikat: isoplus oder gleichwertig
Einheit: Stk

**03.22.00.012 Hosenrohr Typ II Doppelrohr DN 65/2xDN65 (2x76,1/250)-2x(76,1/160), DIN EN 15698-1 und EN 448**
Art.Nr.: HRD2IPTGP1065065

Mediumrohr: P235TR1
Mantelrohr: PEHD
Dämmdicke: 1x verstärkt
Netzüberwachung: IPS-Cu

Abmessungen:
Verbundmantelrohr - Nennweite: 2x DN 65 - 2x DN 65
Mediumrohr - Außendurchm.: 2x 76,1 mm - 2x 76,1 mm
Mantelrohr - Außendurchmesser: 250 mm - 2x 160 mm

Fabrikat: isoplus oder gleichwertig
Einheit: Stk

**03.22.00.013 Hosenrohr Typ II Doppelrohr DN 80/2xDN80 (2x88,9/280)-2x(88,9/180), DIN EN 15698-1 und EN 448**
Art.Nr.: HRD2IPGGP1080080

Mediumrohr: P235GH
Mantelrohr: PEHD
Dämmdicke: 1x verstärkt
Netzüberwachung: IPS-Cu

Abmessungen:
Verbundmantelrohr - Nennweite: 2x DN 80 - 2x DN 80
Mediumrohr - Außendurchm.: 2x 88,9 mm - 2x 88,9 mm
Mantelrohr - Außendurchmesser: 280 mm - 2x 180 mm

Fabrikat: isoplus oder gleichwertig
Einheit: Stk

**03.22.00.014 Hosenrohr Typ II Doppelrohr DN 80/2xDN80 (2x88,9/280)-2x(88,9/180), DIN EN 15698-1 und EN 448**
Art.Nr.: HRD2IPTGP1080080

Mediumrohr: P235TR1
Mantelrohr: PEHD
Dämmdicke: 1x verstärkt
Netzüberwachung: IPS-Cu

Abmessungen:
Verbundmantelrohr - Nennweite: 2x DN 80 - 2x DN 80
Mediumrohr - Außendurchm.: 2x 88,9 mm - 2x 88,9 mm
Mantelrohr - Außendurchmesser: 280 mm - 2x 180 mm

Fabrikat: isoplus oder gleichwertig
Einheit: Stk

**03.22.00.015 Hosenrohr Typ II Doppelrohr DN 100/2xDN100 (2x114,3/355)-2x(114,3/225), DIN EN 15698-1 und EN 448**
Art.Nr.: HRD2IPGGP1100100

Mediumrohr: P235GH
Mantelrohr: PEHD
Dämmdicke: 1x verstärkt
Netzüberwachung: IPS-Cu

Abmessungen:
Verbundmantelrohr - Nennweite: 2x DN 100 - 2x DN 100
Mediumrohr - Außendurchm.: 2x 114,3 mm - 2x 114,3 mm
Mantelrohr - Außendurchmesser: 355 mm - 2x 225 mm

Fabrikat: isoplus oder gleichwertig
Einheit: Stk

**03.22.00.016 Hosenrohr Typ II Doppelrohr DN 125/2xDN125 (2x139,7/450)-2x(139,7/250), DIN EN 15698-1 und EN 448**
Art.Nr.: HRD2IPGGP1125125

Mediumrohr: P235GH
Mantelrohr: PEHD
Dämmdicke: 1x verstärkt
Netzüberwachung: IPS-Cu

Abmessungen:
Verbundmantelrohr - Nennweite: 2x DN 125 - 2x DN 125
Mediumrohr - Außendurchm.: 2x 139,7 mm - 2x 139,7 mm
Mantelrohr - Außendurchmesser: 450 mm - 2x 250 mm

Fabrikat: isoplus oder gleichwertig
Einheit: Stk

**03.22.00.017 Hosenrohr Typ II Doppelrohr DN 150/2xDN150 (2x168,3/500)-2x(168,3/280), DIN EN 15698-1 und EN 448**
Art.Nr.: HRD2IPGGP1150150

Mediumrohr: P235GH
Mantelrohr: PEHD
Dämmdicke: 1x verstärkt
Netzüberwachung: IPS-Cu

Abmessungen:
Verbundmantelrohr - Nennweite: 2x DN 150 - 2x DN 150
Mediumrohr - Außendurchm.: 2x 168,3 mm - 2x 168,3 mm
Mantelrohr - Außendurchmesser: 500 mm - 2x 280 mm

Fabrikat: isoplus oder gleichwertig
Einheit: Stk

**03.22.00.018 Hosenrohr Typ II Doppelrohr DN 200/2xDN200 (2x219,1/630)-2x(219,1/355), DIN EN 15698-1 und EN 448**
Art.Nr.: HRD2IPGGP1200200

Mediumrohr: P235GH
Mantelrohr: PEHD
Dämmdicke: 1x verstärkt
Netzüberwachung: IPS-Cu

Abmessungen:
Verbundmantelrohr - Nennweite: 2x DN 200 - 2x DN 200
Mediumrohr - Außendurchm.: 2x 219,1 mm - 2x 219,1 mm
Mantelrohr - Außendurchmesser: 630 mm - 2x 355 mm

Fabrikat: isoplus oder gleichwertig
Einheit: Stk

USt %: 19,00
